# PREFA Dach- und Fassadensysteme 2020-10
Leistungsbeschreibung (GAEB DA XML 3.2, DA81)
Projekt: 201007
Währung: EUR
Vergabeart: Beschränkte Ausschreibung
Erstellt mit: GXML Toolbox V3.2 R20140604, ORCA OBJEKT 22.0 22.00.09, 07.10.2020

## ALLGEMEINE VORBEMERKUNGEN
Verfasser:

PREFA Aluminiumprodukte GmbH
3182 Marktl/Lilienfeld

Letzte Änderung am 13.07.2017
Grundlage für die Ausführung der beschriebenen Leistung sind die Verlege- und Montagehinweise der PREFA Aluminiumprodukte GmbH sowie die national geltenden Vorschriften, Fachregeln und Normen.

Folgende Unterlagen liegen dem Leistungsverzeichnis zugrunde:

- ...........................................

- ...........................................

- ...........................................

Das nachstehende Leistungsverzeichnis wurde anhand der uns zur Verfügung gestellten Planunterlagen nach den zurzeit geltenden allgemeinen Regeln der Technik erstellt. Die Positionen sind vom Bieter auf Durchführbarkeit zu prüfen, die Mengen sind am Objekt auf Richtigkeit zu kontrollieren und gegebenenfalls zu ändern.
Materialverschnitt, Falzverluste sowie Klein- u. Befestigungsmaterial sind in die betreffenden Positionen einzurechnen. Abrechnung erfolgt nach bauseitigem Aufmaß.
Die Besichtigung der Baustelle vor Angebotsabgabe wird dringend angeraten.
Arbeits-, Fassaden- und Schutzgerüste sowie mögliche Straßenabsperrungen und behördliche Genehmigungen, Blitzschutz, Nebengebäude, Balkone, Vordächer sind in dieser Ausschreibung nicht enthalten. Die Bauphysik und Statik sind bauseits zu erbringen.

Die PREFA Aluminiumprodukte GmbH übernimmt sowohl für die Vollständigkeit der Einzelpositionen zur Ausführung der beschriebenen Leistungen als auch für die Richtigkeit der Maßangaben in den Einzelpositionen keine Garantie. Der Planer hat alle Aussagen und Angaben auf Richtigkeit zu prüfen und gegebenenfalls anzupassen. Hierbei handelt es sich um eine Ausschreibungszuarbeit, die dem Planer (z.B. Architekten) als Beratungsservice zur Verfügung gestellt wird.

## 01 PREFA Dach- und Fassadensysteme 2020-10
EP-Anteile: Lohn; Sonstiges

### Titel 01 PREFA Dachsysteme

#### Untertitel 01.01 PREFA Dachplatte

**01.01.1 Trennlage erhöht regensicher/Schallschutz für DP**
*** EP-Aufgliederung gefordert
Liefern und Montieren einer nahtselbstklebenden Polymerbitumen-Unterdeckbahn, bei Anforderungen erhöhter Regensicherheit und als Schallschutz. Die Herstellerrichtlinien sind einzuhalten.
Angebotenes Erzeugnis:
Menge: 0,000 m²

**01.01.2 Trennlage mind 0,9 mm für DP**
*** EP-Aufgliederung gefordert
Liefern und Montieren einer nahtselbstklebenden Polymerbitumen-Unterdeckbahn/Trennlage, mind 0,9 mm. Die Eigenschaften der Trennlage richten sich nach den Anforderungen, die Herstellerrichtlinien sind einzuhalten.
Angebotenes Erzeugnis:
Menge: 0,000 m²

**01.01.3 Dacheindeckung mit PREFA Dachplatten**
*** EP-Aufgliederung gefordert
Liefern und Montieren einer rostfreien Aluminium Dacheindeckung mit Dachplatten, einschließlich Befestigungsmaterial (verdeckte Befestigung mittels Patenthafte und Rillennägel, 8 Stk/m²) auf vorhandener Vollschalung, mind. 24 mm dick oder Traglattung 30/50mm.
Die Verlegerichtlinien sind einzuhalten.
Ab einer Schneeregellast von 3,25kN/m² oder in den Geländekategorien 0,I oder II ist eine Verlegung auf Vollschalung mit Bitumentrennlage erforderlich.
Mindestdachneigung:
ab 12° (Sparrenlänge bis 7 m)
ab 14° (Sparrenlänge von 7-12 m)
ab 16° (Sparrenlänge über 12 m)
Größe: 600 x 420 mm in verlegter Fläche (4 Stk/m²)
Materialdicke: 0,70 mm
Gewicht: 2,3 kg/m²
Material: Aluminium (vollständig recycelbar)
Legierung: EN AW 3005 oder EN AW 3105 gemäß EN 573-3
Vorderseite: P.10 Einbrennlackierung
Farbe: ____ (Standard nach gültiger Farbkarte)
Rückseite: Schutzlack
Mögliche Oberfläche: stucco oder glatt
Gewählte Oberfläche: ____
Brandverhaltensklasse: A1 gemäß EN 13501-1
Verhalten bei Beanspruchung durch Feuer von außen: ohne Prüfung entsprechend gemäß EN 13501-5 bzw. Entscheidung 2000/553/EG
UV-Beständigkeit gemäß ÖNORM EN 13523-10: 2017-04-01
Umwelt-Produktdeklaration nach ISO 14025 und EN 15804: EPD-GDA-20130260-IBG1-DE
Referenz-Nutzungsdauer laut Umweltproduktdeklaration: = 70 Jahre
Bei dem Verwendungszweck von Kaltumformten Aluminiumblechen entsprechender Nutzung sind keine Wirkungsbeziehungen bzgl. Umwelt und Gesundheit bekannt.
z.B. PREFA Dachplatten oder Gleichwertiges.
Angebotenes Erzeugnis:
Menge: 0,000 m²

**01.01.4 PREFA Saumstreifen (Traufstreifen) für DP**
*** EP-Aufgliederung gefordert
Liefern und Montieren von Saumstreifen einschließlich Befestigungsmaterial und anarbeiten an die Dacheindeckung. Die Verlegerichtlinien sind einzuhalten.
Größe: 1806 x 150 mm
Materialdicke: 1,2 mm
Material: Aluminium
PREFA Saumstreifen (Traufstreifen) für Dachplatten
Menge: 0,000 m

**01.01.5 PREFA Einlaufblech Standard für DP**
*** EP-Aufgliederung gefordert
Liefern und Montieren von Einlaufblechen werksmäßig zweifach vorgekantet, einschließlich Befestigungsmaterial, konisch gekantet dem Rinnengefälle angepasst.
Größe: 230 x 2000 mm
Materialdicke: 0,70 mm
Materialqualität: Aluminium
Legierung: AlMn1Mg0,5
Oberfläche: Zweischichteinbrennlackierung
Farbe: wie Dachplatte
PREFA Einlaufblech Standard
Menge: 0,000 m

**01.01.6 Einlaufblech aus PREFALZ Ergänzungsband für DP**
*** EP-Aufgliederung gefordert
Liefern und Montieren von Einlaufblechen aus Ergänzungsband, einschließlich Befestigungsmaterial, konisch gekantet dem Rinnengefälle angepasst.
Zuschnitt: ____ mm
Abkantung: ____ Stk.
Materialdicke: wie Dachplatte
Materialqualität: wie Dachplatte
Farbe: wie Dachplatte
Einlaufblech aus PREFALZ Ergänzungsband
Menge: 0,000 m

**01.01.7 PREFA Vogelschutzgitter zur Be- u. Entlüftung für DP**
*** EP-Aufgliederung gefordert
Liefern und Montieren von Vogelschutzgitter mit Rundlochung, zur Be- und Entlüftung, Insekten und Vogelschutz der Belüftungsebene. Einschließlich Befestigungsmaterial.
Zuschnitt: 125 mm
Abkantung: nach Erfordernis
Länge: 2000 mm
Materialdicke: 0,70 mm
Material: Aluminium
Rundlochung: Ø 5 mm
PREFA Vogelschutzgitter zur Be- u. Entlüftung
Menge: 0,000 m

**01.01.8 Dachknick (Mansarde) für DP**
*** EP-Aufgliederung gefordert
Ausbildung eines Dachknickes eines Mansardendaches einschließlich Aluminiumkantteil und Saumstreifen, sowie anarbeiten an die Dacheindeckung.
Dachübergang von ____° auf ____°
PREFALZ Dachknick (Mansarde)
Menge: 0,000 m

**01.01.9 Dachknick für DP**
*** EP-Aufgliederung gefordert
Ausbildung eines Dachknickes aus einer Übergangsverblechung mit Ergänzungsband, einschließlich Befestigungsmaterial und anarbeiten an die Dacheindeckung.
Dachübergang von ____° auf ____°
PREFALZ Dachknick
Menge: 0,000 m

**01.01.10 PREFA Sicherheitskehle (werksmäßig hergestellt) für DP**
*** EP-Aufgliederung gefordert
Liefern und Montieren von Sicherheitskehlen mit Zusatzfalz, einschließlich Befestigungsmaterial und anarbeiten aller (beidseitigen) Anschlüssen zur Dacheindeckung. Die Einzelstücke (max. 3000 mm) sind dehnungsgerecht zu verbinden.
Zuschnitt: 708 mm
Abkantung: 8 Stk.
Materialdicke: wie Dachplatte
Materialqualität: wie Dachplatte
Farbe: wie Dachplatte
PREFA Sicherheitskehle (werksmäßig hergestellt)
Menge: 0,000 m

**01.01.11 Kehlenausbildung aus PREFALZ Ergänzungsband für DP**
*** EP-Aufgliederung gefordert
Liefern und Montieren von Kehlblechen aus Ergänzungsband einschließlich Befestigungsmaterial und anarbeiten aller (beidseitigen) Anschlüssen zur Dacheindeckung. Die Einzelstücke (max. 3000 mm) sind dehnungsgerecht zu verbinden.
Zuschnitt: ____ mm
Abkantung: ____ Stk.
Materialdicke: wie Dachplatte
Materialqualität: wie Dachplatte
Farbe: wie Dachplatte
Kehlenausbildung aus PREFALZ Ergänzungsband
Menge: 0,000 m

**01.01.12 Kehlausbildung vertieft aus PREFALZ Ergänzungsband für DP**
*** EP-Aufgliederung gefordert
Liefern und Montieren einer vertieften Kehlausbildung als Kehlrinne aus Ergänzungsband, auf vorhandener, tiefergelegten Unterkonstruktion. Einschließlich Befestigungsmaterial und anarbeiten aller (beidseitigen) Anschlüssen zur Dacheindeckung sowie aufbringen einer Lage Unterdeckbahn als zusätzliche Rückstausicherung. Die Einzelstücke (max. 3000 mm) sind dehnungsgerecht zu verbinden.
Zuschnitt: ____ mm,
Abkantung: bis 5 Stk.
Materialdicke: wie Dachplatte
Materialqualität: wie Dachplatte
Farbe: wie Dachplatte
Kehlausbildung, vertiefte Kehle aus PREFALZ Ergänzungsband
Menge: 0,000 m

**01.01.13 Kehlenausbildung (Kurvenkehlen) für DP**
*** EP-Aufgliederung gefordert
Liefern und Montieren einer runden bzw. gefalteten Kehlenausbildung bei Rundgauben aus Ergänzungsband. Die Einzelstücke (max. 3000 mm) sind dehnungsgerecht zu verbinden, einschließlich Befestigungsmaterial und anarbeiten aller (beidseitigen) Anschlüssen zur Dacheindeckung.
Gaubenbreite: ____ mm
Stichhöhe: ____ mm
Hauptdachneigung: ____ °
Materialdicke: wie Dachplatte
Materialqualität: wie Dachplatte
Farbe: wie Dachplatte
PREFALZ Kehlenausbildung (Kurvenkehlen)
Menge: 0,000 m

**01.01.14 Wandanschlusskehle aus PREFALZ Ergänzungsband für DP**
*** EP-Aufgliederung gefordert
Liefern und Montieren von Kehlblechen aus Ergänzungsband für den seitlichen Wandanschluss, einschließlich Befestigungsmaterial und anarbeiten aller Anschlüssen zur Dacheindeckung. Die Einzelstücke (max. 3000mm) sind dehnungsgerecht zu verbinden.
Zuschnitt: ____ mm
Abkantung: ____ Stk.
Materialdicke: wie Dachplatte
Materialqualität: wie Dachplatte
Farbe: wie Dachplatte
Wandanschlusskehle aus PREFALZ Ergänzungsband
Menge: 0,000 m

**01.01.15 Fenster-/Wasserrutsche aus PREFALZ Ergänzungsband für DP**
*** EP-Aufgliederung gefordert
Liefern und Montieren von Fenster-/Wasserrutschen aus Ergänzungsband mit beidseitigem Steh- und Wasserfalz, einschließlich Befestigungsmaterial und anarbeiten aller Anschlüsse zur Dacheindeckung.
Abmessung: ____ x ____ mm
Materialdicke: wie Dachplatte
Materialqualität: wie Dachplatte
Farbe: wie Dachplatte
Fenster-/Wasserrutsche aus PREFALZ Ergänzungsband
Menge: 0,000 m

**01.01.16 Brustblech aus PREFALZ Ergänzungsband für DP**
*** EP-Aufgliederung gefordert
Liefern und Montieren von Brustblechen aus Ergänzungsband zu firstseitigen Anschlüssen an Dacheinbauten, einschließlich Befestigungsmaterial und anarbeiten an die Dacheindeckung. Die Einzelstücke (max. 3000 mm) sind dehnungsgerecht zu verbinden.
Zuschnitt: ____ mm
Abkantung: ____ Stk.
Materialdicke: wie Dachplatte
Materialqualität: wie Dachplatte
Farbe: wie Dachplatte
Brustblech aus PREFALZ Ergänzungsband
Menge: 0,000 m

**01.01.17 PREFA Jetlüfter (First-/Gratentlüfter) selbsttragend für DP**
*** EP-Aufgliederung gefordert
Liefern und Montieren von Jetlüfter, selbsttragend, halbrund geformt, zur Entlüftung von Belüftungsebenen einschließlich Befestigungsmaterial (NIRO-Schrauben 4,5/60 mm mit Dichtscheibe) und anarbeiten an die Dacheindeckung. Die Verlegerichtlinien sind einzuhalten.
Stücklängen: 3000/1200 mm
Lüftungsquerschnitt: 250 cm²/lfm
Materialdicke: 1,00 mm
Materialqualität: wie Dachplatte
Farbe: wie Dachplatte
PREFA Jetlüfter (First-/Gratentlüfter) selbsttragend
Menge: 0,000 m

**01.01.18 PREFA Jetlüfter Anfangs/Endstück für DP**
*** EP-Aufgliederung gefordert
Liefern und Montieren von Jetlüfter Anfangs/Endstück, halbrund geformt, gerade geschnitten, einschließlich Befestigungsmaterial und anarbeiten an den Jetlüfter. Die Verlegerichtlinien sind einzuhalten.
Materialdicke: 1,00 mm
Materialqualität: wie Dachplatte
Farbe: wie Dachplatte
PREFA Jetlüfter Anfangs/Endstück
Menge: 0,000 Stk

**01.01.19 PREFA First-/Gratausbildung unbelüftet für DP**
*** EP-Aufgliederung gefordert
Liefern und Montieren von First/ Gratreiter, halbrund geformt, mit eingeprägter Sicke auf vorhandener Holzlatte, einschließlich Befestigungsmaterial (NIRO-Schrauben 4,5/45 mm mit Dichtscheibe) und beidseitiges anarbeiten der Dacheindeckung an die First- oder Gratlatte sowie ausschneiden der Dachplattenwellen. Die Verlegerichtlinien sind einzuhalten.
Länge: 500 mm
Materialdicke: 1,00 mm
Materialqualität: wie Dachplatte
Farbe: wie Dachplatte
PREFA First-/Gratausbildung unbelüftet
Menge: 0,000 m

**01.01.20 PREFA First-/Gratreiter Anfangs/Endst. (Viertelkugel) für DP**
*** EP-Aufgliederung gefordert
Liefern und Montieren von Grat-/Firstreiter Anfangs/Endstück, Viertelkugel, einschließlich Befestigungsmaterial und anarbeiten an den Gratreiter. Die Verlegerichtlinien sind einzuhalten.
Materialdicke: 1,50 mm
Materialqualität: wie Dachplatte
Farbe: wie Dachplatte
PREFA First-/Gratreiter Anfangs/Endstück (Viertelkugel)
Menge: 0,000 Stk

**01.01.22 Wandentlüfter aus PREFALZ Ergänzungsband (Labyrinth) für DP**
*** EP-Aufgliederung gefordert
Liefern und Montieren von Wandentlüfter mit Labyrinthentlüftung auf vorhandener Unterkonstruktion aus Ergänzungsband.
Die Anschlüsse an Grate, Kehlen, Ortgänge, Wände ect. sind einzukalkulieren.
Farbe: wie Dachplatte
Materialqualität: wie Dachplatte
Brustblech:
Zuschnitt: ____ mm
Abkantungen: 3 Stk.
Materialdicke: 0,7 mm
Haftstreifen:
Zuschnitt: bis 200 mm
Abkantungen: 2 Stk.
Materialdicke: mind. 1 mm
Abdeckung:
Zuschnitt: bis 500 mm
Abkantungen: bis 5 Stk.
Materialdicke: 0,7 mm
Lochblech:
Rundlochung Ø 5 mm
Zuschnitt: bis 150 mm
Abkantungen: bis 2 Stk.
Materialdicke: 0,7 mm
Wandentlüfter aus PREFALZ Ergänzungsband (Labyrinth)
Menge: 0,000 m

**01.01.23 PREFA Dachplatte mit Froschmaulluke (Entlüftungshaube)**
*** EP-Aufgliederung gefordert
Liefern und Montieren von Dachplatten mit Froschmaulluken zur Be- u. Entlüftung der Hinterlüftungsebene, mit tiefgezogenem Oberteil und Perforierung, einschließlich ausschneiden der Öffnungen aus der Schalung.
Lüftungsquerschnitt: ca. 30 cm²
Größe: 300 x 420 mm
Materialdicke: wie Dachplatte
Materialqualität: wie Dachplatte
Farbe: wie Dachplatte
PREFA Dachplatte mit Froschmaulluke (Entlüftungshaube)
Menge: 0,000 Stk

**01.01.24 Pultdachabschluss aus PREFALZ Ergänzungsband für DP**
*** EP-Aufgliederung gefordert
Liefern und Montieren von Pultdachabschlüssen aus Ergänzungsband einschließlich Befestigungsmaterial, Haftstreifen und Lochblech sowie anarbeiten an die Dacheindeckung. Die Einzelstücke (max. 3000 mm) sind dehnungsgerecht zu verbinden.
Abdeckprofil:
Zuschnitt: ____ mm
Abkantung: ____ Stk.
Materialdicke: wie Dachplatte
Farbe: wie Dachplatte
Pultdachabschluss aus PREFALZ Ergänzungsband
Menge: 0,000 m

**01.01.25 PREFA Ortgangstreifen (werkmäßig hergestellt) für DP**
*** EP-Aufgliederung gefordert
Liefern und Montieren von Ortgangstreifen mit Haftstreifen, einschließlich Befestigungsmaterial und anarbeiten an die Dacheindeckung. Die Einzelstücke sind dehnungsgerecht zu verbinden. Die Verlegerichtlinien sind einzuhalten.
Ortgangstreifen:
Zuschnitt: 2000 x 95 mm
Abkantung: 4 Stk.
Materialdicke: 0,70 mm
Haftstreifen:
Zuschnitt: 2000 x 70 mm
Abkantung: 2 Stk.
Materialdicke: 1,0 mm
Generell:
Materialqualität: wie Dachplatte
Farbe: wie Dachplatte
PREFA Ortgangstreifen (werkmäßig hergestellt)
Menge: 0,000 m

**01.01.26 Ortgangstreifen aus PREFALZ Ergänzungsband für DP**
*** EP-Aufgliederung gefordert
Liefern und Montieren von Ortgangstreifen aus Ergänzungsband einschließlich Befestigungsmaterial und anarbeiten an die Dacheindeckung. Die Einzelstücke (max. 3000 mm) sind dehnungsgerecht zu verbinden.
Ortgangstreifen:
Zuschnitt: ____ mm
Abkantung: ____ Stk.
Materialdicke: 0,70 mm
Haftstreifen:
Zuschnitt: ____ mm
Abkantung: ____ Stk.
Materialdicke: mind. 1,0 mm
Generell:
Materialqualität: wie Dachplatte
Farbe: wie Dachplatte
Ortgangstreifen aus PREFALZ Ergänzungsband
Menge: 0,000 m

**01.01.27 Ortgangausbildung vertieft aus PREFALZ Erg.-band für DP**
*** EP-Aufgliederung gefordert
Liefern und Montieren einer vertieften Ortgangausbildung als Kehlrinne aus Ergänzungsband auf vorhandener, vom Auftraggeber tiefergelegten Unterkonstruktion.
Die Einzelstücke (max. 3000 mm) sind dehnungsgerecht zu verbinden, inkl. Einhanghafte, Aufbringen einer Lage Vordeckbahn als zusätzliche Rückstausicherung und Anarbeiten an die Dacheindeckung.
Farbe: wie Dachplatte
Materialqualität: wie Dachplatte
Materialdicke: wie Dachplatte
Vertiefter Ortgang:
Zuschnitt: ____ mm
Abkantung: 6 Stk.
Ortgangstreifen:
Zuschnitt: ____ mm
Abkantung: ____ Stk.
Materialdicke: 0,70 mm
Haftstreifen:
Zuschnitt: ____ mm
Abkantung: ____ Stk.
Materialdicke: mind. 1,0 mm
Ortgangausbildung vertieft aus PREFALZ Erg.-band
Menge: 0,000 m

**01.01.28 PREFA Einfassungsplatte für DP**
*** EP-Aufgliederung gefordert
Liefern und Montieren von Einfassungsplatten für Rohrdurchführungen einschließlich ausschneiden der Öffnung aus der Schalung und einarbeiten in die Dacheindeckung. Die Verlegerichtlinien sind einzuhalten.
Rohrdurchführungen: 80 bis 125 mm Ø
Dachneigung: 12° - 52°
Materialdicke: wie Dachplatte
Materialqualität: wie Dachplatte
Farbe: wie Dachplatte
PREFA Einfassungsplatte für Dachplatte
Menge: 0,000 Stk

**01.01.29 PREFA Universaleinfassung 2-teilig für DP**
*** EP-Aufgliederung gefordert
Liefern und Montieren von Universaleinfassungen 2-teilig ( z.B. für Antenneneinfassung) einschließlich einarbeiten in die Dacheindeckung. Die Verlegerichtlinien sind einzuhalten.
Rohrdurchführungen: 40 bis 120 mm Ø
Dachneigung: 12° - 52°
Materialdicke: 0,70 mm
Materialqualität: wie Dachplatte
Farbe: wie Dachplatte
PREFA Universaleinfassung 2-teilig
Menge: 0,000 Stk

**01.01.30 PREFA Entlüftungsrohr für DP**
*** EP-Aufgliederung gefordert
Liefern und Montieren von Entlüftungsrohre mit Abdeckhut einschließlich Einbau in die Einfassungsplatte und abdichten der Rohrrosette. Die Verlegerichtlinien sind einzuhalten.
Gesamthöhe: 380 mm
Durchmesser: 100 mm Ø, 120 mm Ø
Materialdicke: 1,00 mm
Materialqualität: wie Dachplatte
Farbe: wie Dachplatte
PREFA Entlüftungsrohr
Menge: 0,000 Stk

**01.01.31 PREFA Faltmanschette für DP**
*** EP-Aufgliederung gefordert
Liefern und Montieren von Faltmanschetten aus dauerelastischen EPDM zur Einbindung von runden Dachdurchführungen im Unterdach. Die Verlegerichtlinien sind einzuhalten.
Durchmesser: 100 - 130 mm Ø
PREFA Faltmanschette
Menge: 0,000 Stk

**01.01.32 Kamin-, Entlüftungssch.-, Lichtk.- o. DF-Einf. (Stk) für DP**
*** EP-Aufgliederung gefordert
Liefern und Montieren von Kamin-, Entlüftungsschacht-, Lichtkuppel- oder Dachflächenfenstereinfassungen (Kamin-, Entlüftungssch.-, Lichtk.- o. DF-Einf.) mit hochgezogenem Stehblech ca. 200 mm auf allen vier Seiten, die Längs- und Querfalze sind in die Dacheindeckung einzubinden.
Bei Durchdringungen mit einer Breite > 1,0 m ist ein Gefällekeil (Sattel) im Nackenbereich herzustellen.
Größe: ____ x ____ mm
Materialdicke: 0,70 mm
Materialqualität: wie Dachplatte
Farbe: wie Dachplatte
PREFA Kamin-, Entlüftungsschacht-, Lichtkuppel- o.Dachflächenfenstereinfassungen
Menge: 0,000 Stk

**01.01.33 Kamin-, Entlüftungssch.-, Lichtk.- o. DF-Einf.(m) für DP**
*** EP-Aufgliederung gefordert
Liefern und Montieren von Kamin-, Entlüftungsschacht-, Lichtkuppel- oder Dachflächenfenstereinfassungen (Kamin-, Entlüftungssch.-, Lichtk.- o. DF-Einf.) mit hochgezogenem Stehblech ca. 200 mm auf allen vier Seiten, die Längs- und Querfalze sind in die Dacheindeckung einzubinden.
Bei Durchdringungen mit einer Breite > 1,0 m ist ein Gefällekeil (Sattel) im Nackenbereich herzustellen.
Materialdicke: 0,70 mm
Materialqualität: wie Dachplatte
Farbe: wie Dachplatte
PREFA Kamin-, Entlüftungsschacht-, Lichtkuppel- o.Dachflächenfenstereinfassungen
Menge: 0,000 m

**01.01.34 Kamin- und Entlüftungsschachtbekleidung (Stk) für DP**
*** EP-Aufgliederung gefordert
Liefern und Montieren von Kamin- und Entlüftungsschachtbekleidungen aus Ergänzungsband. Anfertigung der Bekleidungen in gefalzter Ausführung nach örtlichen Aufmaß bis zur Unterkante der Einmündung.
Größe: ____ x ____ x ____ mm
Materialdicke: 0,70 mm
Materialqualität: wie Dachplatte
Farbe: wie Dachplatte
PREFALZ Kamin- und Entlüftungsschachtbekleidung
Menge: 0,000 Stk

**01.01.35 Kamin- und Entlüftungsschachtbekleidung (m2) für DP**
*** EP-Aufgliederung gefordert
Liefern und Montieren von Kamin- und Entlüftungsschachtbekleidungen aus Ergänzungsband. Anfertigung der Bekleidungen in gefalzter Ausführung nach örtlichen Aufmaß bis zur Unterkante der Einmündung.
Materialdicke: 0,70 mm
Materialqualität: wie Dachplatte
Farbe: wie Dachplatte
PREFALZ Kamin- und Entlüftungsschachtbekleidung
Menge: 0,000 m²

**01.01.36 Kaminkopfabdeckung für DP**
*** EP-Aufgliederung gefordert
Liefern und Montieren von Kaminkopfabdeckungen aus Ergänzungsband einschließlich ausschneiden, aufbördeln und abdichten der Öffnungen.
Größe: ____ x ____ mm
Materialdicke: 0,70 mm
Materialqualität: wie Dachplatte
Farbe: wie Dachplatte
PREFALZ Kaminkopfabdeckung
Menge: 0,000 Stk

**01.01.37 PREFA Kaminhut für DP**
*** EP-Aufgliederung gefordert
Liefern und Montieren von Kaminhüte einschließlich Kaminstreben und Niro-Schrauben.
Materialdicke: 2 mm
Materialqualität: Al-Legierung, pulverbeschichtet
Farbe: wie Dachplatte
Mögliche Größe: 700 x 700 mm, 800 x 800 mm, 1000 x 700 mm, 1100 x 800 mm, 1500 x 800 mm
Gewählte Größe: ____ x ____ mm
PREFA Kaminhut
Menge: 0,000 Stk

**01.01.38 Kitt-/Steckkittleiste für DP**
*** EP-Aufgliederung gefordert
Liefern und Montieren von Kittleisten, wahlweise Steckkittleisten aus Ergänzungsband einschließlich Befestigungsmaterial (wenn erforderlich Dübelbefestigung) sowie abdichten mit einer dauerelastischer Dichtungsmasse und einlegen von Distanzhaltern bei Vollwärmeschutz. Die Einzelstücke (max. 3000 mm) sind dehnungsgerecht zu verbinden.
Zuschnitt: ____ mm
Abkantung: bis 6 Stk.
Materialdicke: 0,70 mm
Materialqualität: wie Dachplatte
Farbe: wie Dachplatte
Menge: 0,000 m

**01.01.39 Putz-/Steckputzleiste für DP**
*** EP-Aufgliederung gefordert
Liefern und Montieren von Putzleisten, wahlweise Steckputzleisten aus Ergänzungsband einschließlich Befestigungsmaterial (wenn erforderlich Dübelbefestigung). Die Einzelstücke (max. 3000 mm) sind dehnungsgerecht zu verbinden.
Zuschnitt: ____ mm
Abkantung: bis 4 Stk.
Materialdicke: 0,70 mm
Materialqualität: wie Dachplatte
Farbe: wie Dachplatte
Menge: 0,000 m

**01.01.40 PREFA Dachluke für DP**
*** EP-Aufgliederung gefordert
Liefern und Montieren von Dachluken für Kalt- und Dachbodenräume, mit Einfassung, Holzrahmen, Anspreizstange mit Federsplint und 6mm Doppelsteg-Lichtplatte mit Rahmendichtung. Einschließlich anarbeiten an die Dacheindeckung, ausschneiden der Durchstiegsöffnung aus der Vollschalung sowie befestigen des Holzrahmens. Die Verlegerichtlinien sind einzuhalten.
Größe: 595 x 595 mm Innenmaß
Farbe: wie Dachplatte
PREFA Dachluke
Menge: 0,000 Stk

**01.01.41 PREFA Einfassung für Velux Dachflächenfenster für DP**
*** EP-Aufgliederung gefordert
Liefern und Montieren von Einfassungen für Dachflächenfenster z.B. Velux, einschließlich anarbeiten an die Dacheindeckung. Die Verlegerichtlinien sind einzuhalten.
Fenster: mit Wärmedämmrahmen
Materialqualität: wie Dachplatte
Farbe: wie Dachplatte
Mögliche Größe: CK02 55x78, CK04 55x98, CK06 55x118, FK04 66x98, FK06 66x118, FK08 66x140, MK04 78x98, MK06 78x118, MK08 78x140, MK10 78x160,MK12 78x180, PK04 94x98, PK06 94x118, PK08 94x140, PK10 94x160, SK06 114x118, SK08 114x140, SK10 114x160, UK04 134x98, UK08 134x140, UK10 134x160
Gewählte Größe: ____
PREFA Einfassung für Velux Dachflächenfenster
Menge: 0,000 Stk

**01.01.42 PREFA Einfassung für Roto Dachflächenfenster für DP**
*** EP-Aufgliederung gefordert
Liefern und Montieren von Einfassungen für Dachflächenfenster z.B. Roto, einschließlich anarbeiten an die Dacheindeckung. Die Verlegerichtlinien sind einzuhalten.
Fenster: mit Wärmedämmrahmen
Materialqualität: wie Dachplatte
Farbe: wie Dachplatte
Mögliche Größe: 5/7 54x78, 5/9 54x98, 5/11 54x118, 6/9 65x98, 6/11 65x118, 6/14 65x140, 7/7 74x78, 7/9 74x98, 7/11 74x118, 7/14 74x140, 7/16 74x160, 9/7 94x78, 9/9 94x98, 9/11 94x118, 9/14 94x140, 9/16 94x160, 11/7 114x78, 11/9 114x98, 11/11 114x118, 11/14 114x140, 11/16 114x160, 13/7 134x78, 13/9 134x98, 13/14 134x140
Gewählte Größe: ____
PREFA Einfassung für Roto Dachflächenfenster
Menge: 0,000 Stk

**01.01.43 PREFA Einfassung für Roto-Q-Serie Dachflächenfenster für DP**
*** EP-Aufgliederung gefordert
Liefern und Montieren von Einfassungen für Dachflächenfenster z.B. Roto-Q-Serie, einschließlich anarbeiten an die Dacheindeckung.
Fenster: mit/ohne Wärmedämmrahmen
Materialqualität: wie Dachplatte
Farbe: wie Dachplatte
Mögliche Größe: Q55/78, Q55/98, Q55/118, Q66/98, Q66/118, Q66/140, Q78/78, Q78/98, Q78/118, Q78/140, Q78/160, Q94/78, Q94/98, Q94/118, Q94/140, Q94/160, Q94/180, Q114/78, Q114/98, Q114/118, Q114/140, Q114/160, Q114/180, Q134/78, Q134/98, Q134/118, Q134/140, Q134/160 Q114x118, Q134x160
Gewählte Größe: ____
PREFA Einfassung für Roto-Q-Serie Dachflächenfenster
Menge: 0,000 Stk

**01.01.44 Wandbekleidung für DP**
*** EP-Aufgliederung gefordert
Liefern und Montieren von Wandbekleidungen (Gauben-, Giebel-, und Stirnseiten) einschließlich anarbeiten an die Dacheindeckung und aller An- u. Abschlüsse, mit Dachplatte oder Ergänzungsband (Winkelstehfalz).
Ausführung: ____
Materialdicke: wie Dachplatte
Materialqualität: wie Dachplatte
Farbe: wie Dachplatte
PREFA Wandbekleidung
Menge: 0,000 m²

**01.01.45 Attikaabdeckung aus PREFALZ Ergänzungsband für DP**
*** EP-Aufgliederung gefordert
Liefern und Montieren von Attikaabdeckungen aus Ergänzungsband, einschließlich beidseitiger Haftstreifen und Befestigungsmaterial. Die einzelnen Elemente sind in Längen zu max. 3000 mm je nach Zuschnitt anzufertigen.
Zuschnitt: ____ mm
Abkantung: ____ Stk.
Materialdicke: 0,70 mm
Materialqualität: wie Dachplatte
Farbe: wie Dachplatte
Verbindungsarten: Stehfalz, Hakenfalz, Überschubleiste oder Unterlagswellblech.
Ausführung: ____
Attikaabdeckung aus PREFALZ Ergänzungsband
Menge: 0,000 m

**01.01.46 Attika inkl. Wandentlüftung aus PREFALZ Erg.-band für DP**
*** EP-Aufgliederung gefordert
Liefern und Montieren von Attikaabdeckungen aus Ergänzungsband, inkl. Wandlüfter einschließlich beidseitiger Haftstreifen und Befestigungsmaterial. Die einzelnen Elemente sind in Längen zu max. 3000 mm je Zuschnitt anzufertigen.
Die Anschlüsse an Grate, Kehlen, Ortgänge, Wände ect. sind ebenfalls einzukalkulieren.
Farbe: wie Dachplatte
Materialqualität: wie Dachplatte
Brustblech:
Zuschnitt: ____ mm
Abkantung: ____ Stk.
Materialdicke: 0,70 mm
Attikaabdeckung:
Zuschnitt: ____ mm
Abkantung: ____ Stk.
Materialdicke: 0,70 mm
Haftstreifen:
Zuschnitt: bis 200 mm
Abkantung: 2 Stk.
Materialdicke: mind. 1 mm
Lochblech: Rundlochung Ø 5 mm
Zuschnitt: bis 150 mm
Abkantung: bis 2 Stk.
Materialdicke: 0,7 mm
Verbindungsarten: Stehfalz, Hakenfalz, Überschubleiste oder Unterlagswellblech.
Ausführung: ____
Attika inkl. Wandentlüftung aus PREFALZ Erg.-band
Menge: 0,000 m

**01.01.47 Aufzahlung Attika gerundet (Segmente) für DP**
*** EP-Aufgliederung gefordert
Aufzahlung auf die Postion Attika für eine gerundete Ausführung in Segmenten.
Menge: 0,000 m

**01.01.48 Hochzugschutzblech aus PREFALZ Ergänzungsband für DP**
*** EP-Aufgliederung gefordert
Liefern und Montieren von Hochzugschutzblechen inkl. Befestigungsmaterial und aller Anschlüsse an Fassadenflächen und Attiken.
Befestigung indirekt mittels Haftstreifen oder direkt auf vorhandene Unterkonstruktion (über erforderlicher Hochzugshöhe).
Die Einzelstücke (max. 3000 mm) sind dehnungsgerecht zu verbinden.
Hochzugschutzblech:
Zuschnitt: ____ mm
Abkantung: ____ Stk.
Materialdicke: 0,70 mm
Materialqualität: wie Dachplatte
Farbe: wie Dachplatte
Hochzugschutzblech aus PREFALZ Ergänzungsband
Menge: 0,000 m

**01.01.49 Winkelsaumabdeckung aus PREFALZ Ergänzungsband für DP**
*** EP-Aufgliederung gefordert
Liefern und Montieren von Winkelsaumabdeckungen aus Ergänzungsband, einschließlich Saumstreifen und Befestigungsmaterial. Die einzelnen Elemente sind in Längen zu max. 3000 mm je nach Zuschnitt anzufertigen.
Zuschnitt: ____ mm
Abkantung: ____ Stk
Materialdicke: 0,70 mm
Materialqualität: wie Dachplatte
Farbe: wie Dachplatte
Winkelsaumabdeckung aus PREFALZ Ergänzungsband
Menge: 0,000 m

**01.01.50 Gesimsabdeckung aus PREFALZ Ergänzungsband für DP**
*** EP-Aufgliederung gefordert
Liefern und Montieren von Gesimsabdeckungen aus Ergänzungsband, einschließlich Saumstreifen und Befestigungsmaterial. Die einzelnen Elemente sind in Längen zu max. 3000 mm je nach Zuschnitt anzufertigen.
Zuschnitt: ____ mm
Abkantung: ____ Stk
Materialdicke: 0,70 mm
Materialqualität: wie Dachplatte
Farbe: wie Dachplatte
Gesimsabdeckung aus PREFALZ Ergänzungsband
Menge: 0,000 m

**01.01.51 PREFA Schneestopper für PREFA Dachplatten**
*** EP-Aufgliederung gefordert
Liefern und Montieren von Schneestopper für Dachplatten. Die Bestückung erfolgt immer von der Traufe Richtung First, die ersten zwei traufseitigen Reihen sind mit 2 Stk. Schneestopper pro Dachplatte zu versehen. Die Anzahl der Schneestopper erfolgt nach statischer Berechnung. Die Verlegerichtlinien sind einzuhalten.
Materialqualität: wie Dachplatte
Farbe: wie Dachplatte
PREFA Schneestopper für PREFA Dachplatten
Menge: 0,000 Stk

**01.01.52 PREFA Schneerechensystem für DP**
*** EP-Aufgliederung gefordert
Liefern und Montieren eines Schneerechensystemes, einschließlich Befestigungsmaterial und wenn erforderlich, Einbau einer Unterlagsplatte. Die Anordnung des Schneerechensystems erfolgt nach statischer Berechnung. Die Verlegerichtlinien sind einzuhalten.
Schneerechensystem: 205 x 50 x 300 mm (H x B x T) mit Fixierschieber, zwei Fußteilen mit Flächendichtung 87 mm Ø außen, Befestigungsmaterial und Abdeckkappen.
Durchzüge: Einlegeprofil mit Verbindungsmuffen, 3 Stk., 3000 mm lang. An den Enden sind Abschlusselemente zu montieren.
Material: Aluminium, pulverbeschichtet
Farbe: wie Dachplatte
PREFA Schneerechensystem
Menge: 0,000 m

**01.01.53 Aufzahlung für PREFA Eiskrallen (Schneerechensystem) für DP**
*** EP-Aufgliederung gefordert
Aufzahlung auf das Schneerechensystem für Eiskrallen, ca. 4 Stk./lfm.
Material: Aluminium, pulverbeschichtet
Farbe: wie Dachplatte
PREFA Eiskrallen
Menge: 0,000 m

**01.01.54 PREFA Schneerechenanlage für DP**
*** EP-Aufgliederung gefordert
Liefern und Montieren einer Schneerechenanlage auf traufseitiger Vollschalung, einschließlich Befestigungs- u. Dichtungsmaterial und wenn erforderlich Einbau einer Unterlagsplatte. Die Anordnung der Schneerechenanlage erfolgt nach statischer Berechnung. Die Verlegerichtlinien sind einzuhalten.
Schneerechenhaken: 30/7 mm, gehärtet
Durchzüge: Rundstangen 15 mm Ø, 3 Stk., 3000 mm lang
Verbindungshülsen: 15 mm Ø innen
An den Enden sind Abschlusselemente zu montieren.
Material: Aluminium, pulverbeschichtet
Farbe: wie Dachplatte
PREFA Schneerechenanlage
Menge: 0,000 m

**01.01.55 PREFA Gebirgsschneefangstütze für DP**
*** EP-Aufgliederung gefordert
Liefern und Montieren einer Gebirgsschneefangstütze einschließlich Befestigungsmaterial und wenn erforderlich, Einbau einer Unterlagsplatte. Die Anordnung des Gebirgsschneefangstütze erfolgt nach statischer Berechnung. Die Verlegerichtlinien sind einzuhalten.
Gebirgsschneefangstütze 300 x 246 mm mit zwei Fußteilen mit Flächendichtung 87 mm Ø außen, Befestigungsmaterial und Abdeckkappen.
Durchzüge: Rundholz ca. 140mm Ø
Material: Aluminium, pulverbeschichtet
Farbe: wie Dachplatte
PREFA Gebirgsschneefangstütze
Menge: 0,000 m

**01.01.56 PREFA Sicherheitsdachhaken EN 517B auf Fußteilen für DP**
*** EP-Aufgliederung gefordert
Liefern und Montieren von Sicherheitsdachhaken auf Fußteilen, geprüft nach EN 517B, zulässig für zwei Personen. Bestehend aus zwei Fußteilen mit Flächendichtung 87 mm Ø außen, Befestigungsmaterial und Abdeckkappen in hellgrau. Wenn erforderlich, Einbau einer Unterlagsplatte. Die Verlegerichtlinien sind einzuhalten.
Die Anordnung und Auslegung der Sicherheitsdachhaken erfolgt nach den Richtlinien der Unfallverhütungsvorschrift des jeweiligen Landes, bzw. nach den gestellten Anforderungen des Gebäudes.
Material: Edelstahl
Farbe: Edelstahl/hellgrau
PREFA Sicherheitsdachhaken EN 517B auf Fußteilen
Menge: 0,000 Stk

**01.01.57 PREFA Sicherheitsdachhaken EN 517B für DP**
*** EP-Aufgliederung gefordert
Liefern und Montieren von Sicherheitsdachhaken als Einzelanschlagspunkt, geprüft nach EN 517B, zulässig für eine Person. Einschließlich Abdeckkappen, Befestigungs- u. Dichtungsmaterial. Wenn erforderlich, Einbau einer Unterlagsplatte. Die Verlegerichtlinien sind einzuhalten.
Die Anordnung und Auslegung der Dachsicherheitshaken erfolgt nach den Richtlinien der Unfallverhütungsvorschrift des jeweiligen Landes, bzw. nach den gestellten Anforderungen des Gebäudes.
Material: Stahl verzinkt, pulverbeschichtet
Farbe: wie Dachplatte
PREFA Sicherheitsdachhaken EN 517B
Menge: 0,000 Stk

**01.01.58 PREFA Laufsteganlage für DP**
*** EP-Aufgliederung gefordert
Liefern und Montieren einer Laufsteganlage, einschließlich Abdeckkappe, Befestigungs- u. Dichtungsmaterial. Wenn erforderlich, Einbau einer Unterlagsplatte. Die Verlegerichtlinien sind einzuhalten.
Laufstegstütze: 250 mm, 360 mm (Stützenabstand max. 900 mm) mit Abdeckkappe, verstellbar für Dachneigungen von 12°- 55°.
Laufsteg: 250 x 420/600/800/1200 mm, 360 x 800/1200 mm mit Befestigungsmaterial und Verbinder für Laufstege.
Material: Stahl verzinkt, pulverbeschichtet
Farbe: wie Dachplatte
PREFA Laufsteganlage
Menge: 0,000 m

**01.01.59 PREFA Laufstegstützen (Dachtritte) für DP**
*** EP-Aufgliederung gefordert
Liefern und Montieren von Laufstegstützen als Dachtritte, einschließlich Abdeckkappe, Befestigungs- u. Dichtungsmaterial. Wenn erforderlich, Einbau einer Unterlagsplatte. Die Verlegerichtlinien sind einzuhalten.
Laufstegstütze: 2 Stk. 250 mm oder 2 Stk. 360 mm (Stützenabstand max. 900 mm) mit Abdeckkappe, verstellbar für Dachneigungen von 12°-55°.
Laufsteg: 250 x 420/600/800 mm oder 360 x 800 mm mit Befestigungsmaterial.
Material: Stahl verzinkt, pulverbeschichtet
Farbe: wie Dachplatte
PREFA Laufstegstützen (Dachtritte)
Menge: 0,000 Stk

**01.01.60 PREFA Einzeltritt für DP**
*** EP-Aufgliederung gefordert
Liefern und Montieren von Einzeltritten, bestehend aus zwei Fußteilen mit Flächendichtung 87 mm Ø außen, Befestigungsmaterial und Abdeckkappen, verstellbar für Dachneigungen von 12°- 60°. Die Verlegerichtlinien sind einzuhalten.
Material: Aluminium, pulverbeschichtet
Farbe: wie Dachplatte
PREFA Einzeltritt
Menge: 0,000 Stk

**01.01.61 PREFA Montagesystem PS.13 für DP**
*** EP-Aufgliederung gefordert
Liefern und Montieren des Photovoltaik Montagesystemes PS.13 von auf vorhandener Unterkonstruktion. Das Montagesystem ist an die regionalen Wind- u. Schneelasten anzupassen.
Bei der Montage sind Unterlagsplatten entsprechend der Sparrenlage einzukalkulieren.
Montagesystem bestehend aus:
Bº__º Stk ... Solarhalter Vario/Fix (Sparren)
Bº__º Stk ... Solarhalter Vario/Fix (Schalung)
Bº__º Stk ... Solarhalter Sunny
Bº__º Stk ... Spezialklebeset
Bº__º Stk ... Solarhalter Sunny Spezial
Bº__º Stk ... Solarhalter inkl. Abdeckkappe
Bº__º Stk ... Profilschiene
Bº__º Stk ... Profilschienenverbinder
Bº__º Stk ... Profilschieneabdeckung
Bº__º Stk ... Kabelclip
Bº__º Stk ... Modulanbindung Mittelklemme 30-50mm
Bº__º Stk ... Modulanbindung Endklemme 30-50mm
Bº__º Stk ... Kreuzverbinder Sunny
Bº__º Stk ... Kreuzverbinder Solarhalter
Bº__º Stk ... Kreuz/Erdungsklemme
Bº__º Stk ... Modulabsturzsicherung
Bº__º Stk ... Profilschienenanbindung
Bº__º Stk ... Solarluke
Die Verlegerichtlinien des Montagesystemes sowie der Modulhersteller sind einzuhalten.
Menge: 0,000 PA

**01.01.62 PREFA Solarhalter für DP**
*** EP-Aufgliederung gefordert
Liefern und Montieren von Solarhaltern als Befestigungspunkt von Solaranlagen auf Dächern, einschließlich Abdeckkappe, Befestigungs- u. Dichtungsmaterial. Wenn erforderlich, Einbau einer Unterlagsplatte.
Anzahl und Stützweiten laut statischer Berechnung.
Die Verlegerichtlinien sind einzuhalten.

Größe: 63 x 260 mm
Materialdicke: 5 mm
Material: Aluminium
Farbe: wie Dachplatte, pulverbeschichtet
Menge: 0,000 Stk

**01.01.63 PREFA Solarhalter Vario/Fix für DP**
*** EP-Aufgliederung gefordert
Liefern und Montieren von Solarhaltern Vario oder Fix als Befestigungspunkt von Solaranlagen auf Dächern, einschließlich Befestigungsmaterial. Wenn erforderlich, Einbau einer Unterlagsplatte.
Anzahl und Stützweiten laut statischer Berechnung.
Die Verlegerichtlinien sind einzuhalten.

Material: Aluminium
Farbe: anthrazit
Menge: 0,000 Stk

**01.01.64 PREFA Solarhalter Sunny für DP**
*** EP-Aufgliederung gefordert
Liefern und Montieren von Sunny Solarhaltern als Befestigungspunkt von Solaranlagen auf Dächern, einschließlich Spezialkleber zur Einbindung der Abdeckung. Wenn erforderlich, Einbau einer Unterlagsplatte.
Anzahl und Stützweiten laut statischer Berechnung.
Die Verlegerichtlinien sind einzuhalten.

Befestigungsschraube: STS M12 350mm, blank
Abdeckung:
Farbe: zinkgrau, pulverbeschichtet
Material: Aluminium 1,20 mm
Menge: 0,000 Stk

**01.01.65 PREFA Solarhalter Sunny Spezial für DP**
*** EP-Aufgliederung gefordert
Liefern und Montieren von Solarhalter Sunny Spezial als Befestigungspunkt von Solaranlagen auf Dachplattenrillen. Einbindung der Abdeckung erfolgt mittels Klebeverbindung (Spezialkleber).
Anzahl und Stützweiten nach statischen Erfordernis.
Die Verlegerichtlinien sind einzuhalten.

Dachsystem: Dachplatte

Befestigungsschraube: STS M12 350mm
Abdeckung:
Farbe: wie Dachplatte, pulverbeschichtet
Materialqualität: Aluminium 2,00 mm
Menge: 0,000 Stk

**01.01.66 PREFA Solarluke für DP**
*** EP-Aufgliederung gefordert
Liefern und Montieren von Solarluken zur fachgerechten Einführung von PV-Leitungen bei Dächern, einschließlich Spezialkleber zur Einbindung in die Dacheindeckung.

Solarluke:
inkl. Rohrmanschette und Montageschablone
Durchführungen: 2 x 10mm, 1 x 32-35mm
Innendurchmesser: 26,5mm
Außendurchmesser: 32,8mm
Farbe: Dachplatte
Menge: 0,000 Stk

**01.01.67 PREFA Unterlagsplatte für DP**
*** EP-Aufgliederung gefordert
Liefern und Montieren von Unterlagsplatten, inkl. fachgerechtes Einbinden aller vier Seiten in die Dacheindeckung.
Farbe: wie Dachplatte
Materialqualität: wie Dachplatte
Materialdicke: 0,70 mm
Gewählte Größe: ____
Standard Größen: 540x125mm; 680x125mm
Menge: 0,000 Stk

#### Untertitel 01.02 PREFA Dachplatte R.16

**01.02.1 Trennlage erhöht regensicher/Schallschutz für R.16**
*** EP-Aufgliederung gefordert
Liefern und Montieren einer nahtselbstklebenden Polymerbitumen- Unterdeckbahn, bei Anforderungen erhöhter Regensicherheit und als Schallschutz. Die Herstellerrichtlinien sind einzuhalten.
Angebotenes Erzeugnis:
Menge: 0,000 m²

**01.02.2 Trennlage mind 0,9 mm für R.16**
*** EP-Aufgliederung gefordert
Liefern und Montieren einer nahtselbstklebenden Polymerbitumen- Unterdeckbahn/Trennlage, mindest 0,9 mm. Die Eigenschaften der Trennlage richten sich nach den Anforderungen, die Herstellerrichtlinien sind einzuhalten.
Angebotenes Erzeugnis:
Menge: 0,000 m²

**01.02.3 Dacheindeckung mit PREFA Dachplatten R.16**
*** EP-Aufgliederung gefordert
Liefern und Montieren einer rostfreien Aluminium Dacheindeckung mit Dachplatten R.16, einschließlich Befestigungsmaterial (verdeckte Befestigung mittels 3 Stk. Rillennägel pro Platte) auf Vollschalung mind. 24 mm dick.
Die Verlegerichtlinien sind einzuhalten.
Ab einer Schneeregellast von 3,25kN/m² oder in den Geländekategorien 0,I oder II ist eine Verlegung auf Vollschalung mit Bitumentrennlage erforderlich.
Mindestdachneigung: 17°
17-25° Verlegung auf Trennlage
Verlegung: von rechts nach links
Größe: 700x420mm in verlegter Fläche (3,4Stk./m²)
Materialdicke: 0,70 mm
Gewicht: 2,5 kg/m²
Materialqualität: Aluminium (vollständig recycelbar)
Legierung: EN AW 3005 oder EN AW 3105 gemäß EN 573-3
Vorderseite: P.10 Einbrennlackierung
Farbe: ____ (Standard nach gültiger Farbkarte)
Rückseite: Schutzlack
Mögliche Oberfläche: stucco oder glatt
Gewählte Oberfläche: ____
Brandverhaltensklasse: A1 gemäß EN 13501-1
Verhalten bei Beanspruchung durch Feuer von außen: ohne
Prüfung entsprechend gemäß EN 13501-5 bzw. Entscheidung 2000/553/EG
UV-Beständigkeit gemäß ÖNORM EN 13523-10: 2017-04-01
Umwelt-Produktdeklaration nach ISO 14025 und EN 15804: EPD-GDA-20130260-IBG1-DE
Referenz-Nutzungsdauer laut Umweltproduktdeklaration: = 70 Jahre
Bei dem Verwendungszweck von Kaltumformten Aluminiumblechen entsprechender Nutzung sind keine Wirkungsbeziehungen bzgl. Umwelt und Gesundheit bekannt.
z.B. PREFA Dachplatten R.16 oder Gleichwertiges.
Angebotenes Erzeugnis:
Menge: 0,000 m²

**01.02.4 PREFA Saumstreifen (Traufstreifen) für R.16**
*** EP-Aufgliederung gefordert
Liefern und Montieren von Saumstreifen, einschließlich Befestigungsmaterial und anarbeiten an die Dacheindeckung. Die Verlegerichtlinien sind einzuhalten.
Größe: 1800 x 158 mm
Materialdicke: 1,0 mm
Materialqualität: Aluminium
PREFA Saumstreifen (Traufstreifen)
Menge: 0,000 m

**01.02.5 PREFA Einlaufblech Standard für R.16**
*** EP-Aufgliederung gefordert
Liefern und Montieren von Einlaufblechen werksmäßig zweifach vorgekantet, einschließlich Befestigungsmaterial, konisch gekantet dem Rinnengefälle angepasst.
Größe: 230 x 2000 mm
Materialdicke: 0,70 mm
Materialqualität: Aluminium
Legierung: EN AW-5010
Oberfläche: Zweischichteinbrennlackierung
Farbe: wie Dachplatte R.16
PREFA Einlaufblech Standard
Menge: 0,000 m

**01.02.6 Einlaufblech aus PREFALZ Ergänzungsband für R.16**
*** EP-Aufgliederung gefordert
Liefern und Montieren von Einlaufblechen aus Ergänzungsband, inkl. erforderlichem Befestigungsmaterial, konisch gekantet dem Rinnegefälle angepasst.
Zuschnitt: ____ mm
Abkantung: ____ Stk.
Materialdicke: 0,70 mm
Materialqualität: EN AW-5010
Farbe: wie Dachplatte R.16
Einlaufblech aus PREFALZ Ergänzungsband
Menge: 0,000 m

**01.02.7 PREFA Vogelschutzgitter zur Be- u. Entlüftung für R.16**
*** EP-Aufgliederung gefordert
Liefern und Montieren von Vogelschutzgitter mit Rundlochung, zur Be- u. Entlüftung, Insekten und Vogelschutz der Belüftungsebene. Einschließlich Befestigungsmaterial.
Zuschnitt: 125 mm
Abkantung: nach Erfordernis
Länge: 2000 mm
Materialdicke: 0,70 mm
Material: Aluminium
Rundlochung: Ø 5 mm
PREFA Vogelschutzgitter zur Be- u. Entlüftung
Menge: 0,000 m

**01.02.8 Dachknick (Mansarde) für R.16**
*** EP-Aufgliederung gefordert
Ausbildung eines Dachknickes eines Mansardendaches einschließlich Aluminiumkantteil und Saumstreifen, sowie anarbeiten an die Dacheindeckung.
Dachübergang von ____ ° auf ____ °
PREFA Dachknick (Mansarde)
Menge: 0,000 m

**01.02.9 Dachknick für R.16**
*** EP-Aufgliederung gefordert
Ausbildung eines Dachknickes mit Ergänzungsband einschließlich Hafter und anarbeiten an die Dacheindeckung.
Dachübergang von ____ ° auf ____ °
Dachknick mit PREFALZ Ergänzungsband
Menge: 0,000 m

**01.02.10 PREFA Sicherheitskehle (werksmäßig hergestellt) für R.16**
*** EP-Aufgliederung gefordert
Liefern und Montieren von Sicherheitskehlen mit Zusatzfalz, einschließlich Befestigungsmaterial und anarbeiten aller (beidseitigen) Anschlüssen zur Dacheindeckung. Die Einzelstücke (max. 3000 mm) sind dehnungsgerecht zu verbinden.
Zuschnitt: 708 mm
Abkantung: 8 Stk.
Materialdicke: 0,70 mm
Materialqualität: wie Dachplatte R.16
Farbe: wie Dachplatte R.16
PREFA Sicherheitskehle (werksmäßig hergestellt)
Menge: 0,000 m

**01.02.11 Kehlenausbildung aus PREFALZ Ergänzungsband für R.16**
*** EP-Aufgliederung gefordert
Liefern und Montieren von Kehlblechen aus Ergänzungsband, einschließlich Befestigungsmaterial und anarbeiten aller (beidseitigen) Anschlüssen zur Dacheindeckung. Die Einzelstücke (max. 3000 mm) sind dehnungsgerecht zu verbinden.
Zuschnitt: ____ mm
Abkantung: ____ Stk.
Materialdicke: 0,70 mm
Materialqualität: wie Dachplatte R.16
Farbe: wie Dachplatte R.16
Kehlenausbildung aus PREFALZ Ergänzungsband
Menge: 0,000 m

**01.02.12 Kehlenausbildung vertieft aus PREFALZ Erg.band für R.16**
*** EP-Aufgliederung gefordert
Liefern und Montieren einer vertieften Kehlausbildung als Kehlrinne aus Ergänzungsband, auf vorhandener, tiefergelegten Unterkonstruktion. Einschließlich Befestigungsmaterial und anarbeiten aller (beidseitigen) Anschlüssen zur Dacheindeckung sowie aufbringen einer Lage Vordeckbahn als zusätzliche Rückstausicherung. Die Einzelstücke (max. 3000 mm) sind dehnungsgerecht zu verbinden.
Zuschnitt: ____ mm
Abkantung: bis 5 Stk.
Materialdicke: 0,70 mm
Materialqualität: wie Dachplatte R.16
Farbe: wie Dachplatte R.16
Kehlenausbildung vertieft aus PREFALZ Ergänzungsband
Menge: 0,000 m

**01.02.13 Kehlenausbildung (Kurvenkehlen) für R.16**
*** EP-Aufgliederung gefordert
Liefern und Montieren einer runden bzw. gefalteten Ausbildung der Kehle bei Rundgauben aus Ergänzungsband. Die Einzelstücke (max. 3000 mm) sind dehnungsgerecht zu verbinden, einschließlich Einhanghafte und anarbeiten aller (beidseitigen) Anschlüssen zur Dacheindeckung.
Gaubenbreite: ____ mm
Stichhöhe: ____ mm
Hauptdachneigung: ____ °
Materialdicke: 0,70 mm
Materialqualität: wie Dachplatte R.16
Farbe: wie Dachplatte R.16
PREFALZ Kehlenausbildung (Kurvenkehlen)
Menge: 0,000 m

**01.02.14 Wandanschlusskehle mit PREFALZ Ergänzungsband für R.16**
*** EP-Aufgliederung gefordert
Liefern und Montieren von Kehlblechen aus Ergänzungsband, einschließlich Befestigungsmaterial und anarbeiten aller Anschlüssen zur Dacheindeckung. Die Einzelstücke (max. 3000 mm) sind dehnungsgerecht zu verbinden.
Zuschnitt: ____ mm
Abkantung: bis 4 Stk.
Materialdicke: 0,70 mm
Materialqualität: wie Dachplatte R.16
Farbe: wie Dachplatte R.16
Wandanschlusskehle mit PREFALZ Ergänzungsband
Menge: 0,000 m

**01.02.15 Fenster-/Wasserrutsche aus PREFALZ Ergänzungsband für R.16**
*** EP-Aufgliederung gefordert
Liefern und Montieren von Fenster-/Wasserrutschen aus Ergänzungsband mit beidseitigem Steh- und Wasserfalz,einschließlich Befestigungsmaterial und anarbeiten aller Anschlüsse zur Dacheindeckung.
Abmessung: ____ x ____ mm
Materialdicke: wie Dachplatte R.16
Materialqualität: wie Dachplatte R.16
Farbe: wie Dachplatte R.16
Fenster-/Wasserrutsche aus PREFALZ Ergänzungsband
Menge: 0,000 m

**01.02.16 Brustblech aus PREFALZ Ergänzungsband für R.16**
*** EP-Aufgliederung gefordert
Liefern und Montieren von Brustblechen aus Ergänzungsband zu firstseitigen Anschlüssen an Dacheinbauten, einschließlich Befestigungsmaterial und anarbeiten an die Dacheindeckung. Die Einzelstücke (max. 3000 mm) sind dehnungsgerecht zu verbinden.
Zuschnitt: ____ mm
Abkantung: ____ Stk.
Materialdicke: wie Dachplatte R.16
Materialqualität: wie Dachplatte R.16
Farbe: wie Dachplatte R.16
Brustblech aus PREFALZ Ergänzungsband
Menge: 0,000 m

**01.02.17 PREFA Jetlüfter (First-/Gratentlüfter) selbsttr. für R.16**
*** EP-Aufgliederung gefordert
Liefern und Montieren von Jetlüfter selbsttragend, halbrund geformt, zur Entlüftung von Belüftungsebenen einschließlich Befestigungsmaterial (NIRO-Schrauben 4,5/60 mm mit Dichtscheibe) und anarbeiten an die Dacheindeckung. Die Verlegerichtlinien sind einzuhalten.
Stücklängen: 3000/ 1200 mm
Lüftungsquerschnitt: 250 cm²/ lfm
Materialdicke: 1,00 mm
Materialqualität: wie Dachplatte R.16
Farbe: wie Dachplatte R.16
PREFA Jetlüfter (First-/Gratentlüfter), selbsttragend
Menge: 0,000 m

**01.02.18 PREFA Jetlüfter Anfangs/Endstück für R.16**
*** EP-Aufgliederung gefordert
Liefern und Montieren von Jetlüfter Anfangs/Endstück, halbrund geformt, gerade geschnitten, einschließlich Befestigungsmaterial und anarbeiten an den Jetlüfter. Die Verlegerichtlinien sind einzuhalten.
Materialdicke: 1,00 mm
Materialqualität: wie Dachplatte R.16
Farbe: wie Dachplatte R.16
PREFA Jetlüfter Anfangs/Endstück
Menge: 0,000 Stk

**01.02.19 PREFA First-/Gratausbildung unbelüftet für R.16**
*** EP-Aufgliederung gefordert
Liefern und Montieren von First/ Gratreiter halbrund geformt, mit eingeprägter Sicke auf vorhandener Holzlatte, einschließlich Befestigungsmaterial (NIRO-Schrauben 4,5/45 mm mit Dichtscheibe) und beidseitiges anarbeiten der Dacheindeckung an die First- oder Gratlatte. Die Verlegerichtlinien sind einzuhalten.
Länge: 500 mm
Materialdicke: 1,00 mm
Materialqualität: wie Dachplatte R.16
Farbe: wie Dachplatte R.16
PREFA First-/Gratausbildung unbelüftet
Menge: 0,000 m

**01.02.20 PREFA First-/Gratreiter Anfangs/Endst. (Viertelk.) für R.16**
*** EP-Aufgliederung gefordert
Liefern und Montieren von Grat-/Firstreiter Anfangs/Endstück, Viertelkugel (Viertelk.), einschließlich Befestigungsmaterial und anarbeiten an den Gratreiter. Die Verlegerichtlinien sind einzuhalten.
Materialdicke: 1,50 mm
Materialqualität: wie Dachplatte R.16
Farbe: wie Dachplatte R.16
PREFA First-/Gratreiter Anfangs/Endstück (Viertelkugel)
Menge: 0,000 Stk

**01.02.22 Wandentlüfter aus PREFALZ Erg.-band (Labyrinth) für R.16**
*** EP-Aufgliederung gefordert
Liefern und Montieren von Wandentlüfter mit Labyrinthentlüftung auf vorhandener Unterkonstruktion aus Ergänzungsband.
Die Anschlüsse an Grate, Kehlen, Ortgänge, Wände ect. sind einzukalkulieren.
Farbe: wie Dachplatte R.16
Materialqualität: wie Dachplatte R.16
Brustblech:
Zuschnitt: ____ mm
Abkantungen: 3 Stk.
Materialdicke: 0,7 mm
Haftstreifen:
Zuschnitt: bis 200 mm
Abkantungen: 2 Stk.
Materialdicke: mind. 1 mm
Abdeckung:
Zuschnitt: bis 500 mm
Abkantungen: bis 5 Stk.
Materialdicke: 0,7 mm
Lochblech:
Rundlochung Ø 5 mm
Zuschnitt: bis 150 mm
Abkantungen: bis 2 Stk.
Materialdicke: 0,7 mm
Wandentlüfter aus PREFALZ Ergänzungsband (Labyrinth)
Menge: 0,000 m

**01.02.23 PREFA Froschmaullukenhaube für R.16**
*** EP-Aufgliederung gefordert
Liefern und Montieren von Froschmaullukenhauben für die Be- u. Entlüftung der Hinterlüftungsebene, mit tiefgezogenem Oberteil und Perforierung, Einbau mittels Niet- bzw. Klebeverbindung einschließlich ausschneiden der erforderlichen Öffnungen aus Dacheindeckung und Schalung.
Materialdicke: 1,20 mm
Materialqualität: wie Dachplatte R.16
Lüftungsquerschnitt: ca. 30 cm ²
Farbe: wie Dachplatte R.16
PREFA Froschmaullukenhaube
Menge: 0,000 Stk

**01.02.24 Pultdachabschluss aus PREFALZ Ergänzungsband für R.16**
*** EP-Aufgliederung gefordert
Liefern und Montieren von Pultdachabschlüssen aus Ergänzungsband einschließlich Befestigungsmaterial, Haftstreifen und Lochblech sowie anarbeiten an die Dacheindeckung. Die Einzelstücke (max. 3000 mm) sind dehnungsgerecht zu verbinden.
Abdeckprofil:
Zuschnitt: ____ mm
Abkantung: ____ Stk
Materialdicke: wie Dachplatte R.16
Farbe: wie Dachplatte R.16
Pultdachabschluss aus PREFALZ Ergänzungsband
Menge: 0,000 m

**01.02.25 PREFA Ortgangstreifen (werkmäßig hergestellt) für R.16**
*** EP-Aufgliederung gefordert
Liefern und Montieren von Ortgangstreifen mit Haftstreifen, einschließlich Befestigungsmaterial und anarbeiten an die Dacheindeckung. Die Einzelstücke sind dehnungsgerecht zu verbinden. Die Verlegerichtlinien sind einzuhalten.
Ortgangstreifen:
Zuschnitt: 2000 x 95 mm
Abkantung: 4 Stk.
Materialdicke: 0,70 mm
Haftstreifen:
Zuschnitt: 2000 x 70 mm
Abkantung: 2 Stk.
Materialdicke: 1,0 mm
Generell:
Materialqualität: wie Dachplatte R.16
Farbe: wie Dachplatte R.16
PREFA Ortgangstreifen (werkmäßig hergestellt)
Menge: 0,000 m

**01.02.26 Ortgangstreifen aus PREFALZ Ergänzungsband für R.16**
*** EP-Aufgliederung gefordert
Liefern und Montieren von Ortgangstreifen aus Ergänzungsband einschließlich Befestigungsmaterial und anarbeiten an die Dacheindeckung. Die Einzelstücke (max. 3000 mm) sind dehnungsgerecht zu verbinden.
Ortgangstreifen:
Zuschnitt: ____ mm
Abkantung: ____ Stk.
Materialdicke: 0,70 mm
Haftstreifen:
Zuschnitt: ____ mm
Abkantung: ____ Stk.
Materialdicke: mind. 1,0 mm
Generell:
Materialqualität: wie Dachplatte R.16
Farbe: wie Dachplatte R.16
Ortgangstreifen aus PREFALZ Ergänzungsband
Menge: 0,000 m

**01.02.27 Ortgangausbildung vertieft aus PREFALZ Erg.-band für R.16**
*** EP-Aufgliederung gefordert
Liefern und Montieren einer vertieften Ortgangausbildung als Kehlrinne aus Ergänzungsband auf bauseits vorhandener, tiefergelegten Unterkonstruktion.
Die Einzelstücke (max. 3000 mm) sind dehnungsgerecht zu verbinden, inkl. Einhanghafte, Aufbringen einer Lage Vordeckbahn als zusätzliche Rückstausicherung und Anarbeiten an die Dacheindeckung.
Farbe: wie Dachplatte R.16
Materialqualität: wie Dachplatte R.16
Materialdicke: wie Dachplatte R.16
Vertiefter Ortgang:
Zuschnitt: ____ mm
Abkantung: 6 Stk.
Ortgangstreifen:
Zuschnitt: ____ mm
Abkantung: ____ Stk.
Materialdicke: 0,70 mm
Haftstreifen:
Zuschnitt: ____ mm
Abkantung: ____ Stk.
Materialdicke: mind. 1,0 mm
Ortgangausbildung vertieft aus PREFALZ Erg.-band
Menge: 0,000 m

**01.02.28 PREFA Einfassungsplatte für Dachplatte R.16**
*** EP-Aufgliederung gefordert
Liefern und Montieren von Einfassungsplatten für Rohrdurchführungen einschließlich ausschneiden der Öffnung aus der Schalung und einarbeiten in die Dacheindeckung. Die Verlegerichtlinien sind einzuhalten.
Rohrdurchführungen: 80 bis 125 mm Ø
Dachneigung: 12° - 52°
Materialdicke: wie Dachplatte R.16
Materialqualität: wie Dachplatte R.16
Farbe: wie Dachplatte R.16
PREFA Einfassungsplatte für Dachplatte R.16
Menge: 0,000 Stk

**01.02.29 PREFA Universaleinfassung 2-teilig für R.16**
*** EP-Aufgliederung gefordert
Liefern und Montieren von Universaleinfassungen 2-teilig ( z.B. für Antenneneinfassung) einschließlich einarbeiten in die Dacheindeckung. Die Verlegerichtlinien sind einzuhalten.
Rohrdurchführungen: 40 bis 120 mm Ø
Dachneigung: 12° - 52°
Materialdicke: 0,70 mm
Materialqualität: wie Dachplatte R.16
Farbe: wie Dachplatte R.16
PREFA Universaleinfassung 2-teilig
Menge: 0,000 Stk

**01.02.30 PREFA Entlüftungsrohr für R.16**
*** EP-Aufgliederung gefordert
Liefern und Montieren von Entlüftungsrohre mit Abdeckhut einschließlich Einbau in die Einfassungsplatte und abdichten der Rohrrosette. Die Verlegerichtlinien sind einzuhalten.
Gesamthöhe: 380 mm
Durchmesser: 100 mm Ø, 120 mm Ø
Materialdicke: 1,00 mm
Materialqualität: wie Dachplatte R.16
Farbe: wie Dachplatte R.16
PREFA Entlüftungsrohr
Menge: 0,000 Stk

**01.02.31 PREFA Faltmanschette für R.16**
*** EP-Aufgliederung gefordert
Liefern und Montieren von Faltmanschetten aus dauerelastischen EPDM zur Einbindung von runden Dachdurchführungen im Unterdach. Die Verlegerichtlinien sind einzuhalten.
Durchmesser: 100 - 130 mm Ø
PREFA Faltmanschette
Menge: 0,000 Stk

**01.02.32 Kamin-, Entlüftungssch.-, Lichtk.-, DF-Einf. (Stk) für R.16**
*** EP-Aufgliederung gefordert
Liefern und Montieren von Kamin-, Entlüftungsschacht-, Lichtkuppel- oder Dachflächenfenstereinfassungen (Kamin-, Entlüftungssch.-, Lichtk.- o. DF-Einf.) mit hochgezogenem Stehblech ca. 200 mm auf allen vier Seiten, die Längs- und Querfalze sind in die Dacheindeckung einzubinden.
Bei Durchdringungen mit einer Breite > 1,0 m ist ein Gefällekeil (Sattel) im Nackenbereich herzustellen.
Größe: ____ x ____ mm
Materialdicke: 0,70 mm
Materialqualität: wie Dachplatte R.16
Farbe: wie Dachplatte R.16
PREFA Kamin-, Entlüftungsschacht-, Lichtkuppel- o.Dachflächenfenstereinfassungen
Menge: 0,000 Stk

**01.02.33 Kamin-, Entlüftungssch.-, Lichtk.-, DF-Einf. (m) für R.16**
*** EP-Aufgliederung gefordert
Liefern und Montieren von Kamin-, Entlüftungsschacht-, Lichtkuppel- oder Dachflächenfenstereinfassungen (Kamin-, Entlüftungssch.-, Lichtk.- o. DF-Einf.) mit hochgezogenem Stehblech ca. 200 mm auf allen vier Seiten, die Längs- und Querfalze sind in die Dacheindeckung einzubinden.
Bei Durchdringungen mit einer Breite > 1,0 m ist ein Gefällekeil (Sattel) im Nackenbereich herzustellen.
Materialdicke: 0,70 mm
Materialqualität: wie Dachplatte R.16
Farbe: wie Dachplatte R.16
PREFA Kamin-, Entlüftungsschacht-, Lichtkuppel- o.Dachflächenfenstereinfassungen
Menge: 0,000 m

**01.02.34 Kamin- und Entlüftungsschachtbekleidung (Stk) für R.16**
*** EP-Aufgliederung gefordert
Liefern und Montieren von Kamin- und Entlüftungsschachtbekleidungen aus Ergänzungsband. Anfertigung der Bekleidungen in gefalzter Ausführung nach örtlichen Aufmaß bis zur Unterkante der Einmündung.
Größe: ____ x ____ x ____ mm
Materialdicke: 0,70 mm
Materialqualität: wie Dachplatte R.16
Farbe: wie Dachplatte R.16
PREFALZ Kamin- und Entlüftungsschachtbekleidung
Menge: 0,000 Stk

**01.02.35 Kamin- und Entlüftungsschachtbekleidung (m2) für R.16**
*** EP-Aufgliederung gefordert
Liefern und Montieren von Kamin- und Entlüftungsschachtbekleidungen aus Ergänzungsband. Anfertigung der Bekleidungen in gefalzter Ausführung nach örtlichen Aufmaß bis zur Unterkante der Einmündung.
Materialdicke: 0,70 mm
Materialqualität: wie Dachplatte R.16
Farbe: wie Dachplatte R.16
PREFALZ Kamin- und Entlüftungsschachtbekleidung
Menge: 0,000 m²

**01.02.36 Kaminkopfabdeckung für R.16**
*** EP-Aufgliederung gefordert
Liefern und Montieren von Kaminkopfabdeckungen aus Ergänzungsband einschließlich ausschneiden, aufbördeln und abdichten der Öffnungen.
Größe: ____ x ____ mm
Materialdicke: 0,70 mm
Materialqualität: wie Dachplatte R.16
Farbe: wie Dachplatte R.16
PREFALZ Kaminkopfabdeckung
Menge: 0,000 Stk

**01.02.37 PREFA Kaminhut für R.16**
*** EP-Aufgliederung gefordert
Liefern und Montieren von Kaminhüten einschließlich Kaminstreben und Niro-Schrauben.
Materialdicke: 2 mm
Materialqualität: Al-Legierung, pulverbeschichtet
Farbe: wie Dachplatte R.16
Mögliche Größe: 700 x 700 mm, 800 x 800 mm, 1000 x 700 mm, 1100 x 800 mm, 1500 x 800 mm
Gewählte Größe: ____ x ____ mm
PREFA Kaminhut
Menge: 0,000 Stk

**01.02.38 Kitt-/Steckkittleiste für R.16**
*** EP-Aufgliederung gefordert
Liefern und Montieren von Kittleisten, wahlweise Steckkittleisten aus Ergänzungsband einschließlich Befestigungsmaterial (wenn erforderlich Dübelbefestigung) sowie abdichten mit einer dauerelastischer Dichtungsmasse und einlegen von Distanzhaltern bei Vollwärmeschutz. Die Einzelstücke (max. 3000 mm) sind dehnungsgerecht zu verbinden.
Zuschnitt: ____ mm
Abkantung: bis 6 Stk.
Materialdicke: 0,70 mm
Materialqualität: wie Dachplatte R.16
Farbe: wie Dachplatte R.16
Menge: 0,000 m

**01.02.39 Putz-/Steckputzleiste für R.16**
*** EP-Aufgliederung gefordert
Liefern und Montieren von Putzleisten, wahlweise Steckputzleisten aus Ergänzungsband einschließlich Befestigungsmaterial (wenn erforderlich Dübelbefestigung). Die
Einzelstücke (max. 3000 mm) sind dehnungsgerecht zu verbinden.
Zuschnitt: ____ mm
Abkantung: bis 4 Stk.
Materialdicke: 0,70 mm
Materialqualität: wie Dachplatte R.16
Farbe: wie Dachplatte R.16
Menge: 0,000 m

**01.02.40 PREFA Dachluke für R.16**
*** EP-Aufgliederung gefordert
Liefern und Montieren von Dachluken für Kalt- und Dachbodenräume, mit Einfassung, Holzrahmen, Anspreizstange mit Federsplint und 6 mm Doppelsteg-Lichtplatte mit Rahmendichtung. Einschließlich anarbeiten an die Dacheindeckung, ausschneiden der Durchstiegsöffnung aus der Vollschalung sowie befestigen des Holzrahmens. Die Verlegerichtlinien sind einzuhalten.
Größe: 595 x 595 mm Innenmaß
Farbe: wie Dachplatte R.16
PREFA Dachluke
Menge: 0,000 Stk

**01.02.41 PREFA Einfassung für Velux Dachflächenfenster für R.16**
*** EP-Aufgliederung gefordert
Liefern und Montieren von Einfassungen für Dachflächenfenster z.B. Velux, einschließlich anarbeiten an die Dacheindeckung. Die Verlegerichtlinien sind einzuhalten.
Fenster: mit Wärmedämmrahmen
Materialqualität: wie Dachplatte R.16
Farbe: wie Dachplatte R.16
Mögliche Größe: CK02 55x78, CK04 55x98, CK06 55x118, FK04 66x98, FK06 66x118, FK08 66x140, MK04 78x98, MK06 78x118, MK08 78x140, MK10 78x160,MK12 78x180, PK04 94x98, PK06 94x118, PK08 94x140, PK10 94x160, SK06 114x118, SK08 114x140, SK10 114x160, UK04 134x98, UK08 134x140, UK10 134x160
Gewählte Größe: ____
PREFA Einfassung für Velux Dachflächenfenster
Menge: 0,000 Stk

**01.02.42 PREFA Einfassung für Roto Dachflächenfenster für R.16**
*** EP-Aufgliederung gefordert
Liefern und Montieren von Einfassungen für Dachflächenfenster z.B. Roto, einschließlich anarbeiten an die Dacheindeckung. Die Verlegerichtlinien sind einzuhalten.
Fenster: mit Wärmedämmrahmen
Materialqualität: wie Dachplatte R.16
Farbe: wie Dachplatte R.16
Mögliche Größe: 5/7 54x78, 5/9 54x98, 5/11 54x118, 6/9 65x98, 6/11 65x118, 6/14 65x140, 7/7 74x78, 7/9 74x98, 7/11 74x118, 7/14 74x140, 7/16 74x160, 9/7 94x78, 9/9 94x98, 9/11 94x118, 9/14 94x140, 9/16 94x160, 11/7 114x78, 11/9 114x98, 11/11 114x118, 11/14 114x140, 11/16 114x160, 13/7 134x78, 13/9 134x98, 13/14 134x140
Gewählte Größe: ____
PREFA Einfassung für Roto Dachflächenfenster
Menge: 0,000 Stk

**01.02.43 PREFA Einfassung für Roto-Q Dachflächenfenster für R.16**
*** EP-Aufgliederung gefordert
Liefern und Montieren von Einfassungen für Dachflächenfenster z.B. Roto-Q-Serie, einschließlich anarbeiten an die Dacheindeckung.
Fenster: mit/ohne Wärmedämmrahmen
Materialqualität: wie Dachplatte R.16
Farbe: wie Dachplatte R.16
Mögliche Größe: Q55/78, Q55/98, Q55/118, Q66/98, Q66/118, Q66/140, Q78/78, Q78/98, Q78/118, Q78/140, Q78/160, Q94/78, Q94/98, Q94/118, Q94/140, Q94/160, Q94/180, Q114/78, Q114/98, Q114/118, Q114/140, Q114/160, Q114/180, Q134/78, Q134/98, Q134/118, Q134/140, Q134/160 Q114x118, Q134x160
Gewählte Größe: ____
PREFA Einfassung für Roto-Q Dachflächenfenster
Menge: 0,000 Stk

**01.02.44 Wandbekleidung für R.16**
*** EP-Aufgliederung gefordert
Liefern und Montieren von Wandbekleidungen (Gauben-, Giebel-, und Stirnseiten) einschließlich anarbeiten an die Dacheindeckung und aller An- u. Abschlüsse, mit Dachplatte R.16 oder Ergänzungsband (Winkelstehfalz).
Ausführung: ____
Materialdicke: wie Dachplatte R.16
Materialqualität: wie Dachplatte R.16
Farbe: wie Dachplatte R.16
PREFA/PREFALZ Wandbekleidung
Menge: 0,000 m²

**01.02.45 Attikaabdeckung aus PREFALZ Ergänzungsband für R.16**
*** EP-Aufgliederung gefordert
Liefern und Montieren von Attikaabdeckungen aus Ergänzungsband, einschließlich beidseitiger Haftstreifen und Befestigungsmaterial. Die einzelnen Elemente sind in Längen zu max. 3000 mm je nach Zuschnitt anzufertigen.
Zuschnitt: ____ mm
Abkantung: ____ Stk.
Materialdicke: 0,70 mm
Materialqualität: wie Dachplatte R.16
Farbe: wie Dachplatte R.16
Mögliche Verbindungsarten: Stehfalz, Hakenfalz, Überschubleiste oder Unterlagswellblech.
Gewählte Ausführung: ____
Attikaabdeckung aus PREFALZ Ergänzungsband
Menge: 0,000 m

**01.02.46 Attika inkl. Wandentlüftung aus PREFALZ Erg.-band für R.16**
*** EP-Aufgliederung gefordert
Liefern und Montieren von Attikaabdeckungen aus Ergänzungsband, inkl. Wandlüfter einschließlich beidseitiger Haftstreifen und Befestigungsmaterial. Die einzelnen Elemente sind in Längen zu max. 3000 mm je Zuschnitt anzufertigen.
Die Anschlüsse an Grate, Kehlen, Ortgänge, Wände ect. sind ebenfalls einzukalkulieren.
Farbe: wie Dachplatte R.16
Materialqualität: wie Dachplatte R.16
Brustblech:
Zuschnitt: ____ mm
Abkantung: ____ Stk.
Materialdicke: 0,70 mm
Attikaabdeckung:
Zuschnitt: ____ mm
Abkantung: ____ Stk.
Materialdicke: 0,70 mm
Haftstreifen:
Zuschnitt: bis 200 mm
Abkantung: 2 Stk.
Materialdicke: mind. 1 mm
Lochblech: Rundlochung Ø 5 mm
Zuschnitt: bis 150 mm
Abkantung: bis 2 Stk.
Materialdicke: 0,7 mm
Verbindungsarten: Stehfalz, Hakenfalz, Überschubleiste oder Unterlagswellblech.
Ausführung: ____
Attika inkl. Wandentlüftung aus PREFALZ Erg.-band
Menge: 0,000 m

**01.02.47 Aufzahlung Attika gerundet (Segmente) für R.16**
*** EP-Aufgliederung gefordert
Aufzahlung auf die Postion Attika für eine gerundete Ausführung in Segmenten.
Menge: 0,000 m

**01.02.48 Hochzugschutzblech aus PREFALZ Ergänzungsband für R.16**
*** EP-Aufgliederung gefordert
Liefern und Montieren von Hochzugschutzblechen inkl. Befestigungsmaterial und aller Anschlüsse an Fassadenflächen und Attiken.
Befestigung indirekt mittels Haftstreifen oder direkt auf vorhandene Unterkonstruktion (über erforderlicher Hochzugshöhe).
Die Einzelstücke (max. 3000 mm) sind dehnungsgerecht zu verbinden.
Hochzugschutzblech:
Zuschnitt: ____ mm
Abkantung: ____ Stk.
Materialdicke: 0,70 mm
Materialqualität: wie Dachplatte R.16
Farbe: wie Dachplatte R.16
Hochzugschutzblech aus PREFALZ Ergänzungsband
Menge: 0,000 m

**01.02.49 Winkelsaumabdeckung aus PREFALZ Ergänzungsband für R.16**
*** EP-Aufgliederung gefordert
Liefern und Montieren von Winkelsaumabdeckungen aus Ergänzungsband, einschließlich Saumstreifen und Befestigungsmaterial. Die einzelnen Elemente sind in Längen zu max. 3000 mm je nach Zuschnitt anzufertigen.
Zuschnitt: ____ mm
Abkantung: ____ Stk
Materialdicke: 0,70 mm
Materialqualität: wie Dachplatte R.16
Farbe: wie Dachplatte R.16
Winkelsaumabdeckung aus PREFALZ Ergänzungsband
Menge: 0,000 m

**01.02.50 Gesimsabdeckung aus PREFALZ Ergänzungsband für R.16**
*** EP-Aufgliederung gefordert
Liefern und Montieren von Gesimsabdeckungen aus Ergänzungsband, einschließlich Saumstreifen und Befestigungsmaterial. Die einzelnen Elemente sind in Längen zu max. 3000 mm je nach Zuschnitt anzufertigen.
Zuschnitt: ____ mm
Abkantung: ____ Stk
Materialdicke: 0,70 mm
Materialqualität: wie Dachplatte R.16
Farbe: wie Dachplatte R.16
Gesimsabdeckung aus PREFALZ Ergänzungsband
Menge: 0,000 m

**01.02.51 PREFA Schneestopper für PREFA Dachplatte R.16**
*** EP-Aufgliederung gefordert
Liefern und Montieren von Schneestoppern für Dachplatte R.16. Die Bestückung erfolgt von der Traufe Richtung First, die ersten zwei traufseitigen Reihen sind mit 2 Stk. Schneestopper pro Dachplatte R.16 zu versehen. Die Anzahl der Schneestopper erfolgt nach statischer Berechnung. Die Verlegerichtlinien sind einzuhalten.
Materialqualität: wie Dachplatte R.16
Farbe: wie Dachplatte R.16
PREFA Schneestopper für PREFA Dachplatte R.16
Menge: 0,000 Stk

**01.02.52 PREFA Schneerechensystem für R.16**
*** EP-Aufgliederung gefordert
Liefern und Montieren eines Schneerechensystems, einschließlich Befestigungsmaterial und wenn erforderlich, Einbau einer Unterlagsplatte. Die Anordnung des Schneerechensystems erfolgt nach statischer Berechnung. Die Verlegerichtlinien sind einzuhalten.
Schneerechensystem: 205 x 50 x 300 mm (H x B x T) mit Fixierschieber, zwei Fußteilen mit Flächendichtung 87 mm Ø außen, Befestigungsmaterial und Abdeckkappen.
Durchzüge: Einlegeprofil mit Verbindungsmuffen, 3 Stk., 3000 mm lang.
An den Enden sind Abschlusselemente zu montieren.
Material: Aluminium, pulverbeschichtet
Farbe: wie Dachplatte R.16
PREFA Schneerechensystem
Menge: 0,000 m

**01.02.53 AZ für PREFA Eiskrallen (Schneerechensystem) für R.16**
*** EP-Aufgliederung gefordert
Aufzahlung (AZ) auf das Schneerechensystem für Eiskrallen, ca. 4 Stk./lfm.
Material: Aluminium, pulverbeschichtet
Farbe: wie Dachplatte R.16
PREFA Eiskrallen
Menge: 0,000 m

**01.02.54 PREFA Schneerechenanlage für R.16**
*** EP-Aufgliederung gefordert
Liefern und Montieren einer Schneerechenanlage, einschließlich Befestigungs- u. Dichtungsmaterial und wenn erforderlich, Einbau einer Unterlagsplatte. Die Anordnung der Schneerechenanlage erfolgt nach statischer Berechnung. Die Verlegerichtlinien sind einzuhalten.
Schneerechenhaken: 30/7 mm, gehärtet
Durchzüge: Rundstangen 15 mm Ø, 3 Stk., 3000 mm lang
Verbindungshülsen: 15 mm Ø innen
An den Enden sind Abschlusselemente zu montieren.
Material: Aluminium, pulverbeschichtet
Farbe: wie Dachplatte R.16
PREFA Schneerechenanlage
Menge: 0,000 m

**01.02.55 PREFA Gebirgsschneefangstütze für R.16**
*** EP-Aufgliederung gefordert
Liefern und Montieren einer Gebirgsschneefangstütze, einschließlich Befestigungsmaterial und wenn erforderlich, Einbau einer Unterlagsplatte. Die Anordnung des Gebirgsschneefangstütze erfolgt nach statischer Berechnung. Die Verlegerichtlinien sind einzuhalten.
Gebirgsschneefangstütze 300 x 246 mm mit zwei Fußteilen mit Flächendichtung 87 mm Ø außen, Befestigungsmaterial und Abdeckkappen.
Durchzüge: Rundholz ca. 140mm Ø
Material: Aluminium, pulverbeschichtet
Farbe: wie Dachplatte R.16
PREFA Gebirgsschneefangstütze
Menge: 0,000 m

**01.02.56 PREFA Sicherheitsdachhaken EN 517B auf Fußteilen für R.16**
*** EP-Aufgliederung gefordert
Liefern und Montieren von Sicherheitsdachhaken auf Fußteilen, geprüft nach EN 517B, zulässig für zwei Personen. Bestehend aus zwei Fußteilen mit Flächendichtung 87 mm Ø außen, Befestigungsmaterial und Abdeckkappen in hellgrau. Wenn erforderlich, Einbau einer Unterlagsplatte. Die Verlegerichtlinien sind einzuhalten.
Die Anordnung und Auslegung der Sicherheitsdachhaken erfolgt nach den Richtlinien der Unfallverhütungsvorschrift des jeweiligen Landes, bzw. nach den gestellten Anforderungen des Gebäudes.
Material: Edelstahl
Farbe: Edelstahl/hellgrau
PREFA Sicherheitsdachhaken EN 517B auf Fußteilen
Menge: 0,000 Stk

**01.02.57 PREFA Sicherheitsdachhaken EN 517B für R.16**
*** EP-Aufgliederung gefordert
Liefern und Montieren von Sicherheitsdachhaken als Einzelanschlagspunkt, geprüft nach EN 517B, zulässig für eine Person. Einschließlich Abdeckkappen, Befestigungs- u. Dichtungsmaterial. Wenn erforderlich, Einbau einer Unterlagsplatte. Die Verlegerichtlinien sind einzuhalten.
Die Anordnung und Auslegung der Dachsicherheitshaken erfolgt nach den Richtlinien der Unfallverhütungsvorschrift des jeweiligen Landes, bzw. nach den gestellten Anforderungen des Gebäudes.
Material: Stahl verzinkt, pulverbeschichtet
Farbe: wie Dachplatte R.16
PREFA Sicherheitsdachhaken EN 517B
Menge: 0,000 Stk

**01.02.58 PREFA Laufsteganlage für R.16**
*** EP-Aufgliederung gefordert
Liefern und Montieren einer Laufsteganlage, einschließlich Abdeckkappe, Befestigungs- u. Dichtungsmaterial. Wenn erforderlich, Einbau einer Unterlagsplatte. Die Verlegerichtlinien sind einzuhalten.
Laufstegstütze: 250 mm, 360 mm (Stützenabstand max. 900 mm) mit Abdeckkappe, verstellbar für Dachneigungen von 12°- 55°.
Laufsteg: 250 x 420/600/800/1200 mm, 360 x 800/1200 mm mit Befestigungsmaterial und Verbinder für Laufstege.
Material: Stahl verzinkt, pulverbeschichtet
Farbe: wie Dachplatte R.16
PREFA Laufsteganlage
Menge: 0,000 m

**01.02.59 PREFA Laufstegstützen (Dachtritte) für R.16**
*** EP-Aufgliederung gefordert
Liefern und Montieren von Laufstegstützen als Dachtritte, einschließlich Abdeckkappe, Befestigungs- u. Dichtungsmaterial. Wenn erforderlich, Einbau einer Unterlagsplatte. Die Verlegerichtlinien sind einzuhalten.
Laufstegstütze: 2 Stk. 250 mm oder 2 Stk. 360 mm (Stützenabstand max. 900 mm) mit Abdeckkappe, verstellbar für Dachneigungen von 12°-55°.
Laufsteg: 250 x 420/600/800 mm oder 360 x 800 mm mit Befestigungsmaterial.
Material: Stahl verzinkt, pulverbeschichtet
Farbe: wie Dachplatte R.16
PREFA Laufstegstützen (Dachtritte)
Menge: 0,000 Stk

**01.02.60 PREFA Einzeltritt für R.16**
*** EP-Aufgliederung gefordert
Liefern und Montieren von Einzeltritten, bestehend aus zwei Fußteilen mit Flächendichtung 87 mm Ø außen, Befestigungsmaterial und Abdeckkappen, verstellbar für Dachneigungen von 12° - 60°. Die Verlegerichtlinien sind einzuhalten.
Material: Aluminium, pulverbeschichtet
Farbe: wie Dachplatte R.16
PREFA Einzeltritt
Menge: 0,000 Stk

**01.02.61 PREFA Montagesystem PS.13 für R.16**
*** EP-Aufgliederung gefordert
Liefern und Montieren des Photovoltaik Montagesystemes PS.13 auf vorhandener Unterkonstruktion. Das Montagesystem ist an die regionalen Wind- u. Schneelasten anzupassen.
Bei der Montage sind Unterlagsplatten entsprechend der Sparrenlage einzukalkulieren.
Montagesystem bestehend aus:
Bº__º Stk ... Solarhalter Vario/Fix (Sparren)
Bº__º Stk ... Solarhalter Vario/Fix (Schalung)
Bº__º Stk ... Solarhalter Sunny
Bº__º Stk ... Spezialklebeset
Bº__º Stk ... Solarhalter inkl. Abdeckkappe
Bº__º Stk ... Profilschiene
Bº__º Stk ... Profilschienenverbinder
Bº__º Stk ... Profilschieneabdeckung
Bº__º Stk ... Kabelclip
Bº__º Stk ... Modulanbindung Mittelklemme 30-50mm
Bº__º Stk ... Modulanbindung Endklemme 30-50mm
Bº__º Stk ... Kreuzverbinder Sunny
Bº__º Stk ... Kreuzverbinder Solarhalter
Bº__º Stk ... Kreuz/Erdungsklemme
Bº__º Stk ... Modulabsturzsicherung
Bº__º Stk ... Profilschienenanbindung
Bº__º Stk ... Solarluke
Die Verlegerichtlinien des Montagesystemes sowie der Modulhersteller sind einzuhalten.
Menge: 0,000 PA

**01.02.62 PREFA Solarhalter für R.16**
*** EP-Aufgliederung gefordert
Liefern und Montieren von Solarhaltern als Befestigungspunkt von Solaranlagen auf Dächern, einschließlich Abdeckkappe, Befestigungs- u. Dichtungsmaterial. Wenn erforderlich, Einbau einer Unterlagsplatte.
Anzahl und Stützweiten laut statischer Berechnung.
Die Verlegerichtlinien sind einzuhalten.

Größe: 63 x 260 mm
Materialdicke: 5 mm
Material: Aluminium
Farbe: wie Dachplatte R.16, pulverbeschichtet
Menge: 0,000 Stk

**01.02.63 PREFA Solarhalter Vario/Fix für R.16**
*** EP-Aufgliederung gefordert
Liefern und Montieren von Solarhaltern Vario oder Fix als Befestigungspunkt von Solaranlagen auf Dächern, einschließlich Befestigungsmaterial. Wenn erforderlich, Einbau einer Unterlagsplatte.
Anzahl und Stützweiten laut statischer Berechnung.
Die Verlegerichtlinien sind einzuhalten.

Material: Aluminium
Farbe: anthrazit
Menge: 0,000 Stk

**01.02.64 PREFA Solarhalter Sunny für R.16**
*** EP-Aufgliederung gefordert
Liefern und Montieren von Sunny Solarhaltern als Befestigungspunkt von Solaranlagen auf Dächern, einschließlich Spezialkleber zur Einbindung der Abdeckung. Wenn erforderlich, Einbau einer Unterlagsplatte.
Anzahl und Stützweiten laut statischer Berechnung.
Die Verlegerichtlinien sind einzuhalten.

Befestigungsschraube: STS M12 350mm, blank
Abdeckung:
Farbe: zinkgrau, pulverbeschichtet
Material: Aluminium 1,20 mm
Menge: 0,000 Stk

**01.02.65 PREFA Solarluke für R.16**
*** EP-Aufgliederung gefordert
Liefern und Montieren von Solarluken zur fachgerechten Einführung von PV-Leitungen bei Dächern, einschließlich Spezialkleber zur Einbindung in die Dacheindeckung.

Solarluke:
inkl. Rohrmanschette und Montageschablone
Durchführungen: 2 x 10mm, 1 x 32-35mm
Innendurchmesser: 26,5mm
Außendurchmesser: 32,8mm
Farbe: Dachplatte R.16
Menge: 0,000 Stk

**01.02.66 PREFA Unterlagsplatte für R.16**
*** EP-Aufgliederung gefordert
Liefern und Montieren von Unterlagsplatten, inkl. fachgerechtes Einbinden aller vier Seiten in die Dacheindeckung.
Farbe: wie Dachplatte R.16
Materialqualität: wie Dachplatte R.16
Materialdicke: 0,70 mm
Standard Größen: 540x125mm; 680x125mm
Gewählte Größe: ____
Menge: 0,000 Stk

#### Untertitel 01.03 PREFA Dachschindel

**01.03.1 Trennlage erhöht regensicher/Schallschutz für DS**
*** EP-Aufgliederung gefordert
Liefern und Montieren einer nahtselbstklebenden Polymerbitumen-Unterdeckbahn, bei Anforderungen erhöhter Regensicherheit und als Schallschutz. Die Herstellerrichtlinien sind einzuhalten.
Angebotenes Erzeugnis:
Menge: 0,000 m²

**01.03.2 Trennlage mind 0,9 mm für DS**
*** EP-Aufgliederung gefordert
Liefern und Montieren einer nahtselbstklebenden Polymerbitumen-Unterdeckbahn/Trennlage mind 0,9 mm. Die Eigenschaften der Trennlage richten sich nach den Anforderungen, die Herstellerrichtlinien sind einzuhalten.
Angebotenes Erzeugnis:
Menge: 0,000 m²

**01.03.3 Dacheindeckung mit PREFA Dachschindeln**
*** EP-Aufgliederung gefordert
Liefern und Montieren einer rostfreien Aluminium Dacheindeckung mit Dachschindeln einschließlich Befestigungsmaterial (verdeckte Befestigung mittels Patenthafte und Rillennägel, 10 Stk/m²), auf Vollschalung, mind. 24 mm dick. Die Verlegerichtlinien sind einzuhalten.
Ab einer Schneeregellast von 3,25kN/m² oder in den Geländekategorien 0,I oder II ist eine Verlegung auf Vollschalung mit Bitumentrennlage erforderlich.
Verlegung: 1/3 Teilung
Mindestdachneigung: 25° (ca. 47%)
Größe: 420 x 240 mm in verlegter Dachfläche (10 Stk./m²)
Materialdicke: 0,70 mm
Gewicht: 2,5 kg/m²
Material: Aluminium (vollständig recycelbar)
Legierung: EN AW 3005 oder EN AW 3105 gemäß EN 573-3
Vorderseite: P.10 Einbrennlackierung
Farbe: ____ (Standard nach gültiger Farbkarte)
Rückseite: Schutzlack
Mögliche Oberfläche: stucco oder glatt
Gewählte Oberfläche: ____
Brandverhaltensklasse: A1 gemäß EN 13501-1
Verhalten bei Beanspruchung durch Feuer von außen: ohne Prüfung entsprechend gemäß EN 13501-5 bzw. Entscheidung 2000/553/EG
UV-Beständigkeit gemäß ÖNORM EN 13523-10: 2017-04-01
Umwelt-Produktdeklaration nach ISO 14025 und EN 15804: EPD-GDA-20130260-IBG1-DE
Referenz-Nutzungsdauer laut Umweltproduktdeklaration: = 70 Jahre
Bei dem Verwendungszweck von kaltumformten Aluminiumblechen entsprechender Nutzung sind keine Wirkungsbeziehungen bzgl. Umwelt und Gesundheit bekannt.
z.B. Dacheindeckung mit PREFA Dachschindeln oder Gleichwertiges.
Angebotenes Erzeugnis:
Menge: 0,000 m²

**01.03.4 PREFA Saumstreifen (Traufstreifen) für DS**
*** EP-Aufgliederung gefordert
Liefern und Montieren von Saumstreifen, einschließlich Befestigungsmaterial und anarbeiten an die Dacheindeckung. Die Verlegerichtlinien sind einzuhalten.
Größe: 1800 x 158 mm
Materialdicke: 1,0 mm
Materialqualität: Aluminium
PREFA Saumstreifen (Traufstreifen)
Menge: 0,000 m

**01.03.5 PREFA Einlaufblech Standard für DS**
*** EP-Aufgliederung gefordert
Liefern und Montieren von Einlaufblechen werksmäßig zweifach vorgekantet, einschließlich Befestigungsmaterial, konisch gekantet dem Rinnengefälle angepasst.
Größe: 230 x 2000 mm
Materialdicke: 0,70 mm
Materialqualität: Aluminium
Legierung: AlMn1Mg0,5
Oberfläche: Zweischichteinbrennlackierung
Farbe: wie Dachschindel
PREFA Einlaufblech Standard
Menge: 0,000 m

**01.03.6 Einlaufblech aus PREFALZ Ergänzungsband für DS**
*** EP-Aufgliederung gefordert
Liefern und Montieren von Einlaufblechen aus Ergänzungsband, einschließlich. Befestigungsmaterial, konisch gekantet dem Rinnengefälle angepasst.
Zuschnitt: ____ mm
Abkantung: ____ Stk.
Materialdicke: wie Dachschindel
Materialqualität: wie Dachschindel
Farbe: wie Dachschindel
Einlaufblech aus PREFALZ Ergänzungsband
Menge: 0,000 m

**01.03.7 PREFA Vogelschutzgitter zur Be- u. Entlüftung für DS**
*** EP-Aufgliederung gefordert
Liefern und Montieren von Vogelschutzgitter mit Rundlochung, zur Be- u. Entlüftung, Insekten und Vogelschutz der Belüftungsebene. Einschließlich Befestigungsmaterial.
Zuschnitt: 125 mm
Abkantung: nach Erfordernis
Länge: 2000 mm
Materialdicke: 0,70 mm
Material: Aluminium
Rundlochung: Ø 5 mm
PREFA Vogelschutzgitter zur Be- u. Entlüftung
Menge: 0,000 m

**01.03.8 Dachknick (Mansarde) für DS**
*** EP-Aufgliederung gefordert
Ausbildung eines Dachknickes eines Mansardendaches einschließlich Aluminiumkantteil und Saumstreifen, sowie anarbeiten an die Dacheindeckung.
Dachübergang von ____° auf ____°
PREFA Dachknick (Mansarde)
Menge: 0,000 m

**01.03.9 Dachknick für DS**
*** EP-Aufgliederung gefordert
Ausbildung eines Dachknickes aus einer Übergangsverblechung mit Ergänzungsband, einschließlich Befestigungsmaterial und anarbeiten an die Dacheindeckung.
Dachübergang von ____ ° auf ____ °
PREFALZ Dachknick
Menge: 0,000 m

**01.03.10 PREFA Sicherheitskehle (werksmäßig hergestellt) für DS**
*** EP-Aufgliederung gefordert
Liefern und Montieren von Sicherheitskehlen mit Zusatzfalz, einschließlich Befestigungsmaterial und anarbeiten aller (beidseitigen) Anschlüssen zur Dacheindeckung. Die Einzelstücke (max. 3000 mm) sind dehnungsgerecht zu verbinden.
Zuschnitt: 708 mm
Abkantung: 8 Stk.
Materialdicke: wie Dachschindel
Materialqualität: wie Dachschindel
Farbe: wie Dachschindel
PREFA Sicherheitskehle (werksmäßig hergestellt)
Menge: 0,000 m

**01.03.11 Kehlenausbildung aus PREFALZ Ergänzungsband für DS**
*** EP-Aufgliederung gefordert
Liefern und Montieren von Kehlblechen aus Ergänzungsband einschließlich Befestigungsmaterial und anarbeiten aller (beidseitigen) Anschlüssen zur Dacheindeckung. Die Einzelstücke (max. 3000 mm) sind dehnungsgerecht zu verbinden.
Zuschnitt: ____ mm
Abkantung: ____ Stk.
Materialdicke: wie Dachschindel
Materialqualität: wie Dachschindel
Farbe: wie Dachschindel
Kehlenausbildung aus PREFALZ Ergänzungsband
Menge: 0,000 m

**01.03.12 Kehlausbildung vertieft aus PREFALZ Ergänzungsband für DS**
*** EP-Aufgliederung gefordert
Liefern und Montieren einer vertieften Kehlausbildung als Kehlrinne aus Ergänzungsband, auf vorhandener, tiefergelegten Unterkonstruktion. Einschließlich Befestigungsmaterial und anarbeiten aller (beidseitigen) Anschlüssen zur Dacheindeckung sowie aufbringen einer Lage Unterdeckbahn als zusätzliche Rückstausicherung. Die Einzelstücke (max. 3000 mm) sind dehnungsgerecht zu verbinden.
Zuschnitt: ____ mm,
Abkantung: bis 5 Stk.
Materialdicke: wie Dachschindel
Materialqualität: wie Dachschindel
Farbe: wie Dachschindel
Kehlausbildung vertiefte Kehle aus PREFALZ Ergänzungsband
Menge: 0,000 m

**01.03.13 Kehlenausbildung (Kurvenkehlen) für DS**
*** EP-Aufgliederung gefordert
Liefern und Montieren einer runden bzw. gefalteten Kehlenausbildung bei Rundgauben aus Ergänzungsband. Die Einzelstücke (max. 3000 mm) sind dehnungsgerecht zu verbinden, einschließlich Befestigungsmaterial und anarbeiten aller (beidseitigen) Anschlüssen zur Dacheindeckung.
Gaubenbreite: ____ mm
Stichhöhe: ____ mm
Hauptdachneigung: ____ °
Materialdicke: wie Dachschindel
Materialqualität: wie Dachschindel
Farbe: wie Dachschindel
PREFALZ Kehlenausbildung (Kurvenkehlen)
Menge: 0,000 m

**01.03.14 Wandanschlusskehle aus PREFALZ Ergänzungsband für DS**
*** EP-Aufgliederung gefordert
Liefern und Montieren von Kehlblechen aus Ergänzungsband für den seitlichen Wandanschluss, einschließlich Befestigungsmaterial und anarbeiten aller Anschlüssen zur Dacheindeckung. Die Einzelstücke (max. 3000mm) sind dehnungsgerecht zu verbinden.
Zuschnitt: ____ mm
Abkantung: ____ Stk.
Materialdicke: wie Dachschindel
Materialqualität: wie Dachschindel
Farbe: wie Dachschindel
Wandanschlusskehle aus PREFALZ Ergänzungsband
Menge: 0,000 m

**01.03.15 Fenster-/Wasserrutsche aus PREFALZ Ergänzungsband für DS**
*** EP-Aufgliederung gefordert
Liefern und Montieren von Fenster-/Wasserrutschen aus Ergänzungsband mit beidseitigem Steh- und Wasserfalz, einschließlich Befestigungsmaterial und anarbeiten aller Anschlüsse zur Dacheindeckung.
Abmessung: ____ x ____ mm
Materialdicke: wie Dachschindel
Materialqualität: wie Dachschindel
Farbe: wie Dachschindel
Fenster-/Wasserrutsche aus PREFALZ Ergänzungsband
Menge: 0,000 m

**01.03.16 Brustblech aus PREFALZ Ergänzungsband für DS**
*** EP-Aufgliederung gefordert
Liefern und Montieren von Brustblechen aus Ergänzungsband zu firstseitigen Anschlüssen an Dacheinbauten, einschließlich Befestigungsmaterial und anarbeiten an die Dacheindeckung. Die Einzelstücke (max. 3000 mm) sind dehnungsgerecht zu verbinden.
Zuschnitt: ____ mm
Abkantung: ____ Stk.
Materialdicke: wie Dachschindel
Materialqualität: wie Dachschindel
Farbe: wie Dachschindel
Brustblech aus PREFALZ Ergänzungsband
Menge: 0,000 m

**01.03.17 PREFA Jetlüfter (First-/Gratentlüfter), selbsttragend für DS**
*** EP-Aufgliederung gefordert
Liefern und Montieren von Jetlüfter selbsttragend, halbrund geformt, zur Entlüftung von Belüftungsebenen einschließlich Befestigungsmaterial (NIRO-Schrauben 4,5/60 mm mit Dichtscheibe) und anarbeiten an die Dacheindeckung. Die Verlegerichtlinien sind einzuhalten.
Stücklängen: 3000/ 1200 mm
Lüftungsquerschnitt: 250 cm²/ lfm
Materialdicke: 1,00 mm
Materialqualität: wie Dachschindel
Farbe: wie Dachschindel
PREFA Jetlüfter (First-/Gratentlüfter), selbsttragend
Menge: 0,000 m

**01.03.18 PREFA Jetlüfter Anfangs/Endstück für DS**
*** EP-Aufgliederung gefordert
Liefern und Montieren von Jetlüfter Anfangs/Endstück, halbrund geformt, gerade geschnitten, einschließlich Befestigungsmaterial und anarbeiten an den Jetlüfter. Die Verlegerichtlinien sind einzuhalten.
Materialdicke: 1,00 mm
Materialqualität: wie Dachschindel
Farbe: wie Dachschindel
PREFA Jetlüfter Anfangs/Endstück
Menge: 0,000 Stk

**01.03.19 PREFA First-/Gratausbildung unbelüftet für DS**
*** EP-Aufgliederung gefordert
Liefern und Montieren von First-/Gratreiter halbrund geformt, mit eingeprägter Sicke auf vorhandener Holzlatte, einschließlich Befestigungsmaterial (NIRO-Schrauben 4,5/45 mm mit Dichtscheibe) und beidseitiges anarbeiten der Dacheindeckung an die First- oder Gratlatte. Die Verlegerichtlinien sind einzuhalten.
Länge: 500 mm
Materialdicke: 1,00 mm
Materialqualität: wie Dachschindel
Farbe: wie Dachschindel
PREFA First-/Gratausbildung unbelüftet
Menge: 0,000 m

**01.03.20 PREFA First-/Gratreiter Anfangs/Endst. (Viertelkugel) für DS**
*** EP-Aufgliederung gefordert
Liefern und Montieren von Grat-/Firstreiter Anfangs/Endstück, Viertelkugel, einschließlich Befestigungsmaterial und anarbeiten an den Gratreiter. Die Verlegerichtlinien sind einzuhalten.
Materialdicke: 1,50 mm
Materialqualität: wie Dachschindel
Farbe: wie Dachschindel
PREFA First-/Gratreiter Anfangs/Endstück (Viertelkugel)
Menge: 0,000 Stk

**01.03.22 Wandentlüfter aus PREFALZ Erg.-band (Labyrinth) für DS**
*** EP-Aufgliederung gefordert
Liefern und Montieren von Wandentlüfter mit Labyrinthentlüftung auf vorhandener Unterkonstruktion aus Ergänzungsband.
Die Anschlüsse an Grate, Kehlen, Ortgänge, Wände ect. sind einzukalkulieren.
Farbe: wie Dachschindel
Materialqualität: wie Dachschindel
Brustblech:
Zuschnitt: ____ mm
Abkantungen: 3 Stk.
Materialdicke: 0,7 mm
Haftstreifen:
Zuschnitt: bis 200 mm
Abkantungen: 2 Stk.
Materialdicke: mind. 1 mm
Abdeckung:
Zuschnitt: bis 500 mm
Abkantungen: bis 5 Stk.
Materialdicke: 0,7 mm
Lochblech:
Rundlochung Ø 5 mm
Zuschnitt: bis 150 mm
Abkantungen: bis 2 Stk.
Materialdicke: 0,7 mm
Wandentlüfter aus PREFALZ Ergänzungsband (Labyrinth)
Menge: 0,000 m

**01.03.23 PREFA Dachschindel mit Froschmaulluke (Entlüftungsh.) für DS**
*** EP-Aufgliederung gefordert
Liefern und Montieren von Dachschindeln mit Froschmaulluken zur Be- und Entlüftung der Hinterlüftungsebene, mit tiefgezogenem Oberteil und Perforierung, einschließlich ausschneiden der Öffnungen aus der Schalung.
Lüftungsquerschnitt: 30 cm²
Größe: 420 x 240 mm
Materialdicke: 0,70 mm
Materialqualität: wie Dachschindel
Farbe: wie Dachschindel
PREFA Dachschindel mit Froschmaulluke (Entlüftungshaube)
Menge: 0,000 Stk

**01.03.24 Pultdachabschluss aus PREFALZ Ergänzungsband für DS**
*** EP-Aufgliederung gefordert
Liefern und Montieren von Pultdachabschlüssen aus Ergänzungsband einschließlich Befestigungsmaterial, Haftstreifen und Lochblech sowie anarbeiten an die Dacheindeckung. Die Einzelstücke (max. 3000 mm) sind dehnungsgerecht zu verbinden.
Abdeckprofil:
Zuschnitt: ____ mm
Abkantung: ____ Stk.
Materialdicke: wie Dachschindel
Farbe: wie Dachschindel
Pultdachabschluss aus PREFALZ Ergänzungsband
Menge: 0,000 m

**01.03.25 PREFA Ortgangstreifen (werkmäßig hergestellt) für DS**
*** EP-Aufgliederung gefordert
Liefern und Montieren von Ortgangstreifen mit Haftstreifen, einschließlich Befestigungsmaterial und anarbeiten an die Dacheindeckung. Die Einzelstücke sind dehnungsgerecht zu verbinden. Die Verlegerichtlinien sind einzuhalten.
Ortgangstreifen:
Zuschnitt: 2000 x 95 mm
Abkantung: 4 Stk.
Materialdicke: 0,70 mm
Haftstreifen:
Zuschnitt: 2000 x 70 mm
Abkantung: 2 Stk.
Materialdicke: 1,0 mm
Generell:
Materialqualität: wie Dachschindel
Farbe: wie Dachschindel
PREFA Ortgangstreifen (werkmäßig hergestellt)
Menge: 0,000 m

**01.03.26 Ortgangstreifen aus PREFALZ Ergänzungsband für DS**
*** EP-Aufgliederung gefordert
Liefern und Montieren von Ortgangstreifen aus Ergänzungsband einschließlich Befestigungsmaterial und anarbeiten an die Dacheindeckung. Die Einzelstücke (max. 3000 mm) sind dehnungsgerecht zu verbinden.
Ortgangstreifen:
Zuschnitt: ____ mm
Abkantung: ____ Stk.
Materialdicke: 0,70 mm
Haftstreifen:
Zuschnitt: ____ mm
Abkantung: ____ Stk.
Materialdicke: mind. 1,0 mm
Generell:
Materialqualität: wie Dachschindel
Farbe: wie Dachschindel
Ortgangstreifen aus PREFALZ Ergänzungsband
Menge: 0,000 m

**01.03.27 Ortgangausbildung vertieft aus PREFALZ Erg.-band für DS**
*** EP-Aufgliederung gefordert
Liefern und Montieren einer vertieften Ortgangausbildung als Kehlrinne aus Ergänzungsband auf bauseits vorhandener, tiefergelegten Unterkonstruktion.
Die Einzelstücke (max. 3000 mm) sind dehnungsgerecht zu verbinden, inkl. Einhanghafte, Aufbringen einer Lage Vordeckbahn als zusätzliche Rückstausicherung und Anarbeiten an die Dacheindeckung.
Farbe: wie Dachschindel
Materialqualität: wie Dachschindel
Materialdicke: wie Dachschindel
Vertiefter Ortgang:
Zuschnitt: ____ mm
Abkantung: 6 Stk.
Ortgangstreifen:
Zuschnitt: ____ mm
Abkantung: ____ Stk.
Materialdicke: 0,70 mm
Haftstreifen:
Zuschnitt: ____ mm
Abkantung: ____ Stk.
Materialdicke: mind. 1,0 mm
Ortgangausbildung vertieft aus PREFALZ Erg.-band
Menge: 0,000 m

**01.03.28 PREFA Einfassungsplatte für Dachschindel**
*** EP-Aufgliederung gefordert
Liefern und Montieren von Einfassungsplatten für Rohrdurchführungen einschließlich ausschneiden der Öffnung aus der Schalung und einarbeiten in die Dacheindeckung. Die Verlegerichtlinien sind einzuhalten.
Rohrdurchführungen: 80 bis 125 mm Ø
Dachneigung: 25° - 52°
Materialdicke: wie Dachschindel
Materialqualität: wie Dachschindel
Farbe: wie Dachschindel
PREFA Einfassungsplatte für Dachschindel
Menge: 0,000 Stk

**01.03.29 PREFA Universaleinfassung 2-teilig für DS**
*** EP-Aufgliederung gefordert
Liefern und Montieren von Universaleinfassungen 2-teilig ( z.B. für Antenneneinfassung) einschließlich einarbeiten in die Dacheindeckung. Die Verlegerichtlinien sind einzuhalten.
Rohrdurchführungen: 40 bis 120 mm Ø
Dachneigung: 12° - 52°
Materialdicke: 0,70 mm
Materialqualität: wie Dachschindel
Farbe: wie Dachschindel
PREFA Universaleinfassung 2-teilig
Menge: 0,000 Stk

**01.03.30 PREFA Entlüftungsrohr für DS**
*** EP-Aufgliederung gefordert
Liefern und Montieren von Entlüftungsrohre mit Abdeckhut einschließlich Einbau in die Einfassungsplatte und abdichten der Rohrrosette. Die Verlegerichtlinien sind einzuhalten.
Gesamthöhe: 380 mm
Durchmesser: 100 mm Ø, 120 mm Ø
Materialdicke: 1,00 mm
Materialqualität: wie Dachschindel
Farbe: wie Dachschindel
PREFA Entlüftungsrohr
Menge: 0,000 Stk

**01.03.31 PREFA Faltmanschette für DS**
*** EP-Aufgliederung gefordert
Liefern und Montieren von Faltmanschetten aus dauerelastischen EPDM zur Einbindung von runden Dachdurchführungen im Unterdach. Die Verlegerichtlinien sind einzuhalten.
Durchmesser: 100 - 130 mm Ø
PREFA Faltmanschette
Menge: 0,000 Stk

**01.03.32 Kamin-, Entlüftungssch.-, Lichtk.- o. DF-Einf. (Stk) für DS**
*** EP-Aufgliederung gefordert
Liefern und Montieren von Kamin-, Entlüftungsschacht-, Lichtkuppel- oder Dachflächenfenstereinfassungen (Kamin-, Entlüftungssch.-, Lichtk.- o. DF-Einf.) mit hochgezogenem Stehblech ca. 200 mm auf allen vier Seiten, die Längs- und Querfalze sind in die Dacheindeckung einzubinden.
Bei Durchdringungen mit einer Breite > 1,0 m ist ein Gefällekeil (Sattel) im Nackenbereich herzustellen.
Größe: ____ x ____ mm
Materialdicke: 0,70 mm
Materialqualität: wie Dachschindel
Farbe: wie Dachschindel
PREFA Kamin-, Entlüftungsschacht-, Lichtkuppel- o.Dachflächenfenstereinfassungen
Menge: 0,000 Stk

**01.03.33 Kamin-, Entlüftungssch.-, Lichtk.- o. DF-Einf.(m) für DS**
*** EP-Aufgliederung gefordert
Liefern und Montieren von Kamin-, Entlüftungsschacht-, Lichtkuppel- oder Dachflächenfenstereinfassungen (Kamin-, Entlüftungssch.-, Lichtk.- o. DF-Einf.) mit hochgezogenem Stehblech ca. 200 mm auf allen vier Seiten, die Längs- und Querfalze sind in die Dacheindeckung einzubinden.
Bei Durchdringungen mit einer Breite > 1,0 m ist ein Gefällekeil (Sattel) im Nackenbereich herzustellen.
Materialdicke: 0,70 mm
Materialqualität: wie Dachschindel
Farbe: wie Dachschindel
PREFA Kamin-, Entlüftungsschacht-, Lichtkuppel- o.Dachflächenfenstereinfassungen
Menge: 0,000 m

**01.03.34 Kamin- und Entlüftungsschachtbekleidung (Stk) für DS**
*** EP-Aufgliederung gefordert
Liefern und Montieren von Kamin- und Entlüftungsschachtbekleidungen aus Ergänzungsband. Anfertigung der Bekleidungen in gefalzter Ausführung nach örtlichen Aufmaß bis zur Unterkante der Einmündung.
Größe: ____ x ____ x ____ mm
Materialdicke: 0,70 mm
Materialqualität: wie Dachschindel
Farbe: wie Dachschindel
PREFALZ Kamin- und Entlüftungsschachtbekleidung
Menge: 0,000 Stk

**01.03.35 Kamin- und Entlüftungsschachtbekleidung (m²) für DS**
*** EP-Aufgliederung gefordert
Liefern und Montieren von Kamin- und Entlüftungsschachtbekleidungen aus Ergänzungsband. Anfertigung der Bekleidungen in gefalzter Ausführung nach örtlichen Aufmaß bis zur Unterkante der Einmündung.
Materialdicke: 0,70 mm
Materialqualität: wie Dachschindel
Farbe: wie Dachschindel
PREFALZ Kamin- und Entlüftungsschachtbekleidung
Menge: 0,000 m²

**01.03.36 Kaminkopfabdeckung für DS**
*** EP-Aufgliederung gefordert
Liefern und Montieren von Kaminkopfabdeckungen aus Ergänzungsband einschließlich ausschneiden, aufbördeln und abdichten der Öffnungen.
Größe: ____ x ____ mm
Materialdicke: 0,70 mm
Materialqualität: wie Dachschindel
Farbe: wie Dachschindel
PREFALZ Kaminkopfabdeckung
Menge: 0,000 Stk

**01.03.37 PREFA Kaminhut für DS**
*** EP-Aufgliederung gefordert
Liefern und Montieren von Kaminhüten einschließlich Kaminstreben und Niro-Schrauben.
Materialdicke: 2 mm
Materialqualität: Al-Legierung, pulverbeschichtet
Farbe: wie Dachschindel
Mögliche Größe: 700 x 700 mm, 800 x 800 mm, 1000 x 700 mm, 1100 x 800 mm, 1500 x 800 mm
Gewählte Größe: ____ x ____ mm
PREFA Kaminhut
Menge: 0,000 Stk

**01.03.38 Kitt-/Steckkittleiste für DS**
*** EP-Aufgliederung gefordert
Liefern und Montieren von Kittleisten, wahlweise Steckkittleisten aus Ergänzungsband einschließlich Befestigungsmaterial (wenn erforderlich Dübelbefestigung) sowie abdichten mit einer dauerelastischer Dichtungsmasse und einlegen von Distanzhaltern bei Vollwärmeschutz. Die Einzelstücke (max. 3000 mm) sind dehnungsgerecht zu verbinden.
Zuschnitt: ____ mm
Abkantung: bis 6 Stk.
Materialdicke: 0,70 mm
Materialqualität: wie Dachschindel
Farbe: wie Dachschindel
Menge: 0,000 m

**01.03.39 Putz-/Steckputzleiste für DS**
*** EP-Aufgliederung gefordert
Liefern und Montieren von Putzleisten, wahlweise Steckputzleisten aus Ergänzungsband einschließlich Befestigungsmaterial (wenn erforderlich Dübelbefestigung). Die
Einzelstücke (max. 3000 mm) sind dehnungsgerecht zu verbinden.
Zuschnitt: ____ mm
Abkantung: bis 4 Stk.
Materialdicke: 0,70 mm
Materialqualität: wie Dachschindel
Farbe: wie Dachschindel
Menge: 0,000 m

**01.03.40 PREFA Dachluke für DS**
*** EP-Aufgliederung gefordert
Liefern und Montieren von Dachluken für Kalt- und Dachbodenräume, mit Einfassung, Holzrahmen, Anspreizstange mit Federsplint und 6mm Doppelsteg-Lichtplatte mit Rahmendichtung. Einschließlich anarbeiten an die Dacheindeckung, ausschneiden der Durchstiegsöffnung aus der Vollschalung sowie befestigen des Holzrahmens. Die Verlegerichtlinien sind einzuhalten.
Größe: 595 x 595 mm Innenmaß
Farbe: wie Dachschindel
PREFA Dachluke
Menge: 0,000 Stk

**01.03.41 PREFA Einfassung für Velux Dachflächenfenster für DS**
*** EP-Aufgliederung gefordert
Liefern und Montieren von Einfassungen für Dachflächenfenster z.B. Velux, einschließlich anarbeiten an die Dacheindeckung. Die Verlegerichtlinien sind einzuhalten.
Fenster: mit Wärmedämmrahmen
Materialqualität: wie Dachschindel
Farbe: wie Dachschindel
Mögliche Größe: CK02 55x78, CK04 55x98, CK06 55x118, FK04 66x98, FK06 66x118, FK08 66x140, MK04 78x98, MK06 78x118, MK08 78x140, MK10 78x160,MK12 78x180, PK04 94x98, PK06 94x118, PK08 94x140, PK10 94x160, SK06 114x118, SK08 114x140, SK10 114x160, UK04 134x98, UK08 134x140, UK10 134x160
Gewählte Größe: ____
PREFA Einfassung für Velux Dachflächenfenster
Menge: 0,000 Stk

**01.03.42 PREFA Einfassung für Roto Dachflächenfenster für DS**
*** EP-Aufgliederung gefordert
Liefern und Montieren von Einfassungen für Dachflächenfenster z.B. Roto, einschließlich anarbeiten an die Dacheindeckung. Die Verlegerichtlinien sind einzuhalten.
Fenster: mit Wärmedämmrahmen
Materialqualität: wie Dachschindel
Farbe: wie Dachschindel
Mögliche Größe: 5/7 54x78, 5/9 54x98, 5/11 54x118, 6/9 65x98, 6/11 65x118, 6/14 65x140, 7/7 74x78, 7/9 74x98, 7/11 74x118, 7/14 74x140, 7/16 74x160, 9/7 94x78, 9/9 94x98, 9/11 94x118, 9/14 94x140, 9/16 94x160, 11/7 114x78, 11/9 114x98, 11/11 114x118, 11/14 114x140, 11/16 114x160, 13/7 134x78, 13/9 134x98, 13/14 134x140
Gewählte Größe: ____
PREFA Einfassung für Roto Dachflächenfenster
Menge: 0,000 Stk

**01.03.43 PREFA Einfassung für Roto-Q-Serie Dachflächenfenster für DS**
*** EP-Aufgliederung gefordert
Liefern und Montieren von Einfassungen für Dachflächenfenster z.B. Roto-Q-Serie, einschließlich anarbeiten an die Dacheindeckung.
Fenster: mit/ohne Wärmedämmrahmen
Materialqualität: wie Dachschindel
Farbe: wie Dachschindel
Mögliche Größe: Q55/78, Q55/98, Q55/118, Q66/98, Q66/118, Q66/140, Q78/78, Q78/98, Q78/118, Q78/140, Q78/160, Q94/78, Q94/98, Q94/118, Q94/140, Q94/160, Q94/180, Q114/78, Q114/98, Q114/118, Q114/140, Q114/160, Q114/180, Q134/78, Q134/98, Q134/118, Q134/140, Q134/160 Q114x118, Q134x160
Gewählte Größe: ____
PREFA Einfassung für Roto-Q-Serie Dachflächenfenster
Menge: 0,000 Stk

**01.03.44 Wandbekleidung für DS**
*** EP-Aufgliederung gefordert
Liefern und Montieren von Wandbekleidungen (Gauben-, Giebel-, und Stirnseiten) einschließlich anarbeiten an die Dacheindeckung und aller An- u. Abschlüsse, mit Dachschindel oder Ergänzungsband (Winkelstehfalz).
Ausführung: ____
Materialdicke: wie Dachschindel
Materialqualität: wie Dachschindel
Farbe: wie Dachschindel
PREFA/PREFALZ Wandbekleidung
Menge: 0,000 m²

**01.03.45 Attikaabdeckung aus PREFALZ Ergänzungsband für DS**
*** EP-Aufgliederung gefordert
Liefern und Montieren von Attikaabdeckungen aus Ergänzungsband, einschließlich beidseitiger Haftstreifen und Befestigungsmaterial. Die einzelnen Elemente sind in Längen zu max. 3000 mm je nach Zuschnitt anzufertigen.
Zuschnitt: ____ mm
Abkantung: ____ Stk.
Materialdicke: 0,70 mm
Materialqualität: wie Dachschindel
Farbe: wie Dachschindel
Mögliche Verbindungsarten: Stehfalz, Hakenfalz, Überschubleiste oder Unterlagswellblech.
Gewählte Ausführung: ____
Attikaabdeckung aus PREFALZ Ergänzungsband
Menge: 0,000 m

**01.03.46 Attika inkl. Wandentlüftung aus PREFALZ Erg.-band für DS**
*** EP-Aufgliederung gefordert
Liefern und Montieren von Attikaabdeckungen aus Ergänzungsband, inkl. Wandlüfter einschließlich beidseitiger Haftstreifen und Befestigungsmaterial. Die einzelnen Elemente sind in Längen zu max. 3000 mm je Zuschnitt anzufertigen.
Die Anschlüsse an Grate, Kehlen, Ortgänge, Wände ect. sind ebenfalls einzukalkulieren.
Farbe: wie Dachschindel
Materialqualität: wie Dachschindel
Brustblech:
Zuschnitt: ____ mm
Abkantung: ____ Stk.
Materialdicke: 0,70 mm
Attikaabdeckung:
Zuschnitt: ____ mm
Abkantung: ____ Stk.
Materialdicke: 0,70 mm
Haftstreifen:
Zuschnitt: bis 200 mm
Abkantung: 2 Stk.
Materialdicke: mind. 1 mm
Lochblech: Rundlochung Ø 5 mm
Zuschnitt: bis 150 mm
Abkantung: bis 2 Stk.
Materialdicke: 0,7 mm
Verbindungsarten: Stehfalz, Hakenfalz, Überschubleiste oder Unterlagswellblech.
Ausführung: ____
Attika inkl. Wandentlüftung aus PREFALZ Erg.-band
Menge: 0,000 m

**01.03.47 Aufzahlung Attika gerundet (Segmente) für DS**
*** EP-Aufgliederung gefordert
Aufzahlung auf die Postion Attika für eine gerundete Ausführung in Segmenten.
Menge: 0,000 m

**01.03.48 Hochzugschutzblech aus PREFALZ Ergänzungsband für DS**
*** EP-Aufgliederung gefordert
Liefern und Montieren von Hochzugschutzblechen inkl. Befestigungsmaterial und aller Anschlüsse an Fassadenflächen und Attiken.
Befestigung indirekt mittels Haftstreifen oder direkt auf vorhandene Unterkonstruktion (über erforderlicher Hochzugshöhe).
Die Einzelstücke (max. 3000 mm) sind dehnungsgerecht zu verbinden.
Hochzugschutzblech:
Zuschnitt: ____ mm
Abkantung: ____ Stk.
Materialdicke: 0,70 mm
Materialqualität: wie Dachschindel
Farbe: wie Dachschindel
Hochzugschutzblech aus PREFALZ Ergänzungsband
Menge: 0,000 m

**01.03.49 Winkelsaumabdeckung aus PREFALZ Ergänzungsband für DS**
*** EP-Aufgliederung gefordert
Liefern und Montieren von Winkelsaumabdeckungen aus Ergänzungsband, einschließlich Saumstreifen und Befestigungsmaterial. Die einzelnen Elemente sind in Längen zu max. 3000 mm je nach Zuschnitt anzufertigen.
Zuschnitt: ____ mm
Abkantung: ____ Stk
Materialdicke: 0,70 mm
Materialqualität: wie Dachschindel
Farbe: wie Dachschindel
Winkelsaumabdeckung aus PREFALZ Ergänzungsband
Menge: 0,000 m

**01.03.50 Gesimsabdeckung aus PREFALZ Ergänzungsband für DS**
*** EP-Aufgliederung gefordert
Liefern und Montieren von Gesimsabdeckungen aus Ergänzungsband, einschließlich Saumstreifen und Befestigungsmaterial. Die einzelnen Elemente sind in Längen zu max. 3000 mm je nach Zuschnitt anzufertigen.
Zuschnitt: ____ mm
Abkantung: ____ Stk
Materialdicke: 0,70 mm
Materialqualität: wie Dachschindel
Farbe: wie Dachschindel
Gesimsabdeckung aus PREFALZ Ergänzungsband
Menge: 0,000 m

**01.03.51 PREFA Schneestopper für PREFA Dachschindel**
*** EP-Aufgliederung gefordert
Liefern und Montieren von Schneestopper für Dachschindeln. Die Bestückung erfolgt immer von der Traufe Richtung First, die ersten zwei traufseitigen Reihen sind mit 1 Stk. Schneestopper pro Dachschindel zu versehen. Die Anzahl der Schneestopper erfolgt nach statischer Berechnung. Die Verlegerichtlinien sind einzuhalten.
Materialqualität: wie Dachschindel
Farbe: wie Dachschindel
PREFA Schneestopper für PREFA Dachschindel
Menge: 0,000 Stk

**01.03.52 PREFA Schneerechensystem für DS**
*** EP-Aufgliederung gefordert
Liefern und Montieren eines Schneerechensystemes, einschließlich Befestigungsmaterial und wenn erforderlich, Einbau einer Unterlagsplatte. Die Anordnung des Schneerechensystems erfolgt nach statischer Berechnung. Die Verlegerichtlinien sind einzuhalten.
Schneerechensystem: 205 x 50 x 300 mm (H x B x T) mit Fixierschieber, zwei Fußteilen mit Flächendichtung 87 mm Ø außen, Befestigungsmaterial und Abdeckkappen.
Durchzüge: Einlegeprofil mit Verbindungsmuffen, 3 Stk., 3000 mm lang.
An den Enden sind Abschlusselemente zu montieren.
Material: Aluminium, pulverbeschichtet
Farbe: wie Dachschindel
PREFA Schneerechensystem
Menge: 0,000 m

**01.03.53 Aufzahlung für PREFA Eiskrallen (Schneerechensystem) für DS**
*** EP-Aufgliederung gefordert
Aufzahlung auf das Schneerechensystem für Eiskrallen, ca. 4 Stk./lfm.
Material: Aluminium, pulverbeschichtet
Farbe: wie Dachschindel
PREFA Eiskrallen
Menge: 0,000 m

**01.03.54 PREFA Schneerechenanlage für DS**
*** EP-Aufgliederung gefordert
Liefern und Montieren einer Schneerechenanlage, einschließlich Befestigungs- u. Dichtungsmaterial sowie Einbau einer Unterlagsplatte. Die Anordnung der Schneerechenanlage erfolgt nach statischer Berechnung. Die Verlegerichtlinien sind einzuhalten.
Schneerechenhaken: 30/7 mm, gehärtet
Durchzüge: Rundstangen 15 mm Ø, 3 Stk., 3000 mm lang
Verbindungshülsen: 15 mm Ø innen
An den Enden sind Abschlusselemente zu montieren.
Material: Aluminium, pulverbeschichtet
Farbe: wie Dachschindel
PREFA Schneerechenanlage
Menge: 0,000 m

**01.03.55 PREFA Gebirgsschneefangstütze für DS**
*** EP-Aufgliederung gefordert
Liefern und Montieren einer Gebirgsschneefangstütze, einschließlich Befestigungsmaterial und wenn erforderlich, Einbau einer Unterlagsplatte. Die Anordnung des Gebirgsschneefangstütze erfolgt nach statischer Berechnung. Die Verlegerichtlinien sind einzuhalten.
Gebirgsschneefangstütze 300 x 246 mm mit zwei Fußteilen mit Flächendichtung 87 mm Ø außen, Befestigungsmaterial und Abdeckkappen.
Durchzüge: Rundholz ca. 140mm Ø
Material: Aluminium, pulverbeschichtet
Farbe: wie Dachschindel
PREFA Gebirgsschneefangstütze
Menge: 0,000 m

**01.03.56 PREFA Sicherheitsdachhaken EN 517B auf Fußteilen für DS**
*** EP-Aufgliederung gefordert
Liefern und Montieren von Sicherheitsdachhaken auf Fußteilen, geprüft nach EN 517B, zulässig für zwei Personen. Bestehend aus zwei Fußteilen mit Flächendichtung 87 mm Ø außen, Befestigungsmaterial und Abdeckkappen in hellgrau. Wenn erforderlich, Einbau einer Unterlagsplatte. Die Verlegerichtlinien sind einzuhalten.
Die Anordnung und Auslegung der Sicherheitsdachhaken erfolgt nach den Richtlinien der Unfallverhütungsvorschrift des jeweiligen Landes, bzw. nach den gestellten Anforderungen des Gebäudes.
Material: Edelstahl
Farbe: Edelstahl/hellgrau
PREFA Sicherheitsdachhaken EN 517B auf Fußteilen
Menge: 0,000 Stk

**01.03.57 PREFA Sicherheitsdachhaken EN 517B für DS**
*** EP-Aufgliederung gefordert
Liefern und Montieren von Sicherheitsdachhaken als Einzelanschlagspunkt, geprüft nach EN 517B, zulässig für eine Person. Einschließlich Abdeckkappen, Befestigungs- u. Dichtungsmaterial sowie Einbau einer Unterlagsplatte. Die Verlegerichtlinien sind einzuhalten.
Die Anordnung und Auslegung der Dachsicherheitshaken erfolgt nach den Richtlinien der Unfallverhütungsvorschrift des jeweiligen Landes, bzw. nach den gestellten Anforderungen des Gebäudes.
Material: Stahl verzinkt, pulverbeschichtet
Farbe: wie Dachschindel
PREFA Sicherheitsdachhaken EN 517B
Menge: 0,000 Stk

**01.03.58 PREFA Laufsteganlage für DS**
*** EP-Aufgliederung gefordert
Liefern und Montieren einer Laufsteganlage, einschließlich Abdeckkappe, Befestigungs- u. Dichtungsmaterial. Wenn erforderlich, Einbau einer Unterlagsplatte. Die Verlegerichtlinien sind einzuhalten.
Laufstegstütze: 250 mm, 360 mm (Stützenabstand max. 900 mm) mit Abdeckkappe, verstellbar für Dachneigungen von 12°- 55°.
Laufsteg: 250 x 420/600/800/1200 mm, 360 x 800/1200 mm mit Befestigungsmaterial und Verbinder für Laufstege.
Material: Stahl verzinkt, pulverbeschichtet
Farbe: wie Dachschindel
PREFA Laufsteganlage
Menge: 0,000 m

**01.03.59 PREFA Laufstegstützen (Dachtritte) für DS**
*** EP-Aufgliederung gefordert
Liefern und Montieren von Laufstegstützen als Dachtritte, einschließlich Abdeckkappe, Befestigungs- u. Dichtungsmaterial. Wenn erforderlich, Einbau einer Unterlagsplatte. Die Verlegerichtlinien sind einzuhalten.
Laufstegstütze: 2 Stk. 250 mm oder 2 Stk. 360 mm (Stützenabstand max. 900 mm) mit Abdeckkappe, verstellbar für Dachneigungen von 12°-55°.
Laufsteg: 250 x 420/600/800 mm oder 360 x 800 mm mit Befestigungsmaterial.
Material: Stahl verzinkt, pulverbeschichtet
Farbe: wie Dachschindel
PREFA Laufstegstützen (Dachtritte)
Menge: 0,000 Stk

**01.03.60 PREFA Einzeltritt für DS**
*** EP-Aufgliederung gefordert
Liefern und Montieren von Einzeltritten, bestehend aus zwei Fußteilen mit Flächendichtung 87 mm Ø außen, Befestigungsmaterial und Abdeckkappen, verstellbar für Dachneigungen von 12° - 60°. Wenn erforderlich, Einbau einer Unterlagsplatte. Die Verlegerichtlinien sind einzuhalten.
Material: Aluminium, pulverbeschichtet
Farbe: wie Dachschindel
PREFA Einzeltritt
Menge: 0,000 Stk

**01.03.61 PREFA Montagesystem PS.13 für DS**
*** EP-Aufgliederung gefordert
Liefern und Montieren des Photovoltaik Montagesystemes PS.13 auf vorhandener Unterkonstruktion. Das Montagesystem ist an die regionalen Wind- u. Schneelasten anzupassen.
Bei der Montage sind Unterlagsplatten entsprechend der Sparrenlage einzukalkulieren.
Montagesystem bestehend aus:
Bº__º Stk ... Solarhalter Vario/Fix (Sparren)
Bº__º Stk ... Solarhalter Vario/Fix (Schalung)
Bº__º Stk ... Solarhalter Sunny
Bº__º Stk ... Spezialklebeset
Bº__º Stk ... Solarhalter inkl. Abdeckkappe
Bº__º Stk ... Profilschiene
Bº__º Stk ... Profilschienenverbinder
Bº__º Stk ... Profilschieneabdeckung
Bº__º Stk ... Kabelclip
Bº__º Stk ... Modulanbindung Mittelklemme 30-50mm
Bº__º Stk ... Modulanbindung Endklemme 30-50mm
Bº__º Stk ... Kreuzverbinder Sunny
Bº__º Stk ... Kruezverbinder Solarhalter
Bº__º Stk ... Kreuz/Erdungsklemme
Bº__º Stk ... Modulabsturzsicherung
Bº__º Stk ... Profilschienenanbindung
Bº__º Stk ... Solarluke
Die Verlegerichtlinien des Montagesystemes sowie der Modulhersteller sind einzuhalten.
Menge: 0,000 PA

**01.03.62 PREFA Solarhalter für DS**
*** EP-Aufgliederung gefordert
Liefern und Montieren von Solarhaltern als Befestigungspunkt von Solaranlagen auf Dächern, einschließlich Abdeckkappe, Befestigungs- u. Dichtungsmaterial. Wenn erforderlich, Einbau einer Unterlagsplatte.
Anzahl und Stützweiten laut statischer Berechnung.
Die Verlegerichtlinien sind einzuhalten.

Größe: 63 x 260 mm
Materialdicke: 5 mm
Material: Aluminium
Farbe: wie Dachschindel, pulverbeschichtet
Menge: 0,000 Stk

**01.03.63 PREFA Solarhalter Vario/Fix für DS**
*** EP-Aufgliederung gefordert
Liefern und Montieren von Solarhaltern Vario oder Fix als Befestigungspunkt von Solaranlagen auf Dächern, einschließlich Befestigungsmaterial. Wenn erforderlich, Einbau einer Unterlagsplatte.
Anzahl und Stützweiten laut statischer Berechnung.
Die Verlegerichtlinien sind einzuhalten.

Material: Aluminium
Farbe: anthrazit
Menge: 0,000 Stk

**01.03.64 PREFA Solarhalter Sunny für DS**
*** EP-Aufgliederung gefordert
Liefern und Montieren von Sunny Solarhaltern als Befestigungspunkt von Solaranlagen auf Dächern, einschließlich Spezialkleber zur Einbindung der Abdeckung. Wenn erforderlich, Einbau einer Unterlagsplatte.
Anzahl und Stützweiten laut statischer Berechnung.
Die Verlegerichtlinien sind einzuhalten.

Befestigungsschraube: STS M12 350mm, blank
Abdeckung:
Farbe: zinkgrau, pulverbeschichtet
Material: Aluminium 1,20 mm
Menge: 0,000 Stk

**01.03.65 PREFA Solarluke für DS**
*** EP-Aufgliederung gefordert
Liefern und Montieren von Solarluken zur fachgerechten Einführung von PV-Leitungen bei Dächern, einschließlich Spezialkleber zur Einbindung in die Dacheindeckung.

Solarluke:
inkl. Rohrmanschette und Montageschablone
Durchführungen: 2 x 10mm, 1 x 32-35mm
Innendurchmesser: 26,5mm
Außendurchmesser: 32,8mm
Farbe: Dachschindel
Menge: 0,000 Stk

**01.03.66 PREFA Unterlagsplatte für DS**
*** EP-Aufgliederung gefordert
Liefern und Montieren von Unterlagsplatten, inkl. fachgerechtes Einbinden aller vier Seiten in die Dacheindeckung.
Farbe: wie Dachschindel
Materialqualität: wie Dachschindel
Materialdicke: 0,70 mm
Standard Größen: 540x125mm; 680x125mm
Gewählte Größe: ____
Menge: 0,000 Stk

#### Untertitel 01.04 PREFA Dachschindel DS.19

**01.04.1 Trennlage erhöht regensicher/Schallschutz für DS.19**
*** EP-Aufgliederung gefordert
Liefern und Montieren einer nahtselbstklebenden Polymerbitumen-Unterdeckbahn, bei Anforderungen erhöhter Regensicherheit und als Schallschutz. Die Herstellerrichtlinien sind einzuhalten.
Angebotenes Erzeugnis:
Menge: 0,000 m²

**01.04.2 Trennlage mind 0,9 mm für DS.19**
*** EP-Aufgliederung gefordert
Liefern und Montieren einer nahtselbstklebenden Polymerbitumen-Unterdeckbahn/Trennlage, mind. 0,9 mm. Die Eigenschaften der Trennlage richten sich nach den Anforderungen, die Herstellerrichtlinien sind einzuhalten.
Angebotenes Erzeugnis:
Menge: 0,000 m²

**01.04.3 Dacheindeckung mit PREFA Dachschindeln DS.19**
*** EP-Aufgliederung gefordert
Liefern und Montieren einer rostfreien Aluminium Dacheindeckung mit Dachschindeln DS.19 einschließlich Befestigungsmaterial (verdeckte Befestigung mittels Patenthafte und Rillennägel, 8 Stk/m²), auf Vollschalung, mind. 24 mm dick. Die Verlegerichtlinien sind einzuhalten.
Ab einer Schneeregellast von 3,25kN/m² oder in den Geländekategorien 0,I oder II ist eine Verlegung auf Vollschalung mit Bitumentrennlage erforderlich.
Verlegung: 1/3 Teilung
Mindestdachneigung: 17°
17-25° Verlegung auf Trennlage
Größe: 480 x 262 mm in verlegter Dachfläche (8 Stk/m²)
Materialdicke: 0,70 mm
Gewicht: 2,75 kg/m²
Material: Aluminium (vollständig recycelbar)
Legierung: EN AW 3005 oder EN AW 3105 gemäß EN 573-3
Vorderseite: P.10 Einbrennlackierung
Farbe: ____ Standard nach gültiger Farbkarte
Rückseite: Schutzlack
Mögliche Oberfläche: stucco oder glatt
Gewählte Oberfläche: ____
Brandverhaltensklasse: A1 gemäß EN 13501-1
Verhalten bei Beanspruchung durch Feuer von außen: ohne
Prüfung entsprechend gemäß EN 13501-5 bzw. Entscheidung 2000/553/EG
UV-Beständigkeit gemäß ÖNORM EN 13523-10: 2017-04-01
Umwelt-Produktdeklaration nach ISO 14025 und EN 15804: EPD-GDA-20130260-IBG1-DE
Referenz-Nutzungsdauer laut Umweltproduktdeklaration: = 70 Jahre
Bei dem Verwendungszweck von kaltumformten Aluminiumblechen entsprechender Nutzung sind keine Wirkungsbeziehungen bzgl. Umwelt und Gesundheit bekannt.
z.B. Dacheindeckung mit PREFA DS.19 oder Gleichwertiges.
Angebotenes Erzeugnis:
Menge: 0,000 m²

**01.04.4 PREFA Saumstreifen (Traufstreifen) für DS.19**
*** EP-Aufgliederung gefordert
Liefern und Montieren von Saumstreifen, einschließlich Befestigungsmaterial und anarbeiten an die Dacheindeckung. Die Verlegerichtlinien sind einzuhalten.
Größe: 1800 x 158 mm
Materialdicke: 1,0 mm
Materialqualität: Aluminium
PREFA Saumstreifen (Traufstreifen)
Menge: 0,000 m

**01.04.5 PREFA Einlaufblech Standard für DS.19**
*** EP-Aufgliederung gefordert
Liefern und Montieren von Einlaufblechen werksmäßig zweifach vorgekantet, einschließlich Befestigungsmaterial, konisch gekantet dem Rinnengefälle angepasst.
Größe: 230 x 2000 mm
Materialdicke: 0,70 mm
Materialqualität: Aluminium
Legierung: EN AW-5010
Oberfläche: Zweischichteinbrennlackierung
Farbe: wie Dachschindel DS.19
PREFA Einlaufblech Standard
Menge: 0,000 m

**01.04.6 Einlaufblech aus PREFALZ Ergänzungsband für DS.19**
*** EP-Aufgliederung gefordert
Liefern und Montieren von Einlaufblechen aus Ergänzungsband, inkl. erforderlichem Befestigungsmaterial, konisch gekantet dem Rinnegefälle angepasst.
Zuschnitt: ____ mm
Abkantung: ____ Stk.
Materialdicke: 0,70 mm
Materialqualität: EN AW-5010
Farbe: wie Dachschindel DS.19
Einlaufblech aus PREFALZ Ergänzungsband
Menge: 0,000 m

**01.04.7 PREFA Vogelschutzgitter zur Be- u. Entlüftung für DS.19**
*** EP-Aufgliederung gefordert
Liefern und Montieren von Vogelschutzgitter mit Rundlochung, zur Be- u. Entlüftung, Insekten und Vogelschutz der Belüftungsebene. Einschließlich Befestigungsmaterial.
Zuschnitt: 125 mm
Abkantung: nach Erfordernis
Länge: 2000 mm
Materialdicke: 0,70 mm
Material: Aluminium
Rundlochung: Ø 5 mm
PREFA Vogelschutzgitter zur Be- u. Entlüftung
Menge: 0,000 m

**01.04.8 Dachknick (Mansarde) für DS.19**
*** EP-Aufgliederung gefordert
Ausbildung eines Dachknickes eines Mansardendaches einschließlich Aluminiumkantteil und Saumstreifen, sowie anarbeiten an die Dacheindeckung.
Dachübergang von ____ ° auf ____ °
PREFA Dachknick (Mansarde)
Menge: 0,000 m

**01.04.9 Dachknick für DS.19**
*** EP-Aufgliederung gefordert
Ausbildung eines Dachknickes mit Ergänzungsband einschließlich Hafter und anarbeiten an die Dacheindeckung.
Dachübergang von ____ ° auf ____ °
Dachknick mit PREFALZ Ergänzungsband
Menge: 0,000 m

**01.04.10 PREFA Sicherheitskehle (werksmäßig hergestellt) für DS.19**
*** EP-Aufgliederung gefordert
Liefern und Montieren von Sicherheitskehlen mit Zusatzfalz, einschließlich Befestigungsmaterial und anarbeiten aller (beidseitigen) Anschlüssen zur Dacheindeckung. Die Einzelstücke (max. 3000 mm) sind dehnungsgerecht zu verbinden.
Zuschnitt: 708 mm
Abkantung: 8 Stk.
Materialdicke: 0,70 mm
Materialqualität: wie Dachschindel DS.19
Farbe: wie Dachschindel DS.19
PREFA Sicherheitskehle (werksmäßig hergestellt)
Menge: 0,000 m

**01.04.11 Kehlenausbildung aus PREFALZ Ergänzungsband für DS.19**
*** EP-Aufgliederung gefordert
Liefern und Montieren von Kehlblechen aus Ergänzungsband, einschließlich Befestigungsmaterial und anarbeiten aller (beidseitigen) Anschlüssen zur Dacheindeckung. Die Einzelstücke (max. 3000 mm) sind dehnungsgerecht zu verbinden.
Zuschnitt: ____ mm
Abkantung: ____ Stk.
Materialdicke: 0,70 mm
Materialqualität: wie Dachschindel DS.19
Farbe: wie Dachschindel DS.19
Kehlenausbildung aus PREFALZ Ergänzungsband
Menge: 0,000 m

**01.04.12 Kehlenausbildung vertieft aus PREFALZ Erg.band für DS.19**
*** EP-Aufgliederung gefordert
Liefern und Montieren einer vertieften Kehlausbildung als Kehlrinne aus Ergänzungsband, auf vorhandener, tiefergelegten Unterkonstruktion. Einschließlich Befestigungsmaterial und anarbeiten aller (beidseitigen) Anschlüssen zur Dacheindeckung sowie aufbringen einer Lage Vordeckbahn als zusätzliche Rückstausicherung. Die Einzelstücke (max. 3000 mm) sind dehnungsgerecht zu verbinden.
Zuschnitt: ____ mm
Abkantung: bis 5 Stk.
Materialdicke: 0,70 mm
Materialqualität: wie Dachschindel DS.19
Farbe: wie Dachschindel DS.19
Kehlenausbildung, vertieft, aus PREFALZ Ergänzungsband
Menge: 0,000 m

**01.04.13 Kehlenausbildung (Kurvenkehlen) für DS.19**
*** EP-Aufgliederung gefordert
Liefern und Montieren einer runden bzw. gefalteten Ausbildung der Kehle bei Rundgauben aus Ergänzungsband. Die Einzelstücke (max. 3000 mm) sind dehnungsgerecht zu verbinden, einschließlich Einhanghafte und anarbeiten aller (beidseitigen) Anschlüssen zur Dacheindeckung.
Gaubenbreite: ____ mm
Stichhöhe: ____ mm
Hauptdachneigung: ____ °
Materialdicke: 0,70 mm
Materialqualität: wie Dachschindel DS.19
Farbe: wie Dachschindel DS.19
PREFALZ Kehlenausbildung (Kurvenkehlen)
Menge: 0,000 m

**01.04.14 Wandanschlusskehle mit PREFALZ Ergänzungsband für DS.19**
*** EP-Aufgliederung gefordert
Liefern und Montieren von Kehlblechen aus Ergänzungsband, einschließlich Befestigungsmaterial und anarbeiten aller Anschlüssen zur Dacheindeckung. Die Einzelstücke (max. 3000 mm) sind dehnungsgerecht zu verbinden.
Zuschnitt: ____ mm
Abkantung: bis 4 Stk.
Materialdicke: 0,70 mm
Materialqualität: wie Dachschindel DS.19
Farbe: wie Dachschindel DS.19
Wandanschlusskehle mit PREFALZ Ergänzungsband
Menge: 0,000 m

**01.04.15 Fenster-/Wasserrutsche aus PREFALZ Ergänzungsband für DS.19**
*** EP-Aufgliederung gefordert
Liefern und Montieren von Fenster-/Wasserrutschen aus Ergänzungsband mit beidseitigem Steh- und Wasserfalz,einschließlich Befestigungsmaterial und anarbeiten aller Anschlüsse zur Dacheindeckung.
Abmessung: ____ x ____ mm
Materialdicke: wie Dachschindel DS.19
Materialqualität: wie Dachschindel DS.19
Farbe: wie Dachschindel DS.19
Fenster-/Wasserrutsche aus PREFALZ Ergänzungsband
Menge: 0,000 m

**01.04.16 Brustblech aus PREFALZ Ergänzungsband für DS.19**
*** EP-Aufgliederung gefordert
Liefern und Montieren von Brustblechen aus Ergänzungsband zu firstseitigen Anschlüssen an Dacheinbauten, einschließlich Befestigungsmaterial und anarbeiten an die Dacheindeckung. Die Einzelstücke (max. 3000 mm) sind dehnungsgerecht zu verbinden.
Zuschnitt: ____ mm
Abkantung: ____ Stk.
Materialdicke: wie Dachschindel DS.19
Materialqualität: wie Dachschindel DS.19
Farbe: wie Dachschindel DS.19
Brustblech aus PREFALZ Ergänzungsband
Menge: 0,000 m

**01.04.17 PREFA Jetlüfter (First-/Gratentlüfter), selbsttr. für DS.19**
*** EP-Aufgliederung gefordert
Liefern und Montieren von Jetlüfter selbsttragend, halbrund geformt, zur Entlüftung von Belüftungsebenen einschließlich Befestigungsmaterial (NIRO-Schrauben 4,5/60 mm mit Dichtscheibe) und anarbeiten an die Dacheindeckung. Die Verlegerichtlinien sind einzuhalten.
Stücklängen: 3000/1200 mm
Lüftungsquerschnitt: 250 cm²/lfm
Materialdicke: 1,00 mm
Materialqualität: wie Dachschindel DS.19
Farbe: wie Dachschindel DS.19
PREFA Jetlüfter (First-/Gratentlüfter), selbsttragend
Menge: 0,000 m

**01.04.18 PREFA Jetlüfter Anfangs/Endstück für DS.19**
*** EP-Aufgliederung gefordert
Liefern und Montieren von Jetlüfter Anfangs/Endstück, halbrund geformt, gerade geschnitten, einschließlich Befestigungsmaterial und anarbeiten an den Jetlüfter. Die Verlegerichtlinien sind einzuhalten.
Materialdicke: 1,00 mm
Materialqualität: wie Dachschindel DS.19
Farbe: wie Dachschindel DS.19
PREFA Jetlüfter Anfangs/Endstück
Menge: 0,000 Stk

**01.04.19 PREFA First-/Gratausbildung unbelüftet für DS.19**
*** EP-Aufgliederung gefordert
Liefern und Montieren von First/Gratreiter halbrund geformt, mit eingeprägter Sicke auf vorhandener Holzlatte, einschließlich Befestigungsmaterial (NIRO-Schrauben 4,5/45 mm mit Dichtscheibe) und beidseitiges anarbeiten der Dacheindeckung an die First- oder Gratlatte. Die Verlegerichtlinien sind einzuhalten.
Länge: 500 mm
Materialdicke: 1,00 mm
Materialqualität: wie Dachschindel DS.19
Farbe: wie Dachschindel DS.19
PREFA First-/Gratausbildung unbelüftet
Menge: 0,000 m

**01.04.20 PREFA First-/Gratreiter Anfangs/Endst. (Viertelk.) für DS.19**
*** EP-Aufgliederung gefordert
Liefern und Montieren von Grat-/Firstreiter Anfangs/Endstück, Viertelkugel (Viertelk.), einschließlich Befestigungsmaterial und anarbeiten an den Gratreiter. Die Verlegerichtlinien sind einzuhalten.
Materialdicke: 1,50 mm
Materialqualität: wie Dachschindel DS.19
Farbe: wie Dachschindel DS.19
PREFA First-/Gratreiter Anfangs/Endstück (Viertelkugel)
Menge: 0,000 Stk

**01.04.22 Wandentlüfter aus PREFALZ Erg.-band (Labyrinth) für DS.19**
*** EP-Aufgliederung gefordert
Liefern und Montieren von Wandentlüfter mit Labyrinthentlüftung auf vorhandener Unterkonstruktion aus Ergänzungsband.
Die Anschlüsse an Grate, Kehlen, Ortgänge, Wände ect. sind einzukalkulieren.
Farbe: wie Dachschindel DS.19
Materialqualität: wie Dachschindel DS.19
Brustblech:
Zuschnitt: ____ mm
Abkantungen: 3 Stk.
Materialdicke: 0,7 mm
Haftstreifen:
Zuschnitt: bis 200 mm
Abkantungen: 2 Stk.
Materialdicke: mind. 1 mm
Abdeckung:
Zuschnitt: bis 500 mm
Abkantungen: bis 5 Stk.
Materialdicke: 0,7 mm
Lochblech:
Rundlochung Ø 5 mm
Zuschnitt: bis 150 mm
Abkantungen: bis 2 Stk.
Materialdicke: 0,7 mm
Wandentlüfter aus PREFALZ Ergänzungsband (Labyrinth)
Menge: 0,000 m

**01.04.23 PREFA Froschmaullukenhaube für DS.19**
*** EP-Aufgliederung gefordert
Liefern und Montieren von Froschmaullukenhauben für die Be- u. Entlüftung der Hinterlüftungsebene, mit tiefgezogenem Oberteil und Perforierung, Einbau mittels Niet- bzw. Klebeverbindung einschließlich ausschneiden der erforderlichen Öffnungen aus Dacheindeckung und Schalung.
Materialdicke: 1,20 mm
Materialqualität: wie Dachschindel DS.19
Lüftungsquerschnitt: ca. 30 cm ²
Farbe: wie Dachschindel DS.19
PREFA Froschmaullukenhaube
Menge: 0,000 Stk

**01.04.24 Pultdachabschluss aus PREFALZ Ergänzungsband für DS.19**
*** EP-Aufgliederung gefordert
Liefern und Montieren von Pultdachabschlüssen aus Ergänzungsband einschließlich Befestigungsmaterial, Haftstreifen und Lochblech sowie anarbeiten an die Dacheindeckung. Die Einzelstücke (max. 3000 mm) sind dehnungsgerecht zu verbinden.
Abdeckprofil:
Zuschnitt: ____ mm
Abkantung: ____ Stk.
Materialdicke: wie Dachschindel DS.19
Farbe: wie Dachschindel DS.19
Pultdachabschluss aus PREFALZ Ergänzungsband
Menge: 0,000 m

**01.04.25 PREFA Ortgangstreifen (werkmäßig hergestellt) für DS.19**
*** EP-Aufgliederung gefordert
Liefern und Montieren von Ortgangstreifen mit Haftstreifen, einschließlich Befestigungsmaterial und anarbeiten an die Dacheindeckung. Die Einzelstücke sind dehnungsgerecht zu verbinden. Die Verlegerichtlinien sind einzuhalten.
Ortgangstreifen:
Zuschnitt: 2000 x 95 mm
Abkantung: 4 Stk.
Materialdicke: 0,70 mm
Haftstreifen:
Zuschnitt: 2000 x 70 mm
Abkantung: 2 Stk.
Materialdicke: 1,0 mm
Generell:
Materialqualität: wie Dachschindel DS.19
Farbe: wie Dachschindel DS.19
PREFA Ortgangstreifen (werkmäßig hergestellt)
Menge: 0,000 m

**01.04.26 Ortgangstreifen aus PREFALZ Ergänzungsband für DS.19**
*** EP-Aufgliederung gefordert
Liefern und Montieren von Ortgangstreifen aus Ergänzungsband einschließlich Befestigungsmaterial und anarbeiten an die Dacheindeckung. Die Einzelstücke (max. 3000 mm) sind dehnungsgerecht zu verbinden.
Ortgangstreifen:
Zuschnitt: ____ mm
Abkantung: ____ Stk.
Materialdicke: 0,70 mm
Haftstreifen:
Zuschnitt: ____ mm
Abkantung: ____ Stk.
Materialdicke: mind. 1,0 mm
Generell:
Materialqualität: wie Dachschindel DS.19
Farbe: wie Dachschindel DS.19
Ortgangstreifen aus PREFALZ Ergänzungsband
Menge: 0,000 m

**01.04.27 Ortgangausbildung vertieft aus PREFALZ Erg.-band für DS.19**
*** EP-Aufgliederung gefordert
Liefern und Montieren einer vertieften Ortgangausbildung als Kehlrinne aus Ergänzungsband auf bauseits vorhandener, tiefergelegten Unterkonstruktion.
Die Einzelstücke (max. 3000 mm) sind dehnungsgerecht zu verbinden, inkl. Einhanghafte, Aufbringen einer Lage Vordeckbahn als zusätzliche Rückstausicherung und Anarbeiten an die Dacheindeckung.
Farbe: wie Dachschindel DS.19
Materialqualität: wie Dachschindel DS.19
Materialdicke: wie Dachschindel DS.19
Vertiefter Ortgang:
Zuschnitt: ____ mm
Abkantung: 6 Stk.
Ortgangstreifen:
Zuschnitt: ____ mm
Abkantung: ____ Stk.
Materialdicke: 0,70 mm
Haftstreifen:
Zuschnitt: ____ mm
Abkantung: ____ Stk.
Materialdicke: mind. 1,0 mm
Ortgangausbildung vertieft aus PREFALZ Erg.-band
Menge: 0,000 m

**01.04.28 PREFA Einfassungsplatte für DS.19**
*** EP-Aufgliederung gefordert
Liefern und Montieren von Einfassungsplatten für Rohrdurchführungen einschließlich ausschneiden der Öffnung aus der Schalung und einarbeiten in die Dacheindeckung. Die Verlegerichtlinien sind einzuhalten.
Rohrdurchführungen: 80 bis 125 mm Ø
Dachneigung: 17° - 35°
Materialdicke: wie Dachschindel DS.19
Materialqualität: wie Dachschindel DS.19
Farbe: wie Dachschindel DS.19
PREFA Einfassungsplatte für DS.19
Menge: 0,000 Stk

**01.04.29 PREFA Universaleinfassung 2-teilig für DS.19**
*** EP-Aufgliederung gefordert
Liefern und Montieren von Universaleinfassungen 2-teilig ( z.B. für Antenneneinfassung) einschließlich einarbeiten in die Dacheindeckung. Die Verlegerichtlinien sind einzuhalten.
Rohrdurchführungen: 40 bis 120 mm Ø
Dachneigung: 12° - 52°
Materialdicke: 0,70 mm
Materialqualität: wie Dachschindel DS.19
Farbe: wie Dachschindel DS.19
PREFA Universaleinfassung 2-teilig
Menge: 0,000 Stk

**01.04.30 PREFA Entlüftungsrohr für DS.19**
*** EP-Aufgliederung gefordert
Liefern und Montieren von Entlüftungsrohre mit Abdeckhut einschließlich Einbau in die Einfassungsplatte und abdichten der Rohrrosette. Die Verlegerichtlinien sind einzuhalten.
Gesamthöhe: 380 mm
Durchmesser: 100 mm Ø, 120 mm Ø
Materialdicke: 1,00 mm
Materialqualität: wie Dachschindel DS.19
Farbe: wie Dachschindel DS.19
PREFA Entlüftungsrohr
Menge: 0,000 Stk

**01.04.31 PREFA Faltmanschette für DS.19**
*** EP-Aufgliederung gefordert
Liefern und Montieren von Faltmanschetten aus dauerelastischen EPDM zur Einbindung von runden Dachdurchführungen im Unterdach. Die Verlegerichtlinien sind einzuhalten.
Durchmesser: 100 - 130 mm Ø
PREFA Faltmanschette
Menge: 0,000 Stk

**01.04.32 Kamin-, Entlüftungssch.-, Lichtk.-, DF-Einf. (Stk) für DS.19**
*** EP-Aufgliederung gefordert
Liefern und Montieren von Kamin-, Entlüftungsschacht-, Lichtkuppel- oder Dachflächenfenstereinfassungen (Kamin-, Entlüftungssch.-, Lichtk.- o. DF-Einf.) mit hochgezogenem Stehblech ca. 200 mm auf allen vier Seiten, die Längs- und Querfalze sind in die Dacheindeckung einzubinden.
Bei Durchdringungen mit einer Breite > 1,0 m ist ein Gefällekeil (Sattel) im Nackenbereich herzustellen.
Größe: ____ x ____ mm
Materialdicke: 0,70 mm
Materialqualität: wie Dachschindel DS.19
Farbe: wie Dachschindel DS.19
PREFA Kamin-, Entlüftungsschacht-, Lichtkuppel- o.Dachflächenfenstereinfassungen
Menge: 0,000 Stk

**01.04.33 Kamin-, Entlüftungssch.-, Lichtk.-, DF-Einf. (m) für DS.19**
*** EP-Aufgliederung gefordert
Liefern und Montieren von Kamin-, Entlüftungsschacht-, Lichtkuppel- oder Dachflächenfenstereinfassungen (Kamin-, Entlüftungssch.-, Lichtk.- o. DF-Einf.) mit hochgezogenem Stehblech ca. 200 mm auf allen vier Seiten, die Längs- und Querfalze sind in die Dacheindeckung einzubinden.
Bei Durchdringungen mit einer Breite > 1,0 m ist ein Gefällekeil (Sattel) im Nackenbereich herzustellen.
Materialdicke: 0,70 mm
Materialqualität: wie Dachschindel DS.19
Farbe: wie Dachschindel DS.19
PREFA Kamin-, Entlüftungsschacht-, Lichtkuppel- o.Dachflächenfenstereinfassungen
Menge: 0,000 m

**01.04.34 Kamin- und Entlüftungsschachtbekleidung (Stk) für DS.19**
*** EP-Aufgliederung gefordert
Liefern und Montieren von Kamin- und Entlüftungsschachtbekleidungen aus Ergänzungsband. Anfertigung der Bekleidungen in gefalzter Ausführung nach örtlichen Aufmaß bis zur Unterkante der Einmündung.
Größe: ____ x ____ x ____ mm
Materialdicke: 0,70 mm
Materialqualität: wie Dachschindel DS.19
Farbe: wie Dachschindel DS.19
PREFALZ Kamin- und Entlüftungsschachtbekleidung
Menge: 0,000 Stk

**01.04.35 Kamin- und Entlüftungsschachtbekleidung (m2) für DS.19**
*** EP-Aufgliederung gefordert
Liefern und Montieren von Kamin- und Entlüftungsschachtbekleidungen aus Ergänzungsband. Anfertigung der Bekleidungen in gefalzter Ausführung nach örtlichen Aufmaß bis zur Unterkante der Einmündung.
Materialdicke: 0,70 mm
Materialqualität: wie Dachschindel DS.19
Farbe: wie Dachschindel DS.19
PREFALZ Kamin- und Entlüftungsschachtbekleidung
Menge: 0,000 m²

**01.04.36 Kaminkopfabdeckung für DS.19**
*** EP-Aufgliederung gefordert
Liefern und Montieren von Kaminkopfabdeckungen aus Ergänzungsband einschließlich ausschneiden, aufbördeln und abdichten der Öffnungen.
Größe: ____ x ____ mm
Materialdicke: 0,70 mm
Materialqualität: wie Dachschindel DS.19
Farbe: wie Dachschindel DS.19
PREFALZ Kaminkopfabdeckung
Menge: 0,000 Stk

**01.04.37 PREFA Kaminhut für DS.19**
*** EP-Aufgliederung gefordert
Liefern und Montieren von Kaminhüten einschließlich Kaminstreben und Niro-Schrauben.
Materialdicke: 2 mm
Materialqualität: Al-Legierung, pulverbeschichtet
Farbe: wie Dachschindel DS.19
Mögliche Größe: 700 x 700 mm, 800 x 800 mm, 1000 x 700 mm, 1100 x 800 mm, 1500 x 800 mm
Gewählte Größe: ____ x ____ mm
PREFA Kaminhut
Menge: 0,000 Stk

**01.04.38 Kitt-/Steckkittleiste für DS.19**
*** EP-Aufgliederung gefordert
Liefern und Montieren von Kittleisten, wahlweise Steckkittleisten aus Ergänzungsband einschließlich Befestigungsmaterial (wenn erforderlich Dübelbefestigung) sowie abdichten mit einer dauerelastischer Dichtungsmasse und einlegen von Distanzhaltern bei Vollwärmeschutz. Die Einzelstücke (max. 3000 mm) sind dehnungsgerecht zu verbinden.
Zuschnitt: ____ mm
Abkantung: bis 6 Stk.
Materialdicke: 0,70 mm
Materialqualität: wie Dachschindel DS.19
Farbe: wie Dachschindel DS.19
Menge: 0,000 m

**01.04.39 Putz-/Steckputzleiste für DS.19**
*** EP-Aufgliederung gefordert
Liefern und Montieren von Putzleisten, wahlweise Steckputzleisten aus Ergänzungsband einschließlich Befestigungsmaterial (wenn erforderlich Dübelbefestigung). Die
Einzelstücke (max. 3000 mm) sind dehnungsgerecht zu verbinden.
Zuschnitt: ____ mm
Abkantung: bis 4 Stk.
Materialdicke: 0,70 mm
Materialqualität: wie Dachschindel DS.19
Farbe: wie Dachschindel DS.19
Menge: 0,000 m

**01.04.40 PREFA Dachluke für DS.19**
*** EP-Aufgliederung gefordert
Liefern und Montieren von Dachluken für Kalt- und Dachbodenräume, mit Einfassung, Holzrahmen, Anspreizstange mit Federsplint und 6mm Doppelsteg-Lichtplatte mit Rahmendichtung. Einschließlich anarbeiten an die Dacheindeckung, ausschneiden der Durchstiegsöffnung aus der Vollschalung sowie befestigen des Holzrahmens. Die Verlegerichtlinien sind einzuhalten.
Größe: 595 x 595 mm Innenmaß
Farbe: wie Dachschindel DS.19
PREFA Dachluke
Menge: 0,000 Stk

**01.04.41 PREFA Einfassung für Velux Dachflächenfenster für DS.19**
*** EP-Aufgliederung gefordert
Liefern und Montieren von Einfassungen für Dachflächenfenster z.B. Velux, einschließlich anarbeiten an die Dacheindeckung. Die Verlegerichtlinien sind einzuhalten.
Fenster: mit Wärmedämmrahmen
Materialqualität: wie Dachschindel DS.19
Farbe: wie Dachschindel DS.19
Mögliche Größe: CK02 55x78, CK04 55x98, CK06 55x118, FK04 66x98, FK06 66x118, FK08 66x140, MK04 78x98, MK06 78x118, MK08 78x140, MK10 78x160,MK12 78x180, PK04 94x98, PK06 94x118, PK08 94x140, PK10 94x160, SK06 114x118, SK08 114x140, SK10 114x160, UK04 134x98, UK08 134x140, UK10 134x160
Gewählte Größe: ____
PREFA Einfassung für Velux Dachflächenfenster
Menge: 0,000 Stk

**01.04.42 PREFA Einfassung für Roto Dachflächenfenster für DS.19**
*** EP-Aufgliederung gefordert
Liefern und Montieren von Einfassungen für Dachflächenfenster z.B. Roto, einschließlich anarbeiten an die Dacheindeckung. Die Verlegerichtlinien sind einzuhalten.
Fenster: mit Wärmedämmrahmen
Materialqualität: wie Dachschindel DS.19
Farbe: wie Dachschindel DS.19
Mögliche Größe: 5/7 54x78, 5/9 54x98, 5/11 54x118, 6/9 65x98, 6/11 65x118, 6/14 65x140, 7/7 74x78, 7/9 74x98, 7/11 74x118, 7/14 74x140, 7/16 74x160, 9/7 94x78, 9/9 94x98, 9/11 94x118, 9/14 94x140, 9/16 94x160, 11/7 114x78, 11/9 114x98, 11/11 114x118, 11/14 114x140, 11/16 114x160, 13/7 134x78, 13/9 134x98, 13/14 134x140
Gewählte Größe: ____
PREFA Einfassung für Roto Dachflächenfenster
Menge: 0,000 Stk

**01.04.43 PREFA Einfassung für Roto-Q Dachflächenfenster für DS.19**
*** EP-Aufgliederung gefordert
Liefern und Montieren von Einfassungen für Dachflächenfenster z.B. Roto-Q-Serie, einschließlich anarbeiten an die Dacheindeckung.
Fenster: mit/ohne Wärmedämmrahmen
Materialqualität: wie Dachschindel DS.19
Farbe: wie Dachschindel DS.19
Mögliche Größe: Q55/78, Q55/98, Q55/118, Q66/98, Q66/118, Q66/140, Q78/78, Q78/98, Q78/118, Q78/140, Q78/160, Q94/78, Q94/98, Q94/118, Q94/140, Q94/160, Q94/180, Q114/78, Q114/98, Q114/118, Q114/140, Q114/160, Q114/180, Q134/78, Q134/98, Q134/118, Q134/140, Q134/160 Q114x118, Q134x160
Gewählte Größe: ____
PREFA Einfassung für Roto-Q Dachflächenfenster
Menge: 0,000 Stk

**01.04.44 Wandbekleidung für DS.19**
*** EP-Aufgliederung gefordert
Liefern und Montieren von Wandbekleidungen (Gauben-, Giebel-, und Stirnseiten) einschließlich anarbeiten an die Dacheindeckung und aller An- u. Abschlüsse, mit Dachschindel DS.19 oder Ergänzungsband (Winkelstehfalz).
Angebotene Ausführung:
Materialdicke: wie Dachschindel DS.19
Materialqualität: wie Dachschindel DS.19
Farbe: wie Dachschindel DS.19
PREFA/PREFALZ Wandbekleidung
Menge: 0,000 m²

**01.04.45 Attikaabdeckung aus PREFALZ Ergänzungsband für DS.19**
*** EP-Aufgliederung gefordert
Liefern und Montieren von Attikaabdeckungen aus Ergänzungsband, einschließlich beidseitiger Haftstreifen und Befestigungsmaterial. Die einzelnen Elemente sind in Längen zu max. 3000 mm je nach Zuschnitt anzufertigen.
Zuschnitt: ____ mm
Abkantung: ____ Stk.
Materialdicke: 0,70 mm
Materialqualität: wie Dachschindel DS.19
Farbe: wie Dachschindel DS.19
Mögliche Verbindungsarten: Stehfalz, Hakenfalz, Überschubleiste oder Unterlagswellblech.
Gewählte Ausführung: ____
Attikaabdeckung aus PREFALZ Ergänzungsband
Menge: 0,000 m

**01.04.46 Attika inkl. Wandentlüftung aus PREFALZ Erg.-band für DS.19**
*** EP-Aufgliederung gefordert
Liefern und Montieren von Attikaabdeckungen aus Ergänzungsband, inkl. Wandlüfter einschließlich beidseitiger Haftstreifen und Befestigungsmaterial. Die einzelnen Elemente sind in Längen zu max. 3000 mm je Zuschnitt anzufertigen.
Die Anschlüsse an Grate, Kehlen, Ortgänge, Wände ect. sind ebenfalls einzukalkulieren.
Farbe: wie Dachschindel DS.19
Materialqualität: wie Dachschindel DS.19
Brustblech:
Zuschnitt: ____ mm
Abkantung: ____ Stk.
Materialdicke: 0,70 mm
Attikaabdeckung:
Zuschnitt: ____ mm
Abkantung: ____ Stk.
Materialdicke: 0,70 mm
Haftstreifen:
Zuschnitt: bis 200 mm
Abkantung: 2 Stk.
Materialdicke: mind. 1 mm
Lochblech: Rundlochung Ø 5 mm
Zuschnitt: bis 150 mm
Abkantung: bis 2 Stk.
Materialdicke: 0,7 mm
Verbindungsarten: Stehfalz, Hakenfalz, Überschubleiste oder Unterlagswellblech.
Ausführung: ____
Attika inkl. Wandentlüftung aus PREFALZ Erg.-band
Menge: 0,000 m

**01.04.47 Aufzahlung Attika gerundet (Segmente) für DS.19**
*** EP-Aufgliederung gefordert
Aufzahlung auf die Postion Attika für eine gerundete Ausführung in Segmenten.
Menge: 0,000 m

**01.04.48 Hochzugschutzblech aus PREFALZ Ergänzungsband für DS.19**
*** EP-Aufgliederung gefordert
Liefern und Montieren von Hochzugschutzblechen inkl. Befestigungsmaterial und aller Anschlüsse an Fassadenflächen und Attiken.
Befestigung indirekt mittels Haftstreifen oder direkt auf vorhandene Unterkonstruktion (über erforderlicher Hochzugshöhe).
Die Einzelstücke (max. 3000 mm) sind dehnungsgerecht zu verbinden.
Hochzugschutzblech:
Zuschnitt: ____ mm
Abkantung: ____ Stk.
Materialdicke: 0,70 mm
Materialqualität: wie Dachschindel DS.19
Farbe: wie Dachschindel DS.19
Hochzugschutzblech aus PREFALZ Ergänzungsband
Menge: 0,000 m

**01.04.49 Winkelsaumabdeckung aus PREFALZ Ergänzungsband für DS.19**
*** EP-Aufgliederung gefordert
Liefern und Montieren von Winkelsaumabdeckungen aus Ergänzungsband, einschließlich Saumstreifen und Befestigungsmaterial. Die einzelnen Elemente sind in Längen zu max. 3000 mm je nach Zuschnitt anzufertigen.
Zuschnitt: ____ mm
Abkantung: ____ Stk
Materialdicke: 0,70 mm
Materialqualität: wie Dachschindel DS.19
Farbe: wie Dachschindel DS.19
Winkelsaumabdeckung aus PREFALZ Ergänzungsband
Menge: 0,000 m

**01.04.50 Gesimsabdeckung aus PREFALZ Ergänzungsband für DS.19**
*** EP-Aufgliederung gefordert
Liefern und Montieren von Gesimsabdeckungen aus Ergänzungsband, einschließlich Saumstreifen und Befestigungsmaterial. Die einzelnen Elemente sind in Längen zu max. 3000 mm je nach Zuschnitt anzufertigen.
Zuschnitt: ____ mm
Abkantung: ____ Stk
Materialdicke: 0,70 mm
Materialqualität: wie Dachschindel DS.19
Farbe: wie Dachschindel DS.19
Gesimsabdeckung aus PREFALZ Ergänzungsband
Menge: 0,000 m

**01.04.51 PREFA Schneestopper für PREFA DS.19**
*** EP-Aufgliederung gefordert
Liefern und Montieren von Schneestopper für Dachschindeln DS.19. Die Bestückung erfolgt immer von der Traufe Richtung First, die ersten zwei traufseitigen Reihen sind mit 1 Stk. Schneestopper pro Dachschindel DS.19 zu versehen.
Die Anzahl der Schneestopper erfolgt nach statischer Berechnung. Die PREFA Verlegerichtlinien sind einzuhalten.
Materialqualität: wie Dachschindel DS.19
Farbe: wie Dachschindel DS.19
PREFA Schneestopper
Menge: 0,000 Stk

**01.04.52 PREFA Schneerechensystem für DS.19**
*** EP-Aufgliederung gefordert
Liefern und Montieren eines Schneerechensystemes, einschließlich Befestigungsmaterial und wenn erforderlich, Einbau einer Unterlagsplatte. Die Anordnung des Schneerechensystems erfolgt nach statischer Berechnung. Die Verlegerichtlinien sind einzuhalten.
Schneerechensystem: 205 x 50 x 300 mm (H x B x T) mit Fixierschieber, zwei Fußteilen mit Flächendichtung 87 mm Ø außen, Befestigungsmaterial und Abdeckkappen.
Durchzüge: Einlegeprofil mit Verbindungsmuffen, 3 Stk., 3000 mm lang.
An den Enden sind Abschlusselemente zu montieren.
Material: Aluminium, pulverbeschichtet
Farbe: wie Dachschindel DS.19
PREFA Schneerechensystem
Menge: 0,000 m

**01.04.53 AZ für PREFA Eiskrallen (Schneerechensystem) für DS.19**
*** EP-Aufgliederung gefordert
Aufzahlung (AZ) auf das Schneerechensystem für Eiskrallen, ca. 4 Stk./lfm.
Material: Aluminium, pulverbeschichtet
Farbe: wie Dachschindel DS.19
PREFA Eiskrallen
Menge: 0,000 m

**01.04.54 PREFA Schneerechenanlage für DS.19**
*** EP-Aufgliederung gefordert
Liefern und Montieren einer Schneerechenanlage, einschließlich Befestigungs- u. Dichtungsmaterial und wenn erforderlich, Einbau einer Unterlagsplatte. Die Anordnung der Schneerechenanlage erfolgt nach statischer Berechnung. Die Verlegerichtlinien sind einzuhalten.
Schneerechenhaken: 30/7 mm, gehärtet
Durchzüge: Rundstangen 15 mm Ø, 3 Stk., 3000 mm lang
Verbindungshülsen: 15 mm Ø innen
An den Enden sind Abschlusselemente zu montieren.
Material: Aluminium, pulverbeschichtet
Farbe: wie Dachschindel DS.19
PREFA Schneerechenanlage
Menge: 0,000 m

**01.04.55 PREFA Gebirgsschneefangstütze für DS.19**
*** EP-Aufgliederung gefordert
Liefern und Montieren einer Gebirgsschneefangstütze, einschließlich Befestigungsmaterial und wenn erforderlich, Einbau einer Unterlagsplatte. Die Anordnung des Gebirgsschneefangstütze erfolgt nach statischer Berechnung. Die Verlegerichtlinien sind einzuhalten.
Gebirgsschneefangstütze 300 x 246 mm mit zwei Fußteilen mit Flächendichtung 87 mm Ø außen, Befestigungsmaterial und Abdeckkappen.
Durchzüge: Rundholz ca. 140mm Ø
Material: Aluminium, pulverbeschichtet
Farbe: wie Dachschindel DS.19
PREFA Gebirgsschneefangstütze
Menge: 0,000 m

**01.04.56 PREFA Sicherheitsdachhaken EN 517B auf Fußteilen für DS.19**
*** EP-Aufgliederung gefordert
Liefern und Montieren von Sicherheitsdachhaken auf Fußteilen, geprüft nach EN 517B, zulässig für zwei Personen. Bestehend aus zwei Fußteilen mit Flächendichtung 87 mm Ø außen, Befestigungsmaterial und Abdeckkappen in hellgrau. Wenn erforderlich, Einbau einer Unterlagsplatte. Die Verlegerichtlinien sind einzuhalten.
Die Anordnung und Auslegung der Sicherheitsdachhaken erfolgt nach den Richtlinien der Unfallverhütungsvorschrift des jeweiligen Landes, bzw. nach den gestellten Anforderungen des Gebäudes.
Material: Edelstahl
Farbe: Edelstahl/hellgrau
PREFA Sicherheitsdachhaken EN 517B auf Fußteilen
Menge: 0,000 Stk

**01.04.57 PREFA Sicherheitsdachhaken EN 517B für DS.19**
*** EP-Aufgliederung gefordert
Liefern und Montieren von Sicherheitsdachhaken als Einzelanschlagspunkt, geprüft nach EN 517B, zulässig für eine Person. Einschließlich Abdeckkappen, Befestigungs- u. Dichtungsmaterial. Wenn erforderlich, Einbau einer Unterlagsplatte. Die Verlegerichtlinien sind einzuhalten.
Die Anordnung und Auslegung der Dachsicherheitshaken erfolgt nach den Richtlinien der Unfallverhütungsvorschrift des jeweiligen Landes, bzw. nach den gestellten Anforderungen des Gebäudes.
Material: Stahl verzinkt, pulverbeschichtet
Farbe: wie Dachschindel DS.19
PREFA Sicherheitsdachhaken EN 517B
Menge: 0,000 Stk

**01.04.58 PREFA Laufsteganlage für DS.19**
*** EP-Aufgliederung gefordert
Liefern und Montieren einer Laufsteganlage, einschließlich Abdeckkappe, Befestigungs- u. Dichtungsmaterial. Wenn erforderlich, Einbau einer Unterlagsplatte. Die Verlegerichtlinien sind einzuhalten.
Laufstegstütze: 250 mm, 360 mm (Stützenabstand max. 900 mm) mit Abdeckkappe, verstellbar für Dachneigungen von 12°- 55°.
Laufsteg: 250 x 420/600/800/1200 mm, 360 x 800/1200 mm mit Befestigungsmaterial und Verbinder für Laufstege.
Material: Stahl verzinkt, pulverbeschichtet
Farbe: wie Dachschindel DS.19
PREFA Laufsteganlage
Menge: 0,000 m

**01.04.59 PREFA Laufstegstützen (Dachtritte) für DS.19**
*** EP-Aufgliederung gefordert
Liefern und Montieren von Laufstegstützen als Dachtritte, einschließlich Abdeckkappe, Befestigungs- u. Dichtungsmaterial. Wenn erforderlich, Einbau einer Unterlagsplatte. Die Verlegerichtlinien sind einzuhalten.
Laufstegstütze: 2 Stk. 250 mm oder 2 Stk. 360 mm (Stützenabstand max. 900 mm) mit Abdeckkappe, verstellbar für Dachneigungen von 12°-55°.
Laufsteg: 250 x 420/600/800 mm oder 360 x 800 mm mit Befestigungsmaterial.
Material: Stahl verzinkt, pulverbeschichtet
Farbe: wie Dachschindel DS.19
PREFA Laufstegstützen (Dachtritte)
Menge: 0,000 Stk

**01.04.60 PREFA Einzeltritt für DS.19**
*** EP-Aufgliederung gefordert
Liefern und Montieren von Einzeltritten, bestehend aus zwei Fußteilen mit Flächendichtung 87 mm Ø außen, Befestigungsmaterial und Abdeckkappen, verstellbar für Dachneigungen von 12° - 60°. Die Verlegerichtlinien sind einzuhalten.
Material: Aluminium, pulverbeschichtet
Farbe: wie Dachschindel DS.19
PREFA Einzeltritt
Menge: 0,000 Stk

**01.04.61 PREFA Montagesystem PS.13 für DS.19**
*** EP-Aufgliederung gefordert
Liefern und Montieren des Photovoltaik Montagesystemes PS.13 auf vorhandener Unterkonstruktion. Das Montagesystem ist an die regionalen Wind- u. Schneelasten anzupassen.
Bei der Montage sind Unterlagsplatten entsprechend der Sparrenlage einzukalkulieren.
Montagesystem bestehend aus:
Bº__º Stk ... Solarhalter Vario/Fix (Sparren)
Bº__º Stk ... Solarhalter Vario/Fix (Schalung)
Bº__º Stk ... Solarhalter Sunny
Bº__º Stk ... Spezialklebeset
Bº__º Stk ... Solarhalter inkl. Abdeckkappe
Bº__º Stk ... Profilschiene
Bº__º Stk ... Profilschienenverbinder
Bº__º Stk ... Profilschieneabdeckung
Bº__º Stk ... Kabelclip
Bº__º Stk ... Modulanbindung Mittelklemme 30-50mm
Bº__º Stk ... Modulanbindung Endklemme 30-50mm
Bº__º Stk ... Kreuzverbinder Sunny
Bº__º Stk ... Kruezverbinder Solarhalter
Bº__º Stk ... Kreuz/Erdungsklemme
Bº__º Stk ... Modulabsturzsicherung
Bº__º Stk ... Profilschienenanbindung
Bº__º Stk ... Solarluke
Die Verlegerichtlinien des Montagesystemes sowie der Modulhersteller sind einzuhalten.
Menge: 0,000 PA

**01.04.62 PREFA Solarhalter für DS.19**
*** EP-Aufgliederung gefordert
Liefern und Montieren von Solarhaltern als Befestigungspunkt von Solaranlagen auf Dächern, einschließlich Abdeckkappe, Befestigungs- u. Dichtungsmaterial. Wenn erforderlich, Einbau einer Unterlagsplatte.
Anzahl und Stützweiten laut statischer Berechnung.
Die Verlegerichtlinien sind einzuhalten.

Größe: 63 x 260 mm
Materialdicke: 5 mm
Material: Aluminium
Farbe: wie Dachschindel DS.19, pulverbeschichtet
Menge: 0,000 Stk

**01.04.63 PREFA Solarhalter Vario/Fix für DS.19**
*** EP-Aufgliederung gefordert
Liefern und Montieren von Solarhaltern Vario oder Fix als Befestigungspunkt von Solaranlagen auf Dächern, einschließlich Befestigungsmaterial. Wenn erforderlich, Einbau einer Unterlagsplatte.
Anzahl und Stützweiten laut statischer Berechnung.
Die Verlegerichtlinien sind einzuhalten.

Material: Aluminium
Farbe: anthrazit
Menge: 0,000 Stk

**01.04.64 PREFA Solarhalter Sunny für DS.19**
*** EP-Aufgliederung gefordert
Liefern und Montieren von Sunny Solarhaltern als Befestigungspunkt von Solaranlagen auf Dächern, einschließlich Spezialkleber zur Einbindung der Abdeckung. Wenn erforderlich, Einbau einer Unterlagsplatte.
Anzahl und Stützweiten laut statischer Berechnung.
Die Verlegerichtlinien sind einzuhalten.

Befestigungsschraube: STS M12 350mm, blank
Abdeckung:
Farbe: zinkgrau, pulverbeschichtet
Material: Aluminium 1,20 mm
Menge: 0,000 Stk

**01.04.65 PREFA Solarluke für DS.19**
*** EP-Aufgliederung gefordert
Liefern und Montieren von Solarluken zur fachgerechten Einführung von PV-Leitungen bei Dächern, einschließlich Spezialkleber zur Einbindung in die Dacheindeckung.

Solarluke:
inkl. Rohrmanschette und Montageschablone
Durchführungen: 2 x 10mm, 1 x 32-35mm
Innendurchmesser: 26,5mm
Außendurchmesser: 32,8mm
Farbe: Dachschindel DS.19
Menge: 0,000 Stk

**01.04.66 PREFA Unterlagsplatte für DS.19**
*** EP-Aufgliederung gefordert
Liefern und Montieren von Unterlagsplatten, inkl. fachgerechtes Einbinden aller vier Seiten in die Dacheindeckung.
Farbe: wie Dachschindel DS.19
Materialqualität: wie Dachschindel DS.19
Materialdicke: 0,70 mm
Standard Größen: 540x125mm; 680x125mm
Gewählte Größe: ____
Menge: 0,000 Stk

#### Untertitel 01.05 PREFA Dachraute 29 x 29

**01.05.1 Trennlage erhöht regensicher/Schallschutz für DR29**
*** EP-Aufgliederung gefordert
Liefern und Montieren einer nahtselbstklebenden Polymerbitumen-Unterdeckbahn, bei Anforderungen erhöhter Regensicherheit und als Schallschutz. Die Herstellerrichtlinien sind einzuhalten.
Angebotenes Erzeugnis:
Menge: 0,000 m²

**01.05.2 Trennlage mind 0,9 mm für DR29**
*** EP-Aufgliederung gefordert
Liefern und Montieren einer nahtselbstklebenden Polymerbitumen-Unterdeckbahn/Trennlage, mind 0,9 mm. Die Eigenschaften der Trennlage richten sich nach den Anforderungen, die Herstellerrichtlinien sind einzuhalten.
Angebotenes Erzeugnis:
Menge: 0,000 m²

**01.05.3 Dacheindeckung mit PREFA Dachrauten 29x29cm**
*** EP-Aufgliederung gefordert
Liefern und Montieren einer rostfreien Aluminium Dacheindeckung mit Dachrauten 29x29 einschließlich Befestigungsmaterial (verdeckte Befestigung mittels Dachrautenhaft 29x29 und Rillennägel, 12 Stk/m²) auf Vollschalung, mind. 24 mm dick.
Die Verlegerichtlinien sind einzuhalten.
Ab einer Schneeregellast von 3,25kN/m² oder in den Geländekategorien 0,I oder II ist eine Verlegung auf Vollschalung mit Bitumentrennlage erforderlich
Mindestdachneigung: 22° (ca. 40,4%)
Größe: 290 x 290 mm in verlegter Dachfläche (12 Stk./m²),
Materialdicke: 0,70 mm
Gewicht: 2,6 kg/m²
Material: Aluminium (vollständig recycelbar)
Legierung: EN AW 3005 oder EN AW 3105 gemäß EN 573-3
Vorderseite: P.10 Einbrennlackierung
Farbe: ____ Standard nach gültiger Farbkarte
Rückseite: Schutzlack
Mögliche Oberfläche: stucco oder glatt
Gewählte Oberfläche: ____
Brandverhaltensklasse: A1 gemäß EN 13501-1
Verhalten bei Beanspruchung durch Feuer von außen: ohne
Prüfung entsprechend gemäß EN 13501-5 bzw. Entscheidung 2000/553/EG
UV-Beständigkeit gemäß ÖNORM EN 13523-10: 2017-04-01
Umwelt-Produktdeklaration nach ISO 14025 und EN 15804: EPD-GDA-20130260-IBG1-DE
Referenz-Nutzungsdauer laut Umweltproduktdeklaration: = 70 Jahre
Bei dem Verwendungszweck von kaltumformten Aluminiumblechen entsprechender Nutzung sind keine Wirkungsbeziehungen bzgl. Umwelt und Gesundheit bekannt.
z.B. Dacheindeckung mit PREFA Dachrauten oder Gleichwertiges.
Angebotenes Erzeugnis:
Menge: 0,000 m²

**01.05.4 Aufzahlung auf Hauptposition, PREFA Startplatten für DR29**
*** EP-Aufgliederung gefordert
Liefern und Montieren von Endplatten für die Dachrauten für die Traufenausbildung und allen traufseitigen Anschlüssen (z.B. Kamine, Dachfenster, Lichtkuppeln usw.) 2,2 Stk./m, einschließlich Befestigungsmaterial.
Aufzahlung (Az) auf Hauptposition, Startplatten für PREFA Dachrauten
Menge: 0,000 m

**01.05.5 Aufzahlung auf Hauptposition, PREFA Endplatten für DR29**
*** EP-Aufgliederung gefordert
Liefern und Montieren von Endplatten für die Dachrauten für alle firstseitigen Anschlüsse (z.B. Kamine, Dachfenster, Lichtkuppeln usw.) 2,2 Stk./m, einschließlich Befestigungsmaterial.
Aufzahlung (Az) auf Hauptposition Endplatten für PREFA Dachrauten.
Menge: 0,000 m

**01.05.6 PREFA Saumstreifen (Traufstreifen) für DR29**
*** EP-Aufgliederung gefordert
Liefern und Montieren von Saumstreifen (mit Markierung), einschließlich Befestigungsmaterial und anarbeiten an die Dacheindeckung. Die Verlegerichtlinien sind einzuhalten.
Größe: 1800 x 158 mm
Materialdicke: 1,0 mm
Materialqualität: Aluminium
PREFA Saumstreifen (Traufstreifen)
Menge: 0,000 m

**01.05.7 PREFA Einlaufblech Standard für DR29**
*** EP-Aufgliederung gefordert
Liefern und Montieren von Einlaufblechen werksmäßig zweifach vorgekantet, einschließlich Befestigungsmaterial, konisch gekantet dem Rinnengefälle angepasst.
Größe: 230 x 2000 mm
Materialdicke: 0,70 mm
Materialqualität: Aluminium
Legierung: AlMn1Mg0,5
Oberfläche: Zweischichteinbrennlackierung
Farbe: wie Dachraute 29x29
PREFA Einlaufblech Standard
Menge: 0,000 m

**01.05.8 Einlaufblech aus PREFALZ Ergänzungsband für DR29**
*** EP-Aufgliederung gefordert
Liefern und Montieren von Einlaufblechen aus Ergänzungsband, einschließlich. Befestigungsmaterial, konisch gekantet dem Rinnengefälle angepasst.
Zuschnitt: ____ mm
Abkantung: ____ Stk.
Materialdicke: wie Dachraute 29x29
Materialqualität: wie Dachraute 29x29
Farbe: wie Dachraute 29x29
Einlaufblech aus PREFALZ Ergänzungsband
Menge: 0,000 m

**01.05.9 PREFA Vogelschutzgitter zur Be- u. Entlüftung für DR29**
*** EP-Aufgliederung gefordert
Liefern und Montieren von Vogelschutzgitter mit Rundlochung, zur Be- und Entlüftung, Insekten und Vogelschutz der Belüftungsebene, einschließlich Befestigungsmaterial.
Zuschnitt: 125 mm
Abkantung: nach Erfordernis
Länge: 2000 mm
Materialdicke: 0,70 mm
Material: Aluminium
Rundlochung: Ø 5 mm
PREFA Vogelschutzgitter zur Be- u. Entlüftung
Menge: 0,000 m

**01.05.10 Dachknick (Mansarde) für DR29**
*** EP-Aufgliederung gefordert
Ausbildung eines Dachknickes eines Mansardendaches einschließlich Aluminiumkantteil und Saumstreifen, sowie anarbeiten an die Dacheindeckung.
Dachübergang von ____° auf ____°
PREFA Dachknick (Mansarde)
Menge: 0,000 m

**01.05.11 Dachknick für DR29**
*** EP-Aufgliederung gefordert
Ausbildung eines Dachknickes aus einer Übergangsverblechung mit Ergänzungsband, einschließlich Befestigungsmaterial und anarbeiten an die Dacheindeckung.
Dachübergang von ____ ° auf ____ °
PREFALZ Dachknick
Menge: 0,000 m

**01.05.12 PREFA Sicherheitskehle (werksmäßig hergestellt) für DR29**
*** EP-Aufgliederung gefordert
Liefern und Montieren von Sicherheitskehlen mit Zusatzfalz, einschließlich Befestigungsmaterial und anarbeiten aller (beidseitigen) Anschlüssen zur Dacheindeckung. Die Einzelstücke (max. 3000 mm) sind dehnungsgerecht zu verbinden.
Zuschnitt: 708 mm
Abkantung: 8 Stk.
Materialdicke: wie Dachraute 29x29
Materialqualität: wie Dachraute 29x29
Farbe: wie Dachraute 29x29
PREFA Sicherheitskehle (werksmäßig hergestellt)
Menge: 0,000 m

**01.05.13 Kehlenausbildung aus PREFALZ Ergänzungsband für DR29**
*** EP-Aufgliederung gefordert
Liefern und Montieren von Kehlblechen aus Ergänzungsband einschließlich Befestigungsmaterial und anarbeiten aller (beidseitigen) Anschlüssen zur Dacheindeckung. Die Einzelstücke (max. 3000 mm) sind dehnungsgerecht zu verbinden.
Zuschnitt: ____ mm
Abkantung: ____ Stk.
Materialdicke: wie Dachraute 29x29
Materialqualität: wie Dachraute 29x29
Farbe: wie Dachraute 29x29
Kehlenausbildung aus PREFALZ Ergänzungsband
Menge: 0,000 m

**01.05.14 Kehlausbildung vertieft aus PREFALZ Erg.band für DR29**
*** EP-Aufgliederung gefordert
Liefern und Montieren einer vertieften Kehlausbildung als Kehlrinne aus Ergänzungsband, auf vorhandener, tiefergelegten Unterkonstruktion. Einschließlich Befestigungsmaterial und anarbeiten aller (beidseitigen) Anschlüssen zur Dacheindeckung sowie aufbringen einer Lage Unterdeckbahn als zusätzliche Rückstausicherung. Die Einzelstücke (max. 3000 mm) sind dehnungsgerecht zu verbinden.
Zuschnitt: ____ mm,
Abkantung: bis 5 Stk.
Materialdicke: wie Dachraute 29x29
Materialqualität: wie Dachraute 29x29
Farbe: wie Dachraute 29x29
Kehlausbildung vertiefte Kehle aus PREFALZ Ergänzungsband
Menge: 0,000 m

**01.05.15 Kehlenausbildung (Kurvenkehlen) für DR29**
*** EP-Aufgliederung gefordert
Liefern und Montieren einer runden bzw. gefalteten Kehlenausbildung bei Rundgauben aus Ergänzungsband. Die Einzelstücke (max. 3000 mm) sind dehnungsgerecht zu verbinden, einschließlich Befestigungsmaterial und anarbeiten aller (beidseitigen) Anschlüssen zur Dacheindeckung.
Gaubenbreite: ____ mm
Stichhöhe: ____ mm
Hauptdachneigung: ____ °
Materialdicke: wie Dachraute 29x29
Materialqualität: wie Dachraute 29x29
Farbe: wie Dachraute 29x29
PREFALZ Kehlenausbildung (Kurvenkehlen)
Menge: 0,000 m

**01.05.16 Wandanschlusskehle aus PREFALZ Ergänzungsband für DR29**
*** EP-Aufgliederung gefordert
Liefern und Montieren von Kehlblechen aus Ergänzungsband für den seitlichen Wandanschluss, einschließlich Befestigungsmaterial und anarbeiten aller Anschlüssen zur Dacheindeckung. Die Einzelstücken (max. 3000mm) sind dehnungsgerecht zu verbinden.
Zuschnitt: ____ mm
Abkantung: ____ Stk.
Materialdicke: wie Dachraute 29x29
Materialqualität: wie Dachraute 29x29
Farbe: wie Dachraute 29x29
Wandanschlusskehle aus PREFALZ Ergänzungsband
Menge: 0,000 m

**01.05.17 Fenster-/Wasserrutsche aus PREFALZ Ergänzungsband für DR29**
*** EP-Aufgliederung gefordert
Liefern und Montieren von Fenster-/Wasserrutschen aus Ergänzungsband mit beidseitigem Steh- und Wasserfalz,einschließlich Befestigungsmaterial und anarbeiten aller Anschlüsse zur Dacheindeckung.
Abmessung: ____ x ____ mm
Materialdicke: wie Dachraute 29x29
Materialqualität: wie Dachraute 29x29
Farbe: wie Dachraute 29x29
Fenster-/Wasserrutsche aus PREFALZ Ergänzungsband
Menge: 0,000 m

**01.05.18 Brustblech aus PREFALZ Ergänzungsband für DR29**
*** EP-Aufgliederung gefordert
Liefern und Montieren von Brustblechen aus Ergänzungsband zu firstseitigen Anschlüssen an Dacheinbauten, einschließlich Befestigungsmaterial und anarbeiten an die Dacheindeckung. Die Einzelstücke (max. 3000 mm) sind dehnungsgerecht zu verbinden.
Zuschnitt: ____ mm
Abkantung: ____ Stk.
Materialdicke: wie Dachraute 29x29
Materialqualität: wie Dachraute 29x29
Farbe: wie Dachraute 29x29
Brustblech aus PREFALZ Ergänzungsband
Menge: 0,000 m

**01.05.19 PREFA Jetlüfter (First-/Gratentlüfter), selbsttr. für DR29**
*** EP-Aufgliederung gefordert
Liefern und Montieren von Jetlüfter selbsttragend, halbrund geformt, zur Entlüftung von Belüftungsebenen einschließlich Befestigungsmaterial (NIRO-Schrauben 4,5/60 mm mit Dichtscheibe) und anarbeiten an die Dacheindeckung. Die Verlegerichtlinien sind einzuhalten.
Stücklängen: 3000/1200 mm
Lüftungsquerschnitt: 250 cm²/ lfm
Materialdicke: 1,00 mm
Materialqualität: wie Dachraute 29x29
Farbe: wie Dachraute 29x29
PREFA Jetlüfter (First-/Gratentlüfter), selbsttragend
Menge: 0,000 m

**01.05.20 PREFA Jetlüfter Anfangs/Endstück für DR29**
*** EP-Aufgliederung gefordert
Liefern und Montieren von Jetlüfter Anfangs/Endstück, halbrund geformt, gerade geschnitten, einschließlich Befestigungsmaterial und anarbeiten an den Jetlüfter. Die Verlegerichtlinien sind einzuhalten.
Materialdicke: 1,00 mm
Materialqualität: wie Dachraute 29x29
Farbe: wie Dachraute 29x29
PREFA Jetlüfter Anfangs/Endstück
Menge: 0,000 Stk

**01.05.21 PREFA First-/Gratausbildung unbelüftet für DR29**
*** EP-Aufgliederung gefordert
Liefern und Montieren von First/Gratreiter halbrund geformt, mit eingeprägter Sicke auf vorhandener Holzlatte, einschließlich Befestigungsmaterial (NIRO-Schrauben 4,5/45 mm mit Dichtscheibe) und beidseitiges anarbeiten der Dacheindeckung an die First- oder Gratlatte. Die Verlegerichtlinien sind einzuhalten.
Länge: 500 mm
Materialdicke: 1,00 mm
Materialqualität: wie Dachraute 29x29
Farbe: wie Dachraute 29x29
PREFA First-/Gratausbildung unbelüftet
Menge: 0,000 m

**01.05.22 PREFA First-/Gratreiter Anfangs/Endst. (Viertelk.) für DR29**
*** EP-Aufgliederung gefordert
Liefern und Montieren von Grat-/Firstreiter Anfangs/Endstück, Viertelkugel (Viertelk.), einschließlich Befestigungsmaterial und anarbeiten an den Gratreiter. Die Verlegerichtlinien sind einzuhalten.
Materialdicke: 1,50 mm
Materialqualität: wie Dachraute 29x29
Farbe: wie Dachraute 29x29
PREFA First-/Gratreiter Anfangs/Endstück (Viertelkugel)
Menge: 0,000 Stk

**01.05.24 Wandentlüfter aus PREFALZ Erg.-band (Labyrinth) für DR29**
*** EP-Aufgliederung gefordert
Liefern und Montieren von Wandentlüfter mit Labyrinthentlüftung auf vorhandener Unterkonstruktion aus Ergänzungsband.
Die Anschlüsse an Grate, Kehlen, Ortgänge, Wände ect. sind einzukalkulieren.
Farbe: wie Dachraute 29x29
Materialqualität: wie Dachraute 29x29
Brustblech:
Zuschnitt: ____ mm
Abkantungen: 3 Stk.
Materialdicke: 0,7 mm
Haftstreifen:
Zuschnitt: bis 200 mm
Abkantungen: 2 Stk.
Materialdicke: mind. 1 mm
Abdeckung:
Zuschnitt: bis 500 mm
Abkantungen: bis 5 Stk.
Materialdicke: 0,7 mm
Lochblech:
Rundlochung Ø 5 mm
Zuschnitt: bis 150 mm
Abkantungen: bis 2 Stk.
Materialdicke: 0,7 mm
Wandentlüfter aus PREFALZ Ergänzungsband (Labyrinth)
Menge: 0,000 m

**01.05.25 PREFA Dachrauten mit Froschmaulluke (Entlüftungsh.) für DR29**
*** EP-Aufgliederung gefordert
Liefern und Montieren von Dachrauten mit Froschmaulluken zur Be- u. Entlüftung der Hinterlüftungsebene, mit tiefgezogenem Oberteil und Perforierung, einschließlich ausschneiden der Öffnungen aus der Schalung.
Lüftungsquerschnitt: 30 cm²
Größe: 290 x 290 mm
Materialdicke: 0,70 mm
Materialqualität: wie Dachraute 29x29
Farbe: wie Dachraute 29x29
PREFA Dachrauten mit Froschmaulluke (Entlüftungshaube)
Menge: 0,000 Stk

**01.05.26 Pultdachabschluss aus PREFALZ Ergänzungsband für DR29**
*** EP-Aufgliederung gefordert
Liefern und Montieren von Pultdachabschlüssen aus Ergänzungsband einschließlich Befestigungsmaterial, Haftstreifen und Lochblech sowie anarbeiten an die Dacheindeckung. Die Einzelstücke (max. 3000 mm) sind dehnungsgerecht zu verbinden.
Abdeckprofil:
Zuschnitt: ____ mm
Abkantung: ____ Stk.
Materialdicke: wie Dachraute 29x29
Farbe: wie Dachraute 29x29
Pultdachabschluss aus PREFALZ Ergänzungsband
Menge: 0,000 m

**01.05.27 PREFA Ortgangstreifen (werkmäßig hergestellt) für DR29**
*** EP-Aufgliederung gefordert
Liefern und Montieren von Ortgangstreifen mit Haftstreifen, einschließlich Befestigungsmaterial und anarbeiten an die Dacheindeckung. Die Einzelstücke sind dehnungsgerecht zu verbinden. Die Verlegerichtlinien sind einzuhalten.
Ortgangstreifen:
Zuschnitt: 2000 x 95 mm
Abkantung: 4 Stk.
Materialdicke: 0,70 mm
Haftstreifen:
Zuschnitt: 2000 x 70 mm
Abkantung: 2 Stk.
Materialdicke: 1,0 mm
Generell:
Materialqualität: wie Dachraute 29x29
Farbe: wie Dachraute 29x29
PREFA Ortgangstreifen (werkmäßig hergestellt)
Menge: 0,000 m

**01.05.28 Ortgangstreifen aus PREFALZ Ergänzungsband für DR29**
*** EP-Aufgliederung gefordert
Liefern und Montieren von Ortgangstreifen aus Ergänzungsband einschließlich Befestigungsmaterial und anarbeiten an die Dacheindeckung. Die Einzelstücke (max. 3000 mm) sind dehnungsgerecht zu verbinden.
Ortgangstreifen:
Zuschnitt: ____ mm
Abkantung: ____ Stk.
Materialdicke: 0,70 mm
Haftstreifen:
Zuschnitt: ____ mm
Abkantung: ____ Stk.
Materialdicke: mind. 1,0 mm
Generell:
Materialqualität: wie Dachraute 29x29
Farbe: wie Dachraute 29x29
Ortgangstreifen aus PREFALZ Ergänzungsband
Menge: 0,000 m

**01.05.29 Ortgangausbildung vertieft aus PREFALZ Erg.-band für DR29**
*** EP-Aufgliederung gefordert
Liefern und Montieren einer vertieften Ortgangausbildung als Kehlrinne aus Ergänzungsband auf bauseits vorhandener, tiefergelegten Unterkonstruktion.
Die Einzelstücke (max. 3000 mm) sind dehnungsgerecht zu verbinden, inkl. Einhanghafte, Aufbringen einer Lage Vordeckbahn als zusätzliche Rückstausicherung und Anarbeiten an die Dacheindeckung.
Farbe: wie Dachraute 29x29
Materialqualität: wie Dachraute 29x29
Materialdicke: wie Dachraute 29x29
Vertiefter Ortgang:
Zuschnitt: ____ mm
Abkantung: 6 Stk.
Ortgangstreifen:
Zuschnitt: ____ mm
Abkantung: ____ Stk.
Materialdicke: 0,70 mm
Haftstreifen:
Zuschnitt: ____ mm
Abkantung: ____ Stk.
Materialdicke: mind. 1,0 mm
Ortgangausbildung vertieft aus PREFALZ Erg.-band
Menge: 0,000 m

**01.05.30 PREFA Einfassungsplatte für Dachraute 29 x 29**
*** EP-Aufgliederung gefordert
Liefern und Montieren von Einfassungsplatten für Rohrdurchführungen einschließlich ausschneiden der Öffnung aus der Schalung und einarbeiten in die Dacheindeckung. Die Verlegerichtlinien sind einzuhalten.
Rohrdurchführungen: 80 bis 125 mm Ø
Dachneigung: 22° - 52°
Materialdicke: wie Dachraute 29x29
Materialqualität: wie Dachraute 29x29
Farbe: wie Dachraute 29x29
PREFA Einfassungsplatte für Dachrauten
Menge: 0,000 Stk

**01.05.31 PREFA Universaleinfassung für DR29**
*** EP-Aufgliederung gefordert
Liefern und Montieren von Universaleinfassungen 2-teilig ( z.B. für Antenneneinfassung) einschließlich einarbeiten in die Dacheindeckung. Die Verlegerichtlinien sind einzuhalten.
Rohrdurchführungen: 40 bis 120 mm Ø
Dachneigung: 12° - 52°
Materialdicke: 0,70 mm
Materialqualität: wie Dachraute 29x29
Farbe: wie Dachraute 29x29
PREFA Universaleinfassung 2-teilig
Menge: 0,000 Stk

**01.05.32 PREFA Entlüftungsrohr für DR29**
*** EP-Aufgliederung gefordert
Liefern und Montieren von Entlüftungsrohren mit Abdeckhut einschließlich Einbau in die Einfassungsplatte und abdichten der Rohrrosette. Die Verlegerichtlinien sind einzuhalten.
Gesamthöhe: 380 mm
Durchmesser: 100 mm Ø, 120 mm Ø
Materialdicke: 1,00 mm
Materialqualität: wie Dachraute 29x29
Farbe: wie Dachraute 29x29
PREFA Entlüftungsrohr
Menge: 0,000 Stk

**01.05.33 PREFA Faltmanschette für DR29**
*** EP-Aufgliederung gefordert
Liefern und Montieren von Faltmanschetten aus dauerelastischen EPDM zur Einbindung von runden Dachdurchführungen im Unterdach. Die Verlegerichtlinien sind einzuhalten.
Durchmesser: 100 - 130 mm Ø
PREFA Faltmanschette EPDM
Menge: 0,000 Stk

**01.05.34 Kamin-, Entlüftungssch.-, Lichtk.-, DF-Einf. (Stk) für DR29**
*** EP-Aufgliederung gefordert
Liefern und Montieren von Kamin-, Entlüftungsschacht-, Lichtkuppel- oder Dachflächenfenstereinfassungen (Kamin-, Entlüftungssch.-, Lichtk.- o. DF-Einf.) mit hochgezogenem Stehblech ca. 200 mm auf allen vier Seiten, die Längs- und Querfalze sind in die Dacheindeckung einzubinden.
Bei Durchdringungen mit einer Breite > 1,0 m ist ein Gefällekeil (Sattel) im Nackenbereich herzustellen.
Größe: ____ x ____ mm
Materialdicke: 0,70 mm
Materialqualität: wie Dachraute 29x29
Farbe: wie Dachraute 29x29
PREFA Kamin-, Entlüftungsschacht-, Lichtkuppel- o.Dachflächenfenstereinfassungen
Menge: 0,000 Stk

**01.05.35 Kamin-, Entlüftungssch.-, Lichtk.-, DF-Einf. (m) für DR29**
*** EP-Aufgliederung gefordert
Liefern und Montieren von Kamin-, Entlüftungsschacht-, Lichtkuppel- oder Dachflächenfenstereinfassungen (Kamin-, Entlüftungssch.-, Lichtk.- o. DF-Einf.) mit hochgezogenem Stehblech ca. 200 mm auf allen vier Seiten, die Längs- und Querfalze sind in die Dacheindeckung einzubinden.
Bei Durchdringungen mit einer Breite > 1,0 m ist ein Gefällekeil (Sattel) im Nackenbereich herzustellen.
Materialdicke: 0,70 mm
Materialqualität: wie Dachraute 29x29
Farbe: wie Dachraute 29x29
PREFA Kamin-, Entlüftungsschacht-, Lichtkuppel- o.Dachflächenfenstereinfassungen
Menge: 0,000 m

**01.05.36 Kamin- und Entlüftungsschachtbekleidung (Stk) für DR29**
*** EP-Aufgliederung gefordert
Liefern und Montieren von Kamin- und Entlüftungsschachtbekleidungen aus Ergänzungsband. Anfertigung der Bekleidungen in gefalzter Ausführung nach örtlichen Aufmaß bis zur Unterkante der Einmündung.
Größe: ____ x ____ x ____ mm
Materialdicke: 0,70 mm
Materialqualität: wie Dachraute 29x29
Farbe: wie Dachraute 29x29
PREFALZ Kamin- und Entlüftungsschachtbekleidung
Menge: 0,000 Stk

**01.05.37 Kamin- und Entlüftungsschachtbekleidung (m2) für DR29**
*** EP-Aufgliederung gefordert
Liefern und Montieren von Kamin- und Entlüftungsschachtbekleidungen aus Ergänzungsband. Anfertigung der Bekleidungen in gefalzter Ausführung nach örtlichen Aufmaß bis zur Unterkante der Einmündung.
Materialdicke: 0,70 mm
Materialqualität: wie Dachraute 29x29
Farbe: wie Dachraute 29x29
PREFALZ Kamin- und Entlüftungsschachtbekleidung
Menge: 0,000 m²

**01.05.38 Kaminkopfabdeckung für DR29**
*** EP-Aufgliederung gefordert
Liefern und Montieren von Kaminkopfabdeckungen aus Ergänzungsband einschließlich ausschneiden, aufbördeln und abdichten der Öffnungen.
Größe: ____ x ____ mm
Materialdicke: 0,70 mm
Materialqualität: wie Dachraute 29x29
Farbe: wie Dachraute 29x29
PREFALZ Kaminkopfabdeckung
Menge: 0,000 Stk

**01.05.39 PREFA Kaminhut für DR29**
*** EP-Aufgliederung gefordert
Liefern und Montieren von Kaminhüten einschließlich Kaminstreben und Niro-Schrauben.
Materialdicke: 2 mm
Materialqualität: Al-Legierung, pulverbeschichtet
Farbe: wie Dachraute 29x29
Mögliche Größe: 700 x 700 mm, 800 x 800 mm, 1000 x 700 mm, 1100 x 800 mm, 1500 x 800 mm
Gewählte Größe: ____ x ____ mm
PREFA Kaminhut
Menge: 0,000 Stk

**01.05.40 Kitt-/Steckkittleiste für DR29**
*** EP-Aufgliederung gefordert
Liefern und Montieren von Kittleisten, wahlweise Steckkittleisten aus Ergänzungsband einschließlich Befestigungsmaterial (wenn erforderlich Dübelbefestigung) sowie abdichten mit einer dauerelastischer Dichtungsmasse und einlegen von Distanzhaltern bei Vollwärmeschutz. Die Einzelstücke (max. 3000 mm) sind dehnungsgerecht zu verbinden.
Zuschnitt: ____ mm
Abkantung: bis 6 Stk.
Materialdicke: 0,70 mm
Materialqualität: wie Dachraute 29x29
Farbe: wie Dachraute 29x29
Menge: 0,000 m

**01.05.41 Putz-/Steckputzleiste für DR29**
*** EP-Aufgliederung gefordert
Liefern und Montieren von Putzleisten, wahlweise Steckputzleisten aus Ergänzungsband einschließlich Befestigungsmaterial (wenn erforderlich Dübelbefestigung). Die
Einzelstücke (max. 3000 mm) sind dehnungsgerecht zu verbinden.
Zuschnitt: ____ mm
Abkantung: bis 4 Stk.
Materialdicke: 0,70 mm
Materialqualität: wie Dachraute 29x29
Farbe: wie Dachraute 29x29
Menge: 0,000 m

**01.05.42 PREFA Dachluke für DR29**
*** EP-Aufgliederung gefordert
Liefern und Montieren von Dachluken für Kalt- und Dachbodenräume, mit Einfassung, Holzrahmen, Anspreizstange mit Federsplint und 6mm Doppelsteg-Lichtplatte mit Rahmendichtung. Einschließlich anarbeiten an die Dacheindeckung, ausschneiden der Durchstiegsöffnung aus der Vollschalung sowie befestigen des Holzrahmens. Die Verlegerichtlinien sind einzuhalten.
Größe: 595 x 595 mm Innenmaß
Farbe: wie Dachraute 29x29
PREFA Dachluke
Menge: 0,000 Stk

**01.05.43 PREFA Einfassung für Velux Dachflächenfenster für DR29**
*** EP-Aufgliederung gefordert
Liefern und Montieren von Einfassungen für Dachflächenfenster z.B. Velux, einschließlich anarbeiten an die Dacheindeckung. Die Verlegerichtlinien sind einzuhalten.
Fenster: mit Wärmedämmrahmen
Materialqualität: wie Dachraute 29x29
Farbe: wie Dachraute 29x29
Mögliche Größe: CK02 55x78, CK04 55x98, CK06 55x118, FK04 66x98, FK06 66x118, FK08 66x140, MK04 78x98, MK06 78x118, MK08 78x140, MK10 78x160,MK12 78x180, PK04 94x98, PK06 94x118, PK08 94x140, PK10 94x160, SK06 114x118, SK08 114x140, SK10 114x160, UK04 134x98, UK08 134x140, UK10 134x160
Gewählte Größe: ____
PREFA Einfassung für Velux Dachflächenfenster
Menge: 0,000 Stk

**01.05.44 PREFA Einfassung für Roto Dachflächenfenster für DR29**
*** EP-Aufgliederung gefordert
Liefern und Montieren von Einfassungen für Dachflächenfenster z.B. Roto, einschließlich anarbeiten an die Dacheindeckung. Die Verlegerichtlinien sind einzuhalten.
Fenster: mit Wärmedämmrahmen
Materialqualität: wie Dachraute 29x29
Farbe: wie Dachraute 29x29
Mögliche Größe: 5/7 54x78, 5/9 54x98, 5/11 54x118, 6/9 65x98, 6/11 65x118, 6/14 65x140, 7/7 74x78, 7/9 74x98, 7/11 74x118, 7/14 74x140, 7/16 74x160, 9/7 94x78, 9/9 94x98, 9/11 94x118, 9/14 94x140, 9/16 94x160, 11/7 114x78, 11/9 114x98, 11/11 114x118, 11/14 114x140, 11/16 114x160, 13/7 134x78, 13/9 134x98, 13/14 134x140
Gewählte Größe: ____
PREFA Einfassung für Roto Dachflächenfenster
Menge: 0,000 Stk

**01.05.45 PREFA Einfassung für Roto-Q Dachflächenfenster für DR29**
*** EP-Aufgliederung gefordert
Liefern und Montieren von Einfassungen für Dachflächenfenster z.B. Roto-Q-Serie, einschließlich anarbeiten an die Dacheindeckung.
Fenster: mit/ohne Wärmedämmrahmen
Materialqualität: wie Dachraute 29x29
Farbe: wie Dachraute 29x29
Mögliche Größe: Q55/78, Q55/98, Q55/118, Q66/98, Q66/118, Q66/140, Q78/78, Q78/98, Q78/118, Q78/140, Q78/160, Q94/78, Q94/98, Q94/118, Q94/140, Q94/160, Q94/180, Q114/78, Q114/98, Q114/118, Q114/140, Q114/160, Q114/180, Q134/78, Q134/98, Q134/118, Q134/140, Q134/160 Q114x118, Q134x160
Gewählte Größe: ____
PREFA Einfassung für Roto-Q Dachflächenfenster
Menge: 0,000 Stk

**01.05.46 Wandbekleidung für DR29**
*** EP-Aufgliederung gefordert
Liefern und Montieren von Wandbekleidungen (Gauben-, Giebel-, und Stirnseiten) einschließlich anarbeiten an die Dacheindeckung und aller An- u. Abschlüsse, mit Dachraute 29x29 oder Ergänzungsband (Winkelstehfalz).
Ausführung: ____
Materialdicke: wie Dachraute 29x29
Materialqualität: wie Dachraute 29x29
Farbe: wie Dachraute 29x29
PREFA/PREFALZ Wandbekleidung
Menge: 0,000 m²

**01.05.47 Attikaabdeckung aus PREFALZ Ergänzungsband für DR29**
*** EP-Aufgliederung gefordert
Liefern und Montieren von Attikaabdeckungen aus Ergänzungsband, einschließlich beidseitiger Haftstreifen und Befestigungsmaterial. Die einzelnen Elemente sind in Längen zu max. 3000 mm je nach Zuschnitt anzufertigen.
Zuschnitt: ____ mm
Abkantung: ____ Stk.
Materialdicke: 0,70 mm
Materialqualität: wie Dachraute 29x29
Farbe: wie Dachraute 29x29
Verbindungsarten: Stehfalz, Hakenfalz, Überschubleiste oder Unterlagswellblech
Attikaabdeckung aus PREFALZ Ergänzungsband
Menge: 0,000 m

**01.05.48 Attika inkl. Wandentlüftung aus PREFALZ Erg.-band für DR29**
*** EP-Aufgliederung gefordert
Liefern und Montieren von Attikaabdeckungen aus Ergänzungsband, inkl. Wandlüfter einschließlich beidseitiger Haftstreifen und Befestigungsmaterial. Die einzelnen Elemente sind in Längen zu max. 3000 mm je Zuschnitt anzufertigen.
Die Anschlüsse an Grate, Kehlen, Ortgänge, Wände ect. sind ebenfalls einzukalkulieren.
Farbe: wie Dachraute 29x29
Materialqualität: wie Dachraute 29x29
Brustblech:
Zuschnitt: ____ mm
Abkantung: ____ Stk.
Materialdicke: 0,70 mm
Attikaabdeckung:
Zuschnitt: ____ mm
Abkantung: ____ Stk.
Materialdicke: 0,70 mm
Haftstreifen:
Zuschnitt: bis 200 mm
Abkantung: 2 Stk.
Materialdicke: mind. 1 mm
Lochblech: Rundlochung Ø 5 mm
Zuschnitt: bis 150 mm
Abkantung: bis 2 Stk.
Materialdicke: 0,7 mm
Verbindungsarten: Stehfalz, Hakenfalz, Überschubleiste oder Unterlagswellblech.
Ausführung: ____
Attika inkl. Wandentlüftung aus PREFALZ Erg.-band
Menge: 0,000 m

**01.05.49 Aufzahlung Attika gerundet (Segmente) für DR29**
*** EP-Aufgliederung gefordert
Aufzahlung auf die Postion Attika für eine gerundete Ausführung in Segmenten.
Menge: 0,000 m

**01.05.50 Hochzugschutzblech aus PREFALZ Ergänzungsband für DR29**
*** EP-Aufgliederung gefordert
Liefern und Montieren von Hochzugschutzblechen inkl. Befestigungsmaterial und aller Anschlüsse an Fassadenflächen und Attiken.
Befestigung indirekt mittels Haftstreifen oder direkt auf vorhandene Unterkonstruktion (über erforderlicher Hochzugshöhe).
Die Einzelstücke (max. 3000 mm) sind dehnungsgerecht zu verbinden.
Hochzugschutzblech:
Zuschnitt: ____ mm
Abkantung: ____ Stk.
Materialdicke: 0,70 mm
Materialqualität: wie Dachraute 29x29
Farbe: wie Dachraute 29x29
Hochzugschutzblech aus PREFALZ Ergänzungsband
Menge: 0,000 m

**01.05.51 Winkelsaumabdeckung aus PREFALZ Ergänzungsband für DR29**
*** EP-Aufgliederung gefordert
Liefern und Montieren von Winkelsaumabdeckungen aus Ergänzungsband, einschließlich Saumstreifen und Befestigungsmaterial. Die einzelnen Elemente sind in Längen zu max. 3000 mm je nach Zuschnitt anzufertigen.
Zuschnitt: ____ mm
Abkantung: ____ Stk
Materialdicke: 0,70 mm
Materialqualität: wie Dachraute 29x29
Farbe: wie Dachraute 29x29
Winkelsaumabdeckung aus PREFALZ Ergänzungsband
Menge: 0,000 m

**01.05.52 Gesimsabdeckung aus PREFALZ Ergänzungsband für DR29**
*** EP-Aufgliederung gefordert
Liefern und Montieren von Gesimsabdeckungen aus Ergänzungsband, einschließlich Saumstreifen und Befestigungsmaterial. Die einzelnen Elemente sind in Längen zu max. 3000 mm je nach Zuschnitt anzufertigen.
Zuschnitt: ____ mm
Abkantung: ____ Stk
Materialdicke: 0,70 mm
Materialqualität: wie Dachraute 29x29
Farbe: wie Dachraute 29x29
Gesimsabdeckung aus PREFALZ Ergänzungsband
Menge: 0,000 m

**01.05.53 PREFA Schneestopper für PREFA Dachraute 29x29**
*** EP-Aufgliederung gefordert
Liefern und Montieren von Schneestopper für Dachraute 29x29. Die Bestückung erfolgt immer von der Traufe Richtung First, die ersten zwei traufseitigen Reihen sind mit 1 Stk. Schneestopper pro Dachraute zu versehen. Die Anzahl der Schneestopper erfolgt nach statischer Berechnung. Die Verlegerichtlinien sind einzuhalten.
Materialqualität: wie Dachraute 29x29
Farbe: wie Dachraute 29x29
PREFA Schneestopper für PREFA Dachraute
Menge: 0,000 Stk

**01.05.54 PREFA Schneerechensystem für DR29**
*** EP-Aufgliederung gefordert
Liefern und Montieren eines Schneerechensystemes, einschließlich Befestigungsmaterial und wenn erforderlich, Einbau einer Unterlagsplatte. Die Anordnung des Schneerechensystems erfolgt nach statischer Berechnung. Die Verlegerichtlinien sind einzuhalten.
Schneerechensystem: 205 x 50 x 300 mm (H x B x T) mit Fixierschieber, zwei Fußteilen mit Flächendichtung 87 mm Ø außen, Befestigungsmaterial und Abdeckkappen.
Durchzüge: Einlegeprofil mit Verbindungsmuffen, 3 Stk., 3000 mm lang.
An den Enden sind Abschlusselemente zu montieren.
Material: Aluminium, pulverbeschichtet
Farbe: wie Dachraute 29x29
PREFA Schneerechensystem
Menge: 0,000 m

**01.05.55 AZ für PREFA Eiskrallen (Schneerechensystem) für DR29**
*** EP-Aufgliederung gefordert
Aufzahlung (AZ) auf das Schneerechensystem für Eiskrallen, ca. 4 Stk./lfm.
Material: Aluminium, pulverbeschichtet
Farbe: wie Dachraute 29x29
PREFA Eiskrallen (Schneerechensystem)
Menge: 0,000 m

**01.05.56 PREFA Schneerechenanlage für DR29**
*** EP-Aufgliederung gefordert
Liefern und Montieren einer Schneerechenanlage, einschließlich Befestigungs- u. Dichtungsmaterial sowie Einbau einer Unterlagsplatte. Die Anordnung der Schneerechenanlage erfolgt nach statischer Berechnung. Die Verlegerichtlinien sind einzuhalten.
Schneerechenhaken: 30/7 mm, gehärtet
Durchzüge: Rundstangen 15 mm Ø, 3 Stk., 3000 mm lang
Verbindungshülsen: 15 mm Ø innen
An den Enden sind Abschlusselemente zu montieren.
Material: Aluminium, pulverbeschichtet
Farbe: wie Dachraute 29x29
PREFA Schneerechenanlage
Menge: 0,000 m

**01.05.57 PREFA Gebirgsschneefangstütze für DR29**
*** EP-Aufgliederung gefordert
Liefern und Montieren einer Gebirgsschneefangstütze, einschließlich Befestigungsmaterial und wenn erforderlich, Einbau einer Unterlagsplatte. Die Anordnung des Gebirgsschneefangstütze erfolgt nach statischer Berechnung. Die Verlegerichtlinien sind einzuhalten.
Gebirgsschneefangstütze 300 x 246 mm mit zwei Fußteilen mit Flächendichtung 87 mm Ø außen, Befestigungsmaterial und Abdeckkappen.
Durchzüge: Rundholz ca. 140mm Ø
Material: Aluminium, pulverbeschichtet
Farbe: wie Dachraute 29x29
PREFA Gebirgsschneefangstütze
Menge: 0,000 m

**01.05.58 PREFA Sicherheitsdachhaken EN 517B auf Fußteilen für DR29**
*** EP-Aufgliederung gefordert
Liefern und Montieren von Sicherheitsdachhaken auf Fußteilen, geprüft nach EN 517B, zulässig für zwei Personen. Bestehend aus zwei Fußteilen mit Flächendichtung 87 mm Ø außen, Befestigungsmaterial und Abdeckkappen in hellgrau. Wenn erforderlich, Einbau einer Unterlagsplatte. Die Verlegerichtlinien sind einzuhalten.
Die Anordnung und Auslegung der Sicherheitsdachhaken erfolgt nach den Richtlinien der Unfallverhütungsvorschrift des jeweiligen Landes, bzw. nach den gestellten Anforderungen des Gebäudes.
Material: Edelstahl
Farbe: Edelstahl/hellgrau
PREFA Sicherheitsdachhaken EN 517B auf Fußteilen
Menge: 0,000 Stk

**01.05.59 PREFA Sicherheitsdachhaken EN 517B für DR29**
*** EP-Aufgliederung gefordert
Liefern und Montieren von Sicherheitsdachhaken als Einzelanschlagspunkt, geprüft nach EN 517B, zulässig für eine Person. Einschließlich Abdeckkappen, Befestigungs- u. Dichtungsmaterial sowie Einbau einer Unterlagsplatte. Die Verlegerichtlinien sind einzuhalten.
Die Anordnung und Auslegung der Dachsicherheitshaken erfolgt nach den Richtlinien der Unfallverhütungsvorschrift des jeweiligen Landes, bzw. nach den gestellten Anforderungen des Gebäudes.
Material: Stahl verzinkt, pulverbeschichtet
Farbe: wie Dachraute 29x29
PREFA Sicherheitsdachhaken EN 517B
Menge: 0,000 Stk

**01.05.60 PREFA Laufsteganlage für DR29**
*** EP-Aufgliederung gefordert
Liefern und Montieren einer Laufsteganlage, einschließlich Abdeckkappe, Befestigungs- u. Dichtungsmaterial. Wenn erforderlich, Einbau einer Unterlagsplatte. Die Verlegerichtlinien sind einzuhalten.
Laufstegstütze: 250 mm, 360 mm (Stützenabstand max. 900 mm) mit Abdeckkappe, verstellbar für Dachneigungen von 12°- 55°.
Laufsteg: 250 x 420/600/800/1200 mm, 360 x 800/1200 mm mit Befestigungsmaterial und Verbinder für Laufstege.
Material: Stahl verzinkt, pulverbeschichtet
Farbe: wie Dachraute 29x29
PREFA Laufsteganlage
Menge: 0,000 m

**01.05.61 PREFA Laufstegstützen (Dachtritte) für DR29**
*** EP-Aufgliederung gefordert
Liefern und Montieren von Laufstegstützen als Dachtritte, einschließlich Abdeckkappe, Befestigungs- u. Dichtungsmaterial. Wenn erforderlich, Einbau einer Unterlagsplatte. Die Verlegerichtlinien sind einzuhalten.
Laufstegstütze: 2 Stk. 250 mm oder 2 Stk. 360 mm (Stützenabstand max. 900 mm) mit Abdeckkappe, verstellbar für Dachneigungen von 12°-55°.
Laufsteg: 250 x 420/600/800 mm oder 360 x 800 mm mit Befestigungsmaterial.
Material: Stahl verzinkt, pulverbeschichtet
Farbe: wie Dachraute 29x29
PREFA Laufstegstützen (Dachtritte)
Menge: 0,000 Stk

**01.05.62 PREFA Einzeltritt für DR29**
*** EP-Aufgliederung gefordert
Liefern und Montieren von Einzeltritten, bestehend aus zwei Fußteilen mit Flächendichtung 87 mm Ø außen, Befestigungsmaterial und Abdeckkappen, verstellbar für Dachneigungen von 12° - 60°. Wenn erforderlich, Einbau einer Unterlagsplatte. Die Verlegerichtlinien sind einzuhalten.
Material: Aluminium, pulverbeschichtet
Farbe: wie Dachraute 29x29
PREFA Einzeltritt
Menge: 0,000 Stk

**01.05.63 PREFA Montagesystem PS.13 für DR29**
*** EP-Aufgliederung gefordert
Liefern und Montieren des Photovoltaik Montagesystemes PS.13 auf vorhandener Unterkonstruktion. Das Montagesystem ist an die regionalen Wind- u. Schneelasten anzupassen.
Bei der Montage sind Unterlagsplatten entsprechend der Sparrenlage einzukalkulieren.
Montagesystem bestehend aus:
Bº__º Stk ... Solarhalter Vario/Fix (Sparren)
Bº__º Stk ... Solarhalter Vario/Fix (Schalung)
Bº__º Stk ... Solarhalter Sunny
Bº__º Stk ... Spezialklebeset
Bº__º Stk ... Solarhalter inkl. Abdeckkappe
Bº__º Stk ... Profilschiene
Bº__º Stk ... Profilschienenverbinder
Bº__º Stk ... Profilschieneabdeckung
Bº__º Stk ... Kabelclip
Bº__º Stk ... Modulanbindung Mittelklemme 30-50mm
Bº__º Stk ... Modulanbindung Endklemme 30-50mm
Bº__º Stk ... Kreuzverbinder Sunny
Bº__º Stk ... Kruezverbinder Solarhalter
Bº__º Stk ... Kreuz/Erdungsklemme
Bº__º Stk ... Modulabsturzsicherung
Bº__º Stk ... Profilschienenanbindung
Bº__º Stk ... Solarluke
Die Verlegerichtlinien des Montagesystemes sowie der Modulhersteller sind einzuhalten.
Menge: 0,000 PA

**01.05.64 PREFA Solarhalter für DR29**
*** EP-Aufgliederung gefordert
Liefern und Montieren von Solarhaltern als Befestigungspunkt von Solaranlagen auf Dächern, einschließlich Abdeckkappe, Befestigungs- u. Dichtungsmaterial. Wenn erforderlich, Einbau einer Unterlagsplatte.
Anzahl und Stützweiten laut statischer Berechnung.
Die Verlegerichtlinien sind einzuhalten.

Größe: 63 x 260 mm
Materialdicke: 5 mm
Material: Aluminium
Farbe: wie Dachraute 29x29, pulverbeschichtet
Menge: 0,000 Stk

**01.05.65 PREFA Solarhalter Vario/Fix für DR29**
*** EP-Aufgliederung gefordert
Liefern und Montieren von Solarhaltern Vario oder Fix als Befestigungspunkt von Solaranlagen auf Dächern, einschließlich Befestigungsmaterial. Wenn erforderlich, Einbau einer Unterlagsplatte.
Anzahl und Stützweiten laut statischer Berechnung.
Die Verlegerichtlinien sind einzuhalten.

Material: Aluminium
Farbe: anthrazit
Menge: 0,000 Stk

**01.05.66 PREFA Solarhalter Sunny für DR29**
*** EP-Aufgliederung gefordert
Liefern und Montieren von Sunny Solarhaltern als Befestigungspunkt von Solaranlagen auf Dächern, einschließlich Spezialkleber zur Einbindung der Abdeckung. Wenn erforderlich, Einbau einer Unterlagsplatte.
Anzahl und Stützweiten laut statischer Berechnung.
Die Verlegerichtlinien sind einzuhalten.

Befestigungsschraube: STS M12 350mm, blank
Abdeckung:
Farbe: zinkgrau, pulverbeschichtet
Material: Aluminium 1,20 mm
Menge: 0,000 Stk

**01.05.67 PREFA Solarluke für DR29**
*** EP-Aufgliederung gefordert
Liefern und Montieren von Solarluken zur fachgerechten Einführung von PV-Leitungen bei Dächern, einschließlich Spezialkleber zur Einbindung in die Dacheindeckung.

Solarluke:
inkl. Rohrmanschette und Montageschablone
Durchführungen: 2 x 10mm, 1 x 32-35mm
Innendurchmesser: 26,5mm
Außendurchmesser: 32,8mm
Farbe: Dachraute 29x29
Menge: 0,000 Stk

**01.05.68 PREFA Unterlagsplatte für DR29**
*** EP-Aufgliederung gefordert
Liefern und Montieren von Unterlagsplatten, inkl. fachgerechtes Einbinden aller vier Seiten in die Dacheindeckung.
Farbe: wie Dachraute 29x29
Materialqualität: wie Dachraute 29x29
Materialdicke: 0,70 mm
Standard Größen: 540x125mm; 680x125mm
Gewählte Größe: ____
Menge: 0,000 Stk

#### Untertitel 01.06 PREFA Dachraute 44 x 44

**01.06.1 Trennlage erhöht regensicher/Schallschutz für DR44**
*** EP-Aufgliederung gefordert
Liefern und Montieren einer nahtselbstklebenden Polymerbitumen- Unterdeckbahn, bei Anforderungen erhöhter Regensicherheit und als Schallschutz. Die Herstellerrichtlinien sind einzuhalten.
Angebotenes Erzeugnis:
Menge: 0,000 m²

**01.06.2 Trennlage mind 0,9 mm für DR44**
*** EP-Aufgliederung gefordert
Liefern und Montieren einer nahtselbstklebenden Polymerbitumen-Unterdeckbahn/Trennlage, mind 0,9 mm. Die Eigenschaften der Trennlage richten sich nach den Anforderungen, die Herstellerrichtlinien sind einzuhalten.
Angebotenes Erzeugnis:
Menge: 0,000 m²

**01.06.3 Dacheindeckung mit PREFA Dachrauten 44x44**
*** EP-Aufgliederung gefordert
Liefern und Montieren einer rostfreien Aluminium Dacheindeckung mit Dachrauten 44x44, einschließlich Befestigungsmaterial (verdeckte Befestigung mittels Rillennägel, 4 Stk/Dachraute), auf Vollschalung, mind. 24 mm dick.
Die Verlegerichtlinien sind einzuhalten.
Ab einer Schneeregellast von 3,25kN/m² oder in den Geländekategorien 0,I oder II ist eine Verlegung auf Vollschalung mit Bitumentrennlage erforderlich.
Mindestdachneigung:
ab 12° (Sparrenlänge bis 7 m)
ab 14° (Sparrenlänge von 7-12 m)
ab 16° (Sparrenlänge über 12 m)
Größe: 437 x 437 mm in verlegter Dachfläche (5,24 Stk./m²)
Materialdicke: 0,70 mm
Gewicht: 2,6 kg/m²
Material: Aluminium (vollständig recycelbar)
Legierung: EN AW 3005 oder EN AW 3105 gemäß EN 573-3
Vorderseite: P.10 Einbrennlackierung
Farbe: ____ Standard nach gültiger Farbkarte
Rückseite: Schutzlack
Mögliche Oberfläche: stucco oder glatt
Gewählte Oberfläche: ____
Brandverhaltensklasse: A1 gemäß EN 13501-1
Verhalten bei Beanspruchung durch Feuer von außen: ohne Prüfung entsprechend gemäß EN 13501-5 bzw. Entscheidung 2000/553/EG
UV-Beständigkeit gemäß ÖNORM EN 13523-10: 2017-04-01
Umwelt-Produktdeklaration nach ISO 14025 und EN 15804: EPD-GDA-20130260-IBG1-DE
Referenz-Nutzungsdauer laut Umweltproduktdeklaration: = 70 Jahre
Bei dem Verwendungszweck von kaltumformten Aluminiumblechen entsprechender Nutzung sind keine Wirkungsbeziehungen bzgl. Umwelt und Gesundheit bekannt.
z.B. PREFA Dachrauten 44x44 oder Gleichwertiges.
Angebotenes Erzeugnis:
Menge: 0,000 m²

**01.06.4 Aufzahlung zur Hauptposition, PREFA Startplatten für DR44**
*** EP-Aufgliederung gefordert
Liefern und Montieren von Startplatten für Dachraute 44 x 44, für die Traufenausbildung und allen traufseitigen Anschlüssen (z.B. Kamine, Dachfenster, Lichtkuppeln usw.) 1,48 Stk./m, einschließlich Befestigungsmaterial. Die Verlegerichtlinien sind einzuhalten.
Aufzahlung Startplatten für PREFA Dachraute 44x44
Menge: 0,000 m

**01.06.5 Aufzahlung zur Hauptposition, PREFA Endplatten für DR44**
*** EP-Aufgliederung gefordert
Liefern und Montieren von Endplatten für Dachraute 44 x 44, für die Firstausbildung und allen firstseitigen Anschlüssen (z.B. Kamine, Dachfenster, Lichtkuppeln usw.) 1,48 Stk./m, einschließlich Befestigungsmaterial. Die Verlegerichtlinien sind einzuhalten.
Aufzahlung Endplatten für PREFA Dachraute 44x44
Menge: 0,000 m

**01.06.6 PREFA Saumstreifen (Traufstreifen) für DR44**
*** EP-Aufgliederung gefordert
Liefern und Montieren von Saumstreifen (mit Markierung), einschließlich Befestigungsmaterial und anarbeiten an die Dacheindeckung. Die Verlegerichtlinien sind einzuhalten.
Größe: 1800 x 158 mm
Materialdicke: 1,0 mm
Materialqualität: Aluminium
PREFA Saumstreifen (Traufstreifen)
Menge: 0,000 m

**01.06.7 PREFA Einlaufblech Standard für DR44**
*** EP-Aufgliederung gefordert
Liefern und Montieren von Einlaufblechen werksmäßig zweifach vorgekantet, einschließlich Befestigungsmaterial, konisch gekantet dem Rinnengefälle angepasst.
Größe: 230 x 2000 mm
Materialdicke: 0,70 mm
Materialqualität: Aluminium
Legierung: AlMn1Mg0,5
Oberfläche: Zweischichteinbrennlackierung
Farbe: wie Dachraute 44x44
PREFA Einlaufblech Standard
Menge: 0,000 m

**01.06.8 Einlaufblech aus PREFALZ Ergänzungsband für DR44**
*** EP-Aufgliederung gefordert
Liefern und Montieren von Einlaufblechen aus Ergänzungsband, einschließlich. Befestigungsmaterial, konisch gekantet dem Rinnengefälle angepasst.
Zuschnitt: ____ mm
Abkantung: ____ Stk.
Materialdicke: wie Dachraute 44x44
Materialqualität: wie Dachraute 44x44
Farbe: wie Dachraute 44x44
Einlaufblech aus PREFALZ Ergänzungsband
Menge: 0,000 m

**01.06.9 PREFA Vogelschutzgitter zur Be- u. Entlüftung für DR44**
*** EP-Aufgliederung gefordert
Liefern und Montieren von Vogelschutzgitter mit Rundlochung, zur Be- u. Entlüftung, Insekten und Vogelschutz der Belüftungsebene, einschließlich Befestigungsmaterial.
Zuschnitt: 125 mm
Abkantung: nach Erfordernis
Länge: 2000 mm
Materialdicke: 0,70 mm
Material: Aluminium
Rundlochung: Ø 5 mm
PREFA Vogelschutzgitter zur Be- u. Entlüftung
Menge: 0,000 m

**01.06.10 Dachknick (Mansarde) für DR44**
*** EP-Aufgliederung gefordert
Ausbildung eines Dachknickes eines Mansardendaches einschließlich Aluminiumkantteil und Saumstreifen, sowie anarbeiten an die Dacheindeckung.
Dachübergang von ____° auf ____°
PREFA Dachknick (Mansarde)
Menge: 0,000 m

**01.06.11 Dachknick für DR44**
*** EP-Aufgliederung gefordert
Ausbildung eines Dachknickes aus einer Übergangsverblechung mit Ergänzungsband, einschließlich Befestigungsmaterial und anarbeiten an die Dacheindeckung.
Dachübergang von ____ ° auf ____ °
PREFALZ Dachknick
Menge: 0,000 m

**01.06.12 PREFA Sicherheitskehle (werksmäßig hergestellt) für DR44**
*** EP-Aufgliederung gefordert
Liefern und Montieren von Sicherheitskehlen mit Zusatzfalz, einschließlich Befestigungsmaterial und anarbeiten aller (beidseitigen) Anschlüssen zur Dacheindeckung. Die Einzelstücke (max. 3000 mm) sind dehnungsgerecht zu verbinden.
Zuschnitt: 708 mm
Abkantung: 8 Stk.
Materialdicke: wie Dachraute 44x44
Materialqualität: wie Dachraute 44x44
Farbe: wie Dachraute 44x44
PREFA Sicherheitskehle (werksmäßig hergestellt)
Menge: 0,000 m

**01.06.13 Kehlenausbildung aus PREFALZ Ergänzungsband für DR44**
*** EP-Aufgliederung gefordert
Liefern und Montieren von Kehlblechen aus Ergänzungsband einschließlich Befestigungsmaterial und anarbeiten aller (beidseitigen) Anschlüssen zur Dacheindeckung. Die Einzelstücke (max. 3000 mm) sind dehnungsgerecht zu verbinden.
Zuschnitt: ____ mm
Abkantung: ____ Stk.
Materialdicke: wie Dachraute 44x44
Materialqualität: wie Dachraute 44x44
Farbe: wie Dachraute 44x44
Kehlenausbildung aus PREFALZ Ergänzungsband
Menge: 0,000 m

**01.06.14 Kehlausbildung vertieft aus PREFALZ Erg.band für DR44**
*** EP-Aufgliederung gefordert
Liefern und Montieren einer vertieften Kehlausbildung als Kehlrinne aus Ergänzungsband, auf vorhandener, tiefergelegten Unterkonstruktion. Einschließlich Befestigungsmaterial und anarbeiten aller (beidseitigen) Anschlüssen zur Dacheindeckung sowie aufbringen einer Lage Unterdeckbahn als zusätzliche Rückstausicherung. Die Einzelstücke (max. 3000 mm) sind dehnungsgerecht zu verbinden.
Zuschnitt: ____ mm
Abkantung: bis 5 Stk.
Materialdicke: wie Dachraute 44x44
Materialqualität: wie Dachraute 44x44
Farbe: wie Dachraute 44x44
Kehlausbildung vertiefte Kehle aus PREFALZ Ergänzungsband
Menge: 0,000 m

**01.06.15 Kehlenausbildung (Kurvenkehlen) für DR44**
*** EP-Aufgliederung gefordert
Liefern und Montieren einer runden bzw. gefalteten Kehlenausbildung bei Rundgauben aus Ergänzungsband. Die Einzelstücke (max. 3000 mm) sind dehnungsgerecht zu verbinden, einschließlich Befestigungsmaterial und anarbeiten aller (beidseitigen) Anschlüssen zur Dacheindeckung.
Gaubenbreite: ____ mm
Stichhöhe: ____ mm
Hauptdachneigung: ____ °
Materialdicke: wie Dachraute 44x44
Materialqualität: wie Dachraute 44x44
Farbe: wie Dachraute 44x44
PREFALZ Kehlenausbildung (Kurvenkehlen)
Menge: 0,000 m

**01.06.16 Wandanschlusskehle aus PREFALZ Ergänzungsband für DR44**
*** EP-Aufgliederung gefordert
Liefern und Montieren von Kehlblechen aus Ergänzungsband für den seitlichen Wandanschluss, einschließlich Befestigungsmaterial und anarbeiten aller Anschlüssen zur Dacheindeckung. Die Einzelstücken (max. 3000mm) sind dehnungsgerecht zu verbinden.
Zuschnitt: ____ mm
Abkantung: ____ Stk
Materialdicke: wie Dachraute 44x44
Materialqualität: wie Dachraute 44x44
Farbe: wie Dachraute 44x44
Wandanschlusskehle aus PREFALZ Ergänzungsband
Menge: 0,000 m

**01.06.17 Fenster-/Wasserrutsche aus PREFALZ Ergänzungsband für DR44**
*** EP-Aufgliederung gefordert
Liefern und Montieren von Fenster-/Wasserrutschen aus Ergänzungsband mit beidseitigem Steh- und Wasserfalz,einschließlich Befestigungsmaterial und anarbeiten aller Anschlüsse zur Dacheindeckung.
Abmessung: ____ x ____ mm
Materialdicke: wie Dachraute 44x44
Materialqualität: wie Dachraute 44x44
Farbe: wie Dachraute 44x44
Fenster-/Wasserrutsche aus PREFALZ Ergänzungsband
Menge: 0,000 m

**01.06.18 Brustblech aus PREFALZ Ergänzungsband für DR44**
*** EP-Aufgliederung gefordert
Liefern und Montieren von Brustblechen aus Ergänzungsband zu firstseitigen Anschlüssen an Dacheinbauten, einschließlich Befestigungsmaterial und anarbeiten an die Dacheindeckung. Die Einzelstücke (max. 3000 mm) sind dehnungsgerecht zu verbinden.
Zuschnitt: ____ mm
Abkantung: ____ Stk.
Materialdicke: wie Dachraute 44x44
Materialqualität: wie Dachraute 44x44
Farbe: wie Dachraute 44x44
Brustblech aus PREFALZ Ergänzungsband
Menge: 0,000 m

**01.06.19 PREFA Jetlüfter (First-/Gratentlüfter), selbsttr. für DR44**
*** EP-Aufgliederung gefordert
Liefern und Montieren von Jetlüfter selbsttragend, halbrund geformt, zur Entlüftung von Belüftungsebenen einschließlich Befestigungsmaterial (NIRO-Schrauben 4,5/60 mm mit Dichtscheibe) und anarbeiten an die Dacheindeckung. Die Verlegerichtlinien sind einzuhalten.
Stücklängen: 3000/ 1200 mm
Lüftungsquerschnitt: 250 cm²/ lfm
Materialdicke: 1,00 mm
Materialqualität: wie Dachraute 44x44
Farbe: wie Dachraute 44x44
PREFA Jetlüfter (First-/Gratentlüfter), selbsttragend
Menge: 0,000 m

**01.06.20 PREFA Jetlüfter Anfangs/Endstück für DR44**
*** EP-Aufgliederung gefordert
Liefern und Montieren von Jetlüfter Anfangs/Endstück, halbrund geformt, gerade geschnitten, einschließlich Befestigungsmaterial und anarbeiten an den Jetlüfter. Die Verlegerichtlinien sind einzuhalten.
Materialdicke: 1,00 mm
Materialqualität: wie Dachraute 44x44
Farbe: wie Dachraute 44x44
PREFA Jetlüfter Anfangs/Endstück
Menge: 0,000 Stk

**01.06.21 PREFA First-/Gratausbildung unbelüftet für DR44**
*** EP-Aufgliederung gefordert
Liefern und Montieren von First/ Gratreiter halbrund geformt, mit eingeprägter Sicke auf vorhandener Holzlatte, einschließlich Befestigungsmaterial (NIRO-Schrauben 4,5/45 mm mit Dichtscheibe) und beidseitiges anarbeiten der Dacheindeckung an die First- oder Gratlatte. Die Verlegerichtlinien sind einzuhalten.
Länge: 500 mm
Materialdicke: 1,00 mm
Materialqualität: wie Dachraute 44x44
Farbe: wie Dachraute 44x44
PREFA First-/Gratausbildung unbelüftet
Menge: 0,000 m

**01.06.22 PREFA First-/Gratreiter Anfangs/Endst. (Viertelk.) für DR44**
*** EP-Aufgliederung gefordert
Liefern und Montieren von Grat-/Firstreiter Anfangs/Endstück, Viertelkugel (Viertelk.), einschließlich Befestigungsmaterial und anarbeiten an den Gratreiter. Die Verlegerichtlinien sind einzuhalten.
Materialdicke: 1,50 mm
Materialqualität: wie Dachraute 44x44
Farbe: wie Dachraute 44x44
PREFA First-/Gratreiter Anfangs/Endstück (Viertelkugel)
Menge: 0,000 Stk

**01.06.24 Wandentlüfter aus PREFALZ Erg.-band (Labyrinth) für DR44**
*** EP-Aufgliederung gefordert
Liefern und Montieren von Wandentlüfter mit Labyrinthentlüftung auf vorhandener Unterkonstruktion aus Ergänzungsband.
Die Anschlüsse an Grate, Kehlen, Ortgänge, Wände ect. sind einzukalkulieren.
Farbe: wie Dachraute 44x44
Materialqualität: wie Dachraute 44x44
Brustblech:
Zuschnitt: ____ mm
Abkantungen: 3 Stk.
Materialdicke: 0,7 mm
Haftstreifen:
Zuschnitt: bis 200 mm
Abkantungen: 2 Stk.
Materialdicke: mind. 1 mm
Abdeckung:
Zuschnitt: bis 500 mm
Abkantungen: bis 5 Stk.
Materialdicke: 0,7 mm
Lochblech:
Rundlochung Ø 5 mm
Zuschnitt: bis 150 mm
Abkantungen: bis 2 Stk.
Materialdicke: 0,7 mm
Wandentlüfter aus PREFALZ Ergänzungsband (Labyrinth)
Menge: 0,000 m

**01.06.25 PREFA Froschmaullukenhaube für DR44**
*** EP-Aufgliederung gefordert
Liefern und Montieren von Froschmaullukenhauben für die Be- u. Entlüftung der Hinterlüftungsebene, mit tiefgezogenem Oberteil und Perforierung, Einbau mittels Niet- bzw. Klebeverbindung, inkl. Ausschneiden der erforderlichen Öffnungen aus Dacheindeckung und Schalung.
Lüftungsquerschnitt: ca. 30 cm²
Materialdicke: 1,20 mm
Materialqualität: wie Dachraute 44x44
Farbe: wie Dachraute 44x44
PREFA Froschmaullukenhaube
Menge: 0,000 Stk

**01.06.26 Pultdachabschluss aus PREFALZ Ergänzungsband für DR44**
*** EP-Aufgliederung gefordert
Liefern und Montieren von Pultdachabschlüssen aus Ergänzungsband einschließlich Befestigungsmaterial, Haftstreifen und Lochblech sowie anarbeiten an die Dacheindeckung. Die Einzelstücke (max. 3000 mm) sind dehnungsgerecht zu verbinden.
Abdeckprofil:
Zuschnitt: ____ mm
Abkantung: ____ Stk
Materialdicke: wie Dachraute 44x44
Farbe: wie Dachraute 44x44
Pultdachabschluss aus PREFALZ Ergänzungsband
Menge: 0,000 m

**01.06.27 PREFA Ortgangstreifen (werkmäßig hergestellt) für DR44**
*** EP-Aufgliederung gefordert
Liefern und Montieren von Ortgangstreifen mit Haftstreifen, einschließlich Befestigungsmaterial und anarbeiten an die Dacheindeckung. Die Einzelstücke sind dehnungsgerecht zu verbinden. Die Verlegerichtlinien sind einzuhalten.
Ortgangstreifen:
Zuschnitt: 2000 x 95 mm
Abkantung: 4 Stk.
Materialdicke: 0,70 mm
Haftstreifen:
Zuschnitt: 2000 x 70 mm
Abkantung: 2 Stk.
Materialdicke: 1,0 mm
Generell:
Materialqualität: wie Dachraute 44x44
Farbe: wie Dachraute 44x44
PREFA Ortgangstreifen (werkmäßig hergestellt)
Menge: 0,000 m

**01.06.28 Ortgangstreifen aus PREFALZ Ergänzungsband für DR44**
*** EP-Aufgliederung gefordert
Liefern und Montieren von Ortgangstreifen aus Ergänzungsband einschließlich Befestigungsmaterial und anarbeiten an die Dacheindeckung. Die Einzelstücke (max. 3000 mm) sind dehnungsgerecht zu verbinden.
Ortgangstreifen:
Zuschnitt: ____ mm
Abkantung: ____ Stk.
Materialdicke: 0,70 mm
Haftstreifen:
Zuschnitt: ____ mm
Abkantung: ____ Stk.
Materialdicke: mind. 1,0 mm
Generell:
Materialqualität: wie Dachraute 44x44
Farbe: wie Dachraute 44x44
Ortgangstreifen aus PREFALZ Ergänzungsband
Menge: 0,000 m

**01.06.29 Ortgangausbildung vertieft aus PREFALZ Erg.-band für DR44**
*** EP-Aufgliederung gefordert
Liefern und Montieren einer vertieften Ortgangausbildung als Kehlrinne aus Ergänzungsband auf bauseits vorhandener, tiefergelegten Unterkonstruktion.
Die Einzelstücke (max. 3000 mm) sind dehnungsgerecht zu verbinden, inkl. Einhanghafte, Aufbringen einer Lage Vordeckbahn als zusätzliche Rückstausicherung und Anarbeiten an die Dacheindeckung.
Farbe: wie Dachraute 44x44
Materialqualität: wie Dachraute 44x44
Materialdicke: wie Dachraute 44x44
Vertiefter Ortgang:
Zuschnitt: ____ mm
Abkantung: 6 Stk.
Ortgangstreifen:
Zuschnitt: ____ mm
Abkantung: ____ Stk.
Materialdicke: 0,70 mm
Haftstreifen:
Zuschnitt: ____ mm
Abkantung: ____ Stk.
Materialdicke: mind. 1,0 mm
Ortgangausbildung vertieft aus PREFALZ Erg.-band
Menge: 0,000 m

**01.06.30 PREFA Einfassungsplatte für Dachraute 44x44**
*** EP-Aufgliederung gefordert
Liefern und Montieren von Einfassungsplatten für Rohrdurchführungen einschließlich ausschneiden der Öffnung aus der Schalung und einarbeiten in die Dacheindeckung. Die Verlegerichtlinien sind einzuhalten.
Rohrdurchführungen: 80 bis 125 mm Ø
Dachneigung: 12° - 52°
Materialdicke: wie Dachraute 44x44
Materialqualität: wie Dachraute 44x44
Farbe: wie Dachraute 44x44
PREFA Einfassungsplatte für Dachraute 44x44
Menge: 0,000 Stk

**01.06.31 PREFA Universaleinfassung für DR44**
*** EP-Aufgliederung gefordert
Liefern und Montieren von Universaleinfassungen 2-teilig (z.B. für Antenneneinfassungen), einschließlich einarbeiten in die Dacheindeckung. Die Verlegerichtlinien sind einzuhalten.
Rohrdurchführungen: 40 bis 120 mm Ø
Dachneigung: 12° - 52°
Materialdicke: wie Dachraute 44x44
Materialqualität: wie Dachraute 44x44
Farbe: wie Dachraute 44x44
PREFA Universaleinfassung
Menge: 0,000 Stk

**01.06.32 PREFA Entlüftungsrohr für DR44**
*** EP-Aufgliederung gefordert
Liefern und Montieren von Entlüftungsrohre mit Abdeckhut, einschließlich Einbau in die Einfassungsplatte und abdichten der Rohrrosette. Die Verlegerichtlinien sind einzuhalten.
Höhe: 300 mm
Durchmesser: 100 mm Ø, 120 mm Ø
Materialdicke: 1,00 mm
Materialqualität: wie Dachraute 44x44
Farbe: wie Dachraute 44x44
PREFA Entlüftungsrohr
Menge: 0,000 Stk

**01.06.33 PREFA Faltmanschette für DR44**
*** EP-Aufgliederung gefordert
Liefern und Montieren von Faltmanschetten aus dauerelastischen EPDM, zur Einbindung von runden Dachdurchführungen im Unterdach. Die Verlegerichtlinien sind einzuhalten.
Durchmesser: 100 mm - 130 mm Ø
PREFA Faltmanschette
Menge: 0,000 Stk

**01.06.34 Kamin-, Entlüftungssch.-, Lichtk.-, DF-Einf. (Stk) für DR44**
*** EP-Aufgliederung gefordert
Liefern und Montieren von Kamin-, Entlüftungsschacht-, Lichtkuppel- oder Dachflächenfenstereinfassungen (Kamin-, Entlüftungssch.-, Lichtk.- o. DF-Einf.) mit hochgezogenem Stehblech ca. 200 mm auf allen vier Seiten, die Längs- und Querfalze sind in die Dacheindeckung einzubinden.
Bei Durchdringungen mit einer Breite > 1,0 m ist ein Gefällekeil (Sattel) im Nackenbereich herzustellen.
Größe: ____ x ____ mm
Materialdicke: 0,70 mm
Materialqualität: wie Dachraute 44x44
Farbe: wie Dachraute 44x44
PREFA Kamin-, Entlüftungsschacht-, Lichtkuppel- o.Dachflächenfenstereinfassungen
Menge: 0,000 Stk

**01.06.35 Kamin-, Entlüftungssch.-, Lichtk.-, DF-Einf. (m) für DR44**
*** EP-Aufgliederung gefordert
Liefern und Montieren von Kamin-, Entlüftungsschacht-, Lichtkuppel- oder Dachflächenfenstereinfassungen (Kamin-, Entlüftungssch.-, Lichtk.- o. DF-Einf.) mit hochgezogenem Stehblech ca. 200 mm auf allen vier Seiten, die Längs- und Querfalze sind in die Dacheindeckung einzubinden.
Bei Durchdringungen mit einer Breite > 1,0 m ist ein Gefällekeil (Sattel) im Nackenbereich herzustellen.
Materialdicke: 0,70 mm
Materialqualität: wie Dachraute 44x44
Farbe: wie Dachraute 44x44
PREFA Kamin-, Entlüftungsschacht-, Lichtkuppel- o.Dachflächenfenstereinfassungen
Menge: 0,000 m

**01.06.36 Kamin- und Entlüftungsschachtbekleidung (Stk) für DR44**
*** EP-Aufgliederung gefordert
Liefern und Montieren von Kamin- und Entlüftungsschachtbekleidungen aus Ergänzungsband. Anfertigung der Bekleidungen in gefalzter Ausführung nach örtlichen Aufmaß bis zur Unterkante der Einmündung.
Größe: ____ x ____ x ____ mm
Materialdicke: 0,70 mm
Materialqualität: wie Dachraute 44x44
Farbe: wie Dachraute 44x44
PREFALZ Kamin- und Entlüftungsschachtbekleidung
Menge: 0,000 Stk

**01.06.37 Kamin- und Entlüftungsschachtbekleidung (m2) für DR44**
*** EP-Aufgliederung gefordert
Liefern und Montieren von Kamin- und Entlüftungsschachtbekleidungen aus Ergänzungsband. Anfertigung der Bekleidungen in gefalzter Ausführung nach örtlichen Aufmaß bis zur Unterkante der Einmündung.
Materialdicke: 0,70 mm
Materialqualität: wie Dachraute 44x44
Farbe: wie Dachraute 44x44
PREFALZ Kamin- und Entlüftungsschachtbekleidung
Menge: 0,000 m²

**01.06.38 Kaminkopfabdeckung für DR44**
*** EP-Aufgliederung gefordert
Liefern und Montieren von Kaminkopfabdeckungen aus Ergänzungsband einschließlich ausschneiden, aufbördeln und abdichten der Öffnungen.
Größe: ____ x ____ mm
Materialdicke: 0,70 mm
Materialqualität: wie Dachraute 44x44
Farbe: wie Dachraute 44x44
PREFALZ Kaminkopfabdeckung
Menge: 0,000 Stk

**01.06.39 PREFA Kaminhut für DR44**
*** EP-Aufgliederung gefordert
Liefern und Montieren von Kaminhüten einschließlich Kaminstreben und Niro-Schrauben.
Materialdicke: 2 mm
Materialqualität: Al-Legierung, pulverbeschichtet
Farbe: wie Dachraute 44x44
Mögliche Größe: 700 x 700 mm, 800 x 800 mm, 1000 x 700 mm, 1100 x 800 mm, 1500 x 800 mm
Gewählte Größe: ____ x ____ mm
PREFA Kaminhut
Menge: 0,000 Stk

**01.06.40 Kitt-/Steckkittleiste für DR44**
*** EP-Aufgliederung gefordert
Liefern und Montieren von Kittleisten, wahlweise Steckkittleisten aus Ergänzungsband einschließlich Befestigungsmaterial (wenn erforderlich Dübelbefestigung) sowie abdichten mit einer dauerelastischer Dichtungsmasse und einlegen von Distanzhaltern bei Vollwärmeschutz. Die Einzelstücke (max. 3000 mm) sind dehnungsgerecht zu verbinden.
Zuschnitt: ____ mm
Abkantung: bis 6 Stk.
Materialdicke: 0,70 mm
Materialqualität: wie Dachraute 44x44
Farbe: wie Dachraute 44x44
Menge: 0,000 m

**01.06.41 Putz-/Steckputzleiste für DR44**
*** EP-Aufgliederung gefordert
Liefern und Montieren von Putzleisten, wahlweise Steckputzleisten aus Ergänzungsband einschließlich Befestigungsmaterial (wenn erforderlich Dübelbefestigung). Die
Einzelstücke (max. 3000 mm) sind dehnungsgerecht zu verbinden.
Zuschnitt: ____ mm
Abkantung: bis 4 Stk.
Materialdicke: 0,70 mm
Materialqualität: wie Dachraute 44x44
Farbe: wie Dachraute 44x44
Menge: 0,000 m

**01.06.42 PREFA Dachluke für DR44**
*** EP-Aufgliederung gefordert
Liefern und Montieren von Dachluken für Kalt- und Dachbodenräume, mit Einfassung, Holzrahmen, Anspreizstange mit Federsplint und 6mm Doppelsteg-Lichtplatte mit Rahmendichtung. Einschließlich anarbeiten an die Dacheindeckung, ausschneiden der Durchstiegsöffnung aus der Vollschalung sowie befestigen des Holzrahmens. Die Verlegerichtlinien sind einzuhalten.
Größe: 595 x 595 mm Innenmaß
Farbe: wie Dachraute 44x44
PREFA Dachluke
Menge: 0,000 Stk

**01.06.43 PREFA Einfassung für Velux Dachflächenfenster für DR44**
*** EP-Aufgliederung gefordert
Liefern und Montieren von Einfassungen für Dachflächenfenster z.B. Velux, einschließlich anarbeiten an die Dacheindeckung. Die Verlegerichtlinien sind einzuhalten.
Fenster: mit Wärmedämmrahmen
Materialqualität: wie Dachraute 44x44
Farbe: wie Dachraute 44x44
Mögliche Größe: CK02 55x78, CK04 55x98, CK06 55x118, FK04 66x98, FK06 66x118, FK08 66x140, MK04 78x98, MK06 78x118, MK08 78x140, MK10 78x160,MK12 78x180, PK04 94x98, PK06 94x118, PK08 94x140, PK10 94x160, SK06 114x118, SK08 114x140, SK10 114x160, UK04 134x98, UK08 134x140, UK10 134x160
Gewählte Größe: ____
PREFA Einfassung für Velux Dachflächenfenster
Menge: 0,000 Stk

**01.06.44 PREFA Einfassung für Roto Dachflächenfenster für DR44**
*** EP-Aufgliederung gefordert
Liefern und Montieren von Einfassungen für Dachflächenfenster z.B. Roto, einschließlich anarbeiten an die Dacheindeckung. Die Verlegerichtlinien sind einzuhalten.
Fenster: mit Wärmedämmrahmen
Materialqualität: wie Dachraute 44x44
Farbe: wie Dachraute 44x44
Mögliche Größe: 5/7 54x78, 5/9 54x98, 5/11 54x118, 6/9 65x98, 6/11 65x118, 6/14 65x140, 7/7 74x78, 7/9 74x98, 7/11 74x118, 7/14 74x140, 7/16 74x160, 9/7 94x78, 9/9 94x98, 9/11 94x118, 9/14 94x140, 9/16 94x160, 11/7 114x78, 11/9 114x98, 11/11 114x118, 11/14 114x140, 11/16 114x160, 13/7 134x78, 13/9 134x98, 13/14 134x140
Gewählte Größe: ____
PREFA Einfassung für Roto Dachflächenfenster
Menge: 0,000 Stk

**01.06.45 PREFA Einfassung für Roto-Q Dachflächenfenster für DR44**
*** EP-Aufgliederung gefordert
Liefern und Montieren von Einfassungen für Dachflächenfenster z.B. Roto-Q-Serie, einschließlich anarbeiten an die Dacheindeckung.
Fenster: mit/ohne Wärmedämmrahmen
Materialqualität: wie Dachraute 44x44
Farbe: wie Dachraute 44x44
Mögliche Größe: Q55/78, Q55/98, Q55/118, Q66/98, Q66/118, Q66/140, Q78/78, Q78/98, Q78/118, Q78/140, Q78/160, Q94/78, Q94/98, Q94/118, Q94/140, Q94/160, Q94/180, Q114/78, Q114/98, Q114/118, Q114/140, Q114/160, Q114/180, Q134/78, Q134/98, Q134/118, Q134/140, Q134/160 Q114x118, Q134x160
Gewählte Größe: ____
PREFA Einfassung für Roto-Q Dachflächenfenster
Menge: 0,000 Stk

**01.06.46 Wandbekleidung für DR44**
*** EP-Aufgliederung gefordert
Liefern und Montieren von Wandbekleidungen (Gauben-, Giebel-, und Stirnseiten) einschließlich anarbeiten an die Dacheindeckung und aller An- u. Abschlüsse, mit Dachraute 44x44 oder Ergänzungsband (Winkelstehfalz).
Ausführung: ____
Materialdicke: wie Dachraute 44x44
Materialqualität: wie Dachraute 44x44
Farbe: wie Dachraute 44x44
PREFA/PREFALZ Wandbekleidung
Menge: 0,000 m²

**01.06.47 Attikaabdeckung aus PREFALZ Ergänzungsband für DR44**
*** EP-Aufgliederung gefordert
Liefern und Montieren von Attikaabdeckungen aus Ergänzungsband, einschließlich beidseitiger Haftstreifen und Befestigungsmaterial. Die einzelnen Elemente sind in Längen zu max. 3000 mm je nach Zuschnitt anzufertigen.
Zuschnitt: ____ mm
Abkantung: ____ Stk.
Materialdicke: 0,70 mm
Materialqualität: wie Dachraute 44x44
Farbe: wie Dachraute 44x44
Mögliche Verbindungsarten: Stehfalz, Hakenfalz, Überschubleiste oder Unterlagswellblech.
Ausführung: ____
Attikaabdeckung aus PREFALZ Ergänzungsband
Menge: 0,000 m

**01.06.48 Attika inkl. Wandentlüftung aus PREFALZ Erg.-band für DR44**
*** EP-Aufgliederung gefordert
Liefern und Montieren von Attikaabdeckungen aus Ergänzungsband, inkl. Wandlüfter einschließlich beidseitiger Haftstreifen und Befestigungsmaterial. Die einzelnen Elemente sind in Längen zu max. 3000 mm je Zuschnitt anzufertigen.
Die Anschlüsse an Grate, Kehlen, Ortgänge, Wände ect. sind ebenfalls einzukalkulieren.
Farbe: wie Dachraute 44x44
Materialqualität: wie Dachraute 44x44
Brustblech:
Zuschnitt: ____ mm
Abkantung: ____ Stk.
Materialdicke: 0,70 mm
Attikaabdeckung:
Zuschnitt: ____ mm
Abkantung: ____ Stk.
Materialdicke: 0,70 mm
Haftstreifen:
Zuschnitt: bis 200 mm
Abkantung: 2 Stk.
Materialdicke: mind. 1 mm
Lochblech: Rundlochung Ø 5 mm
Zuschnitt: bis 150 mm
Abkantung: bis 2 Stk.
Materialdicke: 0,7 mm
Verbindungsarten: Stehfalz, Hakenfalz, Überschubleiste oder Unterlagswellblech.
Ausführung: ____
Attika inkl. Wandentlüftung aus PREFALZ Erg.-band
Menge: 0,000 m

**01.06.49 Aufzahlung Attika gerundet (Segmente) für DR44**
*** EP-Aufgliederung gefordert
Aufzahlung auf die Postion Attika für eine gerundete Ausführung in Segmenten.
Menge: 0,000 m

**01.06.50 Hochzugschutzblech aus PREFALZ Ergänzungsband für DR44**
*** EP-Aufgliederung gefordert
Liefern und Montieren von Hochzugschutzblechen inkl. Befestigungsmaterial und aller Anschlüsse an Fassadenflächen und Attiken.
Befestigung indirekt mittels Haftstreifen oder direkt auf vorhandene Unterkonstruktion (über erforderlicher Hochzugshöhe).
Die Einzelstücke (max. 3000 mm) sind dehnungsgerecht zu verbinden.
Hochzugschutzblech:
Zuschnitt: ____ mm
Abkantung: ____ Stk.
Materialdicke: 0,70 mm
Materialqualität: wie Dachraute 44x44
Farbe: wie Dachraute 44x44
Hochzugschutzblech aus PREFALZ Ergänzungsband
Menge: 0,000 m

**01.06.51 Winkelsaumabdeckung aus PREFALZ Ergänzungsband für DR44**
*** EP-Aufgliederung gefordert
Liefern und Montieren von Winkelsaumabdeckungen aus Ergänzungsband, einschließlich Saumstreifen und Befestigungsmaterial. Die einzelnen Elemente sind in Längen zu max. 3000 mm je nach Zuschnitt anzufertigen.
Zuschnitt: ____ mm
Abkantung: ____ Stk
Materialdicke: 0,70 mm
Materialqualität: wie Dachraute 44x44
Farbe: wie Dachraute 44x44
Winkelsaumabdeckung aus PREFALZ Ergänzungsband
Menge: 0,000 m

**01.06.52 Gesimsabdeckung aus PREFALZ Ergänzungsband für DR44**
*** EP-Aufgliederung gefordert
Liefern und Montieren von Gesimsabdeckungen aus Ergänzungsband, einschließlich Saumstreifen und Befestigungsmaterial. Die einzelnen Elemente sind in Längen zu max. 3000 mm je nach Zuschnitt anzufertigen.
Zuschnitt: ____ mm
Abkantung: ____ Stk
Materialdicke: 0,70 mm
Materialqualität: wie Dachraute 44x44
Farbe: wie Dachraute 44x44
Gesimsabdeckung aus PREFALZ Ergänzungsband
Menge: 0,000 m

**01.06.53 PREFA Schneestopper für PREFA Dachraute 44 x 44**
*** EP-Aufgliederung gefordert
Liefern und Montieren von Schneestopper für Dachraute 44 x 44. Die Bestückung erfolgt von der Traufe Richtung First, die ersten zwei traufseitigen Reihen sind mit 1 Stk. Schneestopper pro Dachraute zu versehen. Die Anzahl der Schneestopper erfolgt nach statischer Berechnung. Die Verlegerichtlinien sind einzuhalten.
Farbe: wie Dachraute 44x44
Materialqualität: wie Dachraute 44x44
PREFA Schneestopper
Menge: 0,000 Stk

**01.06.54 PREFA Schneerechensystem für DR44**
*** EP-Aufgliederung gefordert
Liefern und Montieren eines Schneerechensystems einschließlich Befestigungsmaterial und wenn erforderlich, Einbau einer Unterlagsplatte. Die Anordnung des Schneerechensystems erfolgt nach statischer Berechnung. Die Verlegerichtlinien sind einzuhalten.
Schneerechensystem: 205 x 50 x 300 mm (H x B x T) mit Fixierschieber, zwei Fußteilen mit Flächendichtung 87 mm Ø außen, Befestigungsmaterial und Abdeckkappen.
Durchzüge: Einlegeprofil mit Verbindungsmuffen, 3 Stk., 3000 mm lang. An den Enden sind Abschlusselemente zu montieren.
Material: Aluminium, pulverbeschichtet
Farbe: wie Dachraute 44x44
PREFA Schneerechensystem
Menge: 0,000 m

**01.06.55 AZ für PREFA Eiskrallen (Schneerechensystem) für DR44**
*** EP-Aufgliederung gefordert
Aufzahlung (AZ) auf das Schneerechensystem für Eiskrallen, ca. 4 Stk./lfm.
Material: Aluminium, pulverbeschichtet
Farbe: wie Dachraute 44x44
PREFA Eiskrallen
Menge: 0,000 m

**01.06.56 PREFA Schneerechenanlage für DR44**
*** EP-Aufgliederung gefordert
Liefern und Montieren einer Schneerechenanlage, einschließlich Befestigungs- u. Dichtungsmaterial und wenn erforderlich, Einbau einer Unterlagsplatte. Die Anordnung der Schneerechenanlage erfolgt nach statischer Berechnung. Die Verlegerichtlinien sind einzuhalten.
Schneerechenhaken: 30/7 mm, gehärtet
Durchzüge: Rundstangen 15 mm Ø, 3 Stk., 3000 mm lang
Verbindungshülsen: 15 mm Ø innen
An den Enden sind Abschlusselemente zu montieren.
Material: Aluminium, pulverbeschichtet
Farbe: wie Dachraute 44x44
PREFA Schneerechenanlage
Menge: 0,000 m

**01.06.57 PREFA Gebirgsschneefangstütze für DR44**
*** EP-Aufgliederung gefordert
Liefern und Montieren von Gebirgsschneefangstützen, bestehend aus zwei Fußteilen mit Flächendichtung 87 mm Ø außen, Befestigungsmaterial und Abdeckkappe.
Einschließlich Rundholz 140mm Ø, wenn erforderlich, Einbau einer Unterlagsplatte. Die Verlegerichtlinien sind einzuhalten.
Material: Aluminium, pulverbeschichtet
Farbe: wie Dachraute 44x44
PREFA Gebirgsschneefangstütze
Menge: 0,000 m

**01.06.58 PREFA Sicherheitsdachhaken EN 517B auf Fußteilen für DR44**
*** EP-Aufgliederung gefordert
Liefern und Montieren von Sicherheitsdachhaken auf Fußteilen, geprüft nach EN 517B, zulässig für zwei Personen. Bestehend aus zwei Fußteilen mit Flächendichtung 87 mm Ø außen, Befestigungsmaterial und Abdeckkappen in hellgrau. Wenn erforderlich, Einbau einer Unterlagsplatte. Die Verlegerichtlinien sind einzuhalten.
Die Anordnung und Auslegung der Sicherheitsdachhaken erfolgt nach den Richtlinien der Unfallverhütungsvorschrift des jeweiligen Landes, bzw. nach den gestellten Anforderungen des Gebäudes.
Material: Edelstahl
Farbe: Edelstahl/hellgrau
PREFA Sicherheitsdachhaken EN 517B auf Fußteilen
Menge: 0,000 Stk

**01.06.59 PREFA Sicherheitsdachhaken EN 517B für DR44**
*** EP-Aufgliederung gefordert
Liefern und Montieren von Sicherheitsdachhaken als Einzelanschlagspunkt, geprüft nach EN 517B, zulässig für eine Person. Einschließlich Abdeckkappen, Befestigungs- u. Dichtungsmaterial und wenn erforderlich, Einbau einer Unterlagsplatte. Die Verlegerichtlinien sind einzuhalten.
Die Anordnung und Auslegung der Dachsicherheitshaken erfolgt nach den Richtlinien der Unfallverhütungsvorschrift des jeweiligen Landes, bzw. nach den gestellten Anforderungen des Gebäudes.
Material: Stahl verzinkt, pulverbeschichtet
Farbe: wie Dachraute 44x44
PREFA Sicherheitsdachhaken EN 517B
Menge: 0,000 Stk

**01.06.60 PREFA Laufsteganlage für DR44**
*** EP-Aufgliederung gefordert
Liefern und Montieren einer Laufsteganlage, einschließlich Abdeckkappe, Befestigungs- u. Dichtungsmaterial. Wenn erforderlich, Einbau einer Unterlagsplatte. Die Verlegerichtlinien sind einzuhalten.
Laufstegstütze: 250 mm, 360 mm (Stützenabstand max. 900 mm) mit Abdeckkappe, verstellbar für Dachneigungen von 12°- 55°.
Laufsteg: 250 x 420/600/800/1200 mm, 360 x 800/1200 mm mit Befestigungsmaterial und Verbinder für Laufstege.
Material: Stahl verzinkt, pulverbeschichtet
Farbe: wie Dachraute 44x44
PREFA Laufsteganlage
Menge: 0,000 m

**01.06.61 PREFA Laufstegstützen (Dachtritte) für DR44**
*** EP-Aufgliederung gefordert
Liefern und Montieren von Laufstegstützen als Dachtritte, einschließlich Abdeckkappe, Befestigungs- u. Dichtungsmaterial. Wenn erforderlich, Einbau einer Unterlagsplatte. Die Verlegerichtlinien sind einzuhalten.
Laufstegstütze: 2 Stk. 250 mm oder 2 Stk. 360 mm (Stützenabstand max. 900 mm) mit Abdeckkappe, verstellbar für Dachneigungen von 12°-55°.
Laufsteg: 250 x 420/600/800 mm oder 360 x 800 mm mit Befestigungsmaterial.
Material: Stahl verzinkt, pulverbeschichtet
Farbe: wie Dachraute 44x44
PREFA Laufstegstützen (Dachtritte)
Menge: 0,000 Stk

**01.06.62 PREFA Einzeltritt für DR44**
*** EP-Aufgliederung gefordert
Liefern und Montieren von Einzeltritten, bestehend aus zwei Fußteilen mit Flächendichtung 87 mm Ø außen, Befestigungsmaterial und Abdeckkappen, verstellbar für Dachneigungen von 12° - 60°. Wenn erforderlich, Einbau einer Unterlagsplatte. Die Verlegerichtlinien sind einzuhalten.
Material: Aluminium, pulverbeschichtet
Farbe: wie Dachraute 44x44
PREFA Einzeltritt
Menge: 0,000 Stk

**01.06.63 PREFA Montagesystem PS.13 für DR44**
*** EP-Aufgliederung gefordert
Liefern und Montieren des Photovoltaik Montagesystemes PS.13 auf vorhandener Unterkonstruktion. Das Montagesystem ist an die regionalen Wind- u. Schneelasten anzupassen.
Bei der Montage sind Unterlagsplatten entsprechend der Sparrenlage einzukalkulieren.
Montagesystem bestehend aus:
Bº__º Stk ... Solarhalter Vario/Fix (Sparren)
Bº__º Stk ... Solarhalter Vario/Fix (Schalung)
Bº__º Stk ... Solarhalter Sunny
Bº__º Stk ... Spezialklebeset
Bº__º Stk ... Solarhalter inkl. Abdeckkappe
Bº__º Stk ... Profilschiene
Bº__º Stk ... Profilschienenverbinder
Bº__º Stk ... Profilschieneabdeckung
Bº__º Stk ... Kabelclip
Bº__º Stk ... Modulanbindung Mittelklemme 30-50mm
Bº__º Stk ... Modulanbindung Endklemme 30-50mm
Bº__º Stk ... Kreuzverbinder Sunny
Bº__º Stk ... Kreuzverbinder Solarhalter
Bº__º Stk ... Kreuz/Erdungsklemme
Bº__º Stk ... Modulabsturzsicherung
Bº__º Stk ... Profilschienenanbindung
Bº__º Stk ... Solarluke
Die Verlegerichtlinien des Montagesystemes sowie der Modulhersteller sind einzuhalten.
Menge: 0,000 PA

**01.06.64 PREFA Solarhalter für DR44**
*** EP-Aufgliederung gefordert
Liefern und Montieren von Solarhaltern als Befestigungspunkt von Solaranlagen auf Dächern, einschließlich Abdeckkappe, Befestigungs- u. Dichtungsmaterial. Wenn erforderlich, Einbau einer Unterlagsplatte.
Anzahl und Stützweiten laut statischer Berechnung.
Die Verlegerichtlinien sind einzuhalten.

Größe: 63 x 260 mm
Materialdicke: 5 mm
Material: Aluminium
Farbe: wie Dachraute 44x44, pulverbeschichtet
Menge: 0,000 Stk

**01.06.65 PREFA Solarhalter Vario/Fix für DR44**
*** EP-Aufgliederung gefordert
Liefern und Montieren von Solarhaltern Vario oder Fix als Befestigungspunkt von Solaranlagen auf Dächern, einschließlich Befestigungsmaterial. Wenn erforderlich, Einbau einer Unterlagsplatte.
Anzahl und Stützweiten laut statischer Berechnung.
Die Verlegerichtlinien sind einzuhalten.

Material: Aluminium
Farbe: anthrazit
Menge: 0,000 Stk

**01.06.66 PREFA Solarhalter Sunny für DR44**
*** EP-Aufgliederung gefordert
Liefern und Montieren von Sunny Solarhaltern als Befestigungspunkt von Solaranlagen auf Dächern, einschließlich Spezialkleber zur Einbindung der Abdeckung. Wenn erforderlich, Einbau einer Unterlagsplatte.
Anzahl und Stützweiten laut statischer Berechnung.
Die Verlegerichtlinien sind einzuhalten.

Befestigungsschraube: STS M12 350mm, blank
Abdeckung:
Farbe: zinkgrau, pulverbeschichtet
Material: Aluminium 1,20 mm
Menge: 0,000 Stk

**01.06.67 PREFA Solarluke für DR44**
*** EP-Aufgliederung gefordert
Liefern und Montieren von Solarluken zur fachgerechten Einführung von PV-Leitungen bei Dächern, einschließlich Spezialkleber zur Einbindung in die Dacheindeckung.

Solarluke:
inkl. Rohrmanschette und Montageschablone
Durchführungen: 2 x 10mm, 1 x 32-35mm
Innendurchmesser: 26,5mm
Außendurchmesser: 32,8mm
Farbe: Dachraute 44x44
Menge: 0,000 Stk

**01.06.68 PREFA Unterlagsplatte für DR44**
*** EP-Aufgliederung gefordert
Liefern und Montieren von Unterlagsplatten, inkl. fachgerechtes Einbinden aller vier Seiten in die Dacheindeckung.
Farbe: wie Dachraute 44x44
Materialqualität: wie Dachraute 44x44
Materialdicke: 0,70 mm
Standard Größen: 540x125mm; 680x125mm
Gewählte Größe: ____
Menge: 0,000 Stk

#### Untertitel 01.07 PREFA Dachpaneel FX.12

**01.07.1 Trennlage erhöht regensicher/Schallschutz für FX.12**
*** EP-Aufgliederung gefordert
Liefern und Montieren einer nahtselbstklebenden Polymerbitumen-Unterdeckbahn, bei Anforderungen erhöhter Regensicherheit und als Schallschutz. Die Herstellerrichtlinien sind einzuhalten.
Angebotenes Erzeugnis:
Menge: 0,000 m²

**01.07.2 Trennlage mind 0,9 mm für FX.12**
*** EP-Aufgliederung gefordert
Liefern und Montieren einer nahtselbstklebenden Polymerbitumen-Unterdeckbahn/Trennlage, mind. 0,9 mm. Die Eigenschaften der Trennlage richten sich nach den Anforderungen, die Herstellerrichtlinien sind einzuhalten.
Angebotenes Erzeugnis:
Menge: 0,000 m²

**01.07.3 Dacheindeckung mit PREFA Dachpaneel FX.12**
*** EP-Aufgliederung gefordert
Liefern und Montieren einer rostfreien Aluminium Dacheindeckung mit Dachpaneel FX.12, einschließlich Befestigungsmaterial (verdeckte Befestigung mittels Patenthafte und Rillennägel), auf Vollschalung mind. 24 mm dick.
Die Verlegerichtlinien sind einzuhalten.
Ab einer Schneeregellast von 3,25kN/m² oder in den Geländekategorien 0,I oder II ist eine Verlegung auf Vollschalung mit Bitumentrennlage erforderlich.
Verlegung: von rechts nach links, Versatz der Stöße mind. 220mm
Mindestdachneigung: 17°
17-25° Verlegung auf Trennlage
Größe: 1400 x 420mm (1,7 Stk/m²), 700 x 420mm (3,4 Stk/m²) in verlegter Fläche
Materialdicke: 0,70 mm
Gewicht: 2,6 kg/m²
Material: Aluminium (vollständig recycelbar)
Legierung: EN AW 3005 oder EN AW 3105 gemäß EN 573-3
Vorderseite: P.10 Einbrennlackierung
Farbe: ____ Standard nach gültiger Farbkarte
Rückseite: Schutzlack
Mögliche Oberfläche: stucco oder glatt
Gewählte Oberfläche: ____
Brandverhaltensklasse: A1 gemäß EN 13501-1
Verhalten bei Beanspruchung durch Feuer von außen: ohne Prüfung entsprechend gemäß EN 13501-5 bzw. Entscheidung 2000/553/EG
UV-Beständigkeit gemäß ÖNORM EN 13523-10: 2017-04-01
Umwelt-Produktdeklaration nach ISO 14025 und EN 15804: EPD-GDA-20130260-IBG1-DE
Referenz-Nutzungsdauer laut Umweltproduktdeklaration: = 70 Jahre
Bei dem Verwendungszweck von kaltumformten Aluminiumblechen entsprechender Nutzung sind keine Wirkungsbeziehungen bzgl. Umwelt und Gesundheit bekannt.
z.B. Dacheindeckung mit PREFA FX.12 oder Gleichwertiges.
Angebotenes Erzeugnis:
Menge: 0,000 m²

**01.07.4 PREFA Saumstreifen (Traufstreifen) für FX.12**
*** EP-Aufgliederung gefordert
Liefern und Montieren von Saumstreifen, einschließlich Befestigungsmaterial und anarbeiten an die Dacheindeckung. Die Verlegerichtlinien sind einzuhalten.
Größe: 1800 x 158 mm
Materialdicke: 1,0 mm
Materialqualität: Aluminium
PREFA Saumstreifen (Traufstreifen)
Menge: 0,000 m

**01.07.5 PREFA Einlaufblech Standard für FX.12**
*** EP-Aufgliederung gefordert
Liefern und Montieren von Einlaufblechen werksmäßig zweifach vorgekantet, einschließlich Befestigungsmaterial, konisch gekantet dem Rinnengefälle angepasst.
Größe: 230 x 2000 mm
Materialdicke: 0,70 mm
Materialqualität: Aluminium
Legierung: EN AW-5010
Oberfläche: Zweischichteinbrennlackierung
Farbe: wie Dachpaneel FX.12
PREFA Einlaufblech Standard
Menge: 0,000 m

**01.07.6 Einlaufblech aus PREFALZ Ergänzungsband für FX.12**
*** EP-Aufgliederung gefordert
Liefern und Montieren von Einlaufblechen aus Ergänzungsband, inkl. erforderlichem Befestigungsmaterial, konisch gekantet dem Rinnegefälle angepasst.
Zuschnitt: ____ mm
Abkantung: ____ Stk.
Materialdicke: 0,70 mm
Materialqualität: EN AW-5010
Farbe: wie Dachpaneel FX.12
Einlaufblech aus PREFALZ Ergänzungsband
Menge: 0,000 m

**01.07.7 PREFA Vogelschutzgitter zur Be- u. Entlüftung für FX.12**
*** EP-Aufgliederung gefordert
Liefern und Montieren von Vogelschutzgitter mit Rundlochung, zur Be- u. Entlüftung, Insekten und Vogelschutz der Belüftungsebene. Einschließlich Befestigungsmaterial.
Zuschnitt: 125 mm
Abkantung: nach Erfordernis
Länge: 2000 mm
Materialdicke: 0,70 mm
Material: Aluminium
Rundlochung: Ø 5 mm
PREFA Vogelschutzgitter zur Be- u. Entlüftung
Menge: 0,000 m

**01.07.8 Dachknick (Mansarde) für FX.12**
*** EP-Aufgliederung gefordert
Ausbildung eines Dachknickes eines Mansardendaches einschließlich Aluminiumkantteil und Saumstreifen, sowie anarbeiten an die Dacheindeckung.
Dachübergang von ____ ° auf ____ °
PREFA Dachknick (Mansarde)
Menge: 0,000 m

**01.07.9 Dachknick für FX.12**
*** EP-Aufgliederung gefordert
Ausbildung eines Dachknickes mit Ergänzungsband einschließlich Hafter und anarbeiten an die Dacheindeckung.
Dachübergang von ____ ° auf ____ °
Dachknick mit PREFALZ Ergänzungsband
Menge: 0,000 m

**01.07.10 PREFA Sicherheitskehle (werksmäßig hergestellt) für FX.12**
*** EP-Aufgliederung gefordert
Liefern und Montieren von Sicherheitskehlen mit Zusatzfalz, einschließlich Befestigungsmaterial und anarbeiten aller (beidseitigen) Anschlüssen zur Dacheindeckung. Die Einzelstücke (max. 3000 mm) sind dehnungsgerecht zu verbinden.
Zuschnitt: 708 mm
Abkantung: 8 Stk.
Materialdicke: 0,70 mm
Materialqualität: wie Dachpaneel FX.12
Farbe: wie Dachpaneel FX.12
PREFA Sicherheitskehle (werksmäßig hergestellt)
Menge: 0,000 m

**01.07.11 Kehlenausbildung aus PREFALZ Ergänzungsband für FX.12**
*** EP-Aufgliederung gefordert
Liefern und Montieren von Kehlblechen aus Ergänzungsband, einschließlich Befestigungsmaterial und anarbeiten aller (beidseitigen) Anschlüssen zur Dacheindeckung. Die Einzelstücke (max. 3000 mm) sind dehnungsgerecht zu verbinden.
Zuschnitt: ____ mm
Abkantung: ____ Stk.
Materialdicke: 0,70 mm
Materialqualität: wie Dachpaneel FX.12
Farbe: wie Dachpaneel FX.12
Kehlenausbildung aus PREFALZ Ergänzungsband
Menge: 0,000 m

**01.07.12 Kehlenausbildung vertieft aus PREFALZ Erg.band für FX.12**
*** EP-Aufgliederung gefordert
Liefern und Montieren einer vertieften Kehlausbildung als Kehlrinne aus Ergänzungsband, auf vorhandener, tiefergelegten Unterkonstruktion. Einschließlich Befestigungsmaterial und anarbeiten aller (beidseitigen) Anschlüssen zur Dacheindeckung sowie aufbringen einer Lage Vordeckbahn als zusätzliche Rückstausicherung. Die Einzelstücke (max. 3000 mm) sind dehnungsgerecht zu verbinden.
Zuschnitt: ____ mm
Abkantung: bis 5 Stk.
Materialdicke: 0,70 mm
Materialqualität: wie Dachpaneel FX.12
Farbe: wie Dachpaneel FX.12
Kehlenausbildung, vertieft, aus PREFALZ Ergänzungsband
Menge: 0,000 m

**01.07.13 Kehlenausbildung (Kurvenkehlen) für FX.12**
*** EP-Aufgliederung gefordert
Liefern und Montieren einer runden bzw. gefalteten Ausbildung der Kehle bei Rundgauben aus Ergänzungsband. Die Einzelstücke (max. 3000 mm) sind dehnungsgerecht zu verbinden, einschließlich Einhanghafte und anarbeiten aller (beidseitigen) Anschlüssen zur Dacheindeckung.
Gaubenbreite: ____ mm
Stichhöhe: ____ mm
Hauptdachneigung: ____ °
Materialdicke: 0,70 mm
Materialqualität: wie Dachpaneel FX.12
Farbe: wie Dachpaneel FX.12
PREFALZ Kehlenausbildung (Kurvenkehlen)
Menge: 0,000 m

**01.07.14 Wandanschlusskehle mit PREFALZ Ergänzungsband für FX.12**
*** EP-Aufgliederung gefordert
Liefern und Montieren von Kehlblechen aus Ergänzungsband, einschließlich Befestigungsmaterial und anarbeiten aller Anschlüssen zur Dacheindeckung. Die Einzelstücke (max. 3000 mm) sind dehnungsgerecht zu verbinden.
Zuschnitt: ____ mm
Abkantung: bis 4 Stk.
Materialdicke: 0,70 mm
Materialqualität: wie Dachpaneel FX.12
Farbe: wie Dachpaneel FX.12
Wandanschlusskehle mit PREFALZ Ergänzungsband
Menge: 0,000 m

**01.07.15 Fenster-/Wasserrutsche aus PREFALZ Ergänzungsband für FX.12**
*** EP-Aufgliederung gefordert
Liefern und Montieren von Fenster-/Wasserrutschen aus Ergänzungsband mit beidseitigem Steh- und Wasserfalz,einschließlich Befestigungsmaterial und anarbeiten aller Anschlüsse zur Dacheindeckung.
Abmessung: ____ x ____ mm
Materialdicke: wie Dachpaneel FX.12
Materialqualität: wie Dachpaneel FX.12
Farbe: wie Dachpaneel FX.12
Fenster-/Wasserrutsche aus PREFALZ Ergänzungsband
Menge: 0,000 m

**01.07.16 Brustblech aus PREFALZ Ergänzungsband für FX.12**
*** EP-Aufgliederung gefordert
Liefern und Montieren von Brustblechen aus Ergänzungsband zu firstseitigen Anschlüssen an Dacheinbauten, einschließlich Befestigungsmaterial und anarbeiten an die Dacheindeckung. Die Einzelstücke (max. 3000 mm) sind dehnungsgerecht zu verbinden.
Zuschnitt: ____ mm
Abkantung: ____ Stk.
Materialdicke: wie Dachpaneel FX.12
Materialqualität: wie Dachpaneel FX.12
Farbe: wie Dachpaneel FX.12
Brustblech aus PREFALZ Ergänzungsband
Menge: 0,000 m

**01.07.17 PREFA Jetlüfter (First-/Gratentlüfter), selbsttr. für FX.12**
*** EP-Aufgliederung gefordert
Liefern und Montieren von Jetlüfter selbsttragend, halbrund geformt, zur Entlüftung von Belüftungsebenen einschließlich Befestigungsmaterial (NIRO-Schrauben 4,5/60 mm mit Dichtscheibe) und anarbeiten an die Dacheindeckung. Die Verlegerichtlinien sind einzuhalten.
Stücklängen: 3000/1200 mm
Lüftungsquerschnitt: 250 cm²/lfm
Materialdicke: 1,00 mm
Materialqualität: wie Dachpaneel FX.12
Farbe: wie Dachpaneel FX.12
PREFA Jetlüfter (First-/Gratentlüfter), selbsttragend
Menge: 0,000 m

**01.07.18 PREFA Jetlüfter Anfangs/Endstück für FX.12**
*** EP-Aufgliederung gefordert
Liefern und Montieren von Jetlüfter Anfangs/Endstück, halbrund geformt, gerade geschnitten, einschließlich Befestigungsmaterial und anarbeiten an den Jetlüfter. Die Verlegerichtlinien sind einzuhalten.
Materialdicke: 1,00 mm
Materialqualität: wie Dachpaneel FX.12
Farbe: wie Dachpaneel FX.12
PREFA Jetlüfter Anfangs/Endstück
Menge: 0,000 Stk

**01.07.19 PREFA First-/Gratausbildung unbelüftet für FX.12**
*** EP-Aufgliederung gefordert
Liefern und Montieren von First/Gratreiter halbrund geformt, mit eingeprägter Sicke auf vorhandener Holzlatte, einschließlich Befestigungsmaterial (NIRO-Schrauben 4,5/45 mm mit Dichtscheibe) und beidseitiges anarbeiten der Dacheindeckung an die First- oder Gratlatte. Die Verlegerichtlinien sind einzuhalten.
Länge: 500 mm
Materialdicke: 1,00 mm
Materialqualität: wie Dachpaneel FX.12
Farbe: wie Dachpaneel FX.12
PREFA First-/Gratausbildung unbelüftet
Menge: 0,000 m

**01.07.20 PREFA First-/Gratreiter Anfangs/Endst. (Viertelk.) für FX.12**
*** EP-Aufgliederung gefordert
Liefern und Montieren von Grat-/Firstreiter Anfangs/Endstück, Viertelkugel (Viertelk.), einschließlich Befestigungsmaterial und anarbeiten an den Gratreiter. Die Verlegerichtlinien sind einzuhalten.
Materialdicke: 1,50 mm
Materialqualität: wie Dachpaneel FX.12
Farbe: wie Dachpaneel FX.12
PREFA First-/Gratreiter Anfangs/Endstück (Viertelkugel)
Menge: 0,000 Stk

**01.07.22 Wandentlüfter aus PREFALZ Erg.-band (Labyrinth) für FX.12**
*** EP-Aufgliederung gefordert
Liefern und Montieren von Wandentlüfter mit Labyrinthentlüftung auf vorhandener Unterkonstruktion aus Ergänzungsband.
Die Anschlüsse an Grate, Kehlen, Ortgänge, Wände ect. sind einzukalkulieren.
Farbe: wie Dachpaneel FX.12
Materialqualität: wie Dachpaneel FX.12
Brustblech:
Zuschnitt: ____ mm
Abkantungen: 3 Stk.
Materialdicke: 0,7 mm
Haftstreifen:
Zuschnitt: bis 200 mm
Abkantungen: 2 Stk.
Materialdicke: mind. 1 mm
Abdeckung:
Zuschnitt: bis 500 mm
Abkantungen: bis 5 Stk.
Materialdicke: 0,7 mm
Lochblech:
Rundlochung Ø 5 mm
Zuschnitt: bis 150 mm
Abkantungen: bis 2 Stk.
Materialdicke: 0,7 mm
Wandentlüfter aus PREFALZ Ergänzungsband (Labyrinth)
Menge: 0,000 m

**01.07.23 PREFA Froschmaullukenhaube für FX.12**
*** EP-Aufgliederung gefordert
Liefern und Montieren von Froschmaullukenhauben für die Be- u. Entlüftung der Hinterlüftungsebene, mit tiefgezogenem Oberteil und Perforierung, Einbau mittels Niet- bzw. Klebeverbindung einschließlich ausschneiden der erforderlichen Öffnungen aus Dacheindeckung und Schalung.
Materialdicke: 1,20 mm
Materialqualität: wie Dachpaneel FX.12
Lüftungsquerschnitt: ca. 30 cm ²
Farbe: wie Dachpaneel FX.12
PREFA Froschmaullukenhaube
Menge: 0,000 Stk

**01.07.24 Pultdachabschluss aus PREFALZ Ergänzungsband für FX.12**
*** EP-Aufgliederung gefordert
Liefern und Montieren von Pultdachabschlüssen aus Ergänzungsband einschließlich Befestigungsmaterial, Haftstreifen und Lochblech sowie anarbeiten an die Dacheindeckung. Die Einzelstücke (max. 3000 mm) sind dehnungsgerecht zu verbinden.
Abdeckprofil:
Zuschnitt: ____ mm
Abkantung: ____ Stk.
Materialdicke: wie Dachpaneel FX.12
Farbe: wie Dachpaneel FX.12
Pultdachabschluss aus PREFALZ Ergänzungsband
Menge: 0,000 m

**01.07.25 PREFA Ortgangstreifen (werkmäßig hergestellt) für FX.12**
*** EP-Aufgliederung gefordert
Liefern und Montieren von Ortgangstreifen mit Haftstreifen, einschließlich Befestigungsmaterial und anarbeiten an die Dacheindeckung. Die Einzelstücke sind dehnungsgerecht zu verbinden. Die Verlegerichtlinien sind einzuhalten.
Ortgangstreifen:
Zuschnitt: 2000 x 95 mm
Abkantung: 4 Stk.
Materialdicke: 0,70 mm
Haftstreifen:
Zuschnitt: 2000 x 70 mm
Abkantung: 2 Stk.
Materialdicke: 1,0 mm
Generell:
Materialqualität: wie Dachpaneel FX.12
Farbe: wie Dachpaneel FX.12
PREFA Ortgangstreifen (werkmäßig hergestellt)
Menge: 0,000 m

**01.07.26 Ortgangstreifen aus PREFALZ Ergänzungsband für FX.12**
*** EP-Aufgliederung gefordert
Liefern und Montieren von Ortgangstreifen aus Ergänzungsband einschließlich Befestigungsmaterial und anarbeiten an die Dacheindeckung. Die Einzelstücke (max. 3000 mm) sind dehnungsgerecht zu verbinden.
Ortgangstreifen:
Zuschnitt: ____ mm
Abkantung: ____ Stk.
Materialdicke: 0,70 mm
Haftstreifen:
Zuschnitt: ____ mm
Abkantung: ____ Stk.
Materialdicke: mind. 1,0 mm
Generell:
Materialqualität: wie Dachpaneel FX.12
Farbe: wie Dachpaneel FX.12
Ortgangstreifen aus PREFALZ Ergänzungsband
Menge: 0,000 m

**01.07.27 Ortgangausbildung vertieft aus PREFALZ Erg.-band für FX.12**
*** EP-Aufgliederung gefordert
Liefern und Montieren einer vertieften Ortgangausbildung als Kehlrinne aus Ergänzungsband auf bauseits vorhandener, tiefergelegten Unterkonstruktion.
Die Einzelstücke (max. 3000 mm) sind dehnungsgerecht zu verbinden, inkl. Einhanghafte, Aufbringen einer Lage Vordeckbahn als zusätzliche Rückstausicherung und Anarbeiten an die Dacheindeckung.
Farbe: wie Dachpaneel FX.12
Materialqualität: wie Dachpaneel FX.12
Materialdicke: wie Dachpaneel FX.12
Vertiefter Ortgang:
Zuschnitt: ____ mm
Abkantung: 6 Stk.
Ortgangstreifen:
Zuschnitt: ____ mm
Abkantung: ____ Stk.
Materialdicke: 0,70 mm
Haftstreifen:
Zuschnitt: ____ mm
Abkantung: ____ Stk.
Materialdicke: mind. 1,0 mm
Ortgangausbildung vertieft aus PREFALZ Erg.-band
Menge: 0,000 m

**01.07.28 PREFA Einfassungsplatte für FX.12**
*** EP-Aufgliederung gefordert
Liefern und Montieren von Einfassungsplatten für Rohrdurchführungen einschließlich ausschneiden der Öffnung aus der Schalung und einarbeiten in die Dacheindeckung. Die Verlegerichtlinien sind einzuhalten.
Rohrdurchführungen: 80 bis 125 mm Ø
Dachneigung: 17° - 52°
Materialdicke: wie Dachpaneel FX.12
Materialqualität: wie Dachpaneel FX.12
Farbe: wie Dachpaneel FX.12
PREFA Einfassungsplatte für FX.12
Menge: 0,000 Stk

**01.07.29 PREFA Universaleinfassung 2-teilig für FX.12**
*** EP-Aufgliederung gefordert
Liefern und Montieren von Universaleinfassungen 2-teilig ( z.B. für Antenneneinfassung) einschließlich einarbeiten in die Dacheindeckung. Die Verlegerichtlinien sind einzuhalten.
Rohrdurchführungen: 40 bis 120 mm Ø
Dachneigung: 12° - 52°
Materialdicke: 0,70 mm
Materialqualität: wie Dachpaneel FX.12
Farbe: wie Dachpaneel FX.12
PREFA Universaleinfassung 2-teilig
Menge: 0,000 Stk

**01.07.30 PREFA Entlüftungsrohr für FX.12**
*** EP-Aufgliederung gefordert
Liefern und Montieren von Entlüftungsrohre mit Abdeckhut einschließlich Einbau in die Einfassungsplatte und abdichten der Rohrrosette. Die Verlegerichtlinien sind einzuhalten.
Gesamthöhe: 380 mm
Durchmesser: 100 mm Ø, 120 mm Ø
Materialdicke: 1,00 mm
Materialqualität: wie Dachpaneel FX.12
Farbe: wie Dachpaneel FX.12
PREFA Entlüftungsrohr
Menge: 0,000 Stk

**01.07.31 PREFA Faltmanschette für FX.12**
*** EP-Aufgliederung gefordert
Liefern und Montieren von Faltmanschetten aus dauerelastischen EPDM zur Einbindung von runden Dachdurchführungen im Unterdach. Die Verlegerichtlinien sind einzuhalten.
Durchmesser: 100 - 130 mm Ø
PREFA Faltmanschette
Menge: 0,000 Stk

**01.07.32 Kamin-, Entlüftungssch.-, Lichtk.-, DF-Einf. (Stk) für FX.12**
*** EP-Aufgliederung gefordert
Liefern und Montieren von Kamin-, Entlüftungsschacht-, Lichtkuppel- oder Dachflächenfenstereinfassungen (Kamin-, Entlüftungssch.-, Lichtk.- o. DF-Einf.) mit hochgezogenem Stehblech ca. 200 mm auf allen vier Seiten, die Längs- und Querfalze sind in die Dacheindeckung einzubinden.
Bei Durchdringungen mit einer Breite > 1,0 m ist ein Gefällekeil (Sattel) im Nackenbereich herzustellen.
Größe: ____ x ____ mm
Materialdicke: 0,70 mm
Materialqualität: wie Dachpaneel FX.12
Farbe: wie Dachpaneel FX.12
PREFA Kamin-, Entlüftungsschacht-, Lichtkuppel- o.Dachflächenfenstereinfassungen
Menge: 0,000 Stk

**01.07.33 Kamin-, Entlüftungssch.-, Lichtk.-, DF-Einf. (m) für FX.12**
*** EP-Aufgliederung gefordert
Liefern und Montieren von Kamin-, Entlüftungsschacht-, Lichtkuppel- oder Dachflächenfenstereinfassungen (Kamin-, Entlüftungssch.-, Lichtk.- o. DF-Einf.) mit hochgezogenem Stehblech ca. 200 mm auf allen vier Seiten, die Längs- und Querfalze sind in die Dacheindeckung einzubinden.
Bei Durchdringungen mit einer Breite > 1,0 m ist ein Gefällekeil (Sattel) im Nackenbereich herzustellen.
Materialdicke: 0,70 mm
Materialqualität: wie Dachpaneel FX.12
Farbe: wie Dachpaneel FX.12
PREFA Kamin-, Entlüftungsschacht-, Lichtkuppel- o.Dachflächenfenstereinfassungen
Menge: 0,000 m

**01.07.34 Kamin- und Entlüftungsschachtbekleidung (Stk) für FX.12**
*** EP-Aufgliederung gefordert
Liefern und Montieren von Kamin- und Entlüftungsschachtbekleidungen aus Ergänzungsband. Anfertigung der Bekleidungen in gefalzter Ausführung nach örtlichen Aufmaß bis zur Unterkante der Einmündung.
Größe: ____ x ____ x ____ mm
Materialdicke: 0,70 mm
Materialqualität: wie Dachpaneel FX.12
Farbe: wie Dachpaneel FX.12
PREFALZ Kamin- und Entlüftungsschachtbekleidung
Menge: 0,000 Stk

**01.07.35 Kamin- und Entlüftungsschachtbekleidung (m2) für FX.12**
*** EP-Aufgliederung gefordert
Liefern und Montieren von Kamin- und Entlüftungsschachtbekleidungen aus Ergänzungsband. Anfertigung der Bekleidungen in gefalzter Ausführung nach örtlichen Aufmaß bis zur Unterkante der Einmündung.
Materialdicke: 0,70 mm
Materialqualität: wie Dachpaneel FX.12
Farbe: wie Dachpaneel FX.12
PREFALZ Kamin- und Entlüftungsschachtbekleidung
Menge: 0,000 m²

**01.07.36 Kaminkopfabdeckung für FX.12**
*** EP-Aufgliederung gefordert
Liefern und Montieren von Kaminkopfabdeckungen aus Ergänzungsband einschließlich ausschneiden, aufbördeln und abdichten der Öffnungen.
Größe: ____ x ____ mm
Materialdicke: 0,70 mm
Materialqualität: wie Dachpaneel FX.12
Farbe: wie Dachpaneel FX.12
PREFALZ Kaminkopfabdeckung
Menge: 0,000 Stk

**01.07.37 PREFA Kaminhut für FX.12**
*** EP-Aufgliederung gefordert
Liefern und Montieren von Kaminhüten einschließlich Kaminstreben und Niro-Schrauben.
Materialdicke: 2 mm
Materialqualität: Al-Legierung, pulverbeschichtet
Farbe: wie Dachpaneel FX.12
Mögliche Größe: 700 x 700 mm, 800 x 800 mm, 1000 x 700 mm, 1100 x 800 mm, 1500 x 800 mm
Gewählte Größe: ____ x ____ mm
PREFA Kaminhut
Menge: 0,000 Stk

**01.07.38 Kitt-/Steckkittleiste für FX.12**
*** EP-Aufgliederung gefordert
Liefern und Montieren von Kittleisten, wahlweise Steckkittleisten aus Ergänzungsband einschließlich Befestigungsmaterial (wenn erforderlich Dübelbefestigung) sowie abdichten mit einer dauerelastischer Dichtungsmasse und einlegen von Distanzhaltern bei Vollwärmeschutz. Die Einzelstücke (max. 3000 mm) sind dehnungsgerecht zu verbinden.
Zuschnitt: ____ mm
Abkantung: bis 6 Stk.
Materialdicke: 0,70 mm
Materialqualität: wie Dachpaneel FX.12
Farbe: wie Dachpaneel FX.12
Menge: 0,000 m

**01.07.39 Putz-/Steckputzleiste für FX.12**
*** EP-Aufgliederung gefordert
Liefern und Montieren von Putzleisten, wahlweise Steckputzleisten aus Ergänzungsband einschließlich Befestigungsmaterial (wenn erforderlich Dübelbefestigung). Die Einzelstücke (max. 3000 mm) sind dehnungsgerecht zu verbinden.
Zuschnitt: ____ mm
Abkantung: bis 4 Stk.
Materialdicke: 0,70 mm
Materialqualität: wie Dachpaneel FX.12
Farbe: wie Dachpaneel FX.12
Menge: 0,000 m

**01.07.40 PREFA Dachluke für FX.12**
*** EP-Aufgliederung gefordert
Liefern und Montieren von Dachluken für Kalt- und Dachbodenräume, mit Einfassung, Holzrahmen, Anspreizstange mit Federsplint und 6mm Doppelsteg-Lichtplatte mit Rahmendichtung. Einschließlich anarbeiten an die Dacheindeckung, ausschneiden der Durchstiegsöffnung aus der Vollschalung sowie befestigen des Holzrahmens. Die Verlegerichtlinien sind einzuhalten.
Größe: 595 x 595 mm Innenmaß
Farbe: wie Dachpaneel FX.12
PREFA Dachluke
Menge: 0,000 Stk

**01.07.41 PREFA Einfassung für Velux Dachflächenfenster für FX.12**
*** EP-Aufgliederung gefordert
Liefern und Montieren von Einfassungen für Dachflächenfenster z.B. Velux, einschließlich anarbeiten an die Dacheindeckung. Die Verlegerichtlinien sind einzuhalten.
Fenster: mit Wärmedämmrahmen
Materialqualität: wie Dachpaneel FX.12
Farbe: wie Dachpaneel FX.12
Mögliche Größe: CK02 55x78, CK04 55x98, CK06 55x118, FK04 66x98, FK06 66x118, FK08 66x140, MK04 78x98, MK06 78x118, MK08 78x140, MK10 78x160,MK12 78x180, PK04 94x98, PK06 94x118, PK08 94x140, PK10 94x160, SK06 114x118, SK08 114x140, SK10 114x160, UK04 134x98, UK08 134x140, UK10 134x160
Gewählte Größe: ____
PREFA Einfassung für Velux Dachflächenfenster
Menge: 0,000 Stk

**01.07.42 PREFA Einfassung für Roto Dachflächenfenster für FX.12**
*** EP-Aufgliederung gefordert
Liefern und Montieren von Einfassungen für Dachflächenfenster z.B. Roto, einschließlich anarbeiten an die Dacheindeckung. Die Verlegerichtlinien sind einzuhalten.
Fenster: mit Wärmedämmrahmen
Materialqualität: wie Dachpaneel FX.12
Farbe: wie Dachpaneel FX.12
Mögliche Größe: 5/7 54x78, 5/9 54x98, 5/11 54x118, 6/9 65x98, 6/11 65x118, 6/14 65x140, 7/7 74x78, 7/9 74x98, 7/11 74x118, 7/14 74x140, 7/16 74x160, 9/7 94x78, 9/9 94x98, 9/11 94x118, 9/14 94x140, 9/16 94x160, 11/7 114x78, 11/9 114x98, 11/11 114x118, 11/14 114x140, 11/16 114x160, 13/7 134x78, 13/9 134x98, 13/14 134x140
Gewählte Größe: ____
PREFA Einfassung für Roto Dachflächenfenster
Menge: 0,000 Stk

**01.07.43 PREFA Einfassung für Roto-Q Dachflächenfenster für FX.12**
*** EP-Aufgliederung gefordert
Liefern und Montieren von Einfassungen für Dachflächenfenster z.B. Roto-Q-Serie, einschließlich anarbeiten an die Dacheindeckung.
Fenster: mit/ohne Wärmedämmrahmen
Materialqualität: wie Dachpaneel FX.12
Farbe: wie Dachpaneel FX.12
Mögliche Größe: Q55/78, Q55/98, Q55/118, Q66/98, Q66/118, Q66/140, Q78/78, Q78/98, Q78/118, Q78/140, Q78/160, Q94/78, Q94/98, Q94/118, Q94/140, Q94/160, Q94/180, Q114/78, Q114/98, Q114/118, Q114/140, Q114/160, Q114/180, Q134/78, Q134/98, Q134/118, Q134/140, Q134/160 Q114x118, Q134x160
Gewählte Größe: ____
PREFA Einfassung für Roto-Q Dachflächenfenster
Menge: 0,000 Stk

**01.07.44 Wandbekleidung für FX.12**
*** EP-Aufgliederung gefordert
Liefern und Montieren von Wandbekleidungen (Gauben-, Giebel-, und Stirnseiten) einschließlich anarbeiten an die Dacheindeckung und aller An- u. Abschlüsse, mit Dachpaneel FX.12 oder Ergänzungsband (Winkelstehfalz).
Angebotene Ausführung:
Materialdicke: wie Dachpaneel FX.12
Materialqualität: wie Dachpaneel FX.12
Farbe: wie Dachpaneel FX.12
PREFA/PREFALZ Wandbekleidung
Menge: 0,000 m²

**01.07.45 Attikaabdeckung aus PREFALZ Ergänzungsband für FX.12**
*** EP-Aufgliederung gefordert
Liefern und Montieren von Attikaabdeckungen aus Ergänzungsband, einschließlich beidseitiger Haftstreifen und Befestigungsmaterial. Die einzelnen Elemente sind in Längen zu max. 3000 mm je nach Zuschnitt anzufertigen.
Zuschnitt: ____ mm
Abkantung: ____ Stk.
Materialdicke: 0,70 mm
Materialqualität: wie Dachpaneel FX.12
Farbe: wie Dachpaneel FX.12
Mögliche Verbindungsarten: Stehfalz, Hakenfalz, Überschubleiste oder Unterlagswellblech.
Gewählte Ausführung: ____
Attikaabdeckung aus PREFALZ Ergänzungsband
Menge: 0,000 m

**01.07.46 Attika inkl. Wandentlüftung aus PREFALZ Erg.-band für FX.12**
*** EP-Aufgliederung gefordert
Liefern und Montieren von Attikaabdeckungen aus Ergänzungsband, inkl. Wandlüfter einschließlich beidseitiger Haftstreifen und Befestigungsmaterial. Die einzelnen Elemente sind in Längen zu max. 3000 mm je Zuschnitt anzufertigen.
Die Anschlüsse an Grate, Kehlen, Ortgänge, Wände ect. sind ebenfalls einzukalkulieren.
Farbe: wie Dachpaneel FX.12
Materialqualität: wie Dachpaneel FX.12
Brustblech:
Zuschnitt: ____ mm
Abkantung: ____ Stk.
Materialdicke: 0,70 mm
Attikaabdeckung:
Zuschnitt: ____ mm
Abkantung: ____ Stk.
Materialdicke: 0,70 mm
Haftstreifen:
Zuschnitt: bis 200 mm
Abkantung: 2 Stk.
Materialdicke: mind. 1 mm
Lochblech: Rundlochung Ø 5 mm
Zuschnitt: bis 150 mm
Abkantung: bis 2 Stk.
Materialdicke: 0,7 mm
Verbindungsarten: Stehfalz, Hakenfalz, Überschubleiste oder Unterlagswellblech.
Ausführung: ____
Attika inkl. Wandentlüftung aus PREFALZ Erg.-band
Menge: 0,000 m

**01.07.47 Aufzahlung Attika gerundet (Segmente) für FX.12**
*** EP-Aufgliederung gefordert
Aufzahlung auf die Postion Attika für eine gerundete Ausführung in Segmenten.
Menge: 0,000 m

**01.07.48 Winkelsaumabdeckung aus PREFALZ Ergänzungsband für FX.12**
*** EP-Aufgliederung gefordert
Liefern und Montieren von Winkelsaumabdeckungen aus Ergänzungsband, einschließlich Saumstreifen und Befestigungsmaterial. Die einzelnen Elemente sind in Längen zu max. 3000 mm je nach Zuschnitt anzufertigen.
Zuschnitt: ____ mm
Abkantung: ____ Stk
Materialdicke: 0,70 mm
Materialqualität: wie Dachpaneel FX.12
Farbe: wie Dachpaneel FX.12
Winkelsaumabdeckung aus PREFALZ Ergänzungsband
Menge: 0,000 m

**01.07.49 Hochzugschutzblech aus PREFALZ Ergänzungsband für FX.12**
*** EP-Aufgliederung gefordert
Liefern und Montieren von Hochzugschutzblechen inkl. Befestigungsmaterial und aller Anschlüsse an Fassadenflächen und Attiken.
Befestigung indirekt mittels Haftstreifen oder direkt auf vorhandene Unterkonstruktion (über erforderlicher Hochzugshöhe).
Die Einzelstücke (max. 3000 mm) sind dehnungsgerecht zu verbinden.
Hochzugschutzblech:
Zuschnitt: ____ mm
Abkantung: ____ Stk.
Materialdicke: 0,70 mm
Materialqualität: wie Dachpaneel FX.12
Farbe: wie Dachpaneel FX.12
Hochzugschutzblech aus PREFALZ Ergänzungsband
Menge: 0,000 m

**01.07.50 Gesimsabdeckung aus PREFALZ Ergänzungsband für FX.12**
*** EP-Aufgliederung gefordert
Liefern und Montieren von Gesimsabdeckungen aus Ergänzungsband, einschließlich Saumstreifen und Befestigungsmaterial. Die einzelnen Elemente sind in Längen zu max. 3000 mm je nach Zuschnitt anzufertigen.
Zuschnitt: ____ mm
Abkantung: ____ Stk
Materialdicke: 0,70 mm
Materialqualität: wie Dachpaneel FX.12
Farbe: wie Dachpaneel FX.12
Gesimsabdeckung aus PREFALZ Ergänzungsband
Menge: 0,000 m

**01.07.51 PREFA Schneestopper für PREFA FX.12**
*** EP-Aufgliederung gefordert
Liefern und Montieren von Schneestopper für Dachpaneel FX.12. Die Bestückung erfolgt von der Traufe Richtung First, die ersten zwei traufseitigen Reihen sind durchgehend mit Schneestopper zu versehen. Die Anzahl der Schneestopper erfolgt nach statischer Berechnung. Die Verlegerichtlinien sind einzuhalten.
Vorraussetzung für Verwendung der Schneestopper, ist eine Verlegung der Dachpaneele mit regelmäßigem Versatz.
Materialqualität: wie Dachpaneel FX.12
Farbe: wie Dachpaneel FX.12
PREFA Schneestopper
Menge: 0,000 Stk

**01.07.52 PREFA Schneerechensystem für FX.12**
*** EP-Aufgliederung gefordert
Liefern und Montieren eines Schneerechensystemes, einschließlich Befestigungsmaterial und wenn erforderlich, Einbau einer Unterlagsplatte. Die Anordnung des Schneerechensystems erfolgt nach statischer Berechnung. Die Verlegerichtlinien sind einzuhalten.
Schneerechensystem: 205 x 50 x 300 mm (H x B x T) mit Fixierschieber, zwei Fußteilen mit Flächendichtung 87 mm Ø außen, Befestigungsmaterial und Abdeckkappen.
Durchzüge: Einlegeprofil mit Verbindungsmuffen, 3 Stk., 3000 mm lang.
An den Enden sind Abschlusselemente zu montieren.
Material: Aluminium, pulverbeschichtet
Farbe: wie Dachpaneel FX.12
PREFA Schneerechensystem
Menge: 0,000 m

**01.07.53 AZ für PREFA Eiskrallen (Schneerechensystem) für FX.12**
*** EP-Aufgliederung gefordert
Aufzahlung (AZ) auf das Schneerechensystem für Eiskrallen, ca. 4 Stk./lfm.
Material: Aluminium, pulverbeschichtet
Farbe: wie Dachpaneel FX.12
PREFA Eiskrallen
Menge: 0,000 m

**01.07.54 PREFA Schneerechenanlage für FX.12**
*** EP-Aufgliederung gefordert
Liefern und Montieren einer Schneerechenanlage, einschließlich Befestigungs- u. Dichtungsmaterial und wenn erforderlich, Einbau einer Unterlagsplatte. Die Anordnung der Schneerechenanlage erfolgt nach statischer Berechnung. Die Verlegerichtlinien sind einzuhalten.
Schneerechenhaken: 30/7 mm, gehärtet
Durchzüge: Rundstangen 15 mm Ø, 3 Stk., 3000 mm lang
Verbindungshülsen: 15 mm Ø innen
An den Enden sind Abschlusselemente zu montieren.
Material: Aluminium, pulverbeschichtet
Farbe: wie Dachpaneel FX.12
PREFA Schneerechenanlage
Menge: 0,000 m

**01.07.55 PREFA Gebirgsschneefangstütze für FX.12**
*** EP-Aufgliederung gefordert
Liefern und Montieren einer Gebirgsschneefangstütze, einschließlich Befestigungsmaterial und wenn erforderlich, Einbau einer Unterlagsplatte. Die Anordnung des Gebirgsschneefangstütze erfolgt nach statischer Berechnung. Die Verlegerichtlinien sind einzuhalten.
Gebirgsschneefangstütze 300 x 246 mm mit zwei Fußteilen mit Flächendichtung 87 mm Ø außen, Befestigungsmaterial und Abdeckkappen.
Durchzüge: Rundholz ca. 140mm Ø
Material: Aluminium, pulverbeschichtet
Farbe: wie Dachpaneel FX.12
PREFA Gebirgsschneefangstütze
Menge: 0,000 m

**01.07.56 PREFA Sicherheitsdachhaken EN 517B auf Fußteilen für FX.12**
*** EP-Aufgliederung gefordert
Liefern und Montieren von Sicherheitsdachhaken auf Fußteilen, geprüft nach EN 517B, zulässig für zwei Personen. Bestehend aus zwei Fußteilen mit Flächendichtung 87 mm Ø außen, Befestigungsmaterial und Abdeckkappen in hellgrau. Wenn erforderlich, Einbau einer Unterlagsplatte. Die Verlegerichtlinien sind einzuhalten.
Die Anordnung und Auslegung der Sicherheitsdachhaken erfolgt nach den Richtlinien der Unfallverhütungsvorschrift des jeweiligen Landes, bzw. nach den gestellten Anforderungen des Gebäudes.
Material: Edelstahl
Farbe: Edelstahl/hellgrau
PREFA Sicherheitsdachhaken EN 517B auf Fußteilen
Menge: 0,000 Stk

**01.07.57 PREFA Sicherheitsdachhaken EN 517B für FX.12**
*** EP-Aufgliederung gefordert
Liefern und Montieren von Sicherheitsdachhaken als Einzelanschlagspunkt, geprüft nach EN 517B, zulässig für eine Person. Einschließlich Abdeckkappen, Befestigungs- u. Dichtungsmaterial. Wenn erforderlich, Einbau einer Unterlagsplatte. Die Verlegerichtlinien sind einzuhalten.
Die Anordnung und Auslegung der Dachsicherheitshaken erfolgt nach den Richtlinien der Unfallverhütungsvorschrift des jeweiligen Landes, bzw. nach den gestellten Anforderungen des Gebäudes.
Material: Stahl verzinkt, pulverbeschichtet
Farbe: wie Dachpaneel FX.12
PREFA Sicherheitsdachhaken EN 517B
Menge: 0,000 Stk

**01.07.58 PREFA Laufsteganlage für FX.12**
*** EP-Aufgliederung gefordert
Liefern und Montieren einer Laufsteganlage, einschließlich Abdeckkappe, Befestigungs- u. Dichtungsmaterial. Wenn erforderlich, Einbau einer Unterlagsplatte. Die Verlegerichtlinien sind einzuhalten.
Laufstegstütze: 250 mm, 360 mm (Stützenabstand max. 900 mm) mit Abdeckkappe, verstellbar für Dachneigungen von 12°- 55°.
Laufsteg: 250 x 420/600/800/1200 mm, 360 x 800/1200 mm mit Befestigungsmaterial und Verbinder für Laufstege.
Material: Stahl verzinkt, pulverbeschichtet
Farbe: wie Dachpaneel FX.12
PREFA Laufsteganlage
Menge: 0,000 m

**01.07.59 PREFA Laufstegstützen (Dachtritte) für FX.12**
*** EP-Aufgliederung gefordert
Liefern und Montieren von Laufstegstützen als Dachtritte, einschließlich Abdeckkappe, Befestigungs- u. Dichtungsmaterial. Wenn erforderlich, Einbau einer Unterlagsplatte. Die Verlegerichtlinien sind einzuhalten.
Laufstegstütze: 2 Stk. 250 mm oder 2 Stk. 360 mm (Stützenabstand max. 900 mm) mit Abdeckkappe, verstellbar für Dachneigungen von 12°-55°.
Laufsteg: 250 x 420/600/800 mm oder 360 x 800 mm mit Befestigungsmaterial.
Material: Stahl verzinkt, pulverbeschichtet
Farbe: wie Dachpnaneel FX.12
PREFA Laufstegstützen (Dachtritte)
Menge: 0,000 Stk

**01.07.60 PREFA Einzeltritt für FX.12**
*** EP-Aufgliederung gefordert
Liefern und Montieren von Einzeltritten, bestehend aus zwei Fußteilen mit Flächendichtung 87 mm Ø außen, Befestigungsmaterial und Abdeckkappen, verstellbar für Dachneigungen von 12° - 60°. Die Verlegerichtlinien sind einzuhalten.
Material: Aluminium, pulverbeschichtet
Farbe: wie Dachpaneel FX.12
PREFA Einzeltritt
Menge: 0,000 Stk

**01.07.61 PREFA Montagesystem PS.13 für FX.12**
*** EP-Aufgliederung gefordert
Liefern und Montieren des Photovoltaik Montagesystemes PS.13 auf vorhandener Unterkonstruktion. Das Montagesystem ist an die regionalen Wind- u. Schneelasten anzupassen.
Bei der Montage sind Unterlagsplatten entsprechend der Sparrenlage einzukalkulieren.
Montagesystem bestehend aus:
Bº__º Stk ... Solarhalter Vario/Fix (Sparren)
Bº__º Stk ... Solarhalter Vario/Fix (Schalung)
Bº__º Stk ... Solarhalter Sunny
Bº__º Stk ... Spezialklebeset
Bº__º Stk ... Solarhalter inkl. Abdeckkappe
Bº__º Stk ... Profilschiene
Bº__º Stk ... Profilschienenverbinder
Bº__º Stk ... Profilschieneabdeckung
Bº__º Stk ... Kabelclip
Bº__º Stk ... Modulanbindung Mittelklemme 30-50mm
Bº__º Stk ... Modulanbindung Endklemme 30-50mm
Bº__º Stk ... Kreuzverbinder Sunny
Bº__º Stk ... Kreuzverbinder Solarhalter
Bº__º Stk ... Kreuz/Erdungsklemme
Bº__º Stk ... Modulabsturzsicherung
Bº__º Stk ... Profilschienenanbindung
Bº__º Stk ... Solarluke
Die Verlegerichtlinien des Montagesystemes sowie der Modulhersteller sind einzuhalten.
Menge: 0,000 PA

**01.07.62 PREFA Solarhalter für FX.12**
*** EP-Aufgliederung gefordert
Liefern und Montieren von Solarhaltern als Befestigungspunkt von Solaranlagen auf Dächern, einschließlich Abdeckkappe, Befestigungs- u. Dichtungsmaterial. Wenn erforderlich, Einbau einer Unterlagsplatte.
Anzahl und Stützweiten laut statischer Berechnung.
Die Verlegerichtlinien sind einzuhalten.

Größe: 63 x 260 mm
Materialdicke: 5 mm
Material: Aluminium
Farbe: wie Dachpaneel FX.12, pulverbeschichtet
Menge: 0,000 Stk

**01.07.63 PREFA Solarhalter Vario/Fix für FX.12**
*** EP-Aufgliederung gefordert
Liefern und Montieren von Solarhaltern Vario oder Fix als Befestigungspunkt von Solaranlagen auf Dächern, einschließlich Befestigungsmaterial. Wenn erforderlich, Einbau einer Unterlagsplatte.
Anzahl und Stützweiten laut statischer Berechnung.
Die Verlegerichtlinien sind einzuhalten.

Material: Aluminium
Farbe: anthrazit
Menge: 0,000 Stk

**01.07.64 PREFA Solarhalter Sunny für FX.12**
*** EP-Aufgliederung gefordert
Liefern und Montieren von Sunny Solarhaltern als Befestigungspunkt von Solaranlagen auf Dächern, einschließlich Spezialkleber zur Einbindung der Abdeckung. Wenn erforderlich, Einbau einer Unterlagsplatte.
Anzahl und Stützweiten laut statischer Berechnung.
Die Verlegerichtlinien sind einzuhalten.

Befestigungsschraube: STS M12 350mm, blank
Abdeckung:
Farbe: zinkgrau, pulverbeschichtet
Material: Aluminium 1,20 mm
Menge: 0,000 Stk

**01.07.65 PREFA Solarluke für FX.12**
*** EP-Aufgliederung gefordert
Liefern und Montieren von Solarluken zur fachgerechten Einführung von PV-Leitungen bei Dächern, einschließlich Spezialkleber zur Einbindung in die Dacheindeckung.

Solarluke:
inkl. Rohrmanschette und Montageschablone
Durchführungen: 2 x 10mm, 1 x 32-35mm
Innendurchmesser: 26,5mm
Außendurchmesser: 32,8mm
Farbe: wie Dachpaneel FX.12
Menge: 0,000 Stk

**01.07.66 PREFA Unterlagsplatte für FX.12**
*** EP-Aufgliederung gefordert
Liefern und Montieren von Unterlagsplatten, inkl. fachgerechtes Einbinden aller vier Seiten in die Dacheindeckung.
Farbe: wie Dachpaneel FX.12
Materialqualität: wie Dachpaneel FX.12
Materialdicke: 0,70 mm
Standard Größen: 540x125mm; 680x125mm
Gewählte Größe: ____
Menge: 0,000 Stk

#### Untertitel 01.08 PREFALZ Doppelstehfalz

**01.08.1 Trennlage erhöht regensicher/Schallschutz für PR**
*** EP-Aufgliederung gefordert
Liefern und Montieren einer nahtselbstklebenden Polymerbitumen- Unterdeckbahn, bei Anforderungen erhöhter Regensicherheit und als Schallschutz. Die Herstellerrichtlinien sind einzuhalten.
Angebotenes Erzeugnis:
Menge: 0,000 m²

**01.08.2 Trennlage mind 0,9 mm für PR**
*** EP-Aufgliederung gefordert
Liefern und Montieren einer nahtselbstklebenden Polymerbitumen- Unterdeckbahn/Trennlage, mind 0,9 mm. Die Eigenschaften der Trennlage richten sich nach den Anforderungen, die Herstellerrichtlinien sind einzuhalten.
Angebotenes Erzeugnis:
Menge: 0,000 m²

**01.08.3 Dacheindeckung mit PREFALZ Farbaluminiumband**
*** EP-Aufgliederung gefordert
Liefern und Montieren einer rostfreien Aluminium Dacheindeckung aus Farbaluminiumband, einschließlich Befestigungsmaterial (verdeckte Befestigung mittels Winkel-Festhafte bzw. Winkel-Schiebehafte und Niro Rillennägel) auf Vollschalung, mind. 24 mm dick. Die Art und die Anzahl der Befestigung richtet sich nach den Objektanforderungen und der statischen Berechnung.
Die Falzaufbüge sind konisch herzustellen, dass am unteren Auflagebereich der Bahnen ein Dehnungsspalt verbleibt.
Die PREFA Verlegerichtlinien sind einzuhalten.
Einfachstehfalz:
Mindestdachneigung: > 45°
Winkelstehfalz:
Mindestdachneigung: 25° normal beanspruchte Gegend, 35° schneereiche Gegend
Doppelstehfalz:
Mindestdachneigung: 3°
< 7° mit Dichtband/Falzgel
Standarddeckung: Doppelstehfalz
Bandbreite: 650 mm / 500 mm
Achsmaß: 580 mm / 430 mm
Scharbreite: 570 mm / 420 mm
Bandbreite: ____ mm
Materialdicke: 0,70 mm
Gewicht: 2,3 kg/m² (500 mm) / 2,2 kg/m² (650 mm)
Material: Aluminium (vollständig recycelbar)
Legierung: EN AW 3005 gemäß EN 573-3
Falzqualität H41
Vorderseite: P.10 oder PP 99 Einbrennlackierung
Farbe: ____ (Standard nach gültiger Farbkarte)
Rückseite: Schutzlack
Mögliche Oberfläche: stucco oder glatt
Gewählte Oberfläche: ____
Brandverhaltensklasse: A1 gemäß EN 13501-1
Verhalten bei Beanspruchung durch Feuer von außen: ohne Prüfung entsprechend gemäß EN 13501-5 bzw. Entscheidung 2000/553/EG
Umwelt-Produktdeklaration nach ISO 14025 und EN 15804: EPD-GDA-20130260-IBG1-DE
Referenz-Nutzungsdauer laut Umweltproduktdeklaration: = 70 Jahre
Bei dem Verwendungszweck von kaltumformten Aluminiumblechen entsprechender Nutzung sind keine Wirkungsbeziehungen bzgl. Umwelt und Gesundheit bekannt.
z.B. Dacheindeckung mit PREFALZ Farbaluminiumband oder Gleichwertiges.
Angebotenes Erzeugnis:
Menge: 0,000 m²

**01.08.4 Saumstreifen aus PREFA Ergänzungsband für PR**
*** EP-Aufgliederung gefordert
Liefern und Montieren von Saumstreifen aus Ergänzungsband einschließlich Befestigungsmaterial.
Materialdicke: mind. 1,0 mm
Zuschnitt: bis 333 mm
Abkantung: bis 5 Stk.
Farbe: wie Doppelstehfalz
Materialqualität: wie Doppelstehfalz
Saumstreifen aus PREFA Ergänzungsband
Menge: 0,000 m

**01.08.5 Aufzahlung auf Hauptposition für Scharen 330mm für PR**
*** EP-Aufgliederung gefordert
Aufzahlung für schmälere Scharen im Ortgangbereich.
Bandbreite: 330mm
Achsmaß: 260 mm
Scharbreite: 250 mm
Menge: 0,000 m²

**01.08.6 Aufzahlung auf Hauptposition für Langschiebehafte für PR**
*** EP-Aufgliederung gefordert
Aufzahlung für die Ausführung mit Winkellangschiebehafte, Scharenlänge bis 15 m, max Bandbreite 500 mm. Bei Verwendung der Langschiebehafte ist immer die gesamte Dachfläche damit auszuführen.
Menge: 0,000 m²

**01.08.7 Aufzahlung auf Hauptposition für gerundete Scharen für PR**
*** EP-Aufgliederung gefordert
Aufzahlung für die Herstellung und den Einbau von gerundeten Scharen.
Radius: konkav ____ mm
Radius: konvex ____ mm
Menge: 0,000 m

**01.08.8 Aufzahlung auf Hauptposition für konische Scharen für PR**
*** EP-Aufgliederung gefordert
Aufzahlung für die Herstellung und den Einbau von konischen Scharen.
Menge: 0,000 m²

**01.08.9 Aufzahlung auf Hauptposition für Falzverbindungen für PR**
*** EP-Aufgliederung gefordert
Aufzahlung für die Herstellung von Falzverbindungen an Traufen.
Menge: 0,000 m

**01.08.10 AZ auf Hauptposition für das Abdichten der Falze für PR**
*** EP-Aufgliederung gefordert
Aufzahlung (AZ) für das Einlegen/Aufbringen von Falzgel oder Dichtband in die Fälze im Dachneigungsbereich < 7°.
Menge: 0,000 m²

**01.08.11 AZ auf Hauptposition für Stiefelfalz (Bündnerfalz) für PR**
*** EP-Aufgliederung gefordert
Aufzahlung (AZ) für die Herstellung des Stiefelfalzes (Bündnerfalz) an aufgehenden Bauteilen einschließlich Rückkantung.
Aufstellhöhe: 150 mm
Achsmaß: 580 mm: 1,72 Stk./m,
430 mm: 2.33 Stk./m
Menge: 0,000 m

**01.08.12 Aufzahlung auf Hauptposition für Schrägschnitte für PR**
*** EP-Aufgliederung gefordert
Aufzahlung für die Herstellung von Schrägschnitten an schräg verlaufenden Dachgeometrien (schräge Traufe, Ortgang)
Menge: 0,000 m

**01.08.13 AZ auf Position Saumstreifen (gerundete Traufe) für PR**
*** EP-Aufgliederung gefordert
Aufzahlung (AZ) für die Ausbildung einer gerundeten Traufe (in Segmenten).
Menge: 0,000 m

**01.08.14 Einlaufblech aus PREFALZ Ergänzungsband für PR**
*** EP-Aufgliederung gefordert
Liefern und Montieren von Einlaufblechen aus Ergänzungsband, einschließlich. Befestigungsmaterial, konisch gekantet dem Rinnengefälle angepasst.
Zuschnitt: ____ mm
Abkantung: ____ Stk.
Materialdicke: wie Doppelstehfalz
Materialqualität: wie Doppelstehfalz
Farbe: wie Doppelstehfalz
Einlaufblech aus PREFALZ Ergänzungsband
Menge: 0,000 m

**01.08.15 PREFA Vogelschutzgitter zur Be- u. Entlüftung für PR**
*** EP-Aufgliederung gefordert
Liefern und Montieren von Vogelschutzgitter mit Rundlochung, zur Be- und Entlüftung, Insekten und Vogelschutz der Belüftungsebene, einschließlich Befestigungsmaterial.
Zuschnitt: 125 mm
Abkantung: nach Erfordernis
Länge: 2000 mm
Materialdicke: 0,70 mm
Material: Aluminium
Rundlochung: Ø 5 mm
PREFA Vogelschutzgitter zur Be- u. Entlüftung
Menge: 0,000 m

**01.08.16 Dachknick (Mansarde) für PR**
*** EP-Aufgliederung gefordert
Ausbildung eines Dachknickes eines Mansardendaches einschließlich Aluminiumkantteil und Saumstreifen, sowie anarbeiten an die Dacheindeckung.
Dachübergang von ____ ° auf ____ °
PREFA Dachknick (Mansarde)
Menge: 0,000 m

**01.08.17 Dachknick für PR**
*** EP-Aufgliederung gefordert
Ausbildung eines Dachknickes mit Ergänzungsband einschließlich Hafter und anarbeiten an die Dacheindeckung.
Dachübergang von ____ ° auf ____ °
Dachknick mit PREFALZ Ergänzungsband
Menge: 0,000 m

**01.08.18 PREFA Sicherheitskehle (werksmäßig hergestellt) für PR**
*** EP-Aufgliederung gefordert
Liefern und Montieren von Sicherheitskehlen mit Zusatzfalz, einschließlich Befestigungsmaterial und anarbeiten aller (beidseitigen) Anschlüssen zur Dacheindeckung. Die Einzelstücke (max. 3000 mm) sind dehnungsgerecht zu verbinden.
Zuschnitt: 708 mm
Abkantung: 8 Stk.
Materialdicke: wie Doppelstehfalz
Materialqualität: wie Doppelstehfalz
Farbe: wie Doppelstehfalz
PREFA Sicherheitskehle (werksmäßig hergestellt)
Menge: 0,000 m

**01.08.19 Kehlenausbildung aus PREFALZ Ergänzungsband für PR**
*** EP-Aufgliederung gefordert
Liefern und Montieren von Kehlblechen aus Ergänzungsband einschließlich Befestigungsmaterial und anarbeiten aller (beidseitigen) Anschlüssen zur Dacheindeckung. Die Einzelstücke (max. 3000 mm) sind dehnungsgerecht zu verbinden.
Zuschnitt: ____ mm
Abkantung: ____ Stk.
Materialdicke: wie Doppelstehfalz
Materialqualität: wie Doppelstehfalz
Farbe: wie Doppelstehfalz
Kehlenausbildung aus PREFALZ Ergänzungsband
Menge: 0,000 m

**01.08.20 Kehlausbildung vertieft aus PREFALZ Ergänzungsband für PR**
*** EP-Aufgliederung gefordert
Liefern und Montieren einer vertieften Kehlausbildung als Kehlrinne aus Ergänzungsband, auf vorhandener, tiefergelegten Unterkonstruktion. Einschließlich Befestigungsmaterial und anarbeiten aller (beidseitigen) Anschlüssen zur Dacheindeckung sowie aufbringen einer Lage Unterdeckbahn als zusätzliche Rückstausicherung. Die Einzelstücke (max. 3000 mm) sind dehnungsgerecht zu verbinden.
Zuschnitt: ____ mm,
Abkantung: bis 5 Stk.
Materialdicke: wie Doppelstehfalz
Materialqualität: wie Doppelstehfalz
Farbe: wie Doppelstehfalz
Kehlausbildung vertiefte Kehle aus PREFALZ Ergänzungsband
Menge: 0,000 m

**01.08.21 Kehlenausbildung (Kurvenkehlen) für PR**
*** EP-Aufgliederung gefordert
Liefern und Montieren einer runden bzw. gefalteten Kehlenausbildung bei Rundgauben aus Ergänzungsband. Die Einzelstücke (max. 3000 mm) sind dehnungsgerecht zu verbinden, einschließlich Befestigungsmaterial und anarbeiten aller (beidseitigen) Anschlüssen zur Dacheindeckung.
Gaubenbreite: ____ mm
Stichhöhe: ____ mm
Hauptdachneigung: ____ °
Materialdicke: wie Doppelstehfalz
Materialqualität: wie Doppelstehfalz
Farbe: wie Doppelstehfalz
PREFALZ Kehlenausbildung (Kurvenkehlen)
Menge: 0,000 m

**01.08.22 Seitlicher Wandanschluss für PR**
*** EP-Aufgliederung gefordert
Liefern und Montieren von seitlichen Wandanschlüssen (Hochkantung), einschließlich Befestigungsmaterial.
PREFALZ Seitlicher Wandanschluss
Menge: 0,000 m

**01.08.23 Abtreppung (Gefällesprung unbelüftet) für PR**
*** EP-Aufgliederung gefordert
Ausbildung einer Abtreppung als Gefällesprung mit Stiefelfalz (Bündnerfalz) ohne Zuluft, zur Sicherung der thermisch bedingten Längenänderung der Scharen, auf vorhandener Unterkonstruktion.
Die Fälze der unteren Scharen sind am oberen Ende als Stiefelfalz (Bündnerfalz) einschließlich Rückkantung auszuführen. Der Traufstreifen, die Traufenausbildung sowie Anschlüsse an Grate, Kehlen, Ortgänge, Wände etc. sind einzukalkulieren.
PREFALZ Abtreppung (Gefällesprung unbelüftet)
Menge: 0,000 m

**01.08.24 Abtreppung (Gefällesprung unbel.) auf Aufschiebling für PR**
*** EP-Aufgliederung gefordert
Ausbildung einer Abtreppung als Gefällesprung mit Stiefelfalz (Bündnerfalz) ohne Zuluft (unbel.), zur Sicherung der thermisch bedingten Längenänderung der Scharen, auf vorhandener Unterkonstruktion.
Die Fälze der unteren Scharen sind am oberen Ende als Stiefelfalz (Bündnerfalz) einschließlich Rückkantung auszuführen. Der Traufstreifen, die Traufenausbildung sowie Anschlüsse an Grate, Kehlen, Ortgänge, Wände etc. sind einzukalkulieren.
PREFALZ Abtreppung (Gefällesprung unbelüftet) auf Aufschiebling
Menge: 0,000 m

**01.08.25 Ausbildung einer Abtreppung (Gefällesprung belüftet) für PR**
*** EP-Aufgliederung gefordert
Ausbildung einer Abtreppung als Gefällesprung mit Stiefelfalz (Bündnerfalz) mit Zuluft, zur Sicherung der thermisch bedingten Längenänderung der Scharen, auf vorhandener Unterkonstruktion.
Die Fälze der unteren Scharen sind am oberen Ende als Stiefelfalz (Bündnerfalz) einschließlich Rückkantung auszuführen. Der Traufstreifen, die Traufenausbildung, das Lochblech sowie Anschlüsse an Grate, Kehlen, Ortgänge, Wände etc. sind einzukalkulieren.
PREFALZ Ausbildung einer Abtreppung (Gefällesprung belüftet)
Menge: 0,000 m

**01.08.26 Ortgangstreifen aus PREFALZ Ergänzungsband für PR**
*** EP-Aufgliederung gefordert
Liefern und Montieren von Ortgangstreifen aus Ergänzungsband einschließlich Befestigungsmaterial und anarbeiten an die Dacheindeckung. Die Einzelstücke (max. 3000 mm) sind dehnungsgerecht zu verbinden.
Ortgangstreifen:
Zuschnitt: ____ mm
Abkantung: ____ Stk.
Materialdicke: 0,70 mm
Haftstreifen:
Zuschnitt: ____ mm
Abkantung: ____ Stk.
Materialdicke: mind. 1,0 mm
Generell:
Materialqualität: wie Doppelstehfalz
Farbe: wie Doppelstehfalz
Ortgangstreifen aus PREFALZ Ergänzungsband
Menge: 0,000 m

**01.08.27 Ortgangausbildung vertieft aus PREFALZ Erg.-band für PR**
*** EP-Aufgliederung gefordert
Liefern und Montieren einer vertieften Ortgangausbildung als Kehlrinne aus Ergänzungsband auf bauseits vorhandener, tiefergelegten Unterkonstruktion.
Die Einzelstücke (max. 3000 mm) sind dehnungsgerecht zu verbinden, inkl. Einhanghafte, Aufbringen einer Lage Vordeckbahn als zusätzliche Rückstausicherung und Anarbeiten an die Dacheindeckung.
Farbe: wie Dachplatte
Materialqualität: wie Doppelstehfalz
Materialdicke: wie Doppelstehfalz
Vertiefter Ortgang:
Zuschnitt: ____ mm
Abkantung: 6 Stk.
Ortgangstreifen:
Zuschnitt: ____ mm
Abkantung: ____ Stk.
Materialdicke: 0,70 mm
Haftstreifen:
Zuschnitt: ____ mm
Abkantung: ____ Stk.
Materialdicke: mind. 1,0 mm
Ortgangausbildung vertieft aus PREFALZ Erg.-band
Menge: 0,000 m

**01.08.28 Zulage zur Ortgangausbildung (runder Ortgang) für PR**
*** EP-Aufgliederung gefordert
Zulage für die Ausbildung eines gerundeten Ortganges (in Segmenten).
Menge: 0,000 m

**01.08.29 First-/Gratausbildung PREFALZ Ergänzungsband belüftet für PR**
*** EP-Aufgliederung gefordert
Liefern und Montieren einer Sattelfirstausbildung mit Labyrinthentlüftung auf vorhandener Unterkonstruktion, belüftet aus Ergänzungsband.
Die Anschlüsse an Grate, Kehlen, Ortgänge, Wände ect. sind einzukalkulieren, die Fälze der beidseitigen Scharen sind als Stiefelfalz (Bündnerfalz) einschließlich Rückkantung auszuführen.
Die Einzelstücke (max. 3000 mm) sind dehnungsgerecht zu verbinden
Haftstreifen (x 2)
Materialdicke: mind. 1,0 mm
Zuschnitt: bis 200 mm
Abkantung: 2 Stk.
Abdeckung:
Materialdicke: 0,7 mm
Zuschnitt: bis 700 mm
Abkantung: bis 7 Stk.
Lochblech:
Rundlochung Ø 5 mm
Materialdicke: 0,7 mm
Zuschnitt: bis 250 mm
Abkantung: bis 4 Stk.
First-/Gratausbildung aus PREFALZ Ergänzungsband belüftet
Menge: 0,000 m

**01.08.30 Wandentlüfter aus PREFALZ Ergänzungsband (Labyrinth) für PR**
*** EP-Aufgliederung gefordert
Liefern und Montieren von Wandentlüfter mit Labyrinthentlüftung auf vorhandener Unterkonstruktion aus Ergänzungsband.
Die Anschlüsse an Grate, Kehlen, Ortgänge, Wände ect. sind einzukalkulieren. Die Fälze der unteren Scharen sind am oberen Ende als Stiefelfalz (Bündnerfalz), einschließlich Rückkantung auszuführen.
Farbe: wie Doppelstehfalz
Materialqualität: wie Doppelstehfalz
Haftstreifen:
Zuschnitt: bis 200 mm
Abkantungen: 2 Stk.
Materialdicke: mind. 1 mm
Abdeckung:
Zuschnitt: bis 500 mm
Abkantungen: bis 5 Stk.
Materialdicke: 0,7 mm
Lochblech:
Rundlochung Ø 5 mm
Zuschnitt: bis 150 mm
Abkantungen: bis 2 Stk.
Materialdicke: 0,7 mm
Wandentlüfter aus PREFALZ Ergänzungsband (Labyrinth)
Menge: 0,000 m

**01.08.31 Pultdachabschluss aus PREFALZ Ergänzungsband für PR**
*** EP-Aufgliederung gefordert
Liefern und Montieren von Pultdachabschlüssen aus Ergänzungsband einschließlich Befestigungsmaterial und anarbeiten an die Dacheindeckung. Die Einzelstücke (max. 3000 mm) sind dehnungsgerecht zu verbinden.
Farbe: wie Doppelstehfalz
Materialqualität: wie Doppelstehfalz
Materialdicke: wie Doppelstehfalz
Traufstreifen:
Materialdicke: mind. 1,0 mm
Zuschnitt: bis 200 mm
Abkantung: 4 Stk.
Abdeckprofil:
Materialdicke: 0,7 mm
Zuschnitt: bis 500 mm
Abkantung: 6 Stk.
Lochblech:
Rundlochung Ø 5 mm
Materialdicke: 0,7 mm
Zuschnitt: 150 mm
Abkantung: 1 Stk.
Pultdachabschluss aus PREFALZ Ergänzungsband
Menge: 0,000 m

**01.08.32 First-/Gratausbild. unbelüftet (mit Holzprofilleiste) für PR**
*** EP-Aufgliederung gefordert
Liefern und Montieren von First-/Gratausbildungen unbelüftet mit Holzprofilleiste, die Scharen sind beidseitig aufzustellen und mit einer Rückkantung zu versehen, einschließlich einhängen der Gratabdeckung.
Zuschnitt: ____ mm
Abkantung: ____ Stk.
Materialdicke: 0,70 mm
Materialqualität: wie Doppelstehfalz
Farbe: wie Doppelstehfalz
First-/Gratausbildung unbelüftet (mit Holzprofilleiste)
Menge: 0,000 m

**01.08.33 AZ zur First-/Gratausbildung (gerundeter First) für PR**
*** EP-Aufgliederung gefordert
Aufzahlung (AZ) für die Ausbildung eines gerundeten Firstes (in Segmenten).
Menge: 0,000 m

**01.08.34 PREFA Froschmaullukenhaube für PR**
*** EP-Aufgliederung gefordert
Liefern und Montieren von Froschmaullukenhauben für die Be- und Entlüftung der Hinterlüftungsebene, mit tiefgezogenem Oberteil und Perforierung. Einbau mittels Niet- bzw. Klebeverbindung, einschließlich ausschneiden der erforderlichen Öffnungen aus der Dacheindeckung und Schalung.
Materialdicke: 1,20 mm
Materialqualität: wie Doppelstehfalz
Lüftungsquerschnitt: ca. 30 cm ²
Farbe: wie Doppelstehfalz
PREFA Froschmaullukenhaube
Menge: 0,000 Stk

**01.08.35 PREFA Klebeeinfassung für PR**
*** EP-Aufgliederung gefordert
Liefern und Montieren von Klebeeinfassungen für Rohrdurchführungen einschließlich ausschneiden der Öffnung aus der Schalung und einarbeiten mittels Spezialkleber in die Dacheindeckung. Die Verlegerichtlinien sind einzuhalten.
Dachneigung: 3° - 52°
Materialqualität: wie Doppelstehfalz
Farbe: wie Doppelstehfalz
Rohrdurchführungen:
50 mm bis 65 mm Ø
80 mm bis 120 mm Ø
120 mm bis 170 mm Ø
170 mm bis 210 mm Ø
PREFA Klebeeinfassung für Falzdächer
Menge: 0,000 Stk

**01.08.36 PREFA Entlüftungsrohr für PR**
*** EP-Aufgliederung gefordert
Liefern und Montieren von Entlüftungsrohre mit Abdeckhut einschließlich Einbau in die Einfassungsplatte und abdichten der Rohrrosette. Die Verlegerichtlinien sind einzuhalten.
Gesamthöhe: 380 mm
Durchmesser: 100 mm Ø, 120 mm Ø
Materialdicke: 1,00 mm
Materialqualität: wie Doppelstehfalz
Farbe: wie Doppelstehfalz
PREFA Entlüftungsrohr
Menge: 0,000 Stk

**01.08.37 PREFA Faltmanschette für PR**
*** EP-Aufgliederung gefordert
Liefern und Montieren von Faltmanschetten aus dauerelastischen EPDM zur Einbindung von runden Dachdurchführungen im Unterdach. Die Verlegerichtlinien sind einzuhalten.
Durchmesser: 100 - 130 mm Ø
PREFA Faltmanschette
Menge: 0,000 Stk

**01.08.38 Kamin-, Entlüftungssch.-, Lichtk.- o. DF-Einf. (Stk) für PR**
*** EP-Aufgliederung gefordert
Liefern und Montieren von Kamin-, Entlüftungsschacht-, Lichtkuppel- oder Dachflächenfenstereinfassungen (Kamin-, Entlüftungssch.-, Lichtk.- o. DF-Einf.) mit hochgezogenem Stehblech ca. 200 mm auf allen vier Seiten, die Längs- und Querfalze sind in die Dacheindeckung einzubinden.
Bei Durchdringungen mit einer Breite > 1,0 m ist ein Gefällekeil (Sattel) im Nackenbereich herzustellen.
Größe: ____ x ____ mm
Materialdicke: 0,70 mm
Materialqualität: wie Doppelstehfalz
Farbe: wie Doppelstehfalz
PREFA Kamin-, Entlüftungsschacht-, Lichtkuppel- o.Dachflächenfenstereinfassungen
Menge: 0,000 Stk

**01.08.39 Kamin-, Entlüftungssch.-, Lichtk.- o. DF-Einf.(m) für PR**
*** EP-Aufgliederung gefordert
Liefern und Montieren von Kamin-, Entlüftungsschacht-, Lichtkuppel- oder Dachflächenfenstereinfassungen (Kamin-, Entlüftungssch.-, Lichtk.- o. DF-Einf.) mit hochgezogenem Stehblech ca. 200 mm auf allen vier Seiten, die Längs- und Querfalze sind in die Dacheindeckung einzubinden.
Bei Durchdringungen mit einer Breite > 1,0 m ist ein Gefällekeil (Sattel) im Nackenbereich herzustellen.
Farbe: wie Doppelstehfalz
Materialqualität: wie Doppelstehfalz
Materialdicke: 0,70 mm
PREFA Kamin-, Entlüftungsschacht-, Lichtkuppel- o.Dachflächenfenstereinfassungen
Menge: 0,000 m

**01.08.40 Kamin- und Entlüftungsschachtbekleidung (Stk) für PR**
*** EP-Aufgliederung gefordert
Liefern und Montieren von Kamin- und Entlüftungsschachtbekleidungen aus Ergänzungsband. Anfertigung der Bekleidungen in gefalzter Ausführung nach örtlichen Aufmaß bis zur Unterkante der Einmündung.
Farbe: wie Doppelstehfalz
Materialqualität: wie Doppelstehfalz
Materialdicke: 0,70 mm
Größe: ____ x ____ x ____ mm
PREFALZ Kamin- und Entlüftungsschachtbekleidung
Menge: 0,000 Stk

**01.08.41 Kamin- und Entlüftungsschachtbekleidung (m2) für PR**
*** EP-Aufgliederung gefordert
Liefern und Montieren von Kamin- und Entlüftungsschachtbekleidungen aus Ergänzungsband. Anfertigung der Bekleidungen in gefalzter Ausführung nach örtlichen Aufmaß bis zur Unterkante der Einmündung.
Farbe: wie Doppelstehfalz
Materialqualität: wie Doppelstehfalz
Materialdicke: 0,70 mm
PREFALZ Kamin- und Entlüftungsschachtbekleidung
Menge: 0,000 m²

**01.08.42 Kaminkopfabdeckung für PR**
*** EP-Aufgliederung gefordert
Liefern und Montieren von Kaminkopfabdeckungen aus Ergänzungsband, einschließlich ausschneiden, aufbördeln und abdichten der Öffnungen.
Farbe: wie Doppelstehfalz
Materialqualität: wie Doppelstehfalz
Materialdicke: 0,70 mm,
Größe: ____ x ____ mm
PREFALZ Kaminkopfabdeckung
Menge: 0,000 Stk

**01.08.43 PREFA Kaminhut für PR**
*** EP-Aufgliederung gefordert
Liefern und Montieren von Kaminhut einschließlich Kaminstreben und Niro-Schrauben.
Materialdicke: 2 mm
Material: Aluminium
Farbe: wie Doppelstehfalz
Standard Größen: 700 x 700 mm, 800 x 800 mm, 1000 x 700 mm, 1100 x 800 mm, 1500 x 800 mm
Gewählte Größe: ____ x ____ mm
PREFA Kaminhut
Menge: 0,000 Stk

**01.08.44 Kitt-/Steckkittleiste für PR**
*** EP-Aufgliederung gefordert
Liefern und Montieren von Kittleisten, wahlweise Steckkittleisten aus Ergänzungsband einschließlich Befestigungsmaterial (wenn erforderlich Dübelbefestigung) sowie abdichten mit einer dauerelastischer Dichtungsmasse und einlegen von Distanzhaltern bei Vollwärmeschutz. Die Einzelstücke (max. 3000 mm) sind dehnungsgerecht zu verbinden.
Zuschnitt: ____ mm
Abkantung: bis 6 Stk.
Materialdicke: 0,70 mm
Materialqualität: wie Doppelstehfalz
Farbe: wie Doppelstehfalz
Menge: 0,000 m

**01.08.45 Putz-/Steckputzleiste für PR**
*** EP-Aufgliederung gefordert
Liefern und Montieren von Putzleisten, wahlweise
Steckputzleisten aus Ergänzungsband einschließlich
Befestigungsmaterial (wenn erforderlich Dübelbefestigung). Die
Einzelstücke (max. 3000 mm) sind dehnungsgerecht zu
verbinden.
Zuschnitt: ____ mm
Abkantung: bis 4 Stk.
Materialdicke: 0,70 mm
Materialqualität: wie Doppelstehfalz
Farbe: wie Doppelstehfalz
Menge: 0,000 m

**01.08.46 PREFA Dachlukendeckel für PR**
*** EP-Aufgliederung gefordert
Liefern und Montieren von Dachlukendeckel für Kalt- und Dachbodenräume, mit Doppelstegplatte, Beschläge und Holzrahmen. Einschließlich anarbeiten an die Dacheindeckung, ausschneiden der Durchstiegsöffnung aus der Vollschalung sowie befestigen des Holzrahmens. Die Verlegerichtlinien sind einzuhalten.
Dachlukendeckel:
Größe: 600 x 600 mm Nennmaß
Dachneigung: ab 12°, Dachneigungen unter 12° sind mit einem konischen Holzrahmen auszugleichen.
Holzrahmen:
Größe: 595 x 595 mm Innenmaß

Farbe: wie Doppelstehfalz
PREFA Dachlukendeckel
Menge: 0,000 Stk

**01.08.47 PREFA Dachflächenfenstereinfassung für PR**
*** EP-Aufgliederung gefordert
Liefern und Montieren von Dachflächenfenstereinfassungen einschließlich Anarbeiten an die Dacheindeckung. Die Verlegerichtlinien sind einzuhalten.
Fenster: mit Wärmedämmrahmen
Materialqualität: wie Doppelstehfalz
Farbe: wie Doppelstehfalz
Größe: ____
Standard Größen: 55x78-99, 66x98-140, 78x98-140, 78x160-180, 94x98-140, 94x160-180, 114x118-140, 114x160-180, 134x98-140, 134x160-180
Menge: 0,000 Stk

**01.08.48 Wandbekleidung für PR**
*** EP-Aufgliederung gefordert
Liefern und Montieren von Wandbekleidungen (Gauben-, Giebel-, und Stirnseiten) einschließlich anarbeiten an die Dacheindeckung und aller An- u. Abschlüsse, mit Winkelstehfalz.
Materialdicke: wie Doppelstehfalz
Materialqualität: wie Doppelstehfalz
Farbe: wie Doppelstehfalz
PREFA Wandbekleidung
Menge: 0,000 m²

**01.08.49 Attikaabdeckung aus PREFALZ Ergänzungsband für PR**
*** EP-Aufgliederung gefordert
Liefern und Montieren von Attikaabdeckungen aus Ergänzungsband, einschließlich beidseitiger Haftstreifen und Befestigungsmaterial. Die einzelnen Elemente sind in Längen zu max. 3000 mm je nach Zuschnitt anzufertigen.
Zuschnitt: ____ mm
Abkantung: ____ Stk.
Materialdicke: 0,70 mm
Materialqualität: wie Doppelstehfalz
Farbe: wie Doppelstehfalz
Mögliche Verbindungsarten: Stehfalz, Hakenfalz, Überschubleiste oder Unterlagswellblech.
Gewählte Ausführung: ____
Attikaabdeckung aus PREFALZ Ergänzungsband
Menge: 0,000 m

**01.08.50 Attika inkl. Wandentlüftung aus PREFALZ Erg.-band für PR**
*** EP-Aufgliederung gefordert
Liefern und Montieren von Attikaabdeckungen aus Ergänzungsband, inkl. Wandlüfter einschließlich beidseitiger Haftstreifen und Befestigungsmaterial. Die einzelnen Elemente sind in Längen zu max. 3000 mm je Zuschnitt anzufertigen.
Die Anschlüsse an Grate, Kehlen, Ortgänge, Wände ect. sind ebenfalls einzukalkulieren.
Farbe: wie Doppelstehfalz
Materialqualität: wie Doppelstehfalz
Brustblech:
Zuschnitt: ____ mm
Abkantung: ____ Stk.
Materialdicke: 0,70 mm
Attikaabdeckung:
Zuschnitt: ____ mm
Abkantung: ____ Stk.
Materialdicke: 0,70 mm
Haftstreifen:
Zuschnitt: bis 200 mm
Abkantung: 2 Stk.
Materialdicke: mind. 1 mm
Lochblech: Rundlochung Ø 5 mm
Zuschnitt: bis 150 mm
Abkantung: bis 2 Stk.
Materialdicke: 0,7 mm
Verbindungsarten: Stehfalz, Hakenfalz, Überschubleiste oder Unterlagswellblech.
Ausführung: ____
Attika inkl. Wandentlüftung aus PREFALZ Erg.-band
Menge: 0,000 m

**01.08.51 Aufzahlung Attika gerundet (Segmente) für PR**
*** EP-Aufgliederung gefordert
Aufzahlung auf die Postion Attika für eine gerundete Ausführung in Segmenten.
Menge: 0,000 m

**01.08.52 Hochzugschutzblech aus PREFALZ Ergänzungsband für PR**
*** EP-Aufgliederung gefordert
Liefern und Montieren von Hochzugschutzblechen inkl. Befestigungsmaterial und aller Anschlüsse an Fassadenflächen und Attiken.
Befestigung indirekt mittels Haftstreifen oder direkt auf vorhandene Unterkonstruktion (über erforderlicher Hochzugshöhe).
Die Einzelstücke (max. 3000 mm) sind dehnungsgerecht zu verbinden.
Hochzugschutzblech:
Zuschnitt: ____ mm
Abkantung: ____ Stk.
Materialdicke: 0,70 mm
Materialqualität: wie Doppelstehfalz
Farbe: wie Doppelstehfalz
Hochzugschutzblech aus PREFALZ Ergänzungsband
Menge: 0,000 m

**01.08.53 Winkelsaumabdeckung aus PREFALZ Ergänzungsband für PR**
*** EP-Aufgliederung gefordert
Liefern und Montieren von Winkelsaumabdeckungen aus Ergänzungsband, einschließlich Saumstreifen und Befestigungsmaterial. Die einzelnen Elemente sind in Längen zu max. 3000 mm je nach Zuschnitt anzufertigen.
Zuschnitt: ____ mm
Abkantung: ____ Stk
Materialdicke: 0,70 mm
Materialqualität: wie Doppelstehfalz
Farbe: wie Doppelstehfalz
Winkelsaumabdeckung aus PREFALZ Ergänzungsband
Menge: 0,000 m

**01.08.54 Gesimsabdeckung aus PREFALZ Ergänzungsband für PR**
*** EP-Aufgliederung gefordert
Liefern und Montieren von Gesimsabdeckungen aus Ergänzungsband, einschließlich Saumstreifen und Befestigungsmaterial. Die einzelnen Elemente sind in Längen zu max. 3000 mm je nach Zuschnitt anzufertigen.
Zuschnitt: ____ mm
Abkantung: ____ Stk
Materialdicke: 0,70 mm
Materialqualität: wie Doppelstehfalz
Farbe: wie Doppelstehfalz
Gesimsabdeckung aus PREFALZ Ergänzungsband
Menge: 0,000 m

**01.08.55 PREFA Schneefangeinrichtung für PREFALZ, 1 Durchzug für PR**
*** EP-Aufgliederung gefordert
Liefern und Montieren von Schneefangeinrichtungen für Dacheindeckungen. Die Anzahl und Anordnung der Schneefänge erfolgt nach statischer Berechnung. Die Verlegerichtlinien sind einzuhalten.
Sailerklemme: einfach für einen Durchzug
Rohrdurchzug: 28 mm Ø
Verbindungsmuffe: 28 mm Ø innen, 100 mm lang
Material: Aluminium
Legierung: AlMgSi0,5
Farbe: wie Doppelstehfalz
PREFA Schneefangeinrichtung für PREFALZ, 1 Durchzug
Menge: 0,000 m

**01.08.56 AZ Schneefangeinrichtung für Schrägfälze, 1 Durchzug für PR**
*** EP-Aufgliederung gefordert
Aufzahlung (AZ) auf die Schneefangeinrichtung für eine schräge Ausbildung.
Sailerklemme: mit Langloch für Schrägfälze, 1 Durchzug
Rohrdurchzug: 28 mm Ø
Verbindungsmuffe: 28 mm Ø innen, 100 mm lang
Material: Aluminium
Legierung: AlMgSi0,5
Farbe: wie Doppelstehfalz
Menge: 0,000 m

**01.08.57 PREFA Schneefangeinrichtung für PREFALZ, 2 Durchzüge für PR**
*** EP-Aufgliederung gefordert
Liefern und Montieren von Schneefangeinrichtungen für Dacheindeckungen. Die Anzahl und Anordnung der Schneefänge erfolgt nach statischer Berechnung. Die Verlegerichtlinien sind einzuhalten.
Sailerklemme: doppelt für zwei Durchzüge
Rohrdurchzug: 28 mm Ø
Verbindungsmuffe: 28 mm Ø innen, 100 mm lang
Material: Aluminium
Legierung: AlMgSi0,5
Farbe: wie Doppelstehfalz
PREFA Schneefangeinrichtung für PREFALZ, 2 Durchzüge
Menge: 0,000 m

**01.08.58 Aufzahlung Schneefangeinrichtung für PREFA Eisfänger für PR**
*** EP-Aufgliederung gefordert
Aufzahlung auf die Schneefangeinrichtung für Eisfänger, 2 Stk./Schar.
Farbe: wie Doppelstehfalz
PREFA Eisfänger
Menge: 0,000 m

**01.08.59 PREFA Sicherheitsdachhaken EN 517B für PR**
*** EP-Aufgliederung gefordert
Liefern und Montieren von Sicherheitsdachhaken SDH-INDUSTRY-31-PREFA als Absturzsicherung, geprüft nach EN 517B, zulässig für zwei Personen, zum Aufklemmen auf den Doppelstehfalz. Die Verlegerichtlinien sind einzuhalten.
Die Anordnung und Auslegung der Sicherheitsdachhaken erfolgt nach den Richtlinien der Unfallverhütungsvorschrift des jeweiligen Landes, bzw. nach den gestellten Anforderungen des Gebäudes.
Material: Alu/Edelstahl
Farbe: Alu blank/Edelstahl
PREFA Sicherheitsdachhaken EN 517B
Menge: 0,000 Stk

**01.08.60 PREFA Laufsteganlage für PREFALZ Doppelstehfalzdächer**
*** EP-Aufgliederung gefordert
Liefern und Montieren von Laufsteganlage, zum Aufklemmen auf den Doppelstehfalz, einschließlich Befestigungsmaterial. Die Verlegerichtlinien sind einzuhalten.
Laufstegstütze: 250 mm (Stützenabstand max. 900 mm), verstellbar für Dachneigungen von 5° - 55°
Laufsteg: 250 x 600/800/1200 mm, mit Befestigungsmaterial und Verbinder für Laufstege.
Material: Stahl verzinkt, pulverbeschichtet
Farbe: wie Doppelstehfalz
PREFA Laufsteganlage für PREFALZ Doppelstehfalzdächer
Menge: 0,000 m

**01.08.61 PREFA Laufstegstützen (Dachtritte) für PR**
*** EP-Aufgliederung gefordert
Liefern und Montieren von Laufstegstützen als Dachtritte, zum Aufklemmen auf den Doppelstehfalz, einschließlich Befestigungsmaterial. Die Verlegerichtlinien sind einzuhalten.
Laufstegstütze: 2 Stk. 250 mm (Stützenabstand max. 900 mm), verstellbar für Dachneigungen von 5° - 55°.
Laufsteg: 250 x 600/800 mm mit Befestigungsmaterial.
Material: Stahl verzinkt, pulverbeschichtet
Farbe: wie Doppelstehfalz
PREFA Laufstegstützen für PREFALZ (Dachtritte)
Menge: 0,000 Stk

**01.08.62 Ausbildung eines Kegelspitzes für PR**
*** EP-Aufgliederung gefordert
Liefern und Montieren eines Kegelspitzes aus Ergänzungsband, einschließlich Befestigungsmaterial und anarbeiten an die Dacheindeckung.
Radius: ____
Materialdicke: wie Doppelstehfalz
Materialqualität: wie Doppelstehfalz
Farbe: wie Doppelstehfalz
PREFALZ Ausbildung eines Kegelspitzes
Menge: 0,000 Stk

**01.08.63 PREFA Montagesystem PS.13 für PR**
*** EP-Aufgliederung gefordert
Liefern und Montieren des Photovoltaik Montagesystemes PS.13 auf vorhandener Unterkonstruktion. Das Montagesystem ist an die regionalen Wind- u. Schneelasten anzupassen.
Bei der Montage sind Unterlagsplatten entsprechend der Sparrenlage einzukalkulieren.
Montagesystem bestehend aus:
Bº__º Stk ... Solarhalter Sunny
Bº__º Stk ... Solarhalter PREFALZ Vario
Bº__º Stk ... Spezialklebeset
Bº__º Stk ... Profilschiene
Bº__º Stk ... Profilschienenverbinder
Bº__º Stk ... Profilschieneabdeckung
Bº__º Stk ... Kabelclip
Bº__º Stk ... Modulanbindung Mittelklemme 30-50mm
Bº__º Stk ... Modulanbindung Endklemme 30-50mm
Bº__º Stk ... Kreuzverbinder Sunny
Bº__º Stk ... Kruezverbinder Solarhalter
Bº__º Stk ... Kreuz/Erdungsklemme
Bº__º Stk ... Modulabsturzsicherung
Bº__º Stk ... Profilschienenanbindung
Bº__º Stk ... Solarluke
Die Verlegerichtlinien des Montagesystemes sowie der Modulhersteller sind einzuhalten.
Menge: 0,000 PA

**01.08.64 PREFA Solarhalter Sunny für PR**
*** EP-Aufgliederung gefordert
Liefern und Montieren von Sunny Solarhaltern als Befestigungspunkt von Solaranlagen auf Dächern, einschließlich Spezialkleber zur Einbindung der Abdeckung. Wenn erforderlich, Einbau einer Unterlagsplatte.
Anzahl und Stützweiten laut statischer Berechnung.
Die Verlegerichtlinien sind einzuhalten.
Befestigungsschraube: STS M12 350mm, blank
Abdeckung:
Farbe: zinkgrau, pulverbeschichtet
Material: Aluminium 1,20 mm
Menge: 0,000 Stk

**01.08.65 PREFA Solarhalter PREFALZ Vario für PR**
*** EP-Aufgliederung gefordert
Liefern und Montieren von Solarhaltern PREFALZ Vario als Befestigungspunkt von Photovoltaikanlagen auf Doppelstehfalzdeckungen.
Anzahl und Stützweiten laut statischer Berechnung.
Die Verlegerichtlinien sind einzuhalten.
max. Haftabstand: 333 mm
Material: Aluminium
Farbe: blank
Menge: 0,000 Stk

**01.08.66 PREFA Solarluke für PR**
*** EP-Aufgliederung gefordert
Liefern und Montieren von Solarluken zur fachgerechten Einführung von PV-Leitungen bei Dächern, einschließlich Spezialkleber zur Einbindung in die Dacheindeckung.
Solarluke:
inkl. Rohrmanschette und Montageschablone
Durchführungen: 2 x 10mm, 1 x 32-35mm
Innendurchmesser: 26,5mm
Außendurchmesser: 32,8mm
Farbe: wie Doppelstehfalz
Menge: 0,000 Stk

#### Untertitel 01.09 PREFA Dachentwässerung

**01.09.1 PREFA Vogelschutzgitter zur Be- u. Entlüftung**
*** EP-Aufgliederung gefordert
Liefern und Montieren von Vogelschutzgitter mit Rundlochung, zur Be- und Entlüftung, Insekten und Vogelschutz der Belüftungsebene. Einschließlich Befestigungsmaterial.
Zuschnitt: 125 mm
Abkantung: nach Erfordernis
Länge: 2000 mm
Materialdicke: 0,70 mm
Material: Aluminium
Rundlochung: Ø 5 mm
PREFA Vogelschutzgitter zur Be- u. Entlüftung
Menge: 0,000 m

**01.09.2 PREFA Lochblech zur Be- u. Entlüftung**
*** EP-Aufgliederung gefordert
Liefern und Montieren von Lochblech mit Rundlochung, zur Be- und Entlüftung, Insekten und Vogelschutz der Belüftungsebene, einschließlich Befestigungsmaterial.
Zuschnitt: ____ mm
Materialdicke: 0,70 mm
Material: Aluminium
Abkantung: nach Erfordernis
Rundlochung: Ø 5 mm
PREFA Lochblech zur Be- u.Entlüftung
Menge: 0,000 m

**01.09.3 PREFA Einlaufblech Standard**
*** EP-Aufgliederung gefordert
Liefern und Montieren von Einlaufblechen werksmäßig zweifach vorgekantet, einschließlich Befestigungsmaterial, konisch gekantet dem Rinnengefälle angepasst.
Größe: 230 x 2000 mm
Materialdicke: 0,70 mm
Material: Aluminium
Legierung: AlMn1Mg0,5
Oberfläche: Zweischichteinbrennlackierung
Farbe: wie Dachrinne
PREFA Einlaufblech Standard
Menge: 0,000 m

**01.09.4 Einlaufblech aus PREFA Ergänzungsband**
*** EP-Aufgliederung gefordert
Liefern und Montieren von Einlaufblechen aus Ergänzungsband, einschließlich Befestigungsmaterial, konisch gekantet dem Rinnengefälle angepasst.
Zuschnitt: ____ mm,
Abkantung: ____ Stk
Materialdicke: 0,70 mm
Material: Aluminium
Legierung: AlMn1Mg0,5
Oberfläche: Zweischichteinbrennlackierung
Farbe: wie Dachrinne
Einlaufblech aus PREFA Ergänzungsband
Menge: 0,000 m

**01.09.5 Unterdach-Traufenstreifen aus PREFA Ergänzungsband**
*** EP-Aufgliederung gefordert
Liefern und Montieren von Unterdach-Traufenstreifen aus Ergänzungsband zum Einbau als traufseitiger Abschluss des Unterdaches für belüftete Dachkonstruktionen. Einschließlich Befestigungsmaterial.
Zuschnitt: ____ mm,
Abkantung: ____ Stk
Materialdicke: 0,70 mm
Material: Aluminium
Legierung: AlMn1Mg0,5
Oberfläche: Zweischichteinbrennlackierung
Farbe: wie Dachrinne
Unterdach-Traufenstreifen aus PREFA Ergänzungsband
Menge: 0,000 m

**01.09.6 PREFA Dachrinne, halbrund, 250mm**
*** EP-Aufgliederung gefordert
Liefern und Montieren von Dachrinnen, halbrund mit Außenwulst und Innenumbug, im Gefälle. Die Rinnenhaken auf jedem Sparren einlassen oder auf Traufbohle (min. 30 mm dick) montieren. Einschließlich Patentnieten und Dichtungs- oder Klebemittel. Die Verlegerichtlinien sind einzuhalten.
Rinne:
Materialdicke: 0,70 mm
Zuschnitt: 250 mm (8-teilig)
Standardlänge: 6000 mm
Material: Aluminium
Legierung: EN AW-5010
Oberfläche: Zweischichteinbrennlackierung P.10 oder Polyester
Außenseite: Schutzfolie
Farbe: ____ (Standard nach gültiger Farbkarte)
Rinnenhaken: Feder-Feder
Materialqualität: EN AW-6060
Oberfläche: pulverbeschichtet
Farbe: wie Rinne
Größe: 250/23 x 7
Bei dem Verwendungszweck von Kaltumformten Aluminiumblechen entsprechender Nutzung sind keine Wirkungsbeziehungen bzgl. Umwelt und Gesundheit bekannt.
z.B. PREFA Dachrinne, halbrund, 250mm oder Gleichwertiges.
Angebotenes Erzeugnis:
Menge: 0,000 m

**01.09.7 PREFA Dachrinne, halbrund, 280mm**
*** EP-Aufgliederung gefordert
Liefern und Montieren von Dachrinnen, halbrund mit Außenwulst und Innenumbug, im Gefälle. Die Rinnenhaken auf jedem Sparren einlassen oder auf Traufbohle (min. 30 mm dick) montieren. Einschließlich Patentnieten und Dichtungs- oder Klebemittel. Die Verlegerichtlinien sind einzuhalten.
Rinne:
Materialdicke: 0,70 mm
Zuschnitt: 280 mm (7-teilig)
Standardlänge: 6000 mm
Material: Aluminium
Legierung: EN AW-5010
Oberfläche: Zweischichteinbrennlackierung P.10 oder Polyester
Außenseite: Schutzfolie
Farbe: ____ (Standard nach gültiger Farbkarte)
Rinnenhaken: Feder-Feder
Materialqualität: EN AW-6060
Oberfläche: pulverbeschichtet
Farbe: wie Rinne
Größe: 280/28 x 7
Bei dem Verwendungszweck von Kaltumformten Aluminiumblechen entsprechender Nutzung sind keine Wirkungsbeziehungen bzgl. Umwelt und Gesundheit bekannt.
z.B. PREFA Dachrinne, halbrund, 280mm oder Gleichwertiges.
Angebotenes Erzeugnis:
Menge: 0,000 m

**01.09.8 PREFA Dachrinne, halbrund, 333mm**
*** EP-Aufgliederung gefordert
Liefern und Montieren von Dachrinnen, halbrund mit Außenwulst und Innenumbug, im Gefälle. Die Rinnenhaken auf jedem Sparren einlassen oder auf Traufbohle (min. 30 mm dick) montieren. Einschließlich Patentnieten und Dichtungs- oder Klebemittel. Die Verlegerichtlinien sind einzuhalten.
Rinne:
Materialdicke: 0,70 mm
Zuschnitt: 333 mm (6-teilig)
Standardlänge: 6000 mm
Material: Aluminium
Legierung: EN AW-5010
Oberfläche: Zweischichteinbrennlackierung P.10 oder Polyester
Außenseite: Schutzfolie
Farbe: ____ (Standard nach gültiger Farbkarte)
Rinnenhaken: Feder-Feder
Materialqualität: EN AW-6060
Oberfläche: pulverbeschichtet
Farbe: wie Rinne
Größe: 333/28 x 7
Bei dem Verwendungszweck von Kaltumformten Aluminiumblechen entsprechender Nutzung sind keine Wirkungsbeziehungen bzgl. Umwelt und Gesundheit bekannt.
z.B. PREFA Dachrinne, halbrund, 333mm oder Gleichwertiges.
Angebotenes Erzeugnis:
Menge: 0,000 m

**01.09.9 PREFA Dachrinne, halbrund, 400mm**
*** EP-Aufgliederung gefordert
Liefern und Montieren von Dachrinnen, halbrund mit Außenwulst und Innenumbug, im Gefälle. Die Rinnenhaken auf jedem Sparren einlassen oder auf Traufbohle (min. 30 mm dick) montieren. Einschließlich Patentnieten und Dichtungs- oder Klebemittel. Die Verlegerichtlinien sind einzuhalten.
Rinne:
Materialdicke: 0,70 mm
Zuschnitt: 400 mm (5-teilig)
Standardlänge: 6000 mm
Material: Aluminium
Legierung: EN AW-5010
Oberfläche: Zweischichteinbrennlackierung P.10 oder Polyester
Außenseite: Schutzfolie
Farbe: ____ (Standard nach gültiger Farbkarte)
Rinnenhaken: Feder-Feder
Materialqualität: EN AW-6060
Oberfläche: pulverbeschichtet
Farbe: wie Rinne
Größe: 400/30 x 7
Bei dem Verwendungszweck von Kaltumformten Aluminiumblechen entsprechender Nutzung sind keine Wirkungsbeziehungen bzgl. Umwelt und Gesundheit bekannt.
z.B. PREFA Dachrinne, halbrund, 400mm oder Gleichwertiges.
Angebotenes Erzeugnis:
Menge: 0,000 m

**01.09.10 PREFA Dachrinne, Kastenrinne, 250mm**
*** EP-Aufgliederung gefordert
Liefern und Montieren von Kastenrinnen mit Außenwulst und Innenumbug, im Gefälle. Die Rinnenhaken auf jedem Sparren einlassen oder auf Traufbohle (min. 30 mm dick) montieren. Einschließlich Patentnieten und Dichtungs- oder Klebemittel. Die Verlegerichtlinien sind einzuhalten.
Rinne:
Materialdicke: 0,70 mm
Zuschnitt: 250 mm (8-teilig)
Standardlänge: 6000 mm
Material: Aluminium
Legierung: EN AW-5010
Oberfläche: Zweischichteinbrennlackierung P.10 oder Polyester
Außenseite: Schutzfolie
Farbe: ____ (Standard nach gültiger Farbkarte)
Rinnenhaken: Feder-Feder
Materialqualität: EN AW-6060
Oberfläche: pulverbeschichtet
Farbe: wie Rinne
Größe: 250/23 x 7
Bei dem Verwendungszweck von Kaltumformten Aluminiumblechen entsprechender Nutzung sind keine Wirkungsbeziehungen bzgl. Umwelt und Gesundheit bekannt.
z.B. PREFA Dachrinne, Kastenrinne, 250mm oder Gleichwertiges.
Angebotenes Erzeugnis:
Menge: 0,000 m

**01.09.11 PREFA Dachrinne, Kastenrinne, 333mm**
*** EP-Aufgliederung gefordert
Liefern und Montieren von Kastenrinne mit Außenwulst und Innenumbug, im Gefälle. Die Rinnenhaken auf jedem Sparren einlassen oder auf Traufbohle (min. 30 mm dick) montieren. Einschließlich Patentnieten und Dichtungs- oder Klebemittel. Die Verlegerichtlinien sind einzuhalten.
Rinne:
Materialdicke: 0,70 mm
Zuschnitt: 333 mm (6-teilig)
Standardlänge: 6000 mm
Material: Aluminium
Legierung: EN AW-5010
Oberfläche: Zweischichteinbrennlackierung P.10 oder Polyester
Außenseite: Schutzfolie
Farbe: ____ (Standard nach gültiger Farbkarte)
Rinnenhaken: Feder-Feder
Materialqualität: EN AW-6060
Oberfläche: pulverbeschichtet
Farbe: wie Rinne
Größe: 333/28 x 7
Bei dem Verwendungszweck von Kaltumformten Aluminiumblechen entsprechender Nutzung sind keine Wirkungsbeziehungen bzgl. Umwelt und Gesundheit bekannt.
z.B. PREFA Dachrinne, Kastenrinne, 333mm oder Gleichwertiges.
Angebotenes Erzeugnis:
Menge: 0,000 m

**01.09.12 PREFA Dachrinne, Kastenrinne, 400mm**
*** EP-Aufgliederung gefordert
Liefern und Montieren von Kastenrinne mit Außenwulst und Innenumbug, im Gefälle. Die Rinnenhaken auf jedem Sparren einlassen oder auf Traufbohle (min. 30 mm dick) montieren. Einschließlich Patentnieten und Dichtungs- oder Klebemittel. Die Verlegerichtlinien sind einzuhalten.
Rinne:
Materialdicke: 0,70 mm
Zuschnitt: 400 mm (5-teilig)
Standardlänge: 6000 mm
Material: Aluminium
Legierung: EN AW-5010
Oberfläche: Zweischichteinbrennlackierung P.10 oder Polyester
Außenseite: Schutzfolie
Farbe: ____ (Standard nach gültiger Farbkarte)
Rinnenhaken: Feder-Feder
Materialqualität: EN AW-6060
Oberfläche: pulverbeschichtet
Farbe: wie Rinne
Größe: 400/30 x 7
Bei dem Verwendungszweck von Kaltumformten Aluminiumblechen entsprechender Nutzung sind keine Wirkungsbeziehungen bzgl. Umwelt und Gesundheit bekannt.
z.B. PREFA Dachrinne, Kastenrinne, 400mm oder Gleichwertiges.
Angebotenes Erzeugnis:
Menge: 0,000 m

**01.09.13 PREFA Dachrinne, Kastenrinne, 500mm**
*** EP-Aufgliederung gefordert
Liefern und Montieren von Kastenrinne mit Außenwulst und Innenumbug, im Gefälle. Die Rinnenhaken auf jedem Sparren einlassen oder auf Traufbohle (min. 30 mm dick) montieren. Einschließlich Patentnieten und Dichtungs- oder Klebemittel. Die Verlegerichtlinien sind einzuhalten.
Rinne:
Materialdicke: 0,70 mm
Zuschnitt: 400 mm (4-teilig)
Standardlänge: 6000 mm
Material: Aluminium
Legierung: EN AW-5010
Oberfläche: Zweischichteinbrennlackierung P.10 oder Polyester
Außenseite: Schutzfolie
Farbe: ____ (Standard nach gültiger Farbkarte)
Rinnenhaken: Feder-Feder
Materialqualität: EN AW-6060
Oberfläche: pulverbeschichtet
Farbe: wie Rinne
Größe: 500/35 x 7
Bei dem Verwendungszweck von Kaltumformten Aluminiumblechen entsprechender Nutzung sind keine Wirkungsbeziehungen bzgl. Umwelt und Gesundheit bekannt.
z.B. PREFA Dachrinne, Kastenrinne, 500mm oder Gleichwertiges.
Angebotenes Erzeugnis:
Menge: 0,000 m

**01.09.14 PREFA Saumrinne (Aufdachrinne)**
*** EP-Aufgliederung gefordert
Liefern und Montieren von Saumrinnen (Aufdachrinnen) mit Außenwulst, im Gefälle.
Die Rinnenhaken auf jedem Sparren montieren. Einschließlich Patentnieten und Dichtungs- oder Klebemittel. Die Verlegerichtlinien sind einzuhalten.
Rinne:
Mindestdachneigung: 20°
Materialdicke: 1,00 mm
Zuschnitt: 700 mm
Standardlänge: 6000 mm
Material: Aluminium
Legierung: EN AW-5010
Oberfläche: Zweischichteinbrennlackierung, Schutzfolie außen.
Farbe: ____ (Standard nach gültiger Farbkarte)
Saumrinnenhaken:
Materialqualität: EN AW-6060
Farbe: ____
Größe: 28 x 7
Bei dem Verwendungszweck von Kaltumformten Aluminiumblechen entsprechender Nutzung sind keine Wirkungsbeziehungen bzgl. Umwelt und Gesundheit bekannt.
z.B. PREFA Saumrinne (Aufdachrinne) oder Gleichwertiges.
Angebotenes Erzeugnis:
Menge: 0,000 m

**01.09.15 Saumblech aus PREFA Ergänzungsband**
*** EP-Aufgliederung gefordert
Liefern und Montieren von Saumblechen aus Ergänzungsband, einschließlich Saumstreifen und Befestigungsmaterial, Doppelstehfalzabstand max.1000 mm.
Materialdicke: 0,70 mm
Zuschnitt: bis 600 mm
Materialqualität: wie Dachrinne
Farbe: wie Dachrinne
Saumblech aus PREFA Ergänzungsband
Menge: 0,000 m

**01.09.16 PREFA Rinnenendboden (gefalzt)**
*** EP-Aufgliederung gefordert
Liefern und Montieren von Rinnenendböden für Dachrinnen, zum Auffalzen, einschließlich Befestigungs - und Dichtungsmaterial.
Materialqualität: wie Dachrinne
Materialdicke: wie Dachrinne
Farbe: wie Dachrinne
PREFA Rinnenendboden (gefalzt)
Menge: 0,000 Stk

**01.09.17 PREFA Saumrinnenendboden**
*** EP-Aufgliederung gefordert
Liefern und Montieren von Saumrinnenendböden zum Auffalzen, einschließlich Befestigungs- u. Dichtungsmaterial.
Materialqualität: wie Dachrinne
Materialdicke: wie Dachrinne
Farbe: wie Dachrinne
PREFA Saumrinnenboden
Menge: 0,000 Stk

**01.09.18 PREFA Rinnen-Dila (Dehnungsausgleicher)**
*** EP-Aufgliederung gefordert
Liefern und Montieren von Rinnen-Dila (Dehnungsausgleicher) Aluminium blank, einschließlich Patentnieten und Dichtungs- oder Klebemittel.
Dimension: wie Dachrinne
Abstand: max 12 m
PREFA Rinnen-Dila (Dehnungsausgleicher)
Menge: 0,000 Stk

**01.09.19 PREFA Kastenrinnen-Dila (Dehnungsausgleicher)**
*** EP-Aufgliederung gefordert
Liefern und Montieren von Kastenrinnen-Dila (Dehnungsausgleicher) Aluminium blank, einschließlich Patentnieten und Dichtungs- oder Klebemittel.
Dimension: wie Kastenrinne
Abstand: max 12 m
PREFA Kastenrinnen-Dila (Dehnungsausgleicher)
Menge: 0,000 Stk

**01.09.20 PREFA Dila (Endlos Dehnungsausgleicher)**
*** EP-Aufgliederung gefordert
Liefern und Montieren von Dila (Endlos Dehnungsausgleicher) Aluminium blank, einschließlich Patentnieten und Dichtungs- oder Klebemittel.
Zuschnitt: bis 700 mm
Abstand: Saumrinne 6 m, Dachrinne halbrund und Kastenrinne 12 m
PREFA Dila (Endlos Dehnungsausgleicher)
Menge: 0,000 m

**01.09.21 Aufzahlung Saumrinnenwinkel**
*** EP-Aufgliederung gefordert
Aufzahlung für das Herstellen eines Saumrinnenwinkels, einschließlich Patentnieten und Dichtungs- oder Klebemittel.
Winkel: ____ °
Menge: 0,000 VE

**01.09.22 PREFA Rinnenwinkel außen (Standard)**
*** EP-Aufgliederung gefordert
Liefern und Montieren von Rinnenwinkel, einschließlich Patentnieten und Dichtungs- oder Klebemittel.
Materialdicke: 0,70 mm
Größe: ____
Materialqualität: wie Dachrinne
Farbe: wie Dachrinne
Winkel: 90° außen
PREFA Rinnenwinkel außen (Standard)
Menge: 0,000 Stk

**01.09.23 PREFA Rinnenwinkel innen (Standard)**
*** EP-Aufgliederung gefordert
Liefern und Montieren von Rinnenwinkel, einschließlich Patentnieten und Dichtungs- oder Klebemittel.
Materialdicke: 0,70 mm
Größe: ____
Materialqualität: wie Dachrinne
Farbe: wie Dachrinne
Winkel: 90° innen
PREFA Rinnenwinkel innen (Standard)
Menge: 0,000 Stk

**01.09.24 Sonderrinnenwinkel innen/außen**
*** EP-Aufgliederung gefordert
Liefern und Montieren von Rinnenwinkel, einschließlich Patentnieten und Dichtungs- oder Klebemittel, geschweißt und nicht verschliffen.
Materialdicke: 0,70 mm
Größe: ____
Materialqualität: wie Dachrinne
Farbe: wie Dachrinne
Winkel: ____ °
PREFA Sonderrinnenwinkel innen/außen
Menge: 0,000 Stk

**01.09.25 Aufzahlung auf Hauptposition für PREFA Überbügel**
*** EP-Aufgliederung gefordert
Liefern und Montieren von Überbügeln, zur zusätzlichen Rinnenhalterung bei erhöhten Schnee- und Eislasten, einschließlich Befestigungsmaterial.
Größe: 25 x 4 x 427 mm, für Rinnen 250 - 400 mm
Material: Aluminium
Farbe: wie Dachrinne
Aufzahlung auf Hauptposition für PREFA Überbügel
Menge: 0,000 m

**01.09.26 PREFA Rinnenkessel**
*** EP-Aufgliederung gefordert
Liefern und Montieren von Rinnenkessel zur Entwässerung der Dachrinne.
Materialdicke: 0,70 mm
Materialqualität: wie Dachrinne
Farbe: wie Dachrinne
Standard Größen: 250 x 60 Ø, 250 x 80 Ø, 280 x 80 Ø, 280 x 100 Ø, 333 x 80 Ø, 333 x 100 Ø, 333 x 120 Ø, 400 x 120 Ø, 400 x 150 Ø
Gewählte Größe: ____
PREFA Rinnenkessel
Menge: 0,000 Stk

**01.09.27 PREFA Kastenrinnenkessel**
*** EP-Aufgliederung gefordert
Liefern und Montieren von Kastenrinnenkessel zur Entwässerung der Dachrinne.
Materialdicke: 0,70 mm
Materialqualität: wie Dachrinne
Farbe: wie Dachrinne
Standard Größen: 250 x 80 Ø, 333 x 100 Ø, 400 x 120 Ø, 500 x 120 Ø, 500 x 150 Ø
Gewählte Größe: ____
PREFA Kastenrinnenkessel
Menge: 0,000 Stk

**01.09.28 PREFA Schrägstutzen**
*** EP-Aufgliederung gefordert
Liefern und Montieren von Schrägstutzen zur Entwässerung der Dachrinne, beidseitig verwendbar.
Materialdicke: 0,70 mm
Materialqualität: wie Dachrinne
Farbe: wie Dachrinne
Standard Größen: 250 x 80 Ø, 280 x 80 Ø, 333 x 80 Ø, 280 x 100 Ø, 333 x 100 Ø, 333 x 120 Ø, 400 x 120 Ø
Gewählte Größe: ____
PREFA Schrägstutzen
Menge: 0,000 Stk

**01.09.29 PREFA Stutzen mit Klebeflansch**
*** EP-Aufgliederung gefordert
Liefern und Montieren von Stutzen mit Klebeflansch zur Entwässerung der Dachrinne für ein 60 mm Ø Ablaufrohr.
Materialdicke: 0,70 mm
Materialqualität: wie Dachrinne
Farbe: wie Dachrinne
Größe: 60 mm Ø
PREFA Stutzen mit Klebeflansch
Menge: 0,000 Stk

**01.09.30 PREFA Saumrinnenstutzen**
*** EP-Aufgliederung gefordert
Liefern und Montieren von Saumrinnenstutzen zur Entwässerung der Saumrinne. Bei Bedarf einschließlich Saumstutzen und umwickeln des Saumstutzens mit einer Trennlage zum Mauerwerk.
Materialdicke: 0,70 mm
Materialqualität: wie Dachrinne
Farbe: wie Dachrinne
Größe: 100 mm Ø
PREFA Saumrinnenstutzen
Menge: 0,000 Stk

**01.09.31 PREFA Wasserfangkasten**
*** EP-Aufgliederung gefordert
Liefern und Montieren von Wasserfangkasten zur Entwässerung einer innenliegenden Rinne. Wulst auf 3 Seiten, Ablaufstutzen exzentrisch, Abstand zur Fassade 30 mm.
Kasten: 220/220/330 mm
Materialdicke: 0,80 mm
Materialqualität: wie Dachrinne
Farbe: ____ (Standard nach gültiger Farbkarte)
Standard Größen: 80 mm Ø, 100 mm Ø, 120 mm Ø, 150 mm Ø
Gewählte Größe: ____ mm Ø
PREFA Wasserfangkasten
Menge: 0,000 Stk

**01.09.32 PREFA Wasserfangkasten rund**
*** EP-Aufgliederung gefordert
Liefern und Montieren von Wasserfangkasten rund zur Entwässerung einer innenliegenden Rinne. Ablaufstutzen exzentrisch, Abstand zur Fassade 30 mm.
Gesamthöhe: 245 mm
Materialdicke: 0,80 mm
Materialqualität: wie Dachrinne
Farbe: ____ (Standard nach gültiger Farbkarte)
Größe: 100 mm Ø
PREFA Wasserfangkasten rund
Menge: 0,000 Stk

**01.09.33 PREFA Speiereinmündung**
*** EP-Aufgliederung gefordert
Liefern und Montieren von Speiereinmündungen zur Entwässerung einer innenliegenden Rinne. Einschließlich EPDM Dichtung, 3° Neigung, passend für HT-Rohre NW 110 und NW 125.
Materialdicke: 1,2 mm
Material: Aluminium
Standard Größen: 100 mm Ø, 120 mm Ø
Gewählte Größe: ____
Farbe: ____ (Standard nach gültiger Farbkarte)
PREFA Speiereinmündung
Menge: 0,000 Stk

**01.09.34 PREFA Wasserablaufrohr, rund, 60mm Ø**
*** EP-Aufgliederung gefordert
Liefern und Montieren von Wasserablaufrohren, rund, geschweißt.
Materialdicke: 0,70 mm
Größe: 60 mm Ø
Länge: 3000 mm
Material: Aluminium
Legierung: EN AW-5010
Oberfläche: Zweischichteinbrennlackierung P.10 oder Polyester
Außenseite: Schutzfolie
Farbe: wie Dachrinne
Rohrschellen:
mit M 10 Gewinde und fixierter Mutter, ohne Dorn
Material: Aluminium, pulverbeschichtet
Farbe: ____ (Standard nach gültiger Farbkarte)
PREFA Wasserablaufrohr, rund, 60mm Ø
Menge: 0,000 m

**01.09.35 PREFA Wasserablaufrohr, rund, 80mm Ø**
*** EP-Aufgliederung gefordert
Liefern und Montieren von Wasserablaufrohren, rund, mit Doppelfalz.
Materialdicke: 0,70 mm
Größe: 80 mm Ø
Länge: 3000 mm
Material: Aluminium
Legierung: EN AW-5010
Oberfläche: Zweischichteinbrennlackierung P.10 oder Polyester
Außenseite: Schutzfolie
Farbe: wie Dachrinne
Rohrschellen:
mit M 10 Gewinde und fixierter Mutter, ohne Dorn
Material: Aluminium, pulverbeschichtet
Farbe: ____ (Standard nach gültiger Farbkarte)
PREFA Wasserablaufrohr, rund, 80mm Ø
Menge: 0,000 m

**01.09.36 PREFA Wasserablaufrohr, rund, 100mm Ø**
*** EP-Aufgliederung gefordert
Liefern und Montieren von Wasserablaufrohren, rund, mit Doppelfalz.
Materialdicke: 0,70 mm
Größe: 100 mm Ø
Länge: 3000 mm
Material: Aluminium
Legierung: EN AW-5010
Oberfläche: Zweischichteinbrennlackierung P.10 oder Polyester
Außenseite: Schutzfolie
Farbe: wie Dachrinne
Rohrschellen:
mit M 10 Gewinde und fixierter Mutter, ohne Dorn
Material: Aluminium, pulverbeschichtet
Farbe: ____ (Standard nach gültiger Farbkarte)
PREFA Wasserablaufrohr, rund, 100mm Ø
Menge: 0,000 m

**01.09.37 PREFA Wasserablaufrohr, rund, 100mm Ø, 1,6mm dick**
*** EP-Aufgliederung gefordert
Liefern und Montieren von Wasserablaufrohren, rund, 1,6 mm dick stranggepresst, inkl. Rohrverbinder.
Materialdicke: 1,60 mm
Größe: 100 mm Ø
Länge: 2950 mm
Material: Aluminium stranggepresst
Oberfläche: pulverbeschichtet
Farbe: wie Dachrinne
Rohrschellen:
mit M 10 Gewinde und fixierter Mutter, ohne Dorn
Material: Aluminium, pulverbeschichtet
Farbe: wie Dachrinne
PREFA Wasserablaufrohr, rund, 100mm Ø, 1,6mm dick
Menge: 0,000 Stk

**01.09.38 PREFA Wasserablaufrohr, rund, 120mm Ø**
*** EP-Aufgliederung gefordert
Liefern und Montieren von Wasserablaufrohren, rund, mit Doppelfalz.
Materialdicke: 0,70 mm
Größe: 120 mm Ø
Länge: 3000 mm
Material: Aluminium
Legierung: EN AW-5010
Oberfläche: Zweischichteinbrennlackierung P.10 oder Polyester
Außenseite: Schutzfolie
Farbe: wie Dachrinne
Rohrschellen:
mit M 10 Gewinde und fixierter Mutter, ohne Dorn
Material: Aluminium, pulverbeschichtet
Farbe: ____ (Standard nach gültiger Farbkarte)
PREFA Wasserablaufrohr, rund, 120mm Ø
Menge: 0,000 m

**01.09.39 PREFA Wasserablaufrohr, rund, 150mm Ø**
*** EP-Aufgliederung gefordert
Liefern und Montieren von Wasserablaufrohren, rund, mit Doppelfalz.
Materialdicke: 0,70 mm
Größe: 150 mm Ø
Länge: 3000 mm
Material: Aluminium
Legierung: EN AW-5010
Oberfläche: Zweischichteinbrennlackierung P.10 oder Polyester
Außenseite: Schutzfolie
Farbe: wie Dachrinne
Rohrschellen:
mit M 10 Gewinde und fixierter Mutter, ohne Dorn
Material: Aluminium, pulverbeschichtet
Farbe: ____ (Standard nach gültiger Farbkarte)
PREFA Wasserablaufrohr, rund, 150mm Ø
Menge: 0,000 m

**01.09.40 PREFA Rohrschellendorn für WDVS**
*** EP-Aufgliederung gefordert
Liefern und Montieren von Rohrschellendorn mit Rohrschellendübel Ø10mm für WDVS und Abdeckkappe,
für Rohrschellen und Halteklemmen.
Rohrschellendorn für WDVS Ø10
Größen: 140mm; 200mm; 330mm
Gewählte Größe: ____ mm
 Rohrschellendübel für WDVS
Dämmstärken: 50mm - 200mm
Einbautiefe mind. 70mm
Größen: Ø10x120mm ; Ø10x180mm; Ø10x280mm
Gewählte Größe: ____ mm
PREFA Rohrschellendübel mit Dorn (für WDVS)
Menge: 0,000 Stk

**01.09.41 PREFA Rohrschellenhalter für WDVS**
*** EP-Aufgliederung gefordert
Liefern und Montieren von Rohrschellenhaltern mit Dorn und Abdeckkappe, für Rohrschellen und Halteklemmen. Montage erfolgt vor dem Aufbringen der Wärmedämmung.
Dämmstärken: 100 - 180 mm,180 - 260 mm
Gewählte Größe: ____ mm
PREFA Rohrschellenhalter für WDVS
Menge: 0,000 Stk

**01.09.43 PREFA Rohrbogen 72°**
*** EP-Aufgliederung gefordert
Liefern und Montieren von Rohrbögen.
Materialdicke: 0,70 mm
Materialqualität: wie Dachrinne
Farbe: wie Dachrinne
Winkel: 72°
Standard Größen: 60 Ø, 80 Ø, 100 Ø, 120 Ø, 150 Ø
Gewählte Größe: ____ Ø
Menge: 0,000 Stk

**01.09.44 PREFA Rohrbogen 85°**
*** EP-Aufgliederung gefordert
Liefern und Montieren von Rohrbögen.
Materialdicke: 0,70 mm
Materialqualität: wie Dachrinne
Farbe: wie Dachrinne
Winkel: 85°
Standard Größen: 60 Ø, 80 Ø, 100 Ø, 120 Ø
Größe: ____ Ø
PREFA Rohrbogen 85°
Menge: 0,000 Stk

**01.09.45 PREFA Rohrbogen 40°**
*** EP-Aufgliederung gefordert
Liefern und Montieren von Rohrbögen.
Materialdicke: 0,70 mm
Materialqualität: wie Dachrinne
Farbe: wie Dachrinne
Winkel: 40°
Standard Größen: 60 Ø, 80 Ø, 100 Ø, 120 Ø
Gewählte Größe: ____ Ø
PREFA Rohrbogen 40°
Menge: 0,000 Stk

**01.09.46 PREFA Rohreinmündung**
*** EP-Aufgliederung gefordert
Liefern und Montieren von Rohreinmündungen, zum Anschluss von zwei Abläufen an das Ablaufrohr.
Materialdicke: 0,70 mm
Materialqualität: wie Dachrinne
Farbe: wie Dachrinne
Winkel-Abzweig: 72° (108°)
Standard Größen: 80 x 60 mm Ø, 80 x 80 mm Ø, 100 x 60 mm, Ø100 x 80 mm Ø, 100 x 100 mm Ø, 120 x 80 mm Ø, 120 x 100 mm Ø, 120 x 120 mm Ø
Gewählte Größe: ____ x ____ mm Ø
PREFA Rohreinmündung
Menge: 0,000 Stk

**01.09.47 PREFA Rohreinmündung konisch**
*** EP-Aufgliederung gefordert
Liefern und Montieren von Rohreinmündungen konisch, zum Anschluss von zwei Abläufen an das Ablaufrohr.
Materialdicke: 0,70 mm
Materialqualität: wie Dachrinne
Farbe: wie Dachrinne
Winkel-Abzweig: 72° (108°)
Größe: 100 x 50-75 mm Ø
PREFA Rohreinmündung konisch
Menge: 0,000 Stk

**01.09.48 PREFA Regenklappe**
*** EP-Aufgliederung gefordert
Liefern und Montieren von Regenklappen mit integriertem Laubsieb, als Auslauf für das Ablaufrohr.
Materialdicke: 0,80 mm
Materialqualität: wie Dachrinne
Farbe: wie Dachrinne
Länge: 420 mm
Verfügbare Größen: 80mm Ø, 100mm Ø, 120mm Ø
Größe: ____ mm Ø
PREFA Regenklappe
Menge: 0,000 Stk

**01.09.49 PREFA Wassersammler**
*** EP-Aufgliederung gefordert
Liefern und Montieren von Wassersammlern, einschließlich Schlauchstück 250mm lang, Rohrgewinde 19 mm Ø.
Materialdicke: 1,00 mm
Materialqualität: wie Dachrinne
Farbe: wie Dachrinne
Verfügbare Größen: 80mm Ø, 100mm Ø, 120mm Ø
Größe: ____ mm Ø
PREFA Wassersammler
Menge: 0,000 Stk

**01.09.50 PREFA Sockelknie, 80mm-150mm Ø**
*** EP-Aufgliederung gefordert
Liefern und Montieren von Sockelknie, zum Ausgleichen von Fassadensprüngen.
Materialdicke: 0,70 mm
Materialqualität: wie Dachrinne
Farbe: wie Dachrinne
Standard Größen: 80mm Ø, 100mm Ø, 120mm Ø, 150mm Ø
Gewählte Größe: ____ mm Ø
Ausladung: 60 mm
PREFA Sockelknie, 80mm - 150mm Ø
Menge: 0,000 Stk

**01.09.51 PREFA Standrohr, 80 mm Ø**
*** EP-Aufgliederung gefordert
Liefern und Montieren von Standrohren, rund, mit Reinigungsöffnung, einschließlich Standrohrschelle, Standrohrkappe und Dichtung.
Größe: 80 mm Ø
Länge: 1000 mm
Materialdicke: 2,2 mm
Materialqualität: Stahl, verzinkt
Oberfläche: pulverbeschichtet
Farbe: wie Dachrinne
PREFA Standrohr, 80 mm Ø
Menge: 0,000 Stk

**01.09.52 PREFA Standrohr, 100 mm Ø**
*** EP-Aufgliederung gefordert
Liefern und Montieren von Standrohren, rund, mit Reinigungsöffnung, einschließlich Standrohrschelle, Standrohrkappe und Dichtung.
Größe: 100 mm Ø
Länge: 1000 mm
Materialdicke: 2,2 mm
Materialqualität: Stahl, verzinkt
Oberfläche: pulverbeschichtet
Farbe: wie Dachrinne
PREFA Standrohr, 100 mm Ø
Menge: 0,000 Stk

**01.09.53 PREFA Standrohr, 120 mm Ø**
*** EP-Aufgliederung gefordert
Liefern und Montieren von Standrohren, rund, mit Reinigungsöffnung, einschließlich Standrohrschelle, Standrohrkappe und Dichtung.
Größe: 120 mm Ø
Länge: 1000 mm
Materialdicke: 2,2 mm
Materialqualität: Stahl, verzinkt
Oberfläche: pulverbeschichtet
Farbe: wie Dachrinne
PREFA Standrohr, 120 mm Ø
Menge: 0,000 Stk

**01.09.54 PREFA Quadratrohr 100 mm**
*** EP-Aufgliederung gefordert
Liefern und Montieren von Quadratrohren (Wasserablaufrohr eckig), verdeckt befestigt mit Halteklemmen, M10 Gewinde, blank.
Bei Längen über 6 m ist die Ausdehnung der Quadratrohre zu berücksichtigen und eine Dehnungsmöglichkeit im Stoßbereich auszuführen.
Größe: 100 mm
Standardlänge: 3000 mm,1500 mm, 600 mm
Materialdicke: 1,6 mm
Material: Aluminium stranggepresst
Legierung: EN AW-6060 T66
Oberfläche: pulverbeschichtet
Farbe: ____ (Standard nach gültiger Farbkarte)
PREFA Quadratrohr 100 mm
Menge: 0,000 m

**01.09.55 PREFA Quadratrohr 100 mm, mit Reinigungsöffnung**
*** EP-Aufgliederung gefordert
Liefern und Montieren von Quadratrohr (Wasserablaufrohr eckig) mit Reinigungsöffnung, verdeckt befestigt mit Halteklemmen, M10 Gewinde, blank.
Bei Längen über 6 m ist die Ausdehnung der Quadratrohre zu berücksichtigen und eine Dehnungsmöglichkeit im Stoßbereich auszuführen.
Größe: 100 mm
Standardlänge: 1500 mm
Materialdicke: 1,6 mm
Material: Aluminium stranggepresst
Legierung: EN AW-6060 T66
Oberfläche: pulverbeschichtet
Farbe: ____ (Standard nach gültiger Farbkarte)
PREFA Quadratrohr 100 mm, mit Reinigungsöffnung
Menge: 0,000 m

**01.09.56 PREFA Quadratrohrkessel**
*** EP-Aufgliederung gefordert
Liefern und Montieren von Quadratrohrkessel zur Entwässerung der Dachrinne.
Materialdicke: Kessel 1,5mm / Stutzen 1,6 mm
Material: Aluminium
Oberfläche: pulverbeschichtet
Farbe: wie Dachrinne
Standard Größen: 333/100 mm, 400/100 mm
Gewählte Größe: ____ /100 mm
PREFA Quadratrohrkessel
Menge: 0,000 Stk

**01.09.57 PREFA Quadratrohr Wasserfangkasten**
*** EP-Aufgliederung gefordert
Liefern und Montieren von Quadratrohr Wasserfangkasten zur Entwässerung einer innenliegenden Rinne. Wulst auf 3 Seiten, Ablaufstutzen exzentrisch, Abstand zur Fassade 45 mm.
Kasten: 220/220/330 mm (Gesamthöhe 330 mm excl. Stutzen ca. 230 mm)
Materialdicke: 0,70 mm
Material: Aluminiuim
Größe: 100 mm
Farbe: ____ (Standard nach gültiger Farbkarte)
PREFA Quadratrohr Wasserfangkasten
Menge: 0,000 Stk

**01.09.58 PREFA Quadratrohr Speiereinmündung**
*** EP-Aufgliederung gefordert
Liefern und Montieren von Quadratrohr Speiereinmündungen zur Entwässerung einer innenliegenden Rinne. Einschließlich EPDM Dichtung, 3° Neigung, für HT-Rohre NW 110 und NW 125.
Materialdicke: 1,2 mm
Material: Aluminium
Standard Größen: 100 mm Ø, 120 mm Ø
Gewählte Größe: ____ mm Ø
Farbe: ____ (Standard nach gültiger Farbkarte)
PREFA Quadratrohr Speiereinmündung
Menge: 0,000 Stk

**01.09.59 PREFA Quadratrohrbogen 72° kurz**
*** EP-Aufgliederung gefordert
Liefern und Montieren von Quadratrohrbögen kurz.
Größe: 100 mm
Schenkellänge: 188 x 188 mm sichtbar
Materialdicke: 1,6 mm
Material: Aluminium stranggepresst
Legierung: EN AW-6060 T66
Oberfläche: pulverbeschichtet
Farbe: ____ (Standard nach gültiger Farbkarte)
PREFA Quadratrohrbogen 72° kurz
Menge: 0,000 Stk

**01.09.60 PREFA Quadratrohrbogen 72° lang**
*** EP-Aufgliederung gefordert
Liefern und Montieren von Quadratrohrbögen kurz.
Größe: 100 mm
Schenkellänge: 1000 x 188 mm sichtbar
Materialdicke: 1,6 mm
Material: Aluminium stranggepresst
Legierung: EN AW-6060 T66
Oberfläche: pulverbeschichtet
Farbe: ____ (Standard nach gültiger Farbkarte)
PREFA Quadratrohrbogen 72° lang
Menge: 0,000 Stk

**01.09.61 PREFA Quadratrohr Muffe**
*** EP-Aufgliederung gefordert
Liefern und Montieren von Quadratrohrmuffe mit Übergang von eckig auf rund.
Material: Aluminium
Materialdicke: 1,5 mm
Standard Größe: 100/100mm Ø (für KG NW 110 mm), 100/115mm Ø (für KG NW 125 mm)
Größe: 100/____ mm
Oberfläche: pulverbeschichtet
Farbe: ____ (Standard nach gültiger Farbkarte)
PREFA Quadratrohr Muffe
Menge: 0,000 Stk

**01.09.62 Aufzahlung Sonderfarbe (pulverbeschichtet)**
*** EP-Aufgliederung gefordert
Aufzahlung für das Pulverbeschichten nach RAL, Schichtdicke: ca. 60 - 80 µm, Länge max. 3000mm.
Farbe: RAL ____
Menge: 0,000 VE

**01.09.63 Sicherheitsrinne für innenliegende Rinne (EPDM)**
*** EP-Aufgliederung gefordert
Liefern und Montieren von Sicherheitsrinnen für innenliegende Rinnen, aus einer Lage EPDM Dichtungsbahn, auf vorhandener Unterkonsturktion. Einschließlich auslegen der Sicherheitsrinne mit einer Strukturmatte (alle 3 Seiten).
Zuschnitt Sicherheitsrinne: ____ mm
Menge: 0,000 m

**01.09.64 Innenliegende Rinne aus Edelstahl**
*** EP-Aufgliederung gefordert
Liefern und Montieren von innenliegenden Rinnen (Einlegerinne) aus Edelstahl auf vorhandener Unterkonstruktion, im Gefälle. Die Nähte sind kraftschlüssig zu löten, einschließlich der beidseitigen Einhängesaumstreifen.
Zuschnitt: ____ mm
Abkantung: ____ Stk.
Materialdicke: 0,5 mm
Materialqualität: Edelstahl mit lötbarer Oberfläche
Menge: 0,000 m

**01.09.65 Innenliegende Rinne aus PREFA Aluminiumband**
*** EP-Aufgliederung gefordert
Liefern und Montieren von innenliegenden Rinnen aus Aluminiumband auf vorhandener Unterkonstruktion, im Gefälle. Die Nähte sind verschweißt und nicht verschliffen, einschließlich der beidseitigen Einhängesaumstreifen.
Zuschnitt: ____ mm
Abkantung: ____ Stk.
Materialdicke: 1,20 mm
Material: Aluminium
Legierung: EN AW 3005
Innenliegende Rinne aus PREFA Aluminiumband
Menge: 0,000 m

**01.09.66 Rinnenstutzen für innenliegende Rinnen**
*** EP-Aufgliederung gefordert
Liefern und Montieren von Rinnenstutzen für innenliegende Rinnen, einschließlich Stutzen für die Sicherheitsrinne und umwickeln des Stutzens mit einer Trennlage zum Mauerwerk.
Durchmesser: bis 150 mm Ø
Verbindungstechnik:
Edelstahl: Löten
Aluminium: Schweißen
Menge: 0,000 Stk

**01.09.67 Dila für innenliegende Rinnen (Dehnungsausgleicher)**
*** EP-Aufgliederung gefordert
Liefern und Montieren von Dila (Dehnungsausgleicher) für innenliegende Rinnen.
Verbindungstechnik:
Aluminium: Schweißen
Edelstahl: Löten
Menge: 0,000 m

**01.09.68 Dimensionierung der innenliegenden Dachentwässerung**
*** EP-Aufgliederung gefordert
Dimensionierung/Berechnung der innenliegenden Dachentwässerung gemäß ÖNORM EN 12056-3 und ÖNORM B 2501.
Menge: 0,000 VE

**01.09.69 Aufzahlung Notüberlauf für innenliegende Rinnen**
*** EP-Aufgliederung gefordert
Liefern und Montieren von Notüberläufen für innenliegende Rinnen einschließlich anfertigen einer Grundplatte.
Zuschnitt: bis 333 mm
Abkantung: 4 Stk.
Verbindungstechnik:
Aluminium: Schweißen
Edelstahl: Löten
Menge: 0,000 Stk

### Titel 02 PREFA Fassadensysteme

#### Untertitel 02.01 Unterkonstruktion Fassade

**02.01.1 Objektstatik o.Gebühren**
*** EP-Aufgliederung gefordert
Liefern einer prüfbaren objektbezogenen Statik, ohne Prüf- und Genehmigungsgebühren.
Menge: 0,000 VE

**02.01.2 PREFA Lochblech für hinterlüftete Fassaden**
*** EP-Aufgliederung gefordert
Liefern und Montieren von Lochblechen mit Rundlochung, zur Be- u. Entlüftung, Insekten und Vogelschutz der Belüftungsebene, einschließlich Befestigungsmaterial.
Zuschnitt: ____ mm
Abkantung: nach Erfordernis
Material: Aluminium
Legierung: EN AW 3005
Materialdicke: 0,70 mm
Rundlochung: Ø 5 mm
z.B. PREFA Lochblech für hinterlüftete Fassaden oder Gleichwertiges.
Angebotenes Erzeugnis:
Menge: 0,000 m

**02.01.3 Fassadendämmplatte für vorgehängte hinterlüftete Fassaden**
*** EP-Aufgliederung gefordert
Liefern und montieren von Fassadendämmplatten für hinterlüftete Fassaden, dicht gestoßen im Verband, aus Mineralfaser, wasserabweisend (hydrophob), auf vorhandener Metallunterkonstruktion. Einschließlich mechanischer Befestigung mittels Dämmstoffhaltern und anarbeiten an Ecken, Fenster und Türstöcke.
Dicke: ____ mm
Abmessung: ____ mm
Wärmeleitfähigkeit: ____
Ohne Beschränkung der Gebäudehöhe.
Die Herstellerrichtlinien sind einzuhalten.
Angebotenes Erzeugnis:
Menge: 0,000 m²

**02.01.4 Aufzahlung zu Fassadendämmplatten für Untersichtbekleidung**
*** EP-Aufgliederung gefordert
Aufzahlung für die Untersichtbekleidung.
Menge: 0,000 m²

**02.01.5 Unterkonstruktion aus Aluminium**
*** EP-Aufgliederung gefordert
Liefern und Montieren einer justierbaren Aluminium Unterkonstruktion für vorgehängte hinterlüftete Fassaden, flucht und lotrecht gemäß Ausführungsplan und den statischen Erfordernissen. Beim Achsabstand der Tragprofile sind die zulässigen Befestigungsabstände der Fassadenbekleidung zu berücksichtigen. Sämtliche Zuschnitte, Ausklinkungen, eventuell erforderliche Ergänzungskonstruktionen bei Außen- und Innenecken, Fenstersturz, Leibungen etc., sowie Befestigungsmaterialien sind im Einheitspreis einzurechnen.
Wandwinkelstützen aus Alu, Isolator, L- Tragprofilen oder T-Tragprofilen aus Alu einschließlich Verankerungs- und Verbindungsmittel.
Ausrichtung der Tragprofile: vertikal/ horizontal
Angebotenes System:
Menge: 0,000 m²

**02.01.6 Unterkonstruktion aus Aluminium (zweilagig)**
*** EP-Aufgliederung gefordert
Liefern und Montieren einer justierbaren Aluminium Unterkonstruktion für vorgehängte hinterlüftete Fassaden, flucht und lotrecht gemäß Ausführungsplan und den statischen Erfordernissen. Beim Achsabstand der Tragprofile sind die zulässigen Befestigungsabstände der Fassadenbekleidung zu berücksichtigen. Sämtliche Zuschnitte, Ausklinkungen, eventuell erforderliche Ergänzungskonstruktionen bei Außen- und Innenecken, Fenstersturz, Leibungen etc., sowie Befestigungsmaterialien sind im Einheitspreis einzurechnen.
Wandwinkelstützen, Isolator, horizontalen L- oder T-Tragprofilen und vertikalen gelochten Hut- bzw. Z-Profilen einschließlich Verankerungs- und Verbindungsmittel.
Ausrichtung der Tragprofile: vertikal/ horizontal
Angebotenes System:
Menge: 0,000 m²

**02.01.7 Unterkonstruktion aus Holz/Aluminium**
*** EP-Aufgliederung gefordert
Liefern und Montieren einer justierbaren Holz/Aluminium Unterkonstruktion für vorgehängte hinterlüftete Fassaden, flucht und lotrecht gemäß Ausführungsplan und den statischen Erfordernissen. Beim Achsabstand der Tragprofile sind die zulässigen Befestigungsabstände der Fassadenbekleidung zu berücksichtigen. Sämtliche Zuschnitte, Ausklinkungen, eventuell erforderliche Ergänzungskonstruktionen bei Außen- und Innenecken, Fenstersturz, Leibungen etc., sowie Befestigungsmaterialien sind im Einheitspreis einzurechnen.
Wandwinkelstützen aus Alu, Isolator, keilverzinktes Holz, einschließlich Verankerungs- und Verbindungsmittel.
Angebotenes System:
Menge: 0,000 m²

**02.01.8 Unterkonstruktion aus Holz**
*** EP-Aufgliederung gefordert
Liefern und Montieren einer Holz Unterkonstruktion für vorgehängte hinterlüftete Fassaden, flucht und lotrecht gemäß Ausführungsplan und den statischen Erfordernissen. Beim Achsabstand der Tragprofile sind die zulässigen Befestigungsabstände der Fassadenbekleidung zu berücksichtigen. Sämtliche Zuschnitte, Ausklinkungen, eventuell erforderliche Ergänzungskonstruktionen bei Außen- und Innenecken, Fenstersturz, Leibungen etc., sowie Befestigungsmaterialien sind im Einheitspreis einzurechnen.
Zwei Lagen (Lattung und Konterlattung) keilverzinktes Holz, Isolator, einschließlich Verankerungs- und Verbindungsmittel.
Angebotenes System:
Menge: 0,000 m²

**02.01.9 Aufzahlung zur Unterkonstruktion für Untersichtbekleidung**
*** EP-Aufgliederung gefordert
Aufzahlung für die Untersichtbekleidung. Unterkonstruktionsabstand max. 500 mm, mechanisch befestigt (Schraube/Niete).
Menge: 0,000 m²

**02.01.10 Stahlwinkel im Bereich der Fensterstürze**
*** EP-Aufgliederung gefordert
Liefern und Montieren von Stahlwinkel im Bereich der Fensterstürze einschließlich anarbeiten und Befestigungsmaterial.
Materialqualität: Stahl verzinkt
Materialdicke: 0,8 mm
Zuschnitt: bis 200 mm
Abkantung: bis 2 Stk.
Menge: 0,000 m

#### Untertitel 02.02 PREFA Sidings

**02.02.1 Fassadenbekleidung mit PREFA Siding 138/0,7**
*** EP-Aufgliederung gefordert
Liefern und Montieren einer rostfreien Aluminium Fassadenbekleidung mit Sidings einschließlich Befestigungsmaterial (verdeckt befestigt mittels Schraubverbindung, gemäß Ausführungsplan und den statischen Erfordernissen) geradlinig und fluchtgerecht auf vorhandener Unterkonstruktion.
Die Verlegerichtlinien sind einzuhalten.
Breite: 138 mm Baubreite
Länge: 500 - 6200 mm
Materialdicke: 0,7 mm
Materialqualität: Aluminium
Legierung: EN AW 3005
Mögliche Oberfläche: DG5000/P10 Zweischichteinbrennlackierung glatt/stucco/liniert (nicht jede Oberfläche in jeder Farbe erhältlich)
Gewählte Oberfläche: ____
Farbe: ____ (Standard nach gültiger Farbkarte)
Schattenfuge (mit / ohne): ____ (b:15mm / t:7mm)
Verlegung (horizontal/vertikal/diagonal): ____
Brandverhaltensklasse: A1 gemäß EN 13501-1
Umwelt-Produktdeklaration nach ISO 14025 und EN 15804: EPD-GDA-20130260-IBG1-DE
Referenz-Nutzungsdauer laut Umweltproduktdeklaration: = 70 Jahre
Bei dem Verwendungszweck von Kaltumformten Aluminiumblechen entsprechender Nutzung sind keine Wirkungsbeziehungen bzgl. Umwelt und Gesundheit bekannt.
z.B. Fassadenbekleidung mit PREFA Siding 138/0,7 oder Gleichwertiges.
Angebotenes Erzeugnis:
Menge: 0,000 m²

**02.02.2 Fassadenbekleidung mit PREFA Siding 200/1,0**
*** EP-Aufgliederung gefordert
Liefern und Montieren einer rostfreien Aluminium Fassadenbekleidung mit Sidings einschließlich Befestigungsmaterial (verdeckt befestigt mittels Schraubverbindung, gemäß Ausführungsplan und den statischen Erfordernissen) geradlinig und fluchtgerecht auf vorhandener Unterkonstruktion.
Die Verlegerichtlinien sind einzuhalten.
Breite: 200 mm Baubreite
Länge: 500 - 6200 mm
Materialdicke: 1,0 mm
Materialqualität: Aluminium
Legierung: EN AW 3005
Mögliche Oberfläche: DG5000/P10 Zweischichteinbrennlackierung glatt/stucco/liniert (nicht jede Oberfläche in jeder Farbe erhältlich)
Gewählte Oberfläche: ____
Farbe: ____ (Standard nach gültiger Farbkarte)
Schattenfuge (mit / ohne): ____ (b:15mm / t:7mm)
Verlegung (horizontal/vertikal/diagonal): ____
Brandverhaltensklasse: A1 gemäß EN 13501-1
Umwelt-Produktdeklaration nach ISO 14025 und EN 15804: EPD-GDA-20130260-IBG1-DE
Referenz-Nutzungsdauer laut Umweltproduktdeklaration: = 70 Jahre
Bei dem Verwendungszweck von Kaltumformten Aluminiumblechen entsprechender Nutzung sind keine Wirkungsbeziehungen bzgl. Umwelt und Gesundheit bekannt.
z.B. Fassadenbekleidung mit PREFA Siding 200/1,0 oder Gleichwertiges.
Angebotenes Erzeugnis:
Menge: 0,000 m²

**02.02.3 Fassadenbekleidung mit PREFA Siding 300/1,2**
*** EP-Aufgliederung gefordert
Liefern und Montieren einer rostfreien Aluminium Fassadenbekleidung mit Sidings einschließlich Befestigungsmaterial (verdeckt befestigt mittels Schraubverbindung, gemäß Ausführungsplan und den statischen Erfordernissen) geradlinig und fluchtgerecht auf vorhandener Unterkonstruktion.
Die Verlegerichtlinien sind einzuhalten.
Breite: 300 mm Baubreite
Länge: 500 - 6200 mm
Materialdicke: 1,2 mm
Materialqualität: Aluminium
Legierung: EN AW 3005
Oberfläche: DG5000/P10 Zweischichteinbrennlackierung glatt (nicht jede Oberfläche in jeder Farbe erhältlich)
Farbe: ____ (Standard nach gültiger Farbkarte)
Schattenfuge (mit / ohne): ____ (b:15mm / t:7mm)
Verlegung (horizontal/vertikal/diagonal): ____
Brandverhaltensklasse: A1 gemäß EN 13501-1
Umwelt-Produktdeklaration nach ISO 14025 und EN 15804: EPD-GDA-20130260-IBG1-DE
Referenz-Nutzungsdauer laut Umweltproduktdeklaration: = 70 Jahre
Bei dem Verwendungszweck von Kaltumformten Aluminiumblechen entsprechender Nutzung sind keine Wirkungsbeziehungen bzgl. Umwelt und Gesundheit bekannt.
z.B. Fassadenbekleidung mit PREFA Siding 300/1,2 oder Gleichwertiges.
Angebotenes Erzeugnis:
Menge: 0,000 m²

**02.02.4 Fassadenbekleidung mit PREFA Siding 400/1,2**
*** EP-Aufgliederung gefordert
Liefern und Montieren einer rostfreien Aluminium Fassadenbekleidung mit Sidings einschließlich Befestigungsmaterial (verdeckt befestigt mittels Schraubverbindung und Sturmsicherungsclip, gemäß Ausführungsplan und den statischen Erfordernissen) geradlinig und fluchtgerecht auf vorhandener Unterkonstruktion.
Die Verlegerichtlinien sind einzuhalten.
Breite: 400 mm Baubreite
Länge: 500 - 6200 mm
Materialdicke: 1,2 mm
Materialqualität: Aluminium
Legierung: EN AW 3005
Oberfläche: DG5000/P10 Zweischichteinbrennlackierung glatt (nicht jede Oberfläche in jeder Farbe erhältlich)
Farbe: ____ (Standard nach gültiger Farbkarte)
Schattenfuge (mit / ohne): ____ (b:15mm / t:7mm)
Verlegung (horizontal/vertikal/diagonal): ____
Brandverhaltensklasse: A1 gemäß EN 13501-1
Umwelt-Produktdeklaration nach ISO 14025 und EN 15804: EPD-GDA-20130260-IBG1-DE
Referenz-Nutzungsdauer laut Umweltproduktdeklaration: = 70 Jahre
Bei dem Verwendungszweck von Kaltumformten Aluminiumblechen entsprechender Nutzung sind keine Wirkungsbeziehungen bzgl. Umwelt und Gesundheit bekannt.
z.B. Fassadenbekleidung mit PREFA Siding 400/1,2 oder Gleichwertiges.
Angebotenes Erzeugnis:
Menge: 0,000 m²

**02.02.5 Fassadenbekleidung mit PREFA Siding X**
*** EP-Aufgliederung gefordert
Liefern und Montieren einer rostfreien Aluminium Fassadenbekleidung mit Sidings X in verschiedenen Baubreiten einschließlich Befestigungsmaterial (verdeckt befestigt mittels Schraubverbindung und ab einer Bautreite >200 mm mit Sturmsicherungsclip, gemäß Ausführungsplan und den statischen Erfordernissen) geradlinig und fluchtgerecht auf vorhandener Unterkonstruktion.
Die PREFA Verlegerichtlinien sind einzuhalten.
Breite: 200, 300, 400 mm Baubreite
Länge: bis 2500 mm
Materialdicke: 1,00 mm
Materialqualität: Aluminium
Legierung: EN AW 3005
Oberfläche: DG5000/P10 Zweischichteinbrennlackierung glatt (nicht jede Oberfläche in jeder Farbe erhältlich)
Farbe: ____ (Standard nach gültiger Farbkarte)
Schattenfuge (mit/ohne): ____ (b:15mm / t:7mm)
Verlegung: horizontal
Brandverhaltensklasse: A1 gemäß EN 13501-1
Umwelt-Produktdeklaration nach ISO 14025 und EN 15804: EPD-GDA-20130260-IBG1-DE
Referenz-Nutzungsdauer laut Umweltproduktdeklaration: = 70 Jahre
Bei dem Verwendungszweck von Kaltumformten Aluminiumblechen entsprechender Nutzung sind keine Wirkungsbeziehungen bzgl. Umwelt und Gesundheit bekannt.
z.B. Fassadenbekleidung mit PREFA Siding X oder Gleichwertiges.
Angebotenes Erzeugnis:
Menge: 0,000 m²

**02.02.6 AZ zur Hauptposition für Schrägschnitte für SDG**
*** EP-Aufgliederung gefordert
Aufzahlung (AZ) für Schrägschnitte der Sidings.
Menge: 0,000 m

**02.02.7 Unterer Anschluss der PREFA Sidings**
*** EP-Aufgliederung gefordert
Liefern und Montieren des unteren Anschlusses, einschließlich Befestigungsmaterial und anarbeiten an die Fassadenbekleidung.
Materialdicke: wie Sidings
Materialqualität: wie Sidings
Farbe: wie Sidings
Abdeckstreifen:
Zuschnitt: ____ mm
Abkantung: ____ mm
Steckleiste:
Zuschnitt: 120 mm
Abkantung: 3 Stk.
Länge: 2000 mm
Unterer Anschluss der PREFA Sidings
Menge: 0,000 m

**02.02.8 PREFA Wetterschenkel (Geschoßtrennprofil) für SDG**
*** EP-Aufgliederung gefordert
Liefern und Montieren von Wetterschenkel (Geschoßtrennprofil) für den unteren Anschluss, Horizontaltrennung und oberer Fensterabschluss. Einschließlich Befestigungsmaterial, Stoßverbinder und anarbeiten an die Fassadenbekleidung.
Zuschnitt: 120 mm
Abkantung: 3 Stk.
Länge: 2500 mm
Materialdicke: wie Sidings
Materialqualität: wie Sidings
Farbe: wie Sidings
PREFA Wetterschenkel (Geschoßtrennprofil)
Menge: 0,000 m

**02.02.9 PREFA Taschenprofil für SDG**
*** EP-Aufgliederung gefordert
Liefern und Montieren von Taschenprofilen für den Wandanschluss und oberen Abschluss, einschließlich Befestigungs- u. Dichtungsmaterial sowie anarbeiten an die Fassadenbekleidung.
Zuschnitt: 150 mm
Abkantung: 3 Stk.
Länge: 2500 mm
Farbe: wie Sidings
Materialdicke: wie Sidings
Materialqualität: wie Sidings
PREFA Taschenprofil
Menge: 0,000 m

**02.02.10 PREFA Startprofil (Siding horizontal)**
*** EP-Aufgliederung gefordert
Liefern und Montieren von Startprofilen für den unteren Anschluss und Horizontaltrennung bei horizontaler Verlegung der Sidings. Einschließlich Befestigungsmaterial und anarbeiten an die Sidings.
Zuschnitt: 71 mm
Abkantung: 3 Stk.
Länge: 2000 mm
Materialdicke: wie Sidings
Materialqualität: wie Sidings
Farbe: wie Sidings
PREFA Startprofil (Siding horizontal)
Menge: 0,000 m

**02.02.11 PREFA Startprofil (Siding vertikal)**
*** EP-Aufgliederung gefordert
Liefern und Montieren von Startprofilen für die Eckausbildung und seitlichen Wandanschlüsse bei vertikaler Verlegung der Sidings. Einschließlich Befestigungsmaterial und anarbeiten an die Sidings.
Zuschnitt: 71 mm
Abkantung: 3 Stk.
Länge: 2000 mm
Materialdicke: wie Sidings
Materialqualität: wie Sidings
Farbe: wie Sidings
PREFA Startprofil (Siding vertikal)
Menge: 0,000 m

**02.02.12 PREFA Schnittlochblende (Siding vertikal)**
*** EP-Aufgliederung gefordert
Liefern und Montieren von Schnittlochblenden für den unteren Anschluss, Horizontaltrennungen und oberer Fensterabschluss, einschließlich Befestigungsmaterial und anarbeiten an die Sidings.
Zuschnitt: 80 mm
Abkantung: 3 Stk.
Länge: 2500 mm
Materialdicke: wie Sidings
Materialqualität: wie Sidings
Farbe: wie Sidings
PREFA Schnittlochblende (Siding vertikal)
Menge: 0,000 m

**02.02.13 PREFA Fuge (vertikale Stöße) für SDG**
*** EP-Aufgliederung gefordert
Liefern und Montieren von Fugen für die vertikalen Stöße der versetzten Sidingfassade.
Für Sidings 138 mm, 200 mm, 300 mm und 400 mm, mit oder ohne Schattenfuge, maximale Sidinglänge 2500 mm.
PREFA Fuge (vertikale Stöße)
Menge: 0,000 Stk

**02.02.14 Vertikaltrennung für PREFA Sidings (Stoßblech)**
*** EP-Aufgliederung gefordert
Liefern und Montieren einer Vertikaltrennung aufgestellt mit Stoßblech, bei horizontaler Verlegung der Sidings. Einschließlich Befestigungsmaterial und anarbeiten an die Sidings.
Zuschnitt: 150 mm
Abkantung: 5 Stk.
Materialdicke: wie Sidings
Materialqualität: wie Sidings
Farbe: wie Sidings
Vertikaltrennung für PREFA Sidings (Stoßblech)
Menge: 0,000 m

**02.02.15 Vertikaltrennung für PREFA Sidings (Unterlagsblech)**
*** EP-Aufgliederung gefordert
Liefern und Montieren einer Vertikaltrennung mit Unterlagsblech, bei horizontaler Verlegung der Sidings. Einschließlich Befestigungsmaterial und anarbeiten an die Sidings.
Zuschnitt: 120 mm
Abkantung: 2 Stk.
Materialdicke: wie Sidings
Materialqualität: wie Sidings
Farbe: wie Sidings
Vertikaltrennung für PREFA Sidings (Unterlagsblech)
Menge: 0,000 m

**02.02.16 Vertikaltrennung für PREFA Sidings (Abdeckleiste)**
*** EP-Aufgliederung gefordert
Liefern und Montieren einer Vertikaltrennung mit Abdeckleiste, bei horizontaler Verlegung der Sidings. Einschließlich Befestigungsmaterial und anarbeiten an die Sidings.
Materialdicke: wie Sidings
Materialqualität: wie Sidings
Farbe: wie Sidings
Abdeckleiste:
Zuschnitt: 100 mm
Abkantung: 2 Stk.
Taschenprofil: 2 Stk./Stoß
Zuschnitt: 150 mm
Abkantung: 3 Stk.
Vertikaltrennung für PREFA Sidings (Abdeckleiste)
Menge: 0,000 m

**02.02.17 Eckausbildung Außen -u. Innenecken PREFA Sidings (1 Teilig)**
*** EP-Aufgliederung gefordert
Liefern und Montieren von Außen - u. Innenecken 1-Teilig, einschließlich Befestigungsmaterial und anarbeiten and die Fassadenbekleidung.
Gesamtzuschnitt: bis 200 mm
Abkantung: bis 5 Stk.
Materialdicke: wie Sidings
Materialqualität: wie Sidings
Farbe: wie Sidings
Eckausbildung Außen -u. Innenecken PREFA Sidings (1 Teilig)
Menge: 0,000 m

**02.02.18 Eckausbildung Außen- u. Innenecken PREFA Sidings (2 Teilig)**
*** EP-Aufgliederung gefordert
Liefern und Montieren von Außen - u. Innenecken 2-Teilig, einschließlich Befestigungsmaterial und anarbeiten an die Fassadenbekleidung.
Gesamtzuschnitt: bis 250 mm
Abkantung: bis 8 Stk.
Materialdicke: wie Sidings
Materialqualität: wie Sidings
Farbe: wie Sidings
Eckausbildung Außen- u. Innenecken PREFA Sidings (2 Teilig)
Menge: 0,000 m

**02.02.19 Eckausbildung Außen- u. Innenecken PREFA Sidings (3 Teilig)**
*** EP-Aufgliederung gefordert
Liefern und Montieren von Außen - u. Innenecken 3-Teilig, einschließlich Befestigungsmaterial und anarbeiten an die Fassadenbekleidung.
Gesamtzuschnitt: bis 450 mm
Abkantung: bis 9 Stk.
Materialdicke: wie Sidings
Materialqualität: wie Sidings
Farbe: wie Sidings
Eckausbildung Außen- u. Innenecken PREFA Sidings (3 Teilig)
Menge: 0,000 m

**02.02.20 Eckausbildung mit PREFA Ecksiding (Siding horizontal)**
*** EP-Aufgliederung gefordert
Liefern und Montieren von Eckausbildungen mit Ecksidings (Außenecke) bei horizontaler Verlegung, einschließlich Befestigungsmaterial und anarbeiten an die Sidings.
Materialdicke: wie Sidings
Materialqualität: wie Sidings
Farbe: wie Sidings
500 mm beidseitige Schenkellänge (Innenmaß)
Eckausbildung mit PREFA Ecksiding (Siding horizontal)
Menge: 0,000 m

**02.02.21 Eckausbildung mit PREFA Siding (innen, Siding vertikal)**
*** EP-Aufgliederung gefordert
Liefern und Montieren von Eckausbildungen mit Sidings bei vertikaler Verlegung, einschließlich Startprofil, Befestigungsmaterial und anarbeiten an die Sidings.
Eckausbildung mit PREFA Siding (innen, Siding vertikal)
Menge: 0,000 m

**02.02.22 Fenster-/Türanschluss V (Leibung) PREFA Erg.band für SDG**
*** EP-Aufgliederung gefordert
Liefern und Montieren von Fenster-/Türanschlüssen vertikal (V) (Leibung) aus Ergänzungsband. Einschließlich Befestigungs- und Abdichtungsmaterial sowie anarbeiten an die Fassadenbekleidung, Fensterbank und Sturz. Es ist darauf zu achten, dass die Wärmedämmung an den Stock gut angearbeitet ist.
Leibung:
Zuschnitt: ____ mm
Abkantung: ____ Stk.
Materialdicke: wie Sidings
Materialqualität: wie Sidings
Farbe: wie Sidings
Steckleiste:
Zuschnitt: 120 mm
Abkantung: 3 Stk.
Länge: 2000 mm
Fenster-/Türanschluss vertikal (Leibung) aus PREFA Ergänzung
Menge: 0,000 m

**02.02.23 Fenster-/Türanschluss H (Sturz) PREFA Erg.band für SDG**
*** EP-Aufgliederung gefordert
Liefern und Montieren von Fenster-/Türanschlüssen horizontal (H) (Sturz) aus Ergänzungsband. Einschließlich Befestigungs- und Abdichtungsmaterial sowie anarbeiten an die Fassadenbekleidung und Fensterleibung. Es ist darauf zu achten, dass die Wärmedämmung an den Stock gut angearbeitet ist.
Sturz:
Zuschnitt: ____ mm
Abkantung: ____ Stk.
Materialdicke: wie Sidings
Materialqualität: wie Sidings
Farbe: wie Sidings
Steckleiste:
Zuschnitt: 120 mm
Abkantung: 3 Stk.
Länge: 2000 mm
Fenster-/Türanschluss horizontal (Sturz) aus PREFA Ergänzung
Menge: 0,000 m

**02.02.24 Fensterbänke aus PREFA Ergänzungsband für SDG**
*** EP-Aufgliederung gefordert
Liefern und Montieren von Fensterbänke aus Ergänzungsband, einschließlich Befestigungsmaterial und herstellen der seitlichen Anschlüsse (C-Vorköpfe).
Fensterbank:
Zuschnitt: ____ mm
Abkantung: 3 Stk.
Materialdicke: wie Sidings
Haltewinkel:
Zuschnitt: ____ mm
Abkantung: 1 Stk
Materialdicke: 1,00 mm
Fensterbänke aus PREFA Ergänzungsband
Menge: 0,000 m

**02.02.25 Attikaabdeckung aus PREFA Ergänzungsband für SDG**
*** EP-Aufgliederung gefordert
Liefern und Montieren von Attikaabdeckungen aus Ergänzungsband, einschließlich beidseitiger Haftstreifen und Befestigungsmaterial. Die einzelnen Elemente sind in Längen zu max. 3000 mm je nach Zuschnitt anzufertigen.
Verbindungsarten: Stehfalz, Hakenfalz, Überschubleiste oder Unterlagswellblech.
Gewählte Verbindung: ____
Zuschnitt: ____ mm
Abkantung: 4 Stk.
Materialqualität: Aluminium
Legierung: AlMn1Mg0,5, H41
Materialdicke: 1,00 mm
Farbe: wie Sidings
Attikaabdeckung aus PREFA Ergänzungsband
Menge: 0,000 m

**02.02.26 Herstellen von Durchdringungen für SDG**
*** EP-Aufgliederung gefordert
Herstellen von Durchdringung für Tragprofile (z.B. Werbetafeln, Lüftungen, etc.) in die Fassadenbekleidung, einschließlich Stütz.- bzw. Hilfskonstruktionen, Befestigungs- und Abdichtungsmaterial sowie anarbeiten an die Fassadenbekleidung.
Öffnungsgröße: ____ x ____ mm
Herstellen von Durchdringungen
Menge: 0,000 Stk

**02.02.27 Hinterlegen der PREFA Sidings im Sockelbereich**
*** EP-Aufgliederung gefordert
Liefern und Montieren von Holzplatten zur Hinterlegung der Sidings im Sockelbereich, einschließlich Befestigungsmaterial.
Breite: 100 mm
Materialdicke: 20 mm
Länge: ____ mm
Hinterlegen der PREFA Sidings im Sockelbereich
Menge: 0,000 m

**02.02.28 PREFA Lochblech für hinterlüftete Fassaden für SDG**
*** EP-Aufgliederung gefordert
Liefern und Montieren von Lochblechen mit Rundlochung, zur Be- u. Entlüftung, Insekten und Vogelschutz der Belüftungsebene, einschließlich Befestigungsmaterial.
Zuschnitt: ____ mm
Abkantung: nach Erfordernis
Material: Aluminium
Legierung: EN AW 3005
Materialdicke: 0,70 mm
Rundlochung: Ø 5 mm
PREFA Lochblech für hinterlüftete Fassaden
Menge: 0,000 m

#### Untertitel 02.03 PREFABOND Aluminium Verbundplatte

**02.03.1 Fassadenbekleidung mit PREFABOND® Verbundplatten FR**
*** EP-Aufgliederung gefordert
Liefern und Montieren einer rostfreien Aluminium Fassadenbekleidung mit Verbundplatten FR, mittels Nietverbindung/Schraubverbindung, gemäß Ausführungsplan und den statischen Erfordernissen, geradlinig und fluchtgerecht auf vorhandener Unterkonstruktion. Einschließlich Befestigungsmaterial.
Die Herstellerrichtlinien sowie die Verlegerichtlinien sind einzuhalten.
Baubreite: ____ mm (1535 mm Standard)
Länge: ____ mm (4010mm Standard)
Allseitiges Besäumen (5mm je Seite) berücksichtigen
Materialdicke: 4mm
Gewicht: 7,6 kg/m²
Materialqualität: Aluminium-Verbundplatte mit FR Kern
Vorderseite: Duragloss 5000 Einbrennlackierung
Farbe: ____
(Farbe nach PREFA Farbkarte, mengenabhängig)
Rückseite: Schutzlack
Oberflächenstruktur: glatt mit Schutzfolie
Brandklassifizierung: B-s1-d0 gemäß EN 13501-1
Umwelt-Produktdeklaration nach ISO 14025 und EN 15804:
EPD-GDA-20130261-IBG1-DE
Referenz-Nutzungsdauer laut Umweltproduktdeklaration: = 70 Jahre
Bei dem Verwendungszweck von Aluminium Verbundplatten entsprechender Nutzung sind keine Wirkungsbeziehungen bzgl. Umwelt und Gesundheit bekannt.
z.B. PREFABOND® Verbundplatten FR oder Gleichwertiges
Angebotenes Erzeugnis:
Menge: 0,000 m²

**02.03.2 Fassadenbekleidung mit PREFABOND® Verbundplatten A2**
*** EP-Aufgliederung gefordert
Liefern und Montieren einer rostfreien Aluminium Fassadenbekleidung mit Verbundplatten A2, mittels Nietverbindung/Schraubverbindung, gemäß Ausführungsplan und den statischen Erfordernissen, geradlinig und fluchtgerecht auf vorhandener Unterkonstruktion. Einschließlich Befestigungsmaterial.
Die Herstellerrichtlinien sowie die Verlegerichtlinien sind einzuhalten.
Baubreite: ____ mm
Länge: ____ mm
Allseitiges Besäumen (5mm je Seite) berücksichtigen
Materialdicke: 4mm
Gewicht: 8,4 kg/m²
Materialqualität: Aluminium-Verbundplatte mit A2 Kern
Vorderseite: Duragloss 5000 Einbrennlackierung
Farbe: ____
(Farbe nach PREFA Farbkarte, mengenabhängig)
Rückseite: Schutzlack
Oberflächenstruktur: glatt mit Schutzfolie
Brandklassifizierung: A2-s1-d0 gemäß EN 13501-1
Umwelt-Produktdeklaration nach ISO 14025 und EN 15804:
EPD-GDA-20130261-IBG1-DE
Referenz-Nutzungsdauer laut Umweltproduktdeklaration: = 70 Jahre
Bei dem Verwendungszweck von Aluminium Verbundplatten entsprechender Nutzung sind keine Wirkungsbeziehungen bzgl. Umwelt und Gesundheit bekannt.
z.B. PREFABOND® Verbundplatten A2 oder Gleichwertiges
Angebotenes Erzeugnis:
Menge: 0,000 m²

**02.03.3 Fassadenbl. mit PREFABOND® Verbundplatten FR GEKLEBT**
*** EP-Aufgliederung gefordert
Liefern und Montieren einer rostfreien Aluminium Fassadenbekleidung mit Verbundplatten FR, mittels Klebeverbindung, gemäß Ausführungsplan und den statischen Erfordernissen, geradlinig und fluchtgerecht auf vorhandener Unterkonstruktion. Einschließlich Befestigungsmaterial, Reiniger und Montageband. Unterkonstruktionsabstand: max. 500mm
Die Herstellerrichtlinien sowie die Verlegerichtlinien sind einzuhalten.
Baubreite: ____ mm (1535 mm Standard)
Länge: ____ mm (4010mm Standard, geklebt max. 3000 mm)
Allseitiges Besäumen (5mm je Seite) berücksichtigen
Materialdicke: 4mm
Gewicht: 7,6 kg/m²
Materialqualität: Aluminium-Verbundplatte mit FR Kern
Vorderseite: Duragloss 5000 Einbrennlackierung
Farbe: ____
(Farbe nach PREFA Farbkarte, mengenabhängig)
Rückseite: Schutzlack
Oberflächenstruktur: glatt mit Schutzfolie
Brandklassifizierung: B-s1-d0 gemäß EN 13501-1
Umwelt-Produktdeklaration nach ISO 14025 und EN 15804:
EPD-GDA-20130261-IBG1-DE
Referenz-Nutzungsdauer laut Umweltproduktdeklaration: = 70 Jahre
Bei dem Verwendungszweck von Aluminium Verbundplatten entsprechender Nutzung sind keine Wirkungsbeziehungen bzgl. Umwelt und Gesundheit bekannt.
z.B. PREFABOND® Verbundplatten FR oder Gleichwertiges
Angebotenes Erzeugnis:
Menge: 0,000 m²

**02.03.4 Fassadenbl. mit Kassetten aus PREFABOND® Verbundpl. FR**
*** EP-Aufgliederung gefordert
Liefern und Montieren einer rostfreien Aluminium Fassadenbekleidung mit allseitig gekanteten Kassetten aus Verbundplatten FR (System KH35/SZ20), einschließlich Befestigungsmaterial.
An der oberen bzw. an der unteren Abkantung werden horizontale Aluminiumprofile mittels Nietverbindung vormontiert. Je nach statischer Anforderung werden vertikale Aussteifungsprofile auf die Plattenrückseite geklebt.
Die Ausrichtung und Montage der Platten erfolgt im Nut- und Federprinzip mittels Kassettenclips auf vorhandener Aluminiumunterkonstruktion.
Die Herstellerrichtlinien sowie die Verlegerichtlinien sind einzuhalten.
Sichtfläche Kassette:
Breite: ____ mm
Länge: ____ mm
Allseitiges Besäumen (5mm je Seite) berücksichtigen
Materialdicke: 4mm
Materialqualität: Aluminium-Verbundplatte mit FR Kern
Vorderseite: Duragloss 5000 Einbrennlackierung
Farbe: ____
(Farbe nach PREFA Farbkarte, mengenabhängig)
Rückseite: Schutzlack
Oberflächenstruktur: glatt mit Schutzfolie
Brandklassifizierung: B-s1-d0 gemäß EN 13501-1
Umwelt-Produktdeklaration nach ISO 14025 und EN 15804:
EPD-GDA-20130261-IBG1-DE
Referenz-Nutzungsdauer laut Umweltproduktdeklaration: = 70 Jahre
Bei dem Verwendungszweck von Aluminium Verbundplatten entsprechender Nutzung sind keine Wirkungsbeziehungen bzgl. Umwelt und Gesundheit bekannt.
z.B. Kassetten aus PREFABOND® Verbundplatten FR oder Gleichwertiges
Angebotenes Erzeugnis:
Menge: 0,000 m²

**02.03.5 Fassadenbl. mit Kassetten aus PREFABOND® Verbundpl. A2**
*** EP-Aufgliederung gefordert
Liefern und Montieren einer rostfreien Aluminium Fassadenbekleidung mit allseitig gekanteten Kassetten aus Verbundplatten A2 (System KH35/SZ20), einschließlich Befestigungsmaterial.
An der oberen bzw. an der unteren Abkantung werden horizontale Aluminiumprofile mittels Nietverbindung vormontiert. Je nach statischer Anforderung werden vertikale Aussteifungsprofile auf die Plattenrückseite geklebt.
Die Ausrichtung und Montage der Platten erfolgt im Nut- und Federprinzip mittels Kassettenclips auf vorhandener Aluminiumunterkonstruktion.
Die Herstellerrichtlinien sowie die Verlegerichtlinien sind einzuhalten.
Sichtfläche Kassette:
Breite: ____ mm
Länge: ____ mm
Allseitiges Besäumen (5mm je Seite) berücksichtigen
Materialdicke: 4mm
Materialqualität: Aluminium-Verbundplatte mit A2 Kern
Vorderseite: Duragloss 5000 Einbrennlackierung
Farbe: ____
(Farbe nach PREFA Farbkarte, mengenabhängig)
Rückseite: Schutzlack
Oberflächenstruktur: glatt mit Schutzfolie
Brandklassifizierung: A2-s1-d0 gemäß EN 13501-1
Umwelt-Produktdeklaration nach ISO 14025 und EN 15804:
EPD-GDA-20130261-IBG1-DE
Referenz-Nutzungsdauer laut Umweltproduktdeklaration: = 70 Jahre
Bei dem Verwendungszweck von Aluminium Verbundplatten entsprechender Nutzung sind keine Wirkungsbeziehungen bzgl. Umwelt und Gesundheit bekannt.
z.B. Kassetten aus PREFABOND® Verbundplatten A2 oder Gleichwertiges
Angebotenes Erzeugnis:
Menge: 0,000 m²

**02.03.6 AZ zur Hauptposition für Untersichtbekleidung für Verbund PL**
*** EP-Aufgliederung gefordert
Aufzahlung (AZ) für die Untersichtbekleidung.
Menge: 0,000 m²

**02.03.7 AZ zur Hauptposition für Spritzlackierung RAL für Verbund PL**
*** EP-Aufgliederung gefordert
Aufzahlung (AZ) für die Spritzlackierung der Aluminium Verbundplatten mit Nasslack, einschließlich reinigen der Flächen.
Farbe: RAL ____ (nach Wahl des Auftraggebers)
Menge: 0,000 m²

**02.03.8 AZ zur Hauptposition für Schrägschnitte für Verbund PL**
*** EP-Aufgliederung gefordert
Aufzahlung (AZ) für Schrägschnitte der Aluminium Verbundplatten.
Menge: 0,000 m

**02.03.9 AZ zur Hauptposition für Rundschnitte für Verbund PL**
*** EP-Aufgliederung gefordert
Aufzahlung (AZ) für Rundschnitte der Aluminium Verbundplatten.
Menge: 0,000 m

**02.03.10 AZ zur Hauptposition für Wandanschluss H/V für Verbund PL**
*** EP-Aufgliederung gefordert
Aufzahlung (AZ) für horizontale (H) und vertikale (V) Wandanschlüsse, nach Erfordernis gefräst und gekantet, einschließlich Aluminium Wandwinkel, Befestigungs- und Abdichtungsmaterial sowie anarbeiten.
Menge: 0,000 m

**02.03.11 AZ zur Hauptposition für Innen- u. Außenecken für Verbund PL**
*** EP-Aufgliederung gefordert
Aufzahlung (AZ) für Innen- u. Außenecken, nach Erfordernis gefräst und gekantet, einschließlich Befestigungsmaterial und anarbeiten an die Fassadenbekleidung.
Menge: 0,000 m

**02.03.12 AZ zur Hauptposition für Perforierung für Verbund PL**
*** EP-Aufgliederung gefordert
Aufzahlung (AZ) für eine Perforierung der Aluminium Verbundplatte mittels fräsen gemäß Planungsdetail.
Mindestabstände und maximaler Lochanteil gemäß Herstellerrichtlinien. Die benötigten Befestigungspunkte sind zu berücksichtigen.
Menge: 0,000 m²

**02.03.13 AZ zur Hauptposition für Runden für Verbund PL**
*** EP-Aufgliederung gefordert
Aufzahlung (AZ) für das Runden der Aluminium Verbundplatte gemäß Planungsdetail. Max. Breite 2000 mm.
Minimaler Radius:
FR-Kern: 300 mm
A2-Kern: 600 mm
Menge: 0,000 m²

**02.03.14 AZ zur Hauptposition für unteren Anschluss für Verbund PL**
*** EP-Aufgliederung gefordert
Liefern und Montieren des unteren Anschlusses der Aluminium Verbundplatte einschließlich Befestigungsmaterial und Anarbeiten an die Fassadenbekleidung.
Farbe: wie Verbundplatte
Materialdicke: wie Verbundplatte
Materialqualität: wie Verbundplatte
bestehend aus:
Steckleiste:
Zuschnitt: 120 mm
Abkantung: 3 Stk.
Länge: 2000 mm
Abdeckstreifen:
Zuschnitt: ____ mm
Abkantung: ____ mm
Aufzahlung (AZ) zur Hauptposition für unteren Anschluss
Menge: 0,000 m

**02.03.15 PREFA Fugenhinterlegung horizontal/vertikal für Verbund PL**
*** EP-Aufgliederung gefordert
Liefern und Montieren der horizontalen u. vertikalen Fugenhinterlegung aus Ergänzungsband, einschließlich Befestigungsmaterial.
Länge: bis 3000 mm
Breite der Fuge: 8 - 10 mm
Materialdicke: 0,5 mm
Material: Aluminium
Legierung: EN - AW 3005 H 46, EN - AW 3003 H 46
Farbe: ____ (Farbe lt. Farbkarte, mengenabhängig)
PREFA Fugenhinterlegung horizontal/vertikal
Menge: 0,000 m

**02.03.17 PREFA F-/U-Profil für Verbundplatte für Verbund PL**
*** EP-Aufgliederung gefordert
Liefern und Montieren von pulverbeschichteten F-Profilen oder U-Profilen für horizontale und vertikale Wandanschlüsse der Aluminium Verbundplatte.
Länge: 3000 mm
Material: Aluminium
Farbe: wie Verbundplatte
Menge: 0,000 m

**02.03.18 Fenster-/Türanschluss H (Sturz) aus PREFA Al. Verbund PL**
*** EP-Aufgliederung gefordert
Liefern und Montieren von Fenster-/Türanschlüssen horizontal (H) (Sturz) aus Aluminium (Al.) Verbundplatten nach Erfordernis gefräst und gekantet. Am Stock mittels Aluminiumwinkel oder direkt befestigen, einschließlich Stütz- bzw. Hilfskonstruktion, Befestigungs- und Abdichtungsmaterial sowie anarbeiten an die Fassadenbekleidung und Leibung. Es ist darauf zu achten, dass die Wärmedämmung an den Stock gut angearbeitet ist.
Sturz:
Zuschnitt: ____ mm
Abkantung: ____ Stk.
Materialdicke: wie Verbundplatte
Materialqualität: wie Verbundplatte
Farbe: wie Verbundplatte
Fenster-/Türanschluss horizontal (Sturz) aus PREFA Aluminium
Menge: 0,000 m

**02.03.19 Fenster-/Türanschluss V (Leibung) aus PREFA Al. Verbund PL**
*** EP-Aufgliederung gefordert
Liefern und Montieren von Fenster-/Türanschlüssen vertikal (V) (Leibung) aus Aluminium (Al.) Verbundplatten nach Erfordernis gefräst und gekantet. Am Stock mittels Aluminiumwinkel oder direkt befestigen, einschließlich Stütz- bzw. Hilfskonstruktion, Befestigungs- und Abdichtungsmaterial sowie anarbeiten an die Fassadenbekleidung, Fensterbank und Sturz. Es ist darauf zu achten, dass die Wärmedämmung an den Stock gut angearbeitet ist.
Leibung:
Zuschnitt: ____ mm
Abkantung: ____ Stk.
Materialdicke: wie Verbundplatte
Materialqualität: wie Verbundplatte
Farbe: wie Verbundplatte
Fenster-/Türanschluss vertikal (Leibung) aus PREFA Aluminium
Menge: 0,000 m

**02.03.20 Fenster-/Türanschluss H (Sturz) aus Erg.band für Verbund PL**
*** EP-Aufgliederung gefordert
Liefern und Montieren von Fenster-/Türanschlüssen horizontal (H) (Sturz) aus Ergänzungsband. Einschließlich Befestigungs- und Abdichtungsmaterial sowie anarbeiten an die Fassadenbekleidung und Fensterleibung. Es ist darauf zu achten, dass die Wärmedämmung an den Stock gut angearbeitet ist.
Sturzblech:
Zuschnitt: ____ mm
Abkantung: ____ Stk.
Materialdicke: 1,00 mm
Materialqualität: Aluminium
Legierung: EN AW 3005
Farbe: wie Verbundplatte
Steckleiste:
Zuschnitt: 120 mm
Abkantung: 3 Stk.
Länge: 2000 mm
Fenster-/Türanschluss horizontal (Sturz) aus PREFA Ergänzungsband
Menge: 0,000 m

**02.03.21 Fenster-/Türanschluss V (Leibung) aus Erg.band für VerbundPL**
*** EP-Aufgliederung gefordert
Liefern und Montieren von Fenster-/Türanschlüssen vertikal (V) (Sturz) aus Ergänzungsband. Einschließlich Befestigungs- und Abdichtungsmaterial sowie anarbeiten an die Fassadenbekleidung, Fensterbank und Sturz. Es ist darauf zu achten, dass die Wärmedämmung an den Stock gut angearbeitet ist.
Leibungsblech:
Zuschnitt: ____ mm
Abkantung: ____ Stk.
Materialdicke: 1,00 mm
Materialqualität: Aluminium
Legierung: EN AW 3005
Farbe: wie Verbundplatte
Steckleiste:
Zuschnitt: 120 mm
Abkantung: 3 Stk.
Länge: 2000 mm
Fenster-/Türanschluss vertikal (Leibung) aus PREFA Ergänzungsband
Menge: 0,000 m

**02.03.22 Fensterbänke aus PREFABOND® Al. Verbund PL**
*** EP-Aufgliederung gefordert
Liefern und Montieren von Fensterbänke aus Aluminium (Al.) Verbundplatte, einschließlich fräsen und kanten, Befestigungsmaterial und herstellen der seitlichen Anschlüsse.
Fensterbank:
Zuschnitt: ____ mm
Abkantung: 3 Stk.
Materialdicke: wie Verbundplatte
Materialqualität: wie Verbundplatte
Farbe: wie Verbundplatte
Haltewinkel:
Zuschnitt: ____ mm
Abkantung: 1 Stk
Materialdicke: 1,00 mm
Fensterbänke aus PREFA Aluminium Verbundplatte
Menge: 0,000 m

**02.03.23 Fensterbänke aus PREFA Ergänzungsband für Verbund PL**
*** EP-Aufgliederung gefordert
Liefern und Montieren von Fensterbänke aus Ergänzungsband, einschließlich Befestigungsmaterial und herstellen der seitlichen Anschlüsse (C-Vorköpfe).
Fensterbank:
Zuschnitt: ____ mm
Abkantung: 3 Stk.
Materialdicke: 1,00 mm
Materialqualität: Aluminium
Legierung: EN AW 3005
Farbe: wie Verbundplatte
Haltewinkel:
Zuschnitt: ____ mm
Abkantung: 1 Stk
Materialdicke: 1,00 mm
Fensterbänke aus PREFA Ergänzungsband
Menge: 0,000 m

**02.03.24 Attikaabdeckung aus PREFABOND® Al. Verbund PL**
*** EP-Aufgliederung gefordert
Liefern und Montieren von Attikaabdeckungen aus Aluminium Verbundplatte, nach Erfordernis gefräst und gekantet, einschließlich beidseitiger Haftstreifen. Stoßausbildung mit Design Welle 5 oder 9 mm. Die Länge der Attikateile ist nach dem Fugenbild der Fassade auszurichten.
Zuschnitt: ____ mm
Abkantung: ____ Stk
Materialdicke: wie Verbundplatte
Materialqualität: wie Verbundplatte
Farbe: wie Verbundplatte
Attikaabdeckung aus PREFABOND® Al. Verbund PL
Menge: 0,000 m

**02.03.25 Attikaabdeckung aus PREFABOND® Al. Verbund PL (bündig)**
*** EP-Aufgliederung gefordert
Liefern und Montieren von Attikaabdeckungen aus Aluminium Verbundplatte, gefräst und gekantet laut Planungsdetail auf vorhandener Unterkonstruktion. Eine dichte Einbindung der Unterkonstruktionsstütze/ Unterkonstruktionsprofil in der Abdichtungsebene muss gegeben sein. Stoßausbildung mit Design Welle 5 oder 9 mm. Die Länge der Attikateile ist nach dem Fugenbild der Fassade auszurichten.
Zuschnitt: ____ mm
Abkantung: ____ Stk
Materialdicke: wie Verbundplatte
Materialqualität: wie Verbundplatte
Farbe: wie Verbundplatte
Attikaabdeckung aus PREFABOND® Al. Verbund PL (bündig)
Menge: 0,000 m

**02.03.26 Attikaabdeckung aus PREFA Ergänzungsband für Verbund PL**
*** EP-Aufgliederung gefordert
Liefern und Montieren von Attikaabdeckungen aus Ergänzungsband, einschließlich beidseitiger Haftstreifen und Befestigungsmaterial. Die einzelnen Elemente sind in Längen zu max. 3000 mm je nach Zuschnitt anzufertigen.
Verbindungsarten: Stehfalz, Hakenfalz, Überschubleiste oder Unterlagswellblech.
Gewählte Verbindungsart: ____
Zuschnitt: ____ mm
Abkantung: 4 Stk.
Materialdicke: 1,00 mm
Material: Aluminium
Legierung: EN AW 3005
Attikaabdeckung aus PREFA Ergänzungsband
Menge: 0,000 m

**02.03.27 Attikaabdeckung aus PREFA Erg.band (bündig) für Verbund PL**
*** EP-Aufgliederung gefordert
Liefern und Montieren von Attikaabdeckungen aus Ergänzungsband, die Fassadenbekleidung mit der Aluminium Verbundplatte ist bündig über die Attika raufzuziehen, gefräst und gekantet laut Planungsdetail. Einschließlich beidseitiger Haftstreifen und Befestigungsmaterial. Die einzelnen Elemente sind in Längen zu max. 3000 mm je nach Zuschnitt anzufertigen.
Verbindungsarten: Stehfalz, Hakenfalz, Überschubleiste oder Unterlagswellblech.
Gewählte Verbindungsart: ____
Zuschnitt: ____ mm
Abkantung: 4 Stk.
Materialdicke: 1,00 mm
Material: Aluminium
Legierung: EN AW 3005
Attikaabdeckung aus PREFA Ergänzungsband (bündig)
Menge: 0,000 m

**02.03.28 Herstellen von Durchdringungen für Verbund PL**
*** EP-Aufgliederung gefordert
Herstellen von Durchdringung für Tragprofile (z.B. Werbetafeln, Lüftungen, etc.) in die Fassadenbekleidung, einschließlich Stütz.- bzw. Hilfskonstruktionen, Befestigungs- und Abdichtungsmaterial sowie anarbeiten an die Fassadenbekleidung.
Öffnungsgröße: ____ x ____ mm
Menge: 0,000 Stk

**02.03.29 PREFA Lochblech für hinterlüftete Fassaden für Verbund PL**
*** EP-Aufgliederung gefordert
Liefern und Montieren von Lochblechen mit Rundlochung, zur Be- u. Entlüftung, Insekten und Vogelschutz der Belüftungsebene, einschließlich Befestigungsmaterial.
Zuschnitt: ____ mm
Abkantung: nach Erfordernis
Material: Aluminium
Legierung: EN AW 3005
Materialdicke: 0,70 mm
Rundlochung: Ø 5 mm
PREFA Lochblech für hinterlüftete Fassaden
Menge: 0,000 m

#### Untertitel 02.04 PREFA Wandraute 20 x 20

**02.04.1 Fassadenbekleidung mit PREFA Wandraute 20x20**
*** EP-Aufgliederung gefordert
Liefern und Montieren einer rostfreien Aluminium Fassadenbekleidung mit Wandrauten 20x20, einschließlich Befestigungsmaterial (verdeckte Befestigung mittels Rillennägel, 25 Stk./m²) auf Vollschalung, mind. 24 mm dick.
Die Verlegerichtlinien sind einzuhalten.
Größe: 200 x 200 mm in verlegter Fläche (25 Stk./m²)
Materialdicke: 0,70 mm
Gewicht: 2,8 kg/m²
Material: Aluminium (vollständig recycelbar)
Legierung: EN AW 3005 gemäß EN 573-3
Vorderseite: P.10 Einbrennlackierung
Farbe: ____ (Standard nach gültiger Farbkarte)
Rückseite: Schutzlack
Mögliche Oberfläche: stucco oder glatt
Gewählte Oberfläche: ____
Brandverhaltensklasse: A1 gemäß EN 13501-1
Umwelt-Produktdeklaration nach ISO 14025 und EN 15804: EPD-GDA-20130260-IBG1-DE
Referenz-Nutzungsdauer laut Umweltproduktdeklaration: = 70 Jahre
Bei dem Verwendungszweck von Kaltumformten Aluminiumblechen entsprechender Nutzung sind keine Wirkungsbeziehungen bzgl. Umwelt und Gesundheit bekannt.
z.B. Fassadenbekleidung mit PREFA Wandraute 20x20 oder Gleichwertiges.
Angebotenes Erzeugnis:
Menge: 0,000 m²

**02.04.2 Aufzahlung Startplatten für PREFA Wandraute 20x20**
*** EP-Aufgliederung gefordert
Liefern und Montieren von Startplatten für die Wandrauten für die Traufenausbildung und allen traufseitigen Anschlüssen (z.B. Fenster, Türen etc.) 3,2 Stk./m, einschließlich Befestigungsmaterial.
Aufzahlung Startplatten für PREFA Wandraute
Menge: 0,000 m

**02.04.3 PREFA Saumstreifen (Traufenstreifen) für WR20**
*** EP-Aufgliederung gefordert
Liefern und Montieren von Saumstreifen, inkl. Befestigungsmaterial, Einbau laut Verlegeanleitung fachgerecht und sturmsicher.
Größe: 1800 x 158 mm
Materialdicke: 1,0 mm
Materialqualität: Aluminium
PREFA Saumstreifen (Traufenstreifen)
Menge: 0,000 m

**02.04.4 Unterer Anschluss der PREFA Wandraute 20x20**
*** EP-Aufgliederung gefordert
Liefern und Montieren des unteren Anschlusses, einschließlich Befestigungsmaterial und anarbeiten an die Fassadenbekleidung.
Materialdicke: wie Wandraute 20x20
Materialqualität: wie Wandraute 20x20
Farbe: wie Wandraute 20x20
Abdeckstreifen:
Zuschnitt: ____ mm
Abkantung: ____ mm
Steckleiste:
Zuschnitt: 120 mm
Abkantung: 3 Stk.
Länge: 2000 mm
Unterer Anschluss der PREFA Wandraute
Menge: 0,000 m

**02.04.5 Taschenprofil gekantet für WR20**
*** EP-Aufgliederung gefordert
Liefern und Montieren von Taschenprofilen gekantet für den Wandanschluss und oberen Abschluss, einschließlich Befestigungs- u. Dichtungsmaterial sowie anarbeiten an die Fassadenbekleidung.
Zuschnitt: bis 150 mm
Abkantung: 3 Stk.
Farbe: wie Wandraute 20x20
Materialdicke: wie Wandraute 20x20
Materialqualität: wie Wandraute 20x20
Menge: 0,000 m

**02.04.6 PREFA Wetterschenkel (Geschoßtrennprofil) für WR20**
*** EP-Aufgliederung gefordert
Liefern und Montieren von Wetterschenkel (Geschoßtrennprofil) für den unteren Anschluss, Horizontaltrennung und oberer Fensterabschluss. Einschließlich Befestigungsmaterial, Stoßverbinder und anarbeiten an die Fassadenbekleidung.
Zuschnitt: 120 mm
Abkantung: 3 Stk.
Länge: 2500 mm
Materialdicke: wie Wandraute 20x20
Materialqualität: wie Wandraute 20x20
Farbe: wie Wandraute 20x20
PREFA Wetterschenkel (Geschoßtrennprofil)
Menge: 0,000 m

**02.04.7 Eckausbildung Außen- u. Innenecken (2 Teilig) für WR20**
*** EP-Aufgliederung gefordert
Liefern und Montieren von Außen - u. Innenecken 2-Teilig, einschließlich Befestigungsmaterial und anarbeiten an die Fassadenbekleidung.
Gesamtzuschnitt: bis 250 mm
Abkantung: bis 8 Stk.
Länge: 2000 mm
Materialdicke: wie Wandraute 20x20
Materialqualität: wie Wandraute 20x20
Farbe: wie Wandraute 20x20
Menge: 0,000 m

**02.04.8 Eckausbildung Außen- u. Innenecken (3 Teilig) für WR20**
*** EP-Aufgliederung gefordert
Liefern und Montieren von Außen - u. Innenecken 3-Teilig, einschließlich Befestigungsmaterial und anarbeiten an die Fassadenbekleidung.
Gesamtzuschnitt: bis 450 mm
Abkantung: bis 9 Stk.
Materialdicke: wie Wandraute 20x20
Materialqualität: wie Wandraute 20x20
Farbe: wie Wandraute 20x20
Menge: 0,000 m

**02.04.9 Fenster-/Türanschluss H (Sturz) aus Ergänzungsband für WR20**
*** EP-Aufgliederung gefordert
Liefern und Montieren von Fenster-/Türanschlüssen horizontal (H) (Sturz) aus Ergänzungsband. Einschließlich Befestigungs- und Abdichtungsmaterial sowie anarbeiten an die Fassadenbekleidung und Fensterleibung. Es ist darauf zu achten, dass die Wärmedämmung an den Stock gut angearbeitet ist.
Sturz:
Zuschnitt: ____ mm
Abkantung: ____ Stk.
Materialdicke: wie Wandraute 20x20
Materialqualität: wie Wandraute 20x20
Farbe: wie Wandraute 20x20
Steckleiste:
Zuschnitt: 120 mm
Abkantung: 3 Stk.
Länge: 2000 mm
Fenster-/Türanschluss horizontal (Sturz) aus PREFA Ergänzungsband
Menge: 0,000 m

**02.04.10 Fenster-/Türanschluss V (Leibung) aus Erg.band für WR20**
*** EP-Aufgliederung gefordert
Liefern und Montieren von Fenster-/Türanschlüssen vertikal (V) (Leibung) aus Ergänzungsband. Einschließlich Befestigungs- und Abdichtungsmaterial sowie anarbeiten an die Fassadenbekleidung, Fensterbank und Sturz. Es ist darauf zu achten, dass die Wärmedämmung an den Stock gut angearbeitet ist.
Leibung:
Zuschnitt: ____ mm
Abkantung: ____ Stk.
Materialdicke: wie Wandraute 20x20
Materialqualität: wie Wandraute 20x20
Farbe: wie Wandraute 20x20
Steckleiste:
Zuschnitt: 120 mm
Abkantung: 3 Stk.
Länge: 2000 mm
Fenster-/Türanschluss vertikal (Leibung) aus PREFA Ergänzungsband
Menge: 0,000 m

**02.04.11 Fensterbänke aus PREFA Ergänzungsband für WR20**
*** EP-Aufgliederung gefordert
Liefern und Montieren von Fensterbänke aus Ergänzungsband, einschließlich Befestigungsmaterial und herstellen der seitlichen Anschlüsse (C-Vorköpfe).
Fensterbank:
Zuschnitt: ____ mm
Abkantung: 3 Stk.
Materialdicke: wie Wandraute 20x20
Haltewinkel:
Zuschnitt: ____ mm
Abkantung: 1 Stk
Materialdicke: 1,00 mm
Fensterbänke aus PREFA Ergänzungsband
Menge: 0,000 m

**02.04.12 Attikaabdeckung aus PREFA Ergänzungsband für WR20**
*** EP-Aufgliederung gefordert
Liefern und Montieren von Attikaabdeckungen aus Ergänzungsband, einschließlich beidseitiger Haftstreifen und Befestigungsmaterial. Die einzelnen Elemente sind in Längen zu max. 3000 mm je nach Zuschnitt anzufertigen.
Verbindungsarten: Stehfalz, Hakenfalz, Überschubleiste oder Unterlagswellblech.
Gewählte Verbindungsart: ____
Zuschnitt: ____ mm
Abkantung: 4 Stk.
Materialqualität: Aluminium
Legierung: AlMn1Mg0,5, H41
Materialdicke: 1,00 mm
Farbe: wie Wandraute 20x20
Attikaabdeckung aus PREFA Ergänzungsband
Menge: 0,000 m

**02.04.13 Herstellen von Durchdringungen für WR20**
*** EP-Aufgliederung gefordert
Herstellen von Durchdringung für Tragprofile (z.B. Werbetafeln, Lüftungen, etc.) in die Fassadenbekleidung, einschließlich Stütz.- bzw. Hilfskonstruktionen, Befestigungs- und Abdichtungsmaterial sowie anarbeiten an die Fassadenbekleidung.
Öffnungsgröße: ____ x ____ mm
Menge: 0,000 Stk

**02.04.14 PREFA Lochblech für hinterlüftete Fassaden für WR20**
*** EP-Aufgliederung gefordert
Liefern und Montieren von Lochblechen mit Rundlochung, zur Be- u. Entlüftung, Insekten und Vogelschutz der Belüftungsebene, einschließlich Befestigungsmaterial.
Zuschnitt: ____ mm
Abkantung: nach Erfordernis
Material: Aluminium
Legierung: EN AW 3005
Materialdicke: 0,70 mm
Rundlochung: Ø 5 mm
PREFA Lochblech für hinterlüftete Fassaden
Menge: 0,000 m

#### Untertitel 02.05 PREFA Wandraute 29 x 29

**02.05.1 Fassadenbekleidung mit PREFA Wandraute 29x29**
*** EP-Aufgliederung gefordert
Liefern und Montieren einer rostfreien Aluminium Fassadenbekleidung mit Wandrauten 29x29, einschließlich Befestigungsmaterial (verdeckte Befestigung mittels Wandrautenhaft 29x29 und Rillennägel, 12 Stk./m²) auf Vollschalung, mind. 24 mm dick. Die Verlegerichtlinien sind einzuhalten.
Größe: 290 x 290 mm in verlegter Fläche (12 Stk./m²)
Materialdicke: 0,70 mm
Gewicht: 2,6 kg/m²
Material: Aluminium (vollständig recycelbar)
Legierung: EN AW 3005 gemäß EN 573-3
Vorderseite: P.10 Einbrennlackierung
Farbe: ____ (Standard nach gültiger Farbkarte)
Rückseite: Schutzlack
Mögliche Oberfläche: stucco oder glatt
Gewählte Oberfläche: ____
Brandverhaltensklasse: A1 gemäß EN 13501-1
Umwelt-Produktdeklaration nach ISO 14025 und EN 15804: EPD-GDA-20130260-IBG1-DE
Referenz-Nutzungsdauer laut Umweltproduktdeklaration: = 70 Jahre
Bei dem Verwendungszweck von Kaltumformten Aluminiumblechen entsprechender Nutzung sind keine Wirkungsbeziehungen bzgl. Umwelt und Gesundheit bekannt.
z.B. Fassadenbekleidung mit PREFA Wandraute 29x29 oder Gleichwertiges.
Angebotenes Erzeugnis:
Menge: 0,000 m²

**02.05.2 Aufzahlung auf Hauptposition, PREFA Startplatten für WR29**
*** EP-Aufgliederung gefordert
Aufzahlung auf Liefern und Montieren von Startplatten für die Wandrauten für die Traufenausbildung und allen traufseitigen Anschlüssen (z.B. Fenster, Türen etc.) 2,2 Stk./m, einschließlich Befestigungsmaterial.
Menge: 0,000 m

**02.05.3 Aufzahlung auf Hauptposition, PREFA Endplatten für WR29**
*** EP-Aufgliederung gefordert
Aufzahlung auf Liefern und Montieren von Endplatten für die Wandrauten für alle oberen Anschlüsse (z.B. Fenster etc.) 2,2 Stk./m, einschließlich Befestigungsmaterial.
Menge: 0,000 m

**02.05.4 PREFA Saumstreifen (Traufstreifen) für WR29**
*** EP-Aufgliederung gefordert
Liefern und Montieren von Saumstreifen (mit Markierung), einschließlich Befestigungsmaterial und anarbeiten an die Fassadenbekleidung. Die Verlegerichtlinien sind einzuhalten.
Größe: 1800 x 158 mm
Materialdicke: 1,0 mm
Materialqualität: Aluminium
PREFA Saumstreifen (Traufstreifen)
Menge: 0,000 m

**02.05.5 Unterer Anschluss der PREFA Wandraute 29x29**
*** EP-Aufgliederung gefordert
Liefern und Montieren des unteren Anschlusses, einschließlich Befestigungsmaterial und anarbeiten an die Fassadenbekleidung.
Materialdicke: wie Wandraute 29x29
Materialqualität: wie Wandraute 29x29
Farbe: wie Wandraute 29x29
Abdeckstreifen:
Zuschnitt: ____ mm
Abkantung: ____ mm
Steckleiste:
Zuschnitt: 120 mm
Abkantung: 3 Stk.
Länge: 2000 mm
Unterer Anschluss der PREFA Wandraute
Menge: 0,000 m

**02.05.6 Taschenprofil gekantet für WR29**
*** EP-Aufgliederung gefordert
Liefern und Montieren von Taschenprofilen gekantet für den Wandanschluss und oberen Abschluss, einschließlich Befestigungs- u. Dichtungsmaterial sowie anarbeiten an die Fassadenbekleidung.
Zuschnitt: bis 150 mm
Abkantung: 3 Stk.
Farbe: wie Wandraute 29x29
Materialdicke: wie Wandraute 29x29
Materialqualität: wie Wandraute 29x29
PREFA Taschenprofil gekantet
Menge: 0,000 m

**02.05.7 PREFA Wetterschenkel (Geschoßtrennprofil) für WR29**
*** EP-Aufgliederung gefordert
Liefern und Montieren von Wetterschenkel (Geschoßtrennprofil) für den unteren Anschluss, Horizontaltrennung und oberer Fensterabschluss. Einschließlich Befestigungsmaterial, Stoßverbinder und anarbeiten an die Fassadenbekleidung.
Zuschnitt: 120 mm
Abkantung: 3 Stk.
Länge: 2500 mm
Materialdicke: wie Wandraute 29x29
Materialqualität: wie Wandraute 29x29
Farbe: wie Wandraute 29x29
PREFA Wetterschenkel (Geschoßtrennprofil)
Menge: 0,000 m

**02.05.8 Eckausbildung Außen- u. Innenecken (2 Teilig) für WR29**
*** EP-Aufgliederung gefordert
Liefern und Montieren von Außen - u. Innenecken 2-Teilig, einschließlich Befestigungsmaterial und anarbeiten an die Fassadenbekleidung.
Gesamtzuschnitt: bis 250 mm
Abkantung: bis 8 Stk.
Länge: 2000 mm
Materialdicke: wie Wandraute 29x29
Materialqualität: wie Wandraute 29x29
Farbe: wie Wandraute 29x29
Menge: 0,000 m

**02.05.9 Eckausbildung Außen- u. Innenecken (3 Teilig) für WR29**
*** EP-Aufgliederung gefordert
Liefern und Montieren von Außen - und Innenecken 3-Teilig, einschließlich Befestigungsmaterial und anarbeiten an die Fassadenbekleidung.
Gesamtzuschnitt: bis 450 mm
Abkantung: bis 9 Stk.
Materialdicke: wie Wandraute 29x29
Materialqualität: wie Wandraute 29x29
Farbe: wie Wandraute 29x29
PREFA Eckausbildung Außen- u. Innenecken (3 Teilig)
Menge: 0,000 m

**02.05.10 Fenster-/Türanschluss H (Sturz) Ergänzungsband für WR29**
*** EP-Aufgliederung gefordert
Liefern und Montieren von Fenster-/Türanschlüssen horizontal (H) (Sturz) aus Ergänzungsband. Einschließlich Befestigungs- und Abdichtungsmaterial sowie anarbeiten an die Fassadenbekleidung und Fensterleibung. Es ist darauf zu achten, dass die Wärmedämmung an den Stock gut angearbeitet ist.
Sturz:
Zuschnitt: ____ mm
Abkantung: ____ Stk.
Materialdicke: wie Wandraute 29x29
Materialqualität: wie Wandraute 29x29
Farbe: wie Wandraute 29x29
Steckleiste:
Zuschnitt: 120 mm
Abkantung: 3 Stk.
Länge: 2000 mm
Fenster-/Türanschluss horizontal (Sturz) aus PREFA Ergänzung
Menge: 0,000 m

**02.05.11 Fenster-/Türanschluss V (Leibung) Ergänzungsband für WR29**
*** EP-Aufgliederung gefordert
Liefern und Montieren von Fenster-/Türanschlüssen vertikal (V) (Leibung) aus Ergänzungsband. Einschließlich Befestigungs- und Abdichtungsmaterial sowie anarbeiten an die Fassadenbekleidung, Fensterbank und Sturz. Es ist darauf zu achten, dass die Wärmedämmung an den Stock gut angearbeitet ist.
Leibung:
Zuschnitt: ____ mm
Abkantung: ____ Stk.
Materialdicke: wie Wandraute 29x29
Materialqualität: wie Wandraute 29x29
Farbe: wie Wandraute 29x29
Steckleiste:
Zuschnitt: 120 mm
Abkantung: 3 Stk.
Länge: 2000 mm
Fenster-/Türanschluss vertikal (Leibung) aus PREFA Ergänzung
Menge: 0,000 m

**02.05.12 Fensterbänke aus PREFA Ergänzungsband für WR29**
*** EP-Aufgliederung gefordert
Liefern und Montieren von Fensterbänke aus Ergänzungsband, einschließlich Befestigungsmaterial und herstellen der seitlichen Anschlüsse (C-Vorköpfe).
Fensterbank:
Zuschnitt: ____ mm
Abkantung: 3 Stk.
Materialdicke: wie Wandraute 29x29
Haltewinkel:
Zuschnitt: ____ mm
Abkantung: 1 Stk
Materialdicke: 1,00 mm
Fensterbänke aus PREFA Ergänzungsband
Menge: 0,000 m

**02.05.13 Attikaabdeckung aus PREFA Ergänzungsband für WR29**
*** EP-Aufgliederung gefordert
Liefern und Montieren von Attikaabdeckungen aus Ergänzungsband, einschließlich beidseitiger Haftstreifen und Befestigungsmaterial. Die einzelnen Elemente sind in Längen zu max. 3000 mm je nach Zuschnitt anzufertigen.
Verbindungsarten: Stehfalz, Hakenfalz, Überschubleiste oder Unterlagswellblech.
Gewählte Verbindungsart: ____
Zuschnitt: ____ mm
Abkantung: 4 Stk.
Materialqualität: Aluminium
Legierung: AlMn1Mg0,5, H41
Materialdicke: 1,00 mm
Farbe: wie Wandraute 29x29
Attikaabdeckung aus PREFA Ergänzungsband
Menge: 0,000 m

**02.05.14 Herstellen von Durchdringungen für WR29**
*** EP-Aufgliederung gefordert
Herstellen von Durchdringung für Tragprofile (z.B. Werbetafeln, Lüftungen, etc.) in die Fassadenbekleidung, einschließlich Stütz.- bzw. Hilfskonstruktionen, Befestigungs- und Abdichtungsmaterial sowie anarbeiten an die Fassadenbekleidung.
Öffnungsgröße: ____ x ____ mm
Menge: 0,000 Stk

**02.05.15 PREFA Lochblech für hinterlüftete Fassaden für WR29**
*** EP-Aufgliederung gefordert
Liefern und Montieren von Lochblechen mit Rundlochung, zur Be- u. Entlüftung, Insekten und Vogelschutz der Belüftungsebene, einschließlich Befestigungsmaterial.
Zuschnitt: ____ mm
Abkantung: nach Erfordernis
Material: Aluminium
Legierung: EN AW 3005
Materialdicke: 0,70 mm
Rundlochung: Ø 5 mm
PREFA Lochblech für hinterlüftete Fassaden
Menge: 0,000 m

#### Untertitel 02.06 PREFA Wandraute 44 x 44

**02.06.1 Fassadenbekleidung mit PREFA Wandrauten 44x44**
*** EP-Aufgliederung gefordert
Liefern und Montieren einer rostfreien Aluminium Fassadenbekleidung mit Wandrauten 44x44, einschließlich Befestigungsmaterial (verdeckte Befestigung mittels Rillennägel direkt befestigt, 4 Stk./Wandraute) auf Vollschalung, mind. 24 mm dick. Die Verlegerichtlinien sind einzuhalten.
Größe: 437 x 437 mm in verlegter Fläche (5,24 Stk./m²)
Materialdicke: 0,70 mm
Gewicht: 2,6 kg/m²
Material: Aluminium (vollständig recycelbar)
Legierung: EN AW 3005 gemäß EN 573-3
Vorderseite: P.10 Einbrennlackierung
Farbe: ____ (Standard nach gültiger Farbkarte)
Rückseite: Schutzlack
Mögliche Oberfläche: stucco oder glatt
Gewählte Oberfläche: ____
Brandverhaltensklasse: A1 gemäß EN 13501-1
Umwelt-Produktdeklaration nach ISO 14025 und EN 15804: EPD-GDA-20130260-IBG1-DE
Referenz-Nutzungsdauer laut Umweltproduktdeklaration: = 70 Jahre
Bei dem Verwendungszweck von Kaltumformten Aluminiumblechen entsprechender Nutzung sind keine Wirkungsbeziehungen bzgl. Umwelt und Gesundheit bekannt.
z.B. Fassadenbekleidung mit PREFA Wandrauten 44x44 oder Gleichwertiges.
Angebotenes Erzeugnis:
Menge: 0,000 m²

**02.06.2 Zulage zur Hauptposition, Startplatten für Wandraute 44x44**
*** EP-Aufgliederung gefordert
Liefern und Montieren von Startplatten für Wandraute 44 x 44, für die Traufenausbildung und allen traufseitigen Anschlüssen (z.B. Fenster.), 1,48 Stk./m, einschließlich Befestigungsmaterial (1 Stk. Rillennagel/Wandraute). Die Verlegerichtlinien sind einzuhalten.
Zulage zur Hauptposition, Startplatten für PREFA Wandraute
Menge: 0,000 m

**02.06.3 Zulage zur Hauptposition, Endplatten für Wandraute 44x44**
*** EP-Aufgliederung gefordert
Liefern und Montieren von Endplatten für Wandrauten 44 x 44, für die Firstausbildung und allen firstseitigen Anschlüssen (z.B. oberer Abschluss, Fenster etc.) 1,48 Stk./m einschließlich Befestigungsmaterial (1 Stk. Rillennägel/ Wandraute). Die Verlegerichtlinien sind einzuhalten.
Zulage zur Hauptposition, Endplatten für PREFA Wandraute
Menge: 0,000 m

**02.06.4 PREFA Saumstreifen (Traufstreifen) für WR44**
*** EP-Aufgliederung gefordert
Liefern und Montieren von Saumstreifen (mit Markierung), einschließlich Befestigungsmaterial und anarbeiten an die Fassadenbekleidung. Die Verlegerichtlinien sind einzuhalten.
Größe: 1800 x 158 mm
Materialdicke: 1,0 mm
Materialqualität: Aluminium
PREFA Saumstreifen (Traufstreifen)
Menge: 0,000 m

**02.06.5 Unterer Anschluss der PREFA Wandraute 44x44**
*** EP-Aufgliederung gefordert
Liefern und Montieren des unteren Anschlusses, einschließlich Befestigungsmaterial und anarbeiten an die Fassadenbekleidung.
Materialdicke: wie Wandraute 44x44
Materialqualität: wie Wandraute 44x44
Farbe: wie Wandraute 44x44
Abdeckstreifen:
Zuschnitt: ____ mm
Abkantung: ____ mm
Steckleiste:
Zuschnitt: 120 mm
Abkantung: 3 Stk.
Länge: 2000 mm
Unterer Anschluss der PREFA Wandraute
Menge: 0,000 m

**02.06.6 Taschenprofil gekantet für WR44**
*** EP-Aufgliederung gefordert
Liefern und Montieren von Taschenprofilen gekantet für den Wandanschluss und oberen Abschluss, einschließlich Befestigungs- u. Dichtungsmaterial sowie anarbeiten an die Fassadenbekleidung.
Zuschnitt: bis 150 mm
Abkantung: 3 Stk.
Farbe: wie Wandraute 44x44
Materialdicke: ____
Materialqualität: ____
PREFA Taschenprofil gekantet
Menge: 0,000 m

**02.06.7 PREFA Wetterschenkel (Geschoßtrennprofil) für WR44**
*** EP-Aufgliederung gefordert
Liefern und Montieren von Wetterschenkel (Geschoßtrennprofil) für den unteren Anschluss, Horizontaltrennung und oberer Fensterabschluss. Einschließlich Befestigungsmaterial, Stoßverbinder und anarbeiten an die Fassadenbekleidung.
Zuschnitt: 120 mm
Abkantung: 3 Stk.
Länge: 2500 mm
Materialdicke: wie Wandraute 44x44
Materialqualität: wie Wandraute 44x44
Farbe: wie Wandraute 44x44
PREFA Wetterschenkel (Geschoßtrennprofil)
Menge: 0,000 m

**02.06.8 Eckausbildung Außen- u. Innenecken (2 Teilig) für WR44**
*** EP-Aufgliederung gefordert
Liefern und Montieren von Außen - u. Innenecken 2-Teilig, einschließlich Befestigungsmaterial und anarbeiten an die Fassadenbekleidung.
Gesamtzuschnitt: bis 250 mm
Abkantung: bis 8 Stk.
Länge: 2000 mm
Materialdicke: wie Wandraute 44x44
Materialqualität: wie Wandraute 44x44
Farbe: wie Wandraute 44x44
Menge: 0,000 m

**02.06.9 Eckausbildung Außen- u. Innenecken (3 Teilig) für WR44**
*** EP-Aufgliederung gefordert
Liefern und Montieren von Außen - und Innenecken 3-teilig, einschließlich Befestigungsmaterial und anarbeiten an die Fassadenbekleidung.
Gesamtzuschnitt: bis 450 mm
Abkantung: bis 9 Stk.
Materialdicke: wie Wandraute 44x44
Materialqualität: wie Wandraute 44x44
Farbe: wie Wandraute 44x44
Eckausbildung Außen- u. Innenecken (3 Teilig)
Menge: 0,000 m

**02.06.10 Fenster-/Türanschluss H (Sturz) Ergänzungsband für WR44**
*** EP-Aufgliederung gefordert
Liefern und Montieren von Fenster-/Türanschlüssen horizontal (H) (Sturz) aus Ergänzungsband. Einschließlich Befestigungs- und Abdichtungsmaterial sowie anarbeiten an die Fassadenbekleidung und Fensterleibung. Es ist darauf zu achten, dass die Wärmedämmung an den Stock gut angearbeitet ist.
Sturz:
Zuschnitt: ____ mm
Abkantung: ____ Stk.
Materialdicke: wie Wandraute 44x44
Materialqualität: wie Wandraute 44x44
Farbe: wie Wandraute 44x44
Steckleiste:
Zuschnitt: 120 mm
Abkantung: 3 Stk.
Länge: 2000 mm
Fenster-/Türanschluss horizontal (Sturz) PREFA Ergänzungsband
Menge: 0,000 m

**02.06.11 Fenster-/Türanschluss V (Leibung) Ergänzungsband für WR44**
*** EP-Aufgliederung gefordert
Liefern und Montieren von Fenster-/Türanschlüssen vertikal (V) (Leibung) aus Ergänzungsband. Einschließlich Befestigungs- und Abdichtungsmaterial sowie anarbeiten an die Fassadenbekleidung, Fensterbank und Sturz. Es ist darauf zu achten, dass die Wärmedämmung an den Stock gut angearbeitet ist.
Leibung:
Zuschnitt: ____ mm
Abkantung: ____ Stk.
Materialdicke: wie Wandraute 44x44
Materialqualität: wie Wandraute 44x44
Farbe: wie Wandraute 44x44
Steckleiste:
Zuschnitt: 120 mm
Abkantung: 3 Stk.
Länge: 2000 mm
Fenster-/Türanschluss vertikal (Leibung) PREFA Ergänzungsband
Menge: 0,000 m

**02.06.12 Fensterbänke aus PREFA Ergänzungsband für WR44**
*** EP-Aufgliederung gefordert
Liefern und Montieren von Fensterbänke aus Ergänzungsband, einschließlich Befestigungsmaterial und herstellen der seitlichen Anschlüsse (C-Vorköpfe).
Fensterbank:
Zuschnitt: ____ mm
Abkantung: 3 Stk.
Materialdicke: wie Wandraute 44x44
Haltewinkel:
Zuschnitt: ____ mm
Abkantung: 1 Stk
Materialdicke: 1,00 mm
Fensterbänke aus PREFA Ergänzungsband
Menge: 0,000 m

**02.06.13 Attikaabdeckung aus PREFA Ergänzungsband für WR44**
*** EP-Aufgliederung gefordert
Liefern und Montieren von Attikaabdeckungen aus Ergänzungsband, einschließlich beidseitiger Haftstreifen und Befestigungsmaterial. Die einzelnen Elemente sind in Längen zu max. 3000 mm je nach Zuschnitt anzufertigen.
Verbindungsarten: Stehfalz, Hakenfalz, Überschubleiste oder Unterlagswellblech.
Gewählte Verbindungsart: ____
Zuschnitt: ____ mm
Abkantung: 4 Stk.
Materialqualität: Aluminium
Legierung: AlMn1Mg0,5, H41
Materialdicke: 1,00 mm
Farbe: wie Wandraute 44x44
Attikaabdeckung aus PREFA Ergänzungsband
Menge: 0,000 m

**02.06.14 Herstellen von Durchdringungen für WR44**
*** EP-Aufgliederung gefordert
Herstellen von Durchdringung für Tragprofile (z.B. Werbetafeln, Lüftungen, etc.) in die Fassadenbekleidung, einschließlich Stütz.- bzw. Hilfskonstruktionen, Befestigungs- und Abdichtungsmaterial sowie anarbeiten an die Fassadenbekleidung.
Öffnungsgröße: ____ x ____ mm
Menge: 0,000 Stk

**02.06.15 PREFA Lochblech für hinterlüftete Fassaden für WR44**
*** EP-Aufgliederung gefordert
Liefern und Montieren von Lochblechen mit Rundlochung, zur Be- und Entlüftung, Insekten und Vogelschutz der Belüftungsebene, einschließlich Befestigungsmaterial.
Zuschnitt: ____ mm
Abkantung: nach Erfordernis
Material: Aluminium
Legierung: EN AW 3005
Materialdicke: 0,70 mm
Rundlochung: Ø 5 mm
PREFA Lochblech für hinterlüftete Fassaden
Menge: 0,000 m

#### Untertitel 02.07 PREFA Wandschindel

**02.07.1 Fassadenbekleidung mit PREFA Wandschindeln**
*** EP-Aufgliederung gefordert
Liefern und Montieren einer rostfreien Aluminium Fassadenbekleidung mit Wandschindeln, einschließlich Befestigungsmaterial (verdeckte Befestigung mittels Patenthafte und Rillennägel, 10 Stk./m²) auf Vollschalung, mind. 24 mm dick. Die Verlegerichtlinien sind einzuhalten.
Verlegung: 1/3 Teilung
Größe: 420 x 240 mm in verlegter Fläche (10 Stk./m²)
Materialdicke: 0,70 mm
Gewicht: 2,5 kg/m²
Material: Aluminium (vollständig recycelbar)
Legierung: EN AW 3005 gemäß EN 573-3
Vorderseite: P.10 Einbrennlackierung
Farbe: ____ (Standard nach gültiger Farbkarte)
Rückseite: Schutzlack
Mögliche Oberfläche: stucco oder glatt
Gewählte Oberfläche: ____
Brandverhaltensklasse: A1 gemäß EN 13501-1
Umwelt-Produktdeklaration nach ISO 14025 und EN 15804: EPD-GDA-20130260-IBG1-DE
Referenz-Nutzungsdauer laut Umweltproduktdeklaration: = 70 Jahre
Bei dem Verwendungszweck von Kaltumformten Aluminiumblechen entsprechender Nutzung sind keine Wirkungsbeziehungen bzgl. Umwelt und Gesundheit bekannt.
z.B. Fassadenbekleidung mit PREFA Wandschindeln oder Gleichwertiges.
Angebotenes Erzeugnis:
Menge: 0,000 m²

**02.07.2 Fassadenbekleidung mit PREFA Wandschindeln XL**
*** EP-Aufgliederung gefordert
Liefern und Montieren einer rostfreien Aluminium Fassadenbekleidung mit Wandschindeln XL, einschließlich Befestigungsmaterial (verdeckte Befestigung mittels Patenthafte und Rillennägel, 5 Stk./m²) auf Vollschalung, mind. 24 mm dick. Die Verlegerichtlinien sind einzuhalten.
Verlegung: Stoßversatz mind. 100 mm
Größe: 840 x 240 mm in verlegter Fläche (5 Stk./m²)
Materialdicke: 0,70 mm
Gewicht: 2,4 kg/m²
Material: Aluminium (vollständig recycelbar)
Legierung: EN AW 3005 gemäß EN 573-3
Vorderseite: P.10 Einbrennlackierung
Farbe: ____ (Standard nach gültiger Farbkarte)
Rückseite: Schutzlack
Mögliche Oberfläche: stucco oder glatt
Gewählte Oberfläche: ____
Brandverhaltensklasse: A1 gemäß EN 13501-1
Umwelt-Produktdeklaration nach ISO 14025 und EN 15804: EPD-GDA-20130260-IBG1-DE
Referenz-Nutzungsdauer laut Umweltproduktdeklaration: = 70 Jahre
Bei dem Verwendungszweck von Kaltumformten Aluminiumblechen entsprechender Nutzung sind keine Wirkungsbeziehungen bzgl. Umwelt und Gesundheit bekannt.
z.B. Fassadenbekleidung mit PREFA Wandschindeln XL oder Gleichwertiges.
Angebotenes Erzeugnis:
Menge: 0,000 m²

**02.07.3 PREFA Saumstreifen (Traufstreifen) für WS**
*** EP-Aufgliederung gefordert
Liefern und Montieren von Saumstreifen (mit Markierung), einschließlich Befestigungsmaterial und anarbeiten an die Fassadenbekleidung. Die Verlegerichtlinien sind einzuhalten.
Größe: 1800 x 158 mm
Materialdicke: 1,0 mm
Materialqualität: Aluminium
PREFA Saumstreifen (Traufstreifen)
Menge: 0,000 m

**02.07.4 Unterer Anschluss der PREFA Wandschindel**
*** EP-Aufgliederung gefordert
Liefern und Montieren des unteren Anschlusses, einschließlich Befestigungsmaterial und anarbeiten an die Fassadenbekleidung.
Materialdicke: wie Wandschindel
Materialqualität: wie Wandschindel
Farbe: wie Wandschindel
Abdeckstreifen:
Zuschnitt: ____ mm
Abkantung: ____ mm
Steckleiste:
Zuschnitt: 120 mm
Abkantung: 3 Stk.
Länge: 2000 mm
Unterer Anschluss der PREFA Wandschindel
Menge: 0,000 m

**02.07.5 Taschenprofil gekantet für WS**
*** EP-Aufgliederung gefordert
Liefern und Montieren von Taschenprofilen gekantet für den Wandanschluss und oberen Abschluss, einschließlich Befestigungs- u. Dichtungsmaterial sowie anarbeiten an die Fassadenbekleidung.
Zuschnitt: bis 150 mm
Abkantung: 3 Stk.
Farbe: wie Wandschindel
Materialdicke: wie Wandschindel
Materialqualität: wie Wandschindel
PREFA Taschenprofil gekantet
Menge: 0,000 m

**02.07.6 PREFA Wetterschenkel (Geschoßtrennprofil) für WS**
*** EP-Aufgliederung gefordert
Liefern und Montieren von Wetterschenkel (Geschoßtrennprofil) für den unteren Anschluss, Horizontaltrennung und oberer Fensterabschluss. Einschließlich Befestigungsmaterial, Stoßverbinder und anarbeiten an die Fassadenbekleidung.
Zuschnitt: 120 mm
Abkantung: 3 Stk.
Länge: 2500 mm
Materialdicke: wie Wandschindel
Materialqualität: wie Wandschindel
Farbe: wie Wandschindel
PREFA Wetterschenkel (Geschoßtrennprofil)
Menge: 0,000 m

**02.07.7 Eckausbildung Außen- u. Innenecken (2 Teilig) für WS**
*** EP-Aufgliederung gefordert
Liefern und Montieren von Außen - u. Innenecken 2-Teilig, einschließlich Befestigungsmaterial und anarbeiten an die Fassadenbekleidung.
Gesamtzuschnitt: bis 250 mm
Abkantung: bis 8 Stk.
Länge: 2000 mm
Materialdicke: wie Dachschindel
Materialqualität: wie Dachschindel
Farbe: wie Dachschindel
Menge: 0,000 m

**02.07.8 Eckausbildung Außen- u. Innenecken (3 Teilig) für WS**
*** EP-Aufgliederung gefordert
Liefern und Montieren von Außen - u. Innenecken 3-Teilig, einschließlich Befestigungsmaterial und anarbeiten an die Fassadenbekleidung.
Gesamtzuschnitt: bis 450 mm
Abkantung: bis 9 Stk.
Materialdicke: wie Wandschindel
Materialqualität: wie Wandschindel
Farbe: wie Wandschindel
PREFA Eckausbildung Außen- u. Innenecken (3 Teilig)
Menge: 0,000 m

**02.07.9 Fenster-/Türanschluss H (Sturz) PREFA Ergänzungsband für WS**
*** EP-Aufgliederung gefordert
Liefern und Montieren von Fenster-/Türanschlüssen horizontal (H) (Sturz) aus PREFA Ergänzungsband. Einschließlich Befestigungs- und Abdichtungsmaterial sowie anarbeiten an die Fassadenbekleidung und Fensterleibung. Es ist darauf zu achten, dass die Wärmedämmung an den Stock gut angearbeitet ist.
Sturz:
Zuschnitt: ____ mm
Abkantung: ____ Stk.
Materialdicke: wie Wandschindel
Materialqualität: wie Wandschindel
Farbe: wie Wandschindel
Steckleiste:
Zuschnitt: 120 mm
Abkantung: 3 Stk.
Länge: 2000 mm
Fenster-/Türanschluss horizontal (Sturz) aus PREFA Ergänzungsband
Menge: 0,000 m

**02.07.10 Fenster-/Türanschluss V (Leibung) PREFA Erg.band für WS**
*** EP-Aufgliederung gefordert
Liefern und Montieren von Fenster-/Türanschlüssen vertikal (V) (Leibung) aus Ergänzungsband. Einschließlich Befestigungs- und Abdichtungsmaterial sowie anarbeiten an die Fassadenbekleidung, Fensterbank und Sturz. Es ist darauf zu achten, dass die Wärmedämmung an den Stock gut angearbeitet ist.
Leibung:
Zuschnitt: ____ mm
Abkantung: ____ Stk.
Materialdicke: wie Wandschindel
Materialqualität: wie Wandschindel
Farbe: wie Wandschindel
Steckleiste:
Zuschnitt: 120 mm
Abkantung: 3 Stk.
Länge: 2000 mm
Fenster-/Türanschluss vertikal (Leibung) aus PREFA Ergänzungsband
Menge: 0,000 m

**02.07.11 Fensterbänke aus PREFA Ergänzungsband für WS**
*** EP-Aufgliederung gefordert
Liefern und Montieren von Fensterbänke aus Ergänzungsband, einschließlich Befestigungsmaterial und herstellen der seitlichen Anschlüsse (C-Vorköpfe).
Fensterbank:
Zuschnitt: ____ mm
Abkantung: 3 Stk.
Materialdicke: wie Wandschindel
Haltewinkel:
Zuschnitt: ____ mm
Abkantung: 1 Stk
Materialdicke: 1,00 mm
Fensterbänke aus PREFA Ergänzungsband
Menge: 0,000 m

**02.07.12 Attikaabdeckung aus PREFA Ergänzungsband für WS**
*** EP-Aufgliederung gefordert
Liefern und Montieren von Attikaabdeckungen aus Ergänzungsband, einschließlich beidseitiger Haftstreifen und Befestigungsmaterial. Die einzelnen Elemente sind in Längen zu max. 3000 mm je nach Zuschnitt anzufertigen.
Verbindungsarten: Stehfalz, Hakenfalz, Überschubleiste oder Unterlagswellblech.
Gewählte Verbindungsart: ____
Zuschnitt: ____ mm
Abkantung: 4 Stk.
Materialqualität: Aluminium
Legierung: AlMn1Mg0,5, H41
Materialdicke: 1,00 mm
Farbe: wie Wandschindel
Attikaabdeckung aus PREFA Ergänzungsband
Menge: 0,000 m

**02.07.13 Herstellen von Durchdringungen für WS**
*** EP-Aufgliederung gefordert
Herstellen von Durchdringung für Tragprofile (z.B. Werbetafeln, Lüftungen, etc.) in die Fassadenbekleidung, einschließlich Stütz.- bzw. Hilfskonstruktionen, Befestigungs- und Abdichtungsmaterial sowie anarbeiten an die Fassadenbekleidung.
Öffnungsgröße: ____ x ____ mm
Menge: 0,000 Stk

**02.07.14 PREFA Lochblech für hinterlüftete Fassaden für WS**
*** EP-Aufgliederung gefordert
Liefern und Montieren von Lochblechen mit Rundlochung, zur Be- u. Entlüftung, Insekten und Vogelschutz der Belüftungsebene, einschließlich Befestigungsmaterial.
Zuschnitt: ____ mm
Abkantung: nach Erfordernis
Material: Aluminium
Legierung: EN AW 3005
Materialdicke: 0,70 mm
Rundlochung: Ø 5 mm
PREFA Lochblech für hinterlüftete Fassaden
Menge: 0,000 m

#### Untertitel 02.08 PREFA Fassadenpaneel FX.12

**02.08.1 Fassadenbekleidung mit PREFA Fassadenpaneel FX.12**
*** EP-Aufgliederung gefordert
Liefern und Montieren einer rostfreien Aluminium Fassadenbekleidung mit Fassadenpaneel FX.12, einschließlich Befestigungsmaterial (verdeckte Befestigung mittels Rillennägel direkt befestigt, 4 Stk./Wandraute) auf Vollschalung oder Sparschalung, mind. 24 mm dick. Die Verlegerichtlinien sind einzuhalten.
Verlegung: von rechts nach links, Versatz der Stöße mind. 220 mm
Größe: 1400 x 420 mm (1,7 Stk./m²), 700 x 420 mm (3,4 Stk./m²) in verlegter Fläche
Materialdicke: 0,70 mm
Gewicht: 2,5 kg/m²
Material: Aluminium (vollständig recycelbar)
Legierung: EN AW 3005 oder EN AW 3105 gemäß EN 573-3
Vorderseite: P.10 oder DG5000 Einbrennlackierung
Farbe: ____ (Standard nach gültiger Farbkarte)
Rückseite: Schutzlack
Oberfläche: glatt
Brandverhaltensklasse: A1 gemäß EN 13501-1
Umwelt-Produktdeklaration nach ISO 14025 und EN 15804: EPD-GDA-20130260-IBG1-DE
Referenz-Nutzungsdauer laut Umweltproduktdeklaration: = 70 Jahre
Bei dem Verwendungszweck von Kaltumformten Aluminiumblechen entsprechender Nutzung sind keine Wirkungsbeziehungen bzgl. Umwelt und Gesundheit bekannt.
z.B. Fassadenbekleidung mit PREFA FX.12 P.10 oder Gleichwertiges.
Angebotenes Erzeugnis:
Menge: 0,000 m²

**02.08.2 PREFA Saumstreifen (Traufstreifen) für FX.12**
*** EP-Aufgliederung gefordert
Liefern und Montieren von Saumstreifen (mit Markierung), einschließlich Befestigungsmaterial und anarbeiten an die Fassadenbekleidung. Die Verlegerichtlinien sind einzuhalten.
Größe: 1800 x 158 mm
Materialdicke: 1,0 mm
Materialqualität: Aluminium
PREFA Saumstreifen (Traufstreifen)
Menge: 0,000 m

**02.08.3 Unterer Anschluss der PREFA FX.12 Fassade**
*** EP-Aufgliederung gefordert
Liefern und Montieren des unteren Anschlusses, einschließlich Befestigungsmaterial und anarbeiten an die Fassadenbekleidung.
Materialdicke: wie FX.12 Fassadenpaneel
Materialqualität: wie FX.12 Fassadenpaneel
Farbe: wie FX.12 Fassadenpaneel
Abdeckstreifen:
Zuschnitt: ____ mm
Abkantung: ____ mm
Steckleiste:
Zuschnitt: 120 mm
Abkantung: 3 Stk.
Länge: 2000 mm
Unterer Anschluss der PREFA FX.12 Fassade
Menge: 0,000 m

**02.08.4 Taschenprofil gekantet für FX.12**
*** EP-Aufgliederung gefordert
Liefern und Montieren von Taschenprofilen gekantet für den Wandanschluss und oberen Abschluss, einschließlich Befestigungs- u. Dichtungsmaterial sowie anarbeiten an die Fassadenbekleidung.
Zuschnitt: bis 150 mm
Abkantung: 3 Stk.
Farbe: wie FX.12 Fassadenpaneel
Materialdicke: wie FX.12 Fassadenpaneel
Materialqualität: wie FX.12 Fassadenpaneel
Taschenprofil gekantet
Menge: 0,000 m

**02.08.5 PREFA Wetterschenkel (Geschoßtrennprofil) für FX.12**
*** EP-Aufgliederung gefordert
Liefern und Montieren von Wetterschenkel (Geschoßtrennprofil) für den unteren Anschluss, Horizontaltrennung und oberer Fensterabschluss. Einschließlich Befestigungsmaterial, Stoßverbinder und anarbeiten an die Fassadenbekleidung.
Zuschnitt: 120 mm
Abkantung: 3 Stk.
Länge: 2500 mm
Materialdicke: wie FX.12 Fassadenpaneel
Materialqualität: wie FX.12 Fassadenpaneel
Farbe: wie FX.12 Fassadenpaneel
PREFA Wetterschenkel (Geschoßtrennprofil)
Menge: 0,000 m

**02.08.6 Eckausbildung Außen- u. Innenecken (2 Teilig) für FX.12**
*** EP-Aufgliederung gefordert
Liefern und Montieren von Außen - u. Innenecken 2-Teilig, einschließlich Befestigungsmaterial und anarbeiten an die Fassadenbekleidung.
Gesamtzuschnitt: bis 250 mm
Abkantung: bis 8 Stk.
Länge: 2000 mm
Materialdicke: wie FX.12 Fassadenpaneel
Materialqualität: wie FX.12 Fassadenpaneel
Farbe: wie FX.12 Fassadenpaneel
Menge: 0,000 m

**02.08.7 Eckausbildung Außen- u. Innenecken (3 Teilig) für FX.12**
*** EP-Aufgliederung gefordert
Liefern und Montieren von Außen - u. Innenecken 3-Teilig, einschließlich Befestigungsmaterial und anarbeiten an die Fassadenbekleidung.
Gesamtzuschnitt: bis 450 mm
Abkantung: bis 9 Stk.
Materialdicke: wie FX.12 Fassadenpaneel
Materialqualität: wie FX.12 Fassadenpaneel
Farbe: wie FX.12 Fassadenpaneel
Eckausbildung Außen- u. Innenecken (3 Teilig)
Menge: 0,000 m

**02.08.8 Fenster-/Türanschluss H (Sturz) PREFA Erg.band für FX.12**
*** EP-Aufgliederung gefordert
Liefern und Montieren von Fenster-/Türanschlüssen horizontal (H) (Sturz) aus Ergänzungsband. Einschließlich Befestigungs- und Abdichtungsmaterial sowie anarbeiten an die Fassadenbekleidung und Fensterleibung. Es ist darauf zu achten, dass die Wärmedämmung an den Stock gut angearbeitet ist.
Sturz:
Zuschnitt: ____ mm
Abkantung: ____ Stk.
Materialdicke: wie FX.12 Fassadenpaneel
Materialqualität: wie FX.12 Fassadenpaneel
Farbe: wie FX.12 Fassadenpaneel
Steckleiste:
Zuschnitt: 120 mm
Abkantung: 3 Stk.
Länge: 2000 mm
Fenster-/Türanschluss horizontal (Sturz) aus PREFA Ergänzungsband
Menge: 0,000 m

**02.08.9 Fenster-/Türanschluss V (Leibung) PREFA Erg.band für FX.12**
*** EP-Aufgliederung gefordert
Liefern und Montieren von Fenster-/Türanschlüssen vertikal (V) (Leibung) aus Ergänzungsband. Einschließlich Befestigungs- und Abdichtungsmaterial sowie anarbeiten an die Fassadenbekleidung, Fensterbank und Sturz. Es ist darauf zu achten, dass die Wärmedämmung an den Stock gut angearbeitet ist.
Leibung:
Zuschnitt: ____ mm
Abkantung: ____ Stk.
Materialdicke: wie FX.12 Fassadenpaneel
Materialqualität: wie FX.12 Fassadenpaneel
Farbe: wie FX.12 Fassadenpaneel
Steckleiste:
Zuschnitt: 120 mm
Abkantung: 3 Stk.
Länge: 2000 mm
Fenster-/Türanschluss vertikal (Leibung) aus PREFA Ergänzungsband
Menge: 0,000 m

**02.08.10 Fensterbänke aus PREFA Ergänzungsband für FX.12**
*** EP-Aufgliederung gefordert
Liefern und Montieren von Fensterbänke aus Ergänzungsband, einschließlich Befestigungsmaterial und herstellen der seitlichen Anschlüsse (C-Vorköpfe).
Fensterbank:
Zuschnitt: ____ mm
Abkantung: 3 Stk.
Materialdicke: wie FX.12 Fassadenpaneel
Haltewinkel:
Zuschnitt: ____ mm
Abkantung: 1 Stk
Materialdicke: 1,00 mm
Fensterbänke aus PREFA Ergänzungsband
Menge: 0,000 m

**02.08.11 Attikaabdeckung aus PREFA Ergänzungsband für FX.12**
*** EP-Aufgliederung gefordert
Liefern und Montieren von Attikaabdeckungen aus Ergänzungsband, einschließlich beidseitiger Haftstreifen und Befestigungsmaterial. Die einzelnen Elemente sind in Längen zu max. 3000 mm je nach Zuschnitt anzufertigen.
Verbindungsarten: Stehfalz, Hakenfalz, Überschubleiste oder Unterlagswellblech.
Gewählte Verbindungsart: ____
Zuschnitt: ____ mm
Abkantung: 4 Stk.
Materialqualität: Aluminium
Legierung: AlMn1Mg0,5, H41
Materialdicke: 1,00 mm
Farbe: wie FX.12 Fassadenpaneel
Attikaabdeckung aus PREFA Ergänzungsband
Menge: 0,000 m

**02.08.12 Herstellen von Durchdringungen für FX.12**
*** EP-Aufgliederung gefordert
Herstellen von Durchdringung für Tragprofile (z.B. Werbetafeln, Lüftungen, etc.) in die Fassadenbekleidung, einschließlich Stütz.- bzw. Hilfskonstruktionen, Befestigungs- und Abdichtungsmaterial sowie anarbeiten an die Fassadenbekleidung.
Öffnungsgröße: ____ x ____ mm
Menge: 0,000 Stk

**02.08.13 PREFA Lochblech für hinterlüftete Fassaden für FX.12**
*** EP-Aufgliederung gefordert
Liefern und Montieren von Lochblechen mit Rundlochung, zur Be- und Entlüftung, Insekten und Vogelschutz der Belüftungsebene, einschließlich Befestigungsmaterial.
Zuschnitt: ____ mm
Abkantung: nach Erfordernis
Material: Aluminium
Legierung: EN AW 3005
Materialdicke: 0,70 mm
Rundlochung: Ø 5 mm
PREFA Lochblech für hinterlüftete Fassaden
Menge: 0,000 m

#### Untertitel 02.09 PREFA Winkelstehfalz

**02.09.1 Fassadenbekleidung mit PREFALZ Farbaluminiumband**
*** EP-Aufgliederung gefordert
Liefern und Montieren einer rostfreien Aluminium Fassadenbekleidung aus Farbaluminiumband, einschließlich Befestigungsmaterial (verdeckte Befestigung mittels Winkel-Festhafte bzw. Winkel-Schiebehafte und Niro Rillennägel) auf Vollschalung, mind. 24 mm dick. Die Art und die Anzahl der Befestigung richtet sich nach den Objektanforderungen und der statischen Berechnung.
Die Falzaufbüge sind konisch herzustellen, dass am unteren Auflagebereich der Bahnen ein Dehnungsspalt verbleibt. Die Verlegerichtlinien sind einzuhalten.
Winkelstehfalz:
Bandbreite: 500 mm
Achsmaß: 430 mm
Scharbreite: 420 mm
Verlegung: horizontal oder vertikal
Gewählte Verlegung: ____
Materialdicke: 0,70 mm
Gewicht: 2,3 kg/m²
Material: Aluminium (vollständig recycelbar)
Legierung: EN AW 3005 gemäß EN 573-3
Falzqualität: H41
Vorderseite: P.10 oder PP 99 Einbrennlackierung
Farbe: ____ (Standard nach gültiger Farbkarte)
Rückseite: Schutzlack
Mögliche Oberfläche: stucco oder glatt
Gewählte Oberfläche/Rückseite: ____
Brandverhaltensklasse: A1 gemäß EN 13501-1
Umwelt-Produktdeklaration nach ISO 14025 und EN 15804: EPD-GDA-20130260-IBG1-DE
Referenz-Nutzungsdauer laut Umweltproduktdeklaration: = 70 Jahre
Bei dem Verwendungszweck von Kaltumformten Aluminiumblechen entsprechender Nutzung sind keine Wirkungsbeziehungen bzgl. Umwelt und Gesundheit bekannt.
z.B. Fassadenbekleidung mit PREFALZ Farbaluminiumband oder Gleichwertiges.
Angebotenes Erzeugnis:
Menge: 0,000 m²

**02.09.2 Saumstreifen aus PREFA Ergänzungsband für PR**
*** EP-Aufgliederung gefordert
Liefern und Montieren von Saumstreifen aus Ergänzungsband einschließlich Befestigungsmaterial.
Materialdicke: mind. 1,0 mm
Zuschnitt: bis 333 mm
Abkantung: bis 5 Stk.
Farbe: wie Winkelstehfalz
Materialqualität: wie Winkelstehfalz
Saumstreifen aus PREFA Ergänzungsband
Menge: 0,000 m

**02.09.3 Aufzahlung auf Hauptposition für Falzverbindungen für PR**
*** EP-Aufgliederung gefordert
Aufzahlung für die Herstellung von Falzverbindungen an Traufen.
Menge: 0,000 m

**02.09.4 Aufzahlung auf Hauptposition für Schrägschnitte für PR**
*** EP-Aufgliederung gefordert
Aufzahlung für die Herstellung von Schrägschnitten an schräg verlaufenden Dachgeometrien.
Menge: 0,000 m

**02.09.5 Unterer Anschluss der PREFALZ Winkelstehfalzfassade**
*** EP-Aufgliederung gefordert
Liefern und Montieren des unteren Anschlusses, einschließlich Befestigungsmaterial und anarbeiten an die Fassadenbekleidung.
Materialdicke: wie Winkelstehfalz
Materialqualität: wie Winkelstehfalz
Farbe: wie Winkelstehfalz
Abdeckstreifen:
Zuschnitt: ____ mm
Abkantung: ____ mm
Steckleiste:
Zuschnitt: 120 mm
Abkantung: 3 Stk.
Länge: 2000 mm
Unterer Anschluss der PREFALZ Winkelstehfalzfassade
Menge: 0,000 m

**02.09.6 Taschenprofil gekantet für PR**
*** EP-Aufgliederung gefordert
Liefern und Montieren von Taschenprofilen gekantet für den Wandanschluss und oberen Abschluss, einschließlich Befestigungs- u. Dichtungsmaterial sowie anarbeiten an die Fassadenbekleidung.
Zuschnitt: bis 150 mm
Abkantung: 3 Stk.
Farbe: wie Winkelstehfalz
Materialdicke: wie Winkelstehfalz
Materialqualität: wie Winkelstehfalz
Taschenprofil gekantet
Menge: 0,000 m

**02.09.7 PREFA Wetterschenkel (Geschoßtrennprofil) für PR**
*** EP-Aufgliederung gefordert
Liefern und Montieren von Wetterschenkel (Geschoßtrennprofil) für den unteren Anschluss, Horizontaltrennung und oberen Fensterabschluss. Einschließlich Befestigungsmaterial, Stoßverbinder und Anarbeiten an die Fassadenbekleidung.
Zuschnitt: 120 mm
Abkantung: 3 Stk.
Länge: 2500 mm
Materialdicke: wie Winkelstehfalz
Materialqualität: wie Winkelstehfalz
Farbe: wie Winkelstehfalz
PREFA Wetterschenkel (Geschoßtrennprofil)
Menge: 0,000 m

**02.09.8 Eckausbildung Außen- u.Innenecken PREFA Winkelstehfalz (1 T)**
*** EP-Aufgliederung gefordert
Liefern und Montieren von Außen - u. Innenecken 1-Teilig (1T), einschließlich Befestigungsmaterial und anarbeiten an die Fassadenbekleidung.
Gesamtzuschnitt: bis 333 mm
Abkantung: bis 9 Stk.
Materialdicke: wie Winkelstehfalz
Materialqualität: wie Winkelstehfalz
Farbe: wie Winkelstehfalz
Eckausbildung Außen- u.Innenecken PREFA Winkelstehfalz (1 Teilig)
Menge: 0,000 m

**02.09.9 Fenster-/Türanschluss H (Sturz) PREFA Ergänzungsband für PR**
*** EP-Aufgliederung gefordert
Liefern und Montieren von Fenster-/Türanschlüssen horizontal (H) (Sturz) aus Ergänzungsband. Einschließlich Befestigungs- und Abdichtungsmaterial sowie anarbeiten an die Fassadenbekleidung und Fensterleibung. Es ist darauf zu achten, dass die Wärmedämmung an den Stock gut angearbeitet ist.
Sturz:
Zuschnitt: ____ mm
Abkantung: ____ Stk.
Materialdicke: wie Winkelstehfalz
Materialqualität: wie Winkelstehfalz
Farbe: wie Winkelstehfalz
Steckleiste:
Zuschnitt: 120 mm
Abkantung: 3 Stk.
Länge: 2000 mm
Fenster-/Türanschluss horizontal (Sturz) aus PREFA Ergänzungsband
Menge: 0,000 m

**02.09.10 Fenster-/Türanschluss V (Leibung) PREFA Erg.band für PR**
*** EP-Aufgliederung gefordert
Liefern und Montieren von Fenster-/Türanschlüssen vertikal (V) (Leibung) aus Ergänzungsband. Einschließlich Befestigungs- und Abdichtungsmaterial sowie anarbeiten an die Fassadenbekleidung, Fensterbank und Sturz. Es ist darauf zu achten, dass die Wärmedämmung an den Stock gut angearbeitet ist.
Leibung:
Zuschnitt: ____ mm
Abkantung: ____ Stk.
Materialdicke: wie Winkelstehfalz
Materialqualität: wie Winkelstehfalz
Farbe: wie Winkelstehfalz
Steckleiste:
Zuschnitt: 120 mm
Abkantung: 3 Stk.
Länge: 2000 mm
Fenster-/Türanschluss vertikal (Leibung) aus PREFA Ergänzungsband
Menge: 0,000 m

**02.09.11 Fensterbänke aus PREFA Ergänzungsband für PR**
*** EP-Aufgliederung gefordert
Liefern und Montieren von Fensterbänke aus Ergänzungsband, einschließlich Befestigungsmaterial und herstellen der seitlichen Anschlüsse (C-Vorköpfe).
Fensterbank:
Zuschnitt: ____ mm
Abkantung: 3 Stk.
Materialdicke: wie Winkelstehfalz
Haltewinkel:
Zuschnitt: ____ mm
Abkantung: 1 Stk
Materialdicke: 1,00 mm
Fensterbänke aus PREFA Ergänzungsband
Menge: 0,000 m

**02.09.12 Attikaabdeckung aus PREFA Ergänzungsband für PR**
*** EP-Aufgliederung gefordert
Liefern und Montieren von Attikaabdeckungen aus Ergänzungsband, einschließlich beidseitiger Haftstreifen und Befestigungsmaterial. Die einzelnen Elemente sind in Längen zu max. 3000 mm je nach Zuschnitt anzufertigen.
Verbindungsarten: Stehfalz, Hakenfalz, Überschubleiste oder Unterlagswellblech.
Gewählte Verbindungsart: ____
Zuschnitt: ____ mm
Abkantung: 4 Stk.
Materialqualität: Aluminium
Legierung: AlMn1Mg0,5, H41
Materialdicke: 1,00 mm
Farbe: wie Winkelstehfalz
Attikaabdeckung aus PREFA Ergänzungsband
Menge: 0,000 m

**02.09.13 Herstellen von Durchdringungen für PR**
*** EP-Aufgliederung gefordert
Herstellen von Durchdringung für Tragprofile (z.B. Werbetafeln, Lüftungen, etc.) in die Fassadenbekleidung, einschließlich Stütz.- bzw. Hilfskonstruktionen, Befestigungs- und Abdichtungsmaterial sowie anarbeiten an die Fassadenbekleidung.
Öffnungsgröße: ____ x ____ mm
Menge: 0,000 Stk

**02.09.14 PREFA Lochblech für hinterlüftete Fassaden für PR**
*** EP-Aufgliederung gefordert
Liefern und Montieren von Lochblechen mit Rundlochung, zur Be- und Entlüftung, Insekten und Vogelschutz der Belüftungsebene, einschließlich Befestigungsmaterial.
Zuschnitt: ____ mm
Abkantung: nach Erfordernis
Material: Aluminium
Legierung: EN AW 3005
Materialdicke: 0,70 mm
Rundlochung: Ø 5 mm
PREFA Lochblech für hinterlüftete Fassaden
Menge: 0,000 m

#### Untertitel 02.10 PREFA Profilwelle

**02.10.1 Fassadenbekleidung mit PREFA Profilwelle 10/47/2,0**
*** EP-Aufgliederung gefordert
Liefern und Montieren einer rostfreien Aluminium Fassadenbekleidung mit Profilwelle, Typ 10/47/2,00 mm, Sinusform, gemäß Ausführungsplan und den statischen Erfordernissen, geradlinig und fluchtgerecht auf vorhandener Unterkonstruktion. Einschließlich Befestigungsmaterial (verdeckte Befestigung mittels Gleithafte auf vorhandener Unterkonstruktion)
Die Verlegerichtlinien sind einzuhalten.
Verlegung (horizontal / vertikal / diagonal): ____
Baubreite: 140 mm
Profilhöhe: 10 mm
Profilabstand: 47 mm
Länge: 500 - 6200 mm (pulverbeschichtet max. 3000 mm)
Materialdicke: 2,00 mm
Gewicht: 6,6 kg/m²
Material: Aluminium (vollständig recycelbar)
Legierung: EN AW 6060 T66
Vorder- und Rückseite: Pulverbeschichtung / blank / eloxiert A6 CO
Farbe: ____ (nach RAL)
Brandverhaltensklasse: A1 gemäß EN 13501-1
z.B. Fassadenbekleidung mit PREFA Profilwelle 10/47/2,0 oder Gleichwertiges.
Angebotenes Erzeugnis:
Menge: 0,000 m²

**02.10.2 PREFA Startprofil für Profilwelle 10/47/2,0**
*** EP-Aufgliederung gefordert
Liefern und Montieren von stranggepressten Startprofilen für den unteren Anschluss und Horizontaltrennung bei horizontaler Verlegung der Profilwelle. Einschließlich Befestigungsmaterial und anarbeiten an die Fassadenbekleidung.
Sichtfläche: 10 mm
Länge: 3000 mm
Farbe/Oberfläche: wie Profilwelle
Materialdicke: wie Profilwelle
Materialqualität: wie Profilwelle
Startprofil für PREFA Profilwelle 10/47/2,0
Menge: 0,000 m

**02.10.3 PREFA Abschlussprofil für Profilwelle 10/47/2,0**
*** EP-Aufgliederung gefordert
Liefern und Montieren von stranggepressten Abschlussprofilen für den oberen Anschluss und unterer Fensterabschluss bei horizontaler Verlegung der Profilwelle. Einschließlich Befestigungsmaterial und anarbeiten an die Fassadenbekleidung.
Sichtfläche: 40 mm
Länge: 3000 mm
Farbe/Oberfläche: wie Profilwelle
Materialdicke: wie Profilwelle
Materialqualität: wie Profilwelle
Abschlussprofil für PREFA Profilwelle 10/47/2,0
Menge: 0,000 m

**02.10.4 PREFA Außenecke für Profilwelle 10/47/2,0**
*** EP-Aufgliederung gefordert
Liefern und Montieren von Außenecken stranggepresst für Profilwelle, einschließlich Befestigungsmaterial und anarbeiten an die Fassadenbekleidung.
Außenecke: 50/50/2,00mm (Sichtfläche 33/33/2,00mm)
Materialqualität: wie Profilwelle
Farbe: wie Profilwelle
Eckausbildung mit PREFA Außenecke Profilwelle
Menge: 0,000 m

**02.10.5 Eckausbildung Außen -u. Innenecken PREFA Profilwelle (1T)**
*** EP-Aufgliederung gefordert
Liefern und Montieren von Außen- und Innenecken 1-Teilig (1T), einschließlich Befestigungsmaterial und anarbeiten an die Fassadenbekleidung.
Gesamtzuschnitt: bis 200 mm
Abkantung: bis 5 Stk.
Materialdicke: 1,00 mm
Material: Aluminium
Legierung: AlMn1Mg0,5
Farbe: wie Profilwelle
Eckausbildung Außen -u. Innenecken PREFA Profilwelle (1Teilig)
Menge: 0,000 m

**02.10.6 Eckausbildung Außen- u. Innenecken PREFA Profilwelle (2T)**
*** EP-Aufgliederung gefordert
Liefern und Montieren von Außen - und Innenecken 2-Teilig (2T), einschließlich Befestigungsmaterial und anarbeiten an die Fassadenbekleidung.
Gesamtzuschnitt: bis 250 mm
Abkantung: bis 8 Stk.
Materialdicke: 1,00 mm
Material: Aluminium
Legierung: AlMn1Mg0,5
Farbe: wie Profilwelle
Eckausbildung Außen- und Innenecken PREFA Profilwelle (2T)
Menge: 0,000 m

**02.10.7 Eckausbildung Außen- u. Innenecken PREFA Profilwelle (3T)**
*** EP-Aufgliederung gefordert
Liefern und Montieren von Außen - und Innenecken 3-Teilig (3T), einschließlich Befestigungsmaterial und anarbeiten an die Fassadenbekleidung.
Gesamtzuschnitt: bis 450 mm
Abkantung: bis 9 Stk.
Materialdicke: 1,00 mm
Material: Aluminium
Legierung: AlMn1Mg0,5
Farbe: wie Profilwelle
Eckausbildung Außen- u. Innenecken PREFA Profilwelle (3Teilig)
Menge: 0,000 m

**02.10.8 PREFA Wetterschenkel (Geschoßtrennprofil) für PW**
*** EP-Aufgliederung gefordert
Liefern und Montieren von Wetterschenkel (Geschoßtrennprofil) für den unteren Anschluss, Horizontaltrennung und oberer Fensterabschluss, inkl. Stoßverbinder, inkl. erforderlichem Befestigungsmaterial und fachgerechtes anarbeiten an die Profilwelle.
Farbe: wie Profilwelle
Materialqualität: Aluminium, Legierung AlM1Mg0,5
Materialdicke: ____ mm,
Wetterschenkel:
Zuschnitt: 120 mm,
Abkantung: 3 Stk.,
Länge: 2500 mm,
Stoßverbinder:
Material: Aluminium dessiniert,
Farbe: anthrazit,
Länge: 150 mm,
PREFA Wetterschenkel (Geschoßtrennprofil)
Menge: 0,000 m

**02.10.9 PREFA Taschenprofil für Profilwelle 10/47/2,0**
*** EP-Aufgliederung gefordert
Liefern und Montieren von Taschenprofilen gekantet für den Wandanschluss und oberen Abschluss, einschließlich Befestigungs- u. Dichtungsmaterial sowie anarbeiten an die Fassadenbekleidung.
Zuschnitt: bis 135 mm
Abkantung: 3 Stk.
Länge: 2500 mm
Farbe: wie Profilwelle
Material: Aluminium
Legierung: AlMn1Mg0,5
Materialdicke: 1,00 mm
PREFA Taschenprofil für Profilwelle 10/47/2,0
Menge: 0,000 m

**02.10.10 Unterer Anschluss der PREFA Profilwelle**
*** EP-Aufgliederung gefordert
Liefern und Montieren des unteren Anschlusses, einschließlich Befestigungsmaterial und anarbeiten an die Fassadenbekleidung.
Materialdicke: 1,00 mm
Material: Aluminium
Legierung: AlMn1Mg0,5
Farbe: wie Profilwelle
Abdeckstreifen:
Zuschnitt: ____ mm
Abkantung: ____ mm
Steckleiste:
Zuschnitt: 120 mm
Abkantung: 3 Stk.
Länge: 2000 mm
Unterer Anschluss der PREFA Profilwelle
Menge: 0,000 m

**02.10.11 Fenster-/Türanschluss H (Sturz) PREFA Erg.band für PW**
*** EP-Aufgliederung gefordert
Liefern und Montieren von Fenster-/Türanschlüssen horizontal (H) (Sturz) aus Ergänzungsband. Einschließlich Befestigungs- und Abdichtungsmaterial sowie anarbeiten an die Fassadenbekleidung und Fensterleibung. Es ist darauf zu achten, dass die Wärmedämmung an den Stock gut angearbeitet ist.
Sturzblech:
Zuschnitt: ____ mm
Abkantung: ____ Stk.
Materialdicke: 1,00 mm
Material: Aluminium
Legierung: AlMn1Mg0,5
Farbe: wie Profilwelle
Steckleiste:
Zuschnitt: 120 mm
Abkantung: 3 Stk.
Länge: 2000 mm
Fenster-/Türanschluss horizontal (Sturz) aus PREFA Ergänzungsband
Menge: 0,000 m

**02.10.12 Fenster-/Türanschluss V (Leibung) PREFA Erg.band für PW**
*** EP-Aufgliederung gefordert
Liefern und Montieren von Fenster-/Türanschlüssen vertikal (V) (Leibung) aus Ergänzungsband. Einschließlich Befestigungs- und Abdichtungsmaterial sowie anarbeiten an die Fassadenbekleidung, Fensterbank und Sturz. Es ist darauf zu achten, dass die Wärmedämmung an den Stock gut angearbeitet ist.
Leibungsblech:
Zuschnitt: ____ mm
Abkantung: ____ Stk.
Materialdicke: 1,00 mm
Material: Aluminium
Legierung: AlMn1Mg0,5
Farbe: wie Profilwelle
Steckleiste:
Zuschnitt: 120 mm
Abkantung: 3 Stk.
Länge: 2000 mm
Fenster-/Türanschluss vertikal (Leibung) aus PREFA Ergänzungsband
Menge: 0,000 m

**02.10.13 Fensterbänke aus PREFA Ergänzungsband für PW**
*** EP-Aufgliederung gefordert
Liefern und Montieren von Fensterbänken aus Ergänzungsband, einschließlich Befestigungsmaterial und herstellen der seitlichen Anschlüsse (C-Vorköpfe).
Fensterbank:
Zuschnitt: ____ mm
Abkantung: 3 Stk.
Material: Aluminium
Legierung: AlMn1Mg0,5
Materialdicke: 1,00 mm
Farbe: wie Profilwelle
Haltewinkel:
Zuschnitt: ____ mm
Abkantung: 1 Stk
Materialdicke: 1,00 mm
Fensterbänke aus PREFA Ergänzungsband
Menge: 0,000 m

**02.10.14 Vertikaltrennung für PREFA Profilwelle (Stoßblech)**
*** EP-Aufgliederung gefordert
Liefern und Montieren einer Vertikaltrennung aufgestellt mit Stoßblech, bei horizontaler Verlegung der Profilwelle. Einschließlich Befestigungsmaterial und anarbeiten an die Sidings.
Zuschnitt: 150 mm
Abkantung: 5 Stk.
Material: Aluminium
Legierung: AlMn1Mg0,5
Materialdicke: 1,00 mm
Farbe: wie Profilwelle
Vertikaltrennung für PREFA Profilwelle (Stoßblech)
Menge: 0,000 m

**02.10.15 Vertikaltrennung für PREFA Profilwelle (Abdeckleiste)**
*** EP-Aufgliederung gefordert
Liefern und Montieren einer Vertikaltrennung mit Abdeckleiste, bei horizontaler Verlegung der Profilwelle. Einschließlich Befestigungsmaterial und anarbeiten an die Sidings.
Material: Aluminium
Legierung: AlMn1Mg0,5
Materialdicke: 1,00 mm
Farbe: wie Profilwelle
Abdeckleiste:
Zuschnitt: 100 mm
Abkantung: 2 Stk.
Taschenprofil: 2 Stk./Stoß
Zuschnitt: 150 mm
Abkantung: 3 Stk.
Vertikaltrennung für PREFA Profilwelle (Abdeckleiste)
Menge: 0,000 m

**02.10.16 Attikaabdeckung aus PREFA Ergänzungsband für PW**
*** EP-Aufgliederung gefordert
Liefern und Montieren von Attikaabdeckungen aus Ergänzungsband, einschließlich beidseitiger Haftstreifen und Befestigungsmaterial. Die einzelnen Elemente sind in Längen zu max. 3000 mm je nach Zuschnitt anzufertigen.
Verbindungsarten: Stehfalz, Hakenfalz, Überschubleiste oder Unterlagswellblech.
Gewählte Verbindungsart: ____
Zuschnitt: ____ mm
Abkantung: 4 Stk.
Material: Aluminium
Legierung: AlMn1Mg0,5
Materialdicke: 1,00 mm
Farbe: wie Profilwelle
Attikaabdeckung aus PREFA Ergänzungsband
Menge: 0,000 m

**02.10.17 Herstellen von Durchdringungen für PW**
*** EP-Aufgliederung gefordert
Herstellen von Durchdringung für Tragprofile (z.B. Werbetafeln, Lüftungen, etc.) in die Fassadenbekleidung, einschließlich Stütz.- bzw. Hilfskonstruktionen, Befestigungs- und Abdichtungsmaterial sowie anarbeiten an die Fassadenbekleidung.
Öffnungsgröße: ____ x ____ mm
Menge: 0,000 Stk

**02.10.18 PREFA Lochblech für hinterlüftete Fassaden für PW**
*** EP-Aufgliederung gefordert
Liefern und Montieren von Lochblechen mit Rundlochung, zur Be- u. Entlüftung, Insekten und Vogelschutz der Belüftungsebene, einschließlich Befestigungsmaterial.
Zuschnitt: ____ mm
Abkantung: nach Erfordernis
Material: Aluminium
Legierung: EN AW 3005
Materialdicke: 0,70 mm
Rundlochung: Ø 5 mm
PREFA Lochblech für hinterlüftete Fassaden
Menge: 0,000 m

#### Untertitel 02.11 PREFA Zackenprofil

**02.11.1 Fassadenbekleidung mit PREFA Zackenprofil 22/40/2,0**
*** EP-Aufgliederung gefordert
Liefern und Montieren einer rostfreien Aluminium Fassadenbekleidung mit Zackenprofil Typ 22/40/2,0 mm, gemäß Ausführungsplan und den statischen Erfordernissen, geradlinig und fluchtgerecht auf vorhandener Unterkonstruktion. Einschließlich Befestigungsmaterial (verdeckte Befestigung mittels Gleithafte auf vorhandener Unterkonstruktion).
Die Verlegerichtlinien sind einzuhalten.
Verlegung (horizontal / vertikal / diagonal): ____
Baubreite: 200 mm
Profilhöhe: 22 mm
Profilabstand: 40 mm
Länge: 500 - 6200 mm (pulverbeschichtet max. 3000 mm)
Materialdicke: 2,00 mm
Gewicht: 7,5 kg/m²
Material: Aluminium (vollständig recycelbar)
Legierung: EN AW 6060 T66
Vorder- und Rückseite: Pulverbeschichtung / blank
Farbe: ____ (nach RAL)
Brandverhaltensklasse: A1 gemäß EN 13501-1
z.B. Fassadenbekleidung mit PREFA Zackenprofil 22/40/2,0 oder Gleichwertiges.
Angebotenes Erzeugnis:
Menge: 0,000 m²

**02.11.2 PREFA Startprofil für Zackenprofil 22/40/2,0**
*** EP-Aufgliederung gefordert
Liefern und Montieren von stranggepressten Startprofilen für den unteren Anschluss und Horizontaltrennung bei horizontal Verlegung des Zackenprofiles. Einschließlich Befestigungsmaterial und anarbeiten an die Fassadenbekleidung.
Sichtfläche: 12 mm
Länge: 3000 mm
Farbe/Oberfläche: wie Zackenprofil
Materialdicke: wie Zackenprofil
Materialqualität: wie Zackenprofil
PREFA Startprofil für Zackenprofil 22/40/2,0
Menge: 0,000 m

**02.11.3 PREFA Abschlussprofil für Zackenprofil 22/40/2,0**
*** EP-Aufgliederung gefordert
Liefern und Montieren von stranggepressten
Abschlussprofilen für den oberen Anschluss und unteren Fensterabschluss bei horizontaler Verlegung des Zackenprofils. Einschließlich Befestigungsmaterial und anarbeiten an die Fassadenbekleidung.
Sichtfläche: 40 mm
Länge: 3000 mm
Farbe/Oberfläche: wie Zackenprofil
Materialdicke: wie Zackenprofil
Materialqualität: wie Zackenprofil
PREFA Abschlussprofil für Zackenprofil 22/40/2,0
Menge: 0,000 m

**02.11.4 PREFA Eckprofil für Zackenprofil 22/40/2,0**
*** EP-Aufgliederung gefordert
Liefern und Montieren von stranggepressten Eckprofilen für die Ausbildung von Außen- und Innenecken einschließlich Halteblättchen, Befestigungsmaterial und Anarbeiten an die Fassadenbekleidung.
Sichtfläche Außenecke: 16 mm
Sichtfläche Innenecke: 95 mm
Länge: 3000 mm
Farbe/Oberfläche: wie Zackenprofil
Materialdicke: wie Zackenprofil
Materialqualität: wie Zackenprofil
Menge: 0,000 VE

**02.11.5 Eckausbildung Außen- u. Innenecken PREFA Zackenprofil (1T)**
*** EP-Aufgliederung gefordert
Liefern und Montieren von Außen- und Innenecken 1-Teilig (1T), einschließlich Befestigungsmaterial und anarbeiten an die Fassadenbekleidung.
Gesamtzuschnitt: bis 200 mm
Abkantung: bis 5 Stk.
Materialdicke: 1,00 mm
Material: Aluminium
Legierung: AlMn1Mg0,5
Farbe: wie Profilwelle
Eckausbildung Außen -und Innenecken PREFA Zackenprofil (1Teilig)
Menge: 0,000 m

**02.11.6 Eckausbildung Außen- u. Innenecken PREFA Zackenprofil (2T)**
*** EP-Aufgliederung gefordert
Liefern und Montieren von Außen- und Innenecken 2-Teilig (2T), einschließlich Befestigungsmaterial und anarbeiten an die Fassadenbekleidung.
Gesamtzuschnitt: bis 250 mm
Abkantung: bis 8 Stk.
Materialdicke: 1,00 mm
Material: Aluminium
Legierung: AlMn1Mg0,5
Farbe: wie Profilwelle
Eckausbildung Außen- und Innenecken PREFA Zackenprofil (2Teilig)
Menge: 0,000 m

**02.11.7 Eckausbildung Außen- u. Innenecken PREFA Zackenprofil (3T)**
*** EP-Aufgliederung gefordert
Liefern und Montieren von Außen- und Innenecken 3-Teilig (3T), einschließlich Befestigungsmaterial und anarbeiten an die Fassadenbekleidung.
Gesamtzuschnitt: bis 450 mm
Abkantung: bis 9 Stk.
Materialdicke: 1,00 mm
Material: Aluminium
Legierung: AlMn1Mg0,5
Farbe: wie Profilwelle
Eckausbildung Außen- und Innenecken PREFA Zackenprofil (3Teilig)
Menge: 0,000 m

**02.11.8 PREFA Wetterschenkel (Geschoßtrennprofil) für ZP**
*** EP-Aufgliederung gefordert
Liefern und Montieren von Wetterschenkel (Geschoßtrennprofil) für den unteren Anschluss, Horizontaltrennung und oberer Fensterabschluss, inkl. Stoßverbinder, inkl. erforderlichem Befestigungsmaterial und fachgerechtes anarbeiten an das Zackenprofil.
Farbe: wie Zackenprofil
Materialqualität: Aluminium, Legierung AlM1Mg0,5
Materialdicke: wie Zackenprofil
Wetterschenkel:
Zuschnitt: 120 mm,
Abkantung: 3 Stk.,
Länge: 2500 mm,
Stoßverbinder:
Material: Aluminium dessiniert,
Farbe: anthrazit,
Länge: 150 mm,
PREFA Wetterschenkel (Geschoßtrennprofil)
Menge: 0,000 m

**02.11.9 PREFA Taschenprofil für Zackenprofil 22/40/2,0**
*** EP-Aufgliederung gefordert
Liefern und Montieren von Taschenprofilen gekantet für den Wandanschluss und oberen Abschluss, einschließlich Befestigungs- u. Dichtungsmaterial sowie anarbeiten an die Fassadenbekleidung.
Zuschnitt: bis 135 mm
Abkantung: 3 Stk.
Länge: 2500 mm
Farbe: wie Zackenprofil
Material: Aluminium
Legierung: AlMn1Mg0,5
Materialdicke: 1,00 mm
PREFA Taschenprofil für Zackenprofil 22/40/2,0
Menge: 0,000 m

**02.11.10 Unterer Anschluss des PREFA Zackenprofiles**
*** EP-Aufgliederung gefordert
Liefern und Montieren des unteren Anschlusses, einschließlich Befestigungsmaterial und anarbeiten an die Fassadenbekleidung.
Materialdicke: 1,00 mm
Material: Aluminium
Legierung: AlMn1Mg0,5
Farbe: wie Zackenprofil
Abdeckstreifen:
Zuschnitt: ____ mm
Abkantung: ____ mm
Steckleiste:
Zuschnitt: 120 mm
Abkantung: 3 Stk.
Länge: 2000 mm
Unterer Anschluss des PREFA Zackenprofiles
Menge: 0,000 m

**02.11.11 Fenster-/Türanschluss H (Sturz) PREFA Ergänzungsband für ZP**
*** EP-Aufgliederung gefordert
Liefern und Montieren von Fenster-/Türanschlüssen horizontal (H) (Sturz) aus Ergänzungsband. Einschließlich Befestigungs- und Abdichtungsmaterial sowie anarbeiten an die Fassadenbekleidung und Fensterleibung. Es ist darauf zu achten, dass die Wärmedämmung an den Stock gut angearbeitet ist.
Sturzblech:
Zuschnitt: ____ mm
Abkantung: ____ Stk.
Materialdicke: 1,00 mm
Material: Aluminium
Legierung: AlMn1Mg0,5
Farbe: wie Zackenprofil
Steckleiste:
Zuschnitt: 120 mm
Abkantung: 3 Stk.
Länge: 2000 mm
Fenster-/Türanschluss horizontal (Sturz) aus PREFA Ergänzungsband
Menge: 0,000 m

**02.11.12 Fenster-/Türanschluss V (Leibung) PREFA Erg.band für ZP**
*** EP-Aufgliederung gefordert
Liefern und Montieren von Fenster-/Türanschlüssen vertikal (V) (Leibung) aus Ergänzungsband. Einschließlich Befestigungs- und Abdichtungsmaterial sowie anarbeiten an die Fassadenbekleidung, Fensterbank und Sturz. Es ist darauf zu achten, dass die Wärmedämmung an den Stock gut angearbeitet ist.
Leibungsblech:
Zuschnitt: ____ mm
Abkantung: ____ Stk.
Materialdicke: 1,00 mm
Material: Aluminium
Legierung: AlMn1Mg0,5
Farbe: wie Zackenprofil
Steckleiste:
Zuschnitt: 120 mm
Abkantung: 3 Stk.
Länge: 2000 mm
Fenster-/Türanschluss vertikal (Leibung) aus PREFA Ergänzungsband
Menge: 0,000 m

**02.11.13 Fensterbänke aus PREFA Ergänzungsband für ZP**
*** EP-Aufgliederung gefordert
Liefern und Montieren von Fensterbänke aus Ergänzungsband, einschließlich Befestigungsmaterial und herstellen der seitlichen Anschlüsse (C-Vorköpfe).
Fensterbank:
Zuschnitt: ____ mm
Abkantung: 3 Stk.
Material: Aluminium
Legierung: AlMn1Mg0,5
Materialdicke: 1,00 mm
Farbe: wie Zackenprofil
Haltewinkel:
Zuschnitt: ____ mm
Abkantung: 1 Stk
Materialdicke: 1,00 mm
Fensterbänke aus PREFA Ergänzungsband
Menge: 0,000 m

**02.11.14 Vertikaltrennung für PREFA Zackenprofil (Stoßblech)**
*** EP-Aufgliederung gefordert
Liefern und Montieren einer Vertikaltrennung aufgestellt mit Stoßblech, bei horizontaler Verlegung der Profilwelle. Einschließlich Befestigungsmaterial und anarbeiten an die Sidings.
Zuschnitt: 150 mm
Abkantung: 5 Stk.
Material: Aluminium
Legierung: AlMn1Mg0,5
Materialdicke: 1,00 mm
Farbe: wie Zackenprofil
Vertikaltrennung für PREFA Zackenprofil (Stoßblech)
Menge: 0,000 m

**02.11.15 Vertikaltrennung für PREFA Zackenprofil (Abdeckleiste)**
*** EP-Aufgliederung gefordert
Liefern und Montieren einer Vertikaltrennung mit Abdeckleiste, bei horizontaler Verlegung der Profilwelle. Einschließlich Befestigungsmaterial und anarbeiten an die Sidings.
Material: Aluminium
Legierung: AlMn1Mg0,5
Materialdicke: 1,00 mm
Farbe: wie Zackenprofil
Abdeckleiste:
Zuschnitt: 100 mm
Abkantung: 2 Stk.
Taschenprofil: 2 Stk./Stoß
Zuschnitt: 150 mm
Abkantung: 3 Stk.
Vertikaltrennung für PREFA Zackenprofil (Abdeckleiste)
Menge: 0,000 m

**02.11.16 Attikaabdeckung aus PREFA Ergänzungsband für ZP**
*** EP-Aufgliederung gefordert
Liefern und Montieren von Attikaabdeckungen aus Ergänzungsband, einschließlich beidseitiger Haftstreifen und Befestigungsmaterial. Die einzelnen Elemente sind in Längen zu max. 3000 mm je nach Zuschnitt anzufertigen.
Verbindungsarten: Stehfalz, Hakenfalz, Überschubleiste oder Unterlagswellblech.
Gewählte Verbindungsart: ____
Zuschnitt: ____ mm
Abkantung: 4 Stk.
Material: Aluminium
Legierung: AlMn1Mg0,5
Materialdicke: 1,00 mm
Farbe: wie Zackenprofil
Attikaabdeckung aus PREFA Ergänzungsband
Menge: 0,000 m

**02.11.17 Herstellen von Durchdringungen für ZP**
*** EP-Aufgliederung gefordert
Herstellen von Durchdringung für Tragprofile (z.B. Werbetafeln, Lüftungen, etc.) in die Fassadenbekleidung, einschließlich Stütz.- bzw. Hilfskonstruktionen, Befestigungs- und Abdichtungsmaterial sowie anarbeiten an die Fassadenbekleidung.
Öffnungsgröße: ____ x ____ mm
Menge: 0,000 Stk

**02.11.18 PREFA Lochblech für hinterlüftete Fassaden für ZP**
*** EP-Aufgliederung gefordert
Liefern und Montieren von Lochblechen mit Rundlochung, zur Be- und Entlüftung, Insekten und Vogelschutz der Belüftungsebene, einschließlich Befestigungsmaterial.
Zuschnitt: ____ mm
Abkantung: nach Erfordernis
Material: Aluminium
Legierung: EN AW 3005
Materialdicke: 0,70 mm
Rundlochung: Ø 5 mm
PREFA Lochblech für hinterlüftete Fassaden
Menge: 0,000 m

### Titel 04 PREFA Hochwasserschutz

#### Untertitel 04.01 PREFA Hochwasserschutz

**Ausführungsbeschreibung 2 Mobiler Hochwasserschutz bestehend aus:**
*Mobiler Hochwasserschutz bestehend aus:*
Mobiler Hochwasserschutz bestehend aus:
- Seitenteile (U- oder h-Profil) inkl. Grundprofildichtung, Abdeckung (gerade oder abgewinkelt) mit Sicherheitsschraube.
- Dammbalken inkl. jeweils zwei durchlaufenden Dammbalkendichtung aus EPDM
- Bodendichtung (für temporären Einsatz aus Moosgummi oder als Dauerbodendichtung)
- Vertikale Spannstücke (mit Sterngriff oder mit Sechskantschraube) mit Gelenkfuß und Spannschraube aus Edelstahl.
- Niederhalter inkl. Spannstück (Einsatz als zusätzliche Niederspannvorrichtung bei Spannweiten >3m, abhängig der Stauhöhe)
- Bodenhülse zur Aufnahme des Rundprofiles inkl. Deckel aus Aluminium oder Nirosta
- Rundprofil inkl. Grundprofildichtung, zur Montage ohne Werkzeug mittels Bajonettverschluß und O-Ring, zur Dichtung gegen die Bodenhülse.
- Abstützung für Rundprofil (als zusätzliche statische Maßnahme im Einsatzfall), als nachträgliche Montage. Dieses wird in die standardmäßige vorgesehene Nut des Rundprofiles eingeschoben und mittels M8 Schraube fixiert.
- Hebehilfe (zum Aushebeln des Alu- oder Nirostadeckels)
- Dammbalkenhaken (zum Aushebeln des Dammbalkens)
- Wandhalterung (zur Aufbewahrung der Dammbalken und Rundprofile bei Nichtgebrauch)
Lagerabdeckung (als Ergänzung zur Wandhalterung zum Schutz der Dammbalken und Rundprofile)

**04.01.1 Mobiler Hochwasserschutz System HWS 25**
*** EP-Aufgliederung gefordert
Liefern und montieren eines Hochwasserschutzes, wie in der Hauptposition beschrieben.
Mauerlichte: ____ mm
Stauhöhe: ____ mm
Montageart: vor/in/in der Leibung bündig
Seitenteilhöhe: 750mm/1.350mm/Sonderhöhe
Montageuntergrund: Beton/Ziegel/Stahl
Inklusive der erforderlichen, vom Systemhersteller vorgegebenen, Befestigungs- und Abdichtungsmaterialien.
z.B. PREFA System HWS25/200 oder Gleichwertiges.
Angebotenes Fabrikat:
Menge: 0,000 Stk

**04.01.2 Mobiler Hochwasserschutz System HWS 50**
*** EP-Aufgliederung gefordert
Liefern und montieren eines Hochwasserschutzes, wie in der Hauptposition beschrieben.
Mauerlichte: ____ mm
Stauhöhe: ____ mm
Montageart: vor/in/in der Leibung bündig
Seitenteilhöhe: 750mm/1.350mm/1.750mm/
2.150mm/Sonderhöhe
Montageuntergrund: Beton/Ziegel/Stahl
Inklusive der erforderlichen, vom Systemhersteller vorgegebenen, Befestigungs- und Abdichtungsmaterialien.
z.B. PREFA System HWS50/200 bzw. HWS50/150 oder Gleichwertiges.
Angebotenes Fabrikat:
Menge: 0,000 Stk

**04.01.3 Mobiler Hochwasserschutz System HWS 50 als Linienschutz**
*** EP-Aufgliederung gefordert
Liefern und montieren eines Hochwasserschutzes, wie in der Hauptposition beschrieben. Die Teilung (Feldbreite) ist statisch zu ermitteln und die Berechnung dem Angebot beizulegen.
Lichte Weite: ____ mm
Stauhöhe: ____ mm
Montageart: vor/in/in der Leibung bündig
Seitenteilhöhe: 750mm/1.350mm/1.750mm/
2.150mm/Sonderhöhe
Montageuntergrund: Beton/Ziegel/Stahl
Bodenhülse:
aus Aluminium pulverbeschichtet. Diese werden in das vom Statiker ausgelegte Fundament einbetoniert (Leistung Baumeister).
Die Bodenhülse wird bei Nichtgebrauch mittels Aluminiumdeckel verschlossen.
Falls die Bodenhülse befahrbar sein soll, dann ist ein Deckel aus Edelstahl, welcher sich in der Bodenhülse arretiert zu verwenden.
Rundprofil:
Aluminium Rundprofil Höhe:
750mm/1.350mm/1.750mm/2.150mm/Sonderhöhe
Das Rundprofil wird in die Bodenhülse mittels Bajonettverschluss verriegelt.
Inklusive der erforderlichen, vom Systemhersteller vorgegebenen, Befestigungs- und Abdichtungsmaterialien.
z.B. PREFA System HWS50/200 bzw. HWS50/150 oder Gleichwertiges.
Angebotenes Fabrikat:
Menge: 0,000 Stk

**04.01.4 Mobiler Hochwasserschutz System HWS 80**
*** EP-Aufgliederung gefordert
Liefern und montieren eines Hochwasserschutzes, wie in der Hauptposition beschrieben.
Mauerlichte: ____ mm
Stauhöhe: ____ mm
Montageart: vor/in/in der Leibung bündig
Seitenteilhöhe: 750mm/1.350mm/1.750mm/
2.150mm/Sonderhöhe
Montageuntergrund: Beton/Ziegel/Stahl
Inklusive der erforderlichen, vom Systemhersteller vorgegebenen, Befestigungs- und Abdichtungsmaterialien.
z.B. PREFA System HWS80/200 oder Gleichwertiges.
Angebotenes Fabrikat:
Menge: 0,000 Stk

**04.01.5 Mobiler Hochwasserschutz System HWS 80 als Linienschutz**
*** EP-Aufgliederung gefordert
Liefern und montieren eines Hochwasserschutzes, wie in der Hauptposition beschrieben. Die Teilung (Feldbreite) ist statisch zu ermitteln und die Berechnung dem Angebot beizulegen.
Lichte Weite: ____ mm
Stauhöhe: ____ mm
Montageart: vor/in/in der Leibung bündig
Seitenteilhöhe: 750mm/1.350mm/1.750mm/
2.150mm/Sonderhöhe
Montageuntergrund: Beton/Ziegel/Stahl
Bodenhülse:
aus Aluminium pulverbeschichtet. Diese werden in das vom Statiker ausgelegte Fundament einbetoniert (Leistung Baumeister).
Die Bodenhülse wird bei Nichtgebrauch mittels Aluminiumdeckel verschlossen. Falls die Bodenhülse befahrbar sein soll, dann ist ein Deckel aus Edelstahl, welcher sich in der Bodenhülse arretiert zu verwenden.
Rundprofil:
Aluminium Rundprofil Höhe:
750mm/1.350mm/1.750mm/2.150mm/Sonderhöhe
Das Rundprofil wird in die Bodenhülse mittels Bajonettverschluss verriegelt.
Inklusive der erforderlichen, vom Systemhersteller vorgegebenen, Befestigungs- und Abdichtungsmaterialien.
z.B. PREFA System HWS80/200 oder Gleichwertiges.
Angebotenes Fabrikat:
Menge: 0,000 Stk

**04.01.6 AZ auf Seitenteile und Abdeckprofile (pulverbeschichtet)**
*** EP-Aufgliederung gefordert
Aufzahlung für das Pulverbeschichten der Seitenteile und Abdeckungen nach RAL (Länge max. 3000mm).

Farbe: RAL ____
Menge: 0,000 PA

**04.01.7 Halterung für Dammbalken bzw. Rundprofile**
*** EP-Aufgliederung gefordert
Liefern und montieren von Halterungen aus stranggepressten Aluminiumprofilen. Diese dienen bei Nichtgebrauch des Hochwasserschutzes, als Lagerung der Dammbalken bzw. Rundprofilen.
Inklusive der erforderlichen, vom Systemhersteller vorgegebenen, Befestigungsmaterialien.
Für die korrekte Lagerung des Hochwasserschutzes wird ein Set aus zwei Halterungen benötigt.
z.B. PREFA oder Gleichwertiges.
Angebotenes Fabrikat:
Menge: 0,000 Stk

**04.01.8 Abstützung für Rundprofil System HWS 50/80 als Linienschutz**
*** EP-Aufgliederung gefordert
Liefern und montieren einer Abstützung für Rundprofil (als zusätzliche statische Maßnahme im Einsatzfall), als nachträgliche Montage. Dieses wird in die standardmäßige vorgesehene Nut des Rundprofiles eingeschoben und mittels M8 Schraube fixiert.
z.B. PREFA oder Gleichwertiges.
Angebotenes Fabrikat:
Menge: 0,000 Stk

**04.01.9 Prüffähige Statik**
*** EP-Aufgliederung gefordert
Liefern einer prüffähigen Statik für die Hochwasserschutzkonstruktion.
Die Unterlagen des Statikers sind nach Auftragserteilung und vor Beginn der Produktion beizubringen.
Hierin müssen die Belastungswerte der beauftragten Stützen, Dammbalken und Bodenanschlüsse enthalten sein.
Menge: 0,000 Stk

**04.01.10 Notfallplan**
*** EP-Aufgliederung gefordert
Erstellung eines Notfallplanes für den oben angeführten Hochwasserschutz. In diesem Plan ist die genaue Vorgehensweise bei Eintritt eines Hochwassers geregelt. In diesen Plan ist die Priorisierung festzulegen.
Ebenso ist der Ort der Lagerung und die Positionierung im Plan einzuzeichnen.
Der Notfallplan ist zu übergeben und das zuständige Personal ist einzuweisen.
Menge: 0,000 Stk

**04.01.11 Funktionsfähiger Komplettaufbau**
*** EP-Aufgliederung gefordert
Nach Fertigstellung der Anlage, soll zur Feststellung der Funktionstüchtigkeit der Anlage, sowie zur Einschulung der im Not- und Übungsfall handelnden Personen, ein Komplettaufbau des mobilen Hochwasserschutzes durchgeführt werden.
Im Zuge dieses Ersteinbaues, sind die handelnden Personen mit dem Einbau, sowie der Wartung und Instandhaltung zu unterweisen.
Menge: 0,000 Stk

**04.01.12 Rungenpalette**
*** EP-Aufgliederung gefordert
Rungenpalette zur Lagerung und zum Transport der Dammbalken und Mittelstützen.
Ausführung mit Stapelteller, Aufnahme für Gabelstapler und Kranösen. Konstruktion feuerverzinkt.
Zwischen den Dammbalken sind rutschhemmende Einlagen vorzusehen.
Die Verspannung der Dammbalken erfolgt mit Spanngurten in ausreichender Anzahl.
Die Palette ist mit dauerhafter Kennzeichnung zu beschriften (Abstimmung mit dem AG).
Ebenso die Dammbalken.
Menge: 0,000 Stk

### Titel 06 Regieleistungen

#### Untertitel 06.06 Regieleistungen

**06.06.1 Regiestunden Facharbeiter**
Menge: 0,000 h

**06.06.2 Regiestunden Helfer**
Menge: 0,000 h

USt %: 20,00
